# Acondicionamiento Pabellón Juan Carlos Hernández. Telde.

- Propiedad del archivo: SOFT S.A.
- Formato: FIEBDC-3/2012
- Programa: Presto 13.04
- Tipo: presupuesto
- Fecha de los precios: 03/04/2013
- Divisa: EUR
Importe: 505274.48

## CAP 01 DEMOLICIONES (08/05/2012)
Importe: 9466.99

**D01B0030** m³ Demolición tabique bloque horm. 15 a 25 cm
18.93 m³ × 52.59 = 995.53
Demolición tabique de bloque hueco de hormigón, desde 15 a 25 cm de espesor, con martillo eléctrico, incluso limpieza y acopio de escombros a pie de obra.

| Código | Ud | Descripción | Rendimiento | Precio | Importe |
|---|---|---|---|---|---|
| M01A0030 | h | Peón (mano de obra; 04/05/2016) | 3.2 | 13 | 41.60 |
| QBC0010 | h | Martillo eléctrico manual picador. (maquinaria) | 1.9 | 4.98 | 9.46 |
| %0.03 | % | Costes indirectos | 3 % | 51.06 | 1.53 |
|  |  | Total |  |  | 52.59 |

| Medición | Uds. | Parcial |
|---|---|---|
| Recepcion | 1.312416 | 1.31 |
|  | 1.5876 | 1.59 |
|  | 2.413152 | 2.41 |
| Sala trasera | 6.47136 | 6.47 |
| Dto huecos | -2.911104 | -2.91 |
| Pared cerramiento sala boxeo | 2.90304 | 2.90 |
|  | 0.96768 | 0.97 |
| Vestuarios existentes | 3.9312 | 3.93 |
|  | 0.99918 | 1.00 |
|  | 0.67158 | 0.67 |
|  | 0.58968 | 0.59 |
| Subtotal |  | 18.93 |
| Total |  | 18.93 |

**D01B0080** m³ Demolición fábrica bloq. hasta 25 cm senos macizados
4.02 m³ × 21.29 = 85.59
Demolición de fábrica de bloques hasta 25 cms. de espesor con senos macizados con hormigón en masa, ejecutada con martillo compresor de 2,5 m³/m. i/ acopio de escombros a pié de carga y p.p. de medios auxiliares.

| Código | Ud | Descripción | Rendimiento | Precio | Importe |
|---|---|---|---|---|---|
| M01A0030 | h | Peón | 1.1 | 13 | 14.30 |
| QBB0010 | h | Compresor caudal 2,5 m³/m 2 martillos. (maquinaria) | 0.55 | 11.59 | 6.37 |
| %0.03 | % | Costes indirectos | 3 % | 20.67 | 0.62 |
|  |  | Total |  |  | 21.29 |

| Medición | Uds. | Parcial |
|---|---|---|
| Pilastras sala trasera | 4.0194 | 4.02 |
| Total |  | 4.02 |

**D01E0010** m³ Demolición solado de baldosas cerám. terrazos ..
22.1 m³ × 35.26 = 779.25
Demolición de solado de baldosa hidráulica, terrazo o cerámica y rodapié, por medios manuales, incluso retirada de atezado, limpieza y acopio de escombros a pie de obra.

| Código | Ud | Descripción | Rendimiento | Precio | Importe |
|---|---|---|---|---|---|
| M01A0030 | h | Peón | 2.25 | 13 | 29.25 |
| QBC0010 | h | Martillo eléctrico manual picador. | 1 | 4.98 | 4.98 |
| %0.03 | % | Costes indirectos | 3 % | 34.23 | 1.03 |
|  |  | Total |  |  | 35.26 |

| Medición | Uds. | Parcial |
|---|---|---|
| Pavimento sala trasera | 13.3416 | 13.34 |
| Pavimento entrada tabiques recepcion | 1.8684 | 1.87 |
| Rampas evacuación fachada | 4.86 | 4.86 |
|  | 2.025 | 2.03 |
| Subtotal |  | 22.10 |
| Total |  | 22.1 |

**D01D0100** m³ Demolición alicatado de azulejos
12.59 m³ × 92.75 = 1167.72
Demolición de alicatado de paramentos, con martillo eléctrico manual, incluso limpieza y acopio de escombros a pie de obra.

| Código | Ud | Descripción | Rendimiento | Precio | Importe |
|---|---|---|---|---|---|
| M01A0030 | h | Peón | 5.95 | 13 | 77.35 |
| QBC0010 | h | Martillo eléctrico manual picador. | 2.55 | 4.98 | 12.70 |
| %0.03 | % | Costes indirectos | 3 % | 90.05 | 2.70 |
|  |  | Total |  |  | 92.75 |

| Medición | Uds. | Parcial |
|---|---|---|
| Vestuarios existentes |  |  |
| Sala 1 | 2.184 | 2.18 |
|  | 0.75075 | 0.75 |
| Sala 2 | 9.6642 | 9.66 |
| Subtotal |  | 12.59 |
| Total |  | 12.59 |

**D01G0040** ud Levantado de lavabo y grifería
11 ud × 9.68 = 106.48
Levantado de lavabo y equipo de grifería, incluso limpieza y acopio de escombros a pie de obra.

| Código | Ud | Descripción | Rendimiento | Precio | Importe |
|---|---|---|---|---|---|
| M01A0030 | h | Peón | 0.4 | 13 | 5.20 |
| M01A0020 | h | Oficial segunda (mano de obra; 04/05/2016) | 0.3 | 14 | 4.20 |
| %0.03 | % | Costes indirectos | 3 % | 9.40 | 0.28 |
|  |  | Total |  |  | 9.68 |

| Medición | Uds. | Parcial |
|---|---|---|
| Aseos masculinos | 3 | 3.00 |
| Aseos femeninos | 3 | 3.00 |
| Vestuario masculino | 2 | 2.00 |
| Vestuario femenino | 2 | 2.00 |
| Aseo PMR | 1 | 1.00 |
| Subtotal |  | 11.00 |
| Total |  | 11 |

**D01G0030** ud Levantado de inodoro
5 ud × 9.68 = 48.40
Levantado de inodoro, incluso limpieza y acopio de escombros a pie de obra.

| Código | Ud | Descripción | Rendimiento | Precio | Importe |
|---|---|---|---|---|---|
| M01A0030 | h | Peón | 0.4 | 13 | 5.20 |
| M01A0020 | h | Oficial | 0.3 | 14 | 4.20 |
| %0.03 | % | Costes indirectos | 3 % | 9.40 | 0.28 |
|  |  | Total |  |  | 9.68 |

| Medición | Uds. | Parcial |
|---|---|---|
| Aseo PMR | 1 | 1.00 |
| Aseos masculinos | 1 | 1.00 |
| Aseos femeninos | 1 | 1.00 |
| Vestuario masculino | 1 | 1.00 |
| Vestuario femenino | 1 | 1.00 |
| Subtotal |  | 5.00 |
| Total |  | 5 |

**D01F0010** ud Arranque carpintería de cualquier tipo.
92 ud × 9.58 = 881.36
Arranque carpintería de cualquier tipo en tabiques, con o sin recuperación, incluso cerco, hojas y tapajuntas, con superficie de hueco < 5,0 m², por medios manuales, incluso limpieza, apilado y acopio de material a pie de obra.

| Código | Ud | Descripción | Rendimiento | Precio | Importe |
|---|---|---|---|---|---|
| M01A0030 | h | Peón | 0.5 | 13 | 6.50 |
| M01A0020 | h | Oficial | 0.2 | 14 | 2.80 |
| %0.03 | % | Costes indirectos | 3 % | 9.30 | 0.28 |
|  |  | Total |  |  | 9.58 |

| Medición | Uds. | Parcial |
|---|---|---|
| Ventanas sala trasera | 4 | 4.00 |
| Puerta aseo PMR | 1 | 1.00 |
| Puerta vestuarios | 1 | 1.00 |
| Puerta salida evacuacion | 6 | 6.00 |
| Desmontaje ventanas aluminio | 40 | 40.00 |
| Desmontaje rejillas ventanas | 40 | 40.00 |
| Subtotal |  | 92.00 |
| Total |  | 92 |

**D01F0020** m² Arranque de barandilla de acero o reja en muros
487.14 m² × 5.51 = 2684.14
Arranque de barandilla de acero o reja en muros, por medios manuales, con o sin recuperación, incluso limpieza y acopio de escombros a pie de obra.

| Código | Ud | Descripción | Rendimiento | Precio | Importe |
|---|---|---|---|---|---|
| M01A0030 | h | Peón | 0.25 | 13 | 3.25 |
| M01A0020 | h | Oficial | 0.15 | 14 | 2.10 |
| %0.03 | % | Costes indirectos | 3 % | 5.35 | 0.16 |
|  |  | Total |  |  | 5.51 |

| Medición | Uds. | Largo | Alto | Parcial |
|---|---|---|---|---|
| Perímetro pasillos planta alta | 2 | 40 | 0.9 | 72.00 |
| Protección cancha | 2 | 43.3 | 0.9 | 77.94 |
| Reja canchas exteriores | 2 | 32.3 | 3 | 193.80 |
|  | 1 | 47.8 | 3 | 143.40 |
| Subtotal |  |  |  | 487.14 |
| Total |  |  |  | 487.14 |

**01.01** ud Demolición de armario de centralización de contadores
1 ud × 139.05 = 139.05
Demolición de armario de centralización de contadores junto a entrada principal del edificio, dimensiones aproximadas 5x2,25m, incluso retirada de carpintería (puertas) y demolición de tabiquería que lo conforma. Retirada de cuadros y de instalación existente, acopiándose aquel material que se pueda reutilizar en obra. Gastos de gestión de residuos incluido. Incluso acopio de escombros a pie de obra. Totalmente terminado y tajo limpio.

| Código | Ud | Descripción | Rendimiento | Precio | Importe |
|---|---|---|---|---|---|
| M01A0030 | h | Peón | 5 | 13 | 65.00 |
| M01A0020 | h | Oficial | 5 | 14 | 70.00 |
| %0.03 | % | Costes indirectos | 3 % | 135.00 | 4.05 |
|  |  | Total |  |  | 139.05 |

| Medición | Uds. | Parcial |
|---|---|---|
| Armario de contadores entrada | 1 | 1.00 |
| Total |  | 1 |

**01.02** ud Demolición de casetón de torre (08/05/2012)
2 ud × 538.77 = 1077.54
Demolición de casetón de torre en fachada, constituido por cubierta de metálica de acero y hormigón de dimensiones aproximadas 2,10 x 2,10 x 0,25cms, cuatro pilastras de hormigón de 0,25x0,25cm y cerramiento de muro de cristal (pavés) de 4 uds de 1,30x1,00 metros aproximadamente. Incluso retirada de los escombros con medios auxiliares y desescombro manual. Acopio de escombros a pie de obra. Totalmente terminado, listo para recibir nueva estructura de cerramiento.

| Código | Ud | Descripción | Rendimiento | Precio | Importe |
|---|---|---|---|---|---|
| M01A0030 | h | Peón | 12 | 13 | 156.00 |
| M01A0020 | h | Oficial | 6 | 14 | 84.00 |
| QAC0020 | h | Camión grúa 32 t, pluma 29 m (maquinaria; 08/05/2012) | 4 | 36 | 144.00 |
| QBB0010 | h | Compresor caudal 2,5 m³/m 2 martillos. | 12 | 11.59 | 139.08 |
| %0.03 | % | Costes indirectos | 3 % | 523.08 | 15.69 |
|  |  | Total |  |  | 538.77 |

| Medición | Uds. | Parcial |
|---|---|---|
| Casetón de torre en fachada | 2 | 2.00 |
| Total |  | 2 |

**01.03** ud Retirada de placas de ACS en fachada (08/05/2012)
1 ud × 913.03 = 913.03
Retirada de placas de ACS en fachada, la unidad de obra está compuesta por el total doce unidades de aproximadamente 2x1m instaladas en cubierta. Desmontaje de la placa y de la instalación que acomete a cada una de ellas, realizada por técnicos especializados, incluso retirada de material, medios auxiliares, transporte a gestor autorizado y gastos de gestión de residuos. Completamente terminado; incluso retirada de elementos auxiliares como pueden ser bancadas, tornillos o estructura auxiliar de acero.

| Código | Ud | Descripción | Rendimiento | Precio | Importe |
|---|---|---|---|---|---|
| M01B0050 | h | Oficial fontanero (mano de obra; 04/05/2016) | 8 | 14 | 112.00 |
| M01B0060 | h | Ayudante fontanero (mano de obra; 04/05/2016) | 8 | 13 | 104.00 |
| M01A0030 | h | Peón | 16 | 13 | 208.00 |
| M01A0020 | h | Oficial | 16 | 14 | 224.00 |
| QAC0020 | h | Camión grúa 32 t, pluma 29 m | 5 | 36 | 180.00 |
| D37C0020 | m³ | Disposición controlada de residuos mezclados no peligrosos a cen | 6 | 9.74 | 58.44 |
| %0.03 | % | Costes indirectos | 3 % | 886.44 | 26.59 |
|  |  | Total |  |  | 913.03 |

**01.04** ud Retirada de rótulo de fachada (08/05/2012)
2 ud × 215.5 = 431.00
Retirada de rótulo de fachada de dimensiones aproximadas 5x1m; incluso retirada de soporte auxiliar metálico. Medios auxiliares y transporte y gastos de gestión de residuos autorizado incluidos en la partida.

| Código | Ud | Descripción | Rendimiento | Precio | Importe |
|---|---|---|---|---|---|
| M01A0030 | h | Peón | 4 | 13 | 52.00 |
| M01A0020 | h | Oficial | 4 | 14 | 56.00 |
| QAC0020 | h | Camión grúa 32 t, pluma 29 m | 2 | 36 | 72.00 |
| D37C0020 | m³ | Disposición controlada de residuos mezclados no peligrosos a cen | 3 | 9.74 | 29.22 |
| %0.03 | % | Costes indirectos | 3 % | 209.22 | 6.28 |
|  |  | Total |  |  | 215.5 |

| Medición | Uds. | Parcial |
|---|---|---|
| Rótulo fachada ppal | 1 | 1.00 |
| Rótulo fachada trasera | 1 | 1.00 |
| Subtotal |  | 2.00 |
| Total |  | 2 |

**01.05** ml Demolición de revestimiento de peldaño de escalera
21.6 ml × 7.31 = 157.90
Demolición de revestimiento de terrazo artificial de aproximadamente 5 cm de espesor en peldaños de escalera, además de atezado, incluso carga de escombros a pie de obra.

| Código | Ud | Descripción | Rendimiento | Precio | Importe |
|---|---|---|---|---|---|
| M01A0030 | h | Peón | 0.45 | 13 | 5.85 |
| QBC0010 | h | Martillo eléctrico manual picador. | 0.25 | 4.98 | 1.25 |
| %0.03 | % | Costes indirectos | 3 % | 7.10 | 0.21 |
|  |  | Total |  |  | 7.31 |

| Medición | Uds. | Largo | Parcial |
|---|---|---|---|
| Escalera frontal izquierda | 18 | 1.2 | 21.60 |
| Total |  |  | 21.6 |

## CAP 02 ALBAÑILERÍA y ESTRUCTURA (28/03/2009)
Importe: 27769.01

### 2.1 ESTRUCTURA (28/03/2009)
Importe: 9109.99

**D05G0050** m² Forjado colabor chapa luz 0a2,5m 6cm de HA-30/B/20/IIb (28/03/2009)
16 m² × 42.36 = 677.76
Forjado colaborante formado por chapa de acero galvanizada de 0,7 mm de espesor, colocada sobre estructura metálica o de hormigón, para luces < ó = 2,5 m, con capa de compresión de hormigón HA-30/B/20/IIb, de 6 cm de espesor, para una carga total de 650 kg/m², incluso p.p. de fijaciones mecánicas tipo hilti, malla de reparto de 200x200x5 mm, separadores, hormigonado, vibrado y curado. Terminado, S/EHE-08 y C.T.E. DB SE.

| Código | Ud | Descripción | Rendimiento | Precio | Importe |
|---|---|---|---|---|---|
| M01A0010 | h | Oficial primera (mano de obra; 04/05/2016) | 0.265 | 14 | 3.71 |
| M01A0030 | h | Peón | 0.265 | 13 | 3.45 |
| E13BA0030 | m² | Chapa colaborante e=0,7 mm, PL 76/383 (material) | 1 | 20.95 | 20.95 |
| E13E0010 | ud | p.p. fijaciones mecánicas tipo Hilti (material) | 1 | 0.95 | 0.95 |
| E01HCC0050 | m³ | Horm prep HA-30/B/20/IIb (material; 28/03/2009) | 0.095 | 80.31 | 7.63 |
| E01AB0030 | m² | Malla electros. cuadrícula 20x20 cm, ø 5-5 mm (material) | 1 | 1.26 | 1.26 |
| E13DA0120 | ud | Separ plást arm vert r 40 mm D acero 12-20 Fosrueda (material) | 4 | 0.66 | 2.64 |
| QBA0010 | h | Vibrador eléctrico (maquinaria) | 0.08 | 5.96 | 0.48 |
| E01E0010 | m³ | Agua (material) | 0.05 | 1.26 | 0.06 |
| %0.03 | % | Costes indirectos | 3 % | 41.13 | 1.23 |
|  |  | Total |  |  | 42.36 |

| Medición | Uds. | Largo | Ancho | Parcial |
|---|---|---|---|---|
| Cerramiento superior torre fachada | 2 | 2 | 2 | 8.00 |
| Cerramiento PB torre fachada | 2 | 2 | 2 | 8.00 |
| Subtotal |  |  |  | 16.00 |
| Total |  |  |  | 16 |

**D05CB0010** m³ Horm. arm losas escalera HA-25/B/20/I (28/03/2009)
0.72 m³ × 100.26 = 72.19
Hormigón armado en losas de escalera, HA-25/B/20/I, incluso separadores, vertido, vibrado y curado, s/EHE-08 y C.T.E. DB SE. Incluso apertura de roza en pared para empotrar escalera y conexión con la losa de escalera existente a través de la apertura de taladros en la misma e introducción del armado con resinas de anclaje epoxi de dos componentes. Totalmente terminado.

| Código | Ud | Descripción | Rendimiento | Precio | Importe |
|---|---|---|---|---|---|
| M01A0010 | h | Oficial primera | 0.5 | 14 | 7.00 |
| M01A0030 | h | Peón | 0.5 | 13 | 6.50 |
| E01HCB0030 | m³ | Horm prep HA-25/B/20/I (material; 28/03/2009) | 1.02 | 77.16 | 78.70 |
| QBA0010 | h | Vibrador eléctrico | 0.3 | 5.96 | 1.79 |
| E01E0010 | m³ | Agua | 0.12 | 1.26 | 0.15 |
| E13DA0030 | ud | Separ. plást. arm. horiz. D=0-30 r 30 mm, Fosilla 30 (material) | 20 | 0.16 | 3.20 |
| %0.03 | % | Costes indirectos | 3 % | 97.34 | 2.92 |
|  |  | Total |  |  | 100.26 |

| Medición | Uds. | Largo | Ancho | Alto | Parcial |
|---|---|---|---|---|---|
| Ampliación escalera existente sala boxeo | 1 | 6 | 0.6 | 0.2 | 0.72 |
| Total |  |  |  |  | 0.72 |

**D04AB0050** m Tub. saneam. exter. PVC-U, D125 e=3,2 Terrain i/excav. y relleno
15 m × 24.09 = 361.35
Tubería de saneamiento SN-4, de PVC-U, UNE-EN 1401-1, Terrain o equivalente, de D 125 mm y 3,2 mm de espesor, con junta elástica, enterrada en zanja, con p.p. de piezas especiales, incluso excavación en solera de hormigón, solera de arena de 10 cm de espesor, colocación de la tubería, relleno con arena de montaña y capa superior de hormigón HM-20 de 10 cms. Totalmente instalada y probada, según C.T.E. DB HS-5 y UNE-ENV 13801.

| Código | Ud | Descripción | Rendimiento | Precio | Importe |
|---|---|---|---|---|---|
| M01A0010 | h | Oficial primera | 0.2 | 14 | 2.80 |
| M01A0030 | h | Peón | 0.2 | 13 | 2.60 |
| E28EB0260 | m | Tub. PVC-U saneam. D 125 mm j. elást. Terrain (material) | 1 | 13.86 | 13.86 |
| A06B0010 | m³ | Excavación en zanjas y pozos. (material) | 0.1 | 12.33 | 1.23 |
| E01CA0020 | m³ | Arena seca (material) | 0.045 | 22.85 | 1.03 |
| A06C0010 | m³ | Relleno de zanjas con arena volcánica. (material) | 0.1 | 18.3 | 1.83 |
| A06D0020 | m³ | Carga mecánica, transporte tierras vertedero, camión, máx. 10 km (material) | 0.01 | 3.82 | 0.04 |
| %0.03 | % | Costes indirectos | 3 % | 23.39 | 0.70 |
|  |  | Total |  |  | 24.09 |

| Medición | Uds. | Largo | Parcial |
|---|---|---|---|
| Saneamiento enterrado en nuevos vestuarios | 1 | 15 | 15.00 |
| Total |  |  | 15 |

**D03B0020** m³ Horm. cimientos HM-20/B/20/I
70.22 m³ × 67.18 = 4717.38
Hormigón ciclópeo en cimientos con hormigón en masa HM-20/B/20/I, formación de rampa y acabado lavado o con cepillo de metal, vertido y curado. s/ EHE-08.

| Código | Ud | Descripción | Rendimiento | Precio | Importe |
|---|---|---|---|---|---|
| M01A0010 | h | Oficial primera | 0.5 | 14 | 7.00 |
| M01A0030 | h | Peón | 0.6 | 13 | 7.80 |
| E01HCA0010 | m³ | Horm prep HM-20/B/20/I (06/04/2016) | 0.62 | 72.06 | 44.68 |
| E01CC0020 | m³ | Piedra en rama tamaño maximo 30 cm (06/04/2016) | 0.4 | 14.19 | 5.68 |
| E01E0010 | m³ | Agua | 0.045 | 1.26 | 0.06 |
| %0.03 | % | Costes indirectos | 3 % | 65.22 | 1.96 |
|  |  | Total |  |  | 67.18 |

| Medición | Uds. | Largo | Ancho | Alto | Parcial |
|---|---|---|---|---|---|
| Plataforma 1 evacuación | 1 | 3.2 | 1.5 | 0.2 | 0.96 |
| Plataforma 2 evacuación | 1 | 1.5 | 1.5 | 0.6 | 1.35 |
|  | 0.5 | 4.5 | 1.5 | 0.6 | 2.03 |
| Plataforma 3 evacuación | 1 | 3.6 | 3.2 | 1.08 | 12.44 |
|  | 0.5 | 3.6 | 8.5 | 1.08 | 16.52 |
|  | 0.5 | 3.6 |  | 1.5 | 2.70 |
| Plataforma 4 evacuación | 1 | 3.6 | 3.2 | 1.08 | 12.44 |
|  | 0.5 | 3.6 | 8.5 | 1.08 | 16.52 |
|  | 0.5 | 3.6 |  | 1.5 | 2.70 |
| Relleno zonas PMR | 2 | 3.2 | 0.8 | 0.5 | 2.56 |
| Subtotal |  |  |  |  | 70.22 |
| Total |  |  |  |  | 70.22 |

**D05BB0030** m³ Horm. arm viga colg. HA-30/B/20/IIb (28/03/2009)
1.66 m³ × 103.51 = 171.83
Hormigón armado en vigas colgadas, HA-30/B/20/IIb, incluso separadores, vertido, vibrado y curado, s/EHE-08 y C.T.E. DB SE. Incluso anclaje a estructura existente mediante el picado y debastado de la zona de hormigón para mejorar su adherencia y anclaje mecánico de la nueva estructura mediante conectores (placas de anclaje, pernos resistentes y/o barras corrugadas de acero ancladas con resina).

| Código | Ud | Descripción | Rendimiento | Precio | Importe |
|---|---|---|---|---|---|
| M01A0010 | h | Oficial primera | 0.5 | 14 | 7.00 |
| M01A0030 | h | Peón | 0.5 | 13 | 6.50 |
| E01HCC0050 | m³ | Horm prep HA-30/B/20/IIb | 1.02 | 80.31 | 81.92 |
| QBA0010 | h | Vibrador eléctrico | 0.5 | 5.96 | 2.98 |
| E01E0010 | m³ | Agua | 0.09 | 1.26 | 0.11 |
| E13DA0040 | ud | Separ. plást. arm. horiz. D=12-20 r 40 mm, Fosclip (06/04/2016) | 22 | 0.09 | 1.98 |
| %0.03 | % | Costes indirectos | 3 % | 100.49 | 3.01 |
|  |  | Total |  |  | 103.51 |

| Medición | Uds. | Largo | Ancho | Alto | Parcial |
|---|---|---|---|---|---|
| Viga pórtico fachada | 1 | 11.05 | 0.25 | 0.6 | 1.66 |
| Total |  |  |  |  | 1.66 |

**D05CA0030** m³ Horm. arm losas HA-30/B/20/IIb (28/03/2009)
4.3 m³ × 102.09 = 438.99
Hormigón armado en losas, HA-30/B/20/IIb, incluso separadores, vertido, vibrado y curado, s/EHE-08 y C.T.E. DB SE.

| Código | Ud | Descripción | Rendimiento | Precio | Importe |
|---|---|---|---|---|---|
| M01A0010 | h | Oficial primera | 0.5 | 14 | 7.00 |
| M01A0030 | h | Peón | 0.5 | 13 | 6.50 |
| E01HCC0050 | m³ | Horm prep HA-30/B/20/IIb | 1.02 | 80.31 | 81.92 |
| QBA0010 | h | Vibrador eléctrico | 0.5 | 5.96 | 2.98 |
| E01E0010 | m³ | Agua | 0.075 | 1.26 | 0.09 |
| E13DA0040 | ud | Separ. plást. arm. horiz. D=12-20 r 40 mm, Fosclip | 7 | 0.09 | 0.63 |
| %0.03 | % | Costes indirectos | 3 % | 99.12 | 2.97 |
|  |  | Total |  |  | 102.09 |

| Medición | Uds. | Largo | Ancho | Alto | Parcial |
|---|---|---|---|---|---|
| Losa inclinada entrada ppal | 1 | 9.55 | 1.8 | 0.25 | 4.30 |
| Total |  |  |  |  | 4.3 |

**A04A0020.01** Kg Acero corrugado B 500 S, elaborado y colocado.
1470 Kg × 1.01 = 1484.70
Acero corrugado B 500 S, elaborado y colocado, con parte proporcional de despuntes.

| Código | Ud | Descripción | Rendimiento | Precio | Importe |
|---|---|---|---|---|---|
| M01A0010 | h | Oficial primera | 0.015 | 14 | 0.21 |
| M01A0030 | h | Peón | 0.008 | 13 | 0.10 |
| A04A0020 | kg | Acero corrugado B 500 S (material) | 1 | 0.7 | 0.70 |
|  |  | Total |  |  | 1.01 |

| Medición | Uds. | Parcial |
|---|---|---|
| Vigas | 320 | 320.00 |
| Losas | 850 | 850.00 |
| Losas escaleras | 200 | 200.00 |
| Forjado chapa colaborante | 100 | 100.00 |
| Subtotal |  | 1470.00 |
| Total |  | 1470 |

**A05AF0010.01** m² Encofrado y desencofrado homologado según normativa (04/05/2016)
46.05 m² × 25.75 = 1185.79
Encofrado y desencofrado de losas de hormigón incluso material para la realización del mismo

| Código | Ud | Descripción | Rendimiento | Precio | Importe |
|---|---|---|---|---|---|
| M01A0010 | h | Oficial primera | 0.75 | 14 | 10.50 |
| M01A0030 | h | Peón | 0.75 | 13 | 9.75 |
| A05AF0010 | m² | Encofrado de madera para losas (material; 04/05/2016) | 1 | 5.5 | 5.50 |
|  |  | Total |  |  | 25.75 |

| Medición | Uds. | Largo | Ancho | Alto | Parcial |
|---|---|---|---|---|---|
| Losas de hormigón | 1 | 9.55 | 1.8 |  | 17.19 |
| Viga pórtico fachada | 1 | 11.05 | 0.25 |  | 2.76 |
|  | 2 | 11.05 | 0.6 |  | 13.26 |
| Hormigón en masa |  |  |  |  |  |
| Plataforma 1 evacuación | 1 |  |  | 0.2 | 0.20 |
| Plataforma 2 evacuación | 1 |  |  | 0.6 | 0.60 |
|  | 0.5 |  |  | 0.6 | 0.30 |
| Plataforma 3 evacuación | 1 |  |  | 1.08 | 1.08 |
|  | 0.5 |  |  | 1.08 | 0.54 |
|  | 0.5 |  |  | 1.5 | 0.75 |
| Plataforma 4 evacuación | 1 |  |  | 1.08 | 1.08 |
|  | 0.5 |  |  | 1.08 | 0.54 |
|  | 0.5 |  |  | 1.5 | 0.75 |
| Relleno zonas PMR | 2 |  |  | 0.5 | 1.00 |
| Ampliación escalera existente sala boxeo | 1 | 6 |  |  | 6.00 |
| Subtotal |  |  |  |  | 46.05 |
| Total |  |  |  |  | 46.05 |

### 2.2 ALBAÑILERÍA (28/04/2010)
Importe: 18659.02

**D07AA0020** m² Fábrica bl.hueco sencillo 20x25x50 cm (28/04/2010)
183.75 m² × 27.67 = 5084.36
Fábrica de bloques huecos de hormigón vibrado de 20 cm de espesor (20x25x50), con marcado CE, categoría I según UNE-EN 771-3, recibidos con mortero industrial M 2,5, con marcado CE s/UNE-EN 998-2, incluso, aplomado, nivelado, replanteo humedecido del bloque, grapas metálicas de unión a la estructura, y parte proporcional de refuerzo con armaduras de acero B 400 S en esquinas y cruces.

| Código | Ud | Descripción | Rendimiento | Precio | Importe |
|---|---|---|---|---|---|
| M01A0010 | h | Oficial primera | 0.48 | 14 | 6.72 |
| M01A0030 | h | Peón | 0.48 | 13 | 6.24 |
| E10AB0020 | ud | Bloque de hormigón de áridos de picón 20x25x50 cm, CE cat. I (material) | 8.4 | 1.21 | 10.16 |
| A02A0120 | m³ | Mortero industrial M 2,5 (material; 28/04/2010) | 0.02 | 171.27 | 3.43 |
| E10CB0010 | m | Fleje metálico perforado. (material) | 0.5 | 0.16 | 0.08 |
| A04A0010 | kg | Acero corrugado B 400 S, elaborado y colocado. (material) | 0.15 | 1.34 | 0.20 |
| E31CD0030 | ud | Andamio para interiores verticales. (material) | 0.001 | 27.05 | 0.03 |
| %0.03 | % | Costes indirectos | 3 % | 26.86 | 0.81 |
|  |  | Total |  |  | 27.67 |

| Medición | Uds. | Largo | Alto | Parcial |
|---|---|---|---|---|
| Separación cuarto almacenaje | 1 | 5.85 | 5 | 29.25 |
|  | 1 | 7.5 | 3.5 | 26.25 |
| Cerramiento sector sala boxeo | 1 | 1.6 | 5 | 8.00 |
|  | 1 | 6.1 | 3.5 | 21.35 |
| Nueva recepción |  |  |  |  |
| Cuarto centralización cuadros | 1 | 10 | 3.5 | 35.00 |
| Cuarto de personal | 1 | 10 | 3.5 | 35.00 |
| Cerramiento recepción | 1 | 6.2 | 1 | 6.20 |
|  | 1 | 11.5 | 1 | 11.50 |
| Lateral rampa evacuación 3 | 1 | 11.2 | 0.5 | 5.60 |
| Lateral rampa evacuación 4 | 1 | 11.2 | 0.5 | 5.60 |
| Subtotal |  |  |  | 183.75 |
| Total |  |  |  | 183.75 |

**D07AA0030** m² Fábrica bl.hueco sencillo 15x25x50 cm (28/04/2010)
24 m² × 26.81 = 643.44
Fábrica de bloques huecos de hormigón vibrado de 15 cm de espesor (15x25x50), con marcado CE, categoría I según UNE-EN 771-3, recibidos con mortero industrial M 2,5, con marcado CE s/UNE-EN 998-2, incluso replanteo, aplomado, nivelado, humedecido, grapas metálicas de unión a la estructura y parte proporcional de armadura de refuerzo de acero B 400 S.

| Código | Ud | Descripción | Rendimiento | Precio | Importe |
|---|---|---|---|---|---|
| M01A0010 | h | Oficial primera | 0.4 | 14 | 5.60 |
| M01A0030 | h | Peón | 0.4 | 13 | 5.20 |
| E10AB0030 | ud | Bloque de hormigón de áridos de picón 15x25x50 cm, CE cat. I (06/04/2016) | 8.4 | 1.49 | 12.52 |
| A02A0120 | m³ | Mortero industrial M 2,5 | 0.014 | 171.27 | 2.40 |
| E10CB0010 | m | Fleje metálico perforado. | 0.5 | 0.16 | 0.08 |
| A04A0010 | kg | Acero corrugado B 400 S, elaborado y colocado. | 0.15 | 1.34 | 0.20 |
| E31CD0030 | ud | Andamio para interiores verticales. | 0.001 | 27.05 | 0.03 |
| %0.03 | % | Costes indirectos | 3 % | 26.03 | 0.78 |
|  |  | Total |  |  | 26.81 |

| Medición | Uds. | Largo | Alto | Parcial |
|---|---|---|---|---|
| División nuevos vestuarios | 2 | 4 | 3 | 24.00 |
| Total |  |  |  | 24 |

**D07AA0050** m² Fábrica bl.hueco sencillo 9x25x50 cm (28/04/2010)
5.1 m² × 19.45 = 99.20
Fábrica de bloques huecos de hormigón vibrado de 9 cm de espesor (9x25x50), con marcado CE, categoría I según UNE-EN 771-3, recibidos con mortero industrial M 2,5, con marcado CE s/UNE-EN 998-2, incluso replanteo, aplomado, nivelado, humedecido, grapas metálicas de unión a la estructura y parte proporcional de armadura de refuerzo de acero B 400 S.

| Código | Ud | Descripción | Rendimiento | Precio | Importe |
|---|---|---|---|---|---|
| M01A0010 | h | Oficial primera | 0.36 | 14 | 5.04 |
| M01A0030 | h | Peón | 0.36 | 13 | 4.68 |
| E10AB0050 | ud | Bloque de hormigón de áridos de picón 9x25x50 cm, CE cat. I (06/04/2016) | 8.4 | 0.85 | 7.14 |
| A02A0120 | m³ | Mortero industrial M 2,5 | 0.01 | 171.27 | 1.71 |
| E10CB0010 | m | Fleje metálico perforado. | 0.5 | 0.16 | 0.08 |
| A04A0010 | kg | Acero corrugado B 400 S, elaborado y colocado. | 0.15 | 1.34 | 0.20 |
| E31CD0030 | ud | Andamio para interiores verticales. | 0.001 | 27.05 | 0.03 |
| %0.03 | % | Costes indirectos | 3 % | 18.88 | 0.57 |
|  |  | Total |  |  | 19.45 |

| Medición | Uds. | Largo | Alto | Parcial |
|---|---|---|---|---|
| Vestuario masculino | 1 | 1.7 | 3 | 5.10 |
| Total |  |  |  | 5.1 |

**D07L0030** m² Enfosc maestread vert exter.acabd mort 1:5 (03/07/2012)
38.83 m² × 21.91 = 850.77

| Código | Ud | Descripción | Rendimiento | Precio | Importe |
|---|---|---|---|---|---|
| M01A0010 | h | Oficial primera | 0.69 | 14 | 9.66 |
| M01A0030 | h | Peón | 0.69 | 13 | 8.97 |
| A02A0030 | m³ | Mortero 1:5 de cemento (material; 03/07/2012) | 0.015 | 95.98 | 1.44 |
| A02D0030 | m³ | Mortero bastardo 1:2:10, cemento, cal y arena fina (material; 03/07/2012) | 0.005 | 108.96 | 0.54 |
| E37KB0010 | m² | Malla fibra vidrio impregnada PVC, 10x10 mm, MALLA MORTERO (material) | 0.2 | 3.26 | 0.65 |
| E01E0010 | m³ | Agua | 0.005 | 1.26 | 0.01 |
| %0.03 | % | Costes indirectos | 3 % | 21.27 | 0.64 |
|  |  | Total |  |  | 21.91 |

| Medición | Uds. | Largo | Alto | Parcial |
|---|---|---|---|---|
| Enfoscado murete parapeto exterior | 1 | 11.05 | 2.5 | 27.63 |
| Lateral rampa evacuación 3 | 1 | 11.2 | 0.5 | 5.60 |
| Lateral rampa evacuación 4 | 1 | 11.2 | 0.5 | 5.60 |
| Subtotal |  |  |  | 38.83 |
| Total |  |  |  | 38.83 |

**D07L0010** m² Enfosc maestread vert inter.acabd mort 1:5 (03/07/2012)
383.8 m² × 20.27 = 7779.63
Enfoscado maestreado fratasado en paramentos verticales interiores con mortero 1:5 de cemento y arena, acabado con mortero de cemento y arena fina, incluso p.p. de malla metálica en juntas de fábrica y estructura, remate de huecos y aristas, limpieza y humedecido del soporte.

| Código | Ud | Descripción | Rendimiento | Precio | Importe |
|---|---|---|---|---|---|
| M01A0010 | h | Oficial primera | 0.63 | 14 | 8.82 |
| M01A0030 | h | Peón | 0.63 | 13 | 8.19 |
| A02A0030 | m³ | Mortero 1:5 de cemento | 0.015 | 95.98 | 1.44 |
| A02D0030 | m³ | Mortero bastardo 1:2:10, cemento, cal y arena fina | 0.005 | 108.96 | 0.54 |
| E37KB0010 | m² | Malla fibra vidrio impregnada PVC, 10x10 mm, MALLA MORTERO | 0.2 | 3.26 | 0.65 |
| E31CD0030 | ud | Andamio para interiores verticales. | 0.001 | 27.05 | 0.03 |
| E01E0010 | m³ | Agua | 0.005 | 1.26 | 0.01 |
| %0.03 | % | Costes indirectos | 3 % | 19.68 | 0.59 |
|  |  | Total |  |  | 20.27 |

| Medición | Uds. | Largo | Alto | Parcial |
|---|---|---|---|---|
| Separación cuarto almacenaje | 2 | 5.85 | 5 | 58.50 |
|  | 2 | 7.5 | 3.5 | 52.50 |
| Interior vestíbulo ascensor | 2 | 14.2 | 3 | 85.20 |
| Interior sala máquinas | 1 | 11.4 | 5 | 57.00 |
| Cerramiento sector sala boxeo | 2 | 1.6 | 5 | 16.00 |
|  | 2 | 6.1 | 3.5 | 42.70 |
| Antesala nuevos aseos | 2 | 5.2 | 3 | 31.20 |
| Enfoscado recepción | 2 | 18.5 | 1.1 | 40.70 |
| Subtotal |  |  |  | 383.80 |
| Total |  |  |  | 383.8 |

**D07JA0010** ud Recibido cerco interior <2,0 m² (03/07/2012)
10 ud × 26.51 = 265.10
Recibido de cercos interiores menores de 2 m² de carpintería de madera, metálica o PVC, con mortero de cemento 1:5, incluso anclajes, cajeado de la fábrica y aplomado.

| Código | Ud | Descripción | Rendimiento | Precio | Importe |
|---|---|---|---|---|---|
| M01A0010 | h | Oficial primera | 0.9 | 14 | 12.60 |
| M01A0030 | h | Peón | 0.9 | 13 | 11.70 |
| A02A0030 | m³ | Mortero 1:5 de cemento | 0.014 | 95.98 | 1.34 |
| E01MA0020 | kg | Clavos 2" (material) | 0.12 | 0.84 | 0.10 |
| %0.03 | % | Costes indirectos | 3 % | 25.74 | 0.77 |
|  |  | Total |  |  | 26.51 |

| Medición | Uds. | Parcial |
|---|---|---|
| Puerta aseo PMR | 1 | 1.00 |
| Sala trasera | 2 | 2.00 |
| Vestuarios masculinos nuevos | 3 | 3.00 |
| Vestuarios femeninos nuevos | 3 | 3.00 |
| Vestuarios personal | 1 | 1.00 |
| Subtotal |  | 10.00 |
| Total |  | 10 |

**D07JA0020** ud Recibido cerco interior >2,0 m² (03/07/2012)
7 ud × 39.14 = 273.98
Recibido de cercos interiores mayores de 2 m², de carpintería de madera, metálica o PVC, con mortero de cemento 1:5, incluso anclajes, cajeado de la fábrica y aplomado.

| Código | Ud | Descripción | Rendimiento | Precio | Importe |
|---|---|---|---|---|---|
| M01A0010 | h | Oficial primera | 1.35 | 14 | 18.90 |
| M01A0030 | h | Peón | 1.35 | 13 | 17.55 |
| A02A0030 | m³ | Mortero 1:5 de cemento | 0.015 | 95.98 | 1.44 |
| E01MA0010 | kg | Clavos 3" (material) | 0.15 | 0.76 | 0.11 |
| %0.03 | % | Costes indirectos | 3 % | 38.00 | 1.14 |
|  |  | Total |  |  | 39.14 |

| Medición | Uds. | Parcial |
|---|---|---|
| Sala trasera | 3 | 3.00 |
| Puerta evacuación - 160x220cm | 4 | 4.00 |
| Subtotal |  | 7.00 |
| Total |  | 7 |

**D07JA0040** ud Recibido cerco exterior >2,0 m² (03/07/2012)
6 ud × 40.08 = 240.48
Recibido de cercos exteriores mayores de 2 m², de carpintería de madera, metálica o PVC, con mortero de cemento 1:5, incluso sellado de juntas, anclajes, cajeado de la fábrica y aplomado.

| Código | Ud | Descripción | Rendimiento | Precio | Importe |
|---|---|---|---|---|---|
| M01A0010 | h | Oficial primera | 1.35 | 14 | 18.90 |
| M01A0030 | h | Peón | 1.35 | 13 | 17.55 |
| A02A0030 | m³ | Mortero 1:5 de cemento | 0.015 | 95.98 | 1.44 |
| E01MA0010 | kg | Clavos 3" | 0.15 | 0.76 | 0.11 |
| E18JA0040 | l | Sellador monocomp poliést modificado, Nitoseal MS50 (material) | 0.14 | 6.51 | 0.91 |
| %0.03 | % | Costes indirectos | 3 % | 38.91 | 1.17 |
|  |  | Total |  |  | 40.08 |

| Medición | Uds. | Parcial |
|---|---|---|
| Puerta entrada ppal | 1 | 1.00 |
| Puerta evacuación de 160x220cm - PB | 5 | 5.00 |
| Subtotal |  | 6.00 |
| Total |  | 6 |

**02.01** ud Ayudas de albañilería a instalación eléctrica y telecomunicacion
0 ud × 669.67 = 0.00

| Código | Ud | Descripción | Rendimiento | Precio | Importe |
|---|---|---|---|---|---|
| M01A0010 | h | Oficial primera | 20 | 14 | 280.00 |
| M01A0030 | h | Peón | 20 | 13 | 260.00 |
| E31CD0030 | ud | Andamio para interiores verticales. | 2.5 | 27.05 | 67.63 |
| %0.07 | % | Pequeño material (16/03/2016) | 7 % | 607.63 | 42.53 |
| %0.03 | % | Costes indirectos | 3 % | 650.16 | 19.50 |
|  |  | Total |  |  | 669.67 |

**02.02** ud Ayudas de albañilería a instalación de PCI
0 ud × 1071.46 = 0.00

| Código | Ud | Descripción | Rendimiento | Precio | Importe |
|---|---|---|---|---|---|
| M01A0010 | h | Oficial primera | 32 | 14 | 448.00 |
| M01A0030 | h | Peón | 32 | 13 | 416.00 |
| E31CD0030 | ud | Andamio para interiores verticales. | 4 | 27.05 | 108.20 |
| %0.07 | % | Pequeño material | 7 % | 972.20 | 68.05 |
| %0.03 | % | Costes indirectos | 3 % | 1040.25 | 31.21 |
|  |  | Total |  |  | 1071.46 |

**02.03** ud Ayudas de albañilería a instalación de fontanería y saneamiento
0 ud × 1041.76 = 0.00

| Código | Ud | Descripción | Rendimiento | Precio | Importe |
|---|---|---|---|---|---|
| M01A0010 | h | Oficial primera | 30 | 14 | 420.00 |
| M01A0030 | h | Peón | 30 | 13 | 390.00 |
| E31CD0030 | ud | Andamio para interiores verticales. | 5 | 27.05 | 135.25 |
| %0.07 | % | Pequeño material | 7 % | 945.25 | 66.17 |
| %0.03 | % | Costes indirectos | 3 % | 1011.42 | 30.34 |
|  |  | Total |  |  | 1041.76 |

**02.04** ud Ayudas de albañilería a instalación de ventilación
0 ud × 535.73 = 0.00

| Código | Ud | Descripción | Rendimiento | Precio | Importe |
|---|---|---|---|---|---|
| M01A0010 | h | Oficial primera | 16 | 14 | 224.00 |
| M01A0030 | h | Peón | 16 | 13 | 208.00 |
| E31CD0030 | ud | Andamio para interiores verticales. | 2 | 27.05 | 54.10 |
| %0.07 | % | Pequeño material | 7 % | 486.10 | 34.03 |
| %0.03 | % | Costes indirectos | 3 % | 520.13 | 15.60 |
|  |  | Total |  |  | 535.73 |

**02.05** ud Ayudas de albañilería a instalación de CCTV
0 ud × 535.73 = 0.00

| Código | Ud | Descripción | Rendimiento | Precio | Importe |
|---|---|---|---|---|---|
| M01A0010 | h | Oficial primera | 16 | 14 | 224.00 |
| M01A0030 | h | Peón | 16 | 13 | 208.00 |
| E31CD0030 | ud | Andamio para interiores verticales. | 2 | 27.05 | 54.10 |
| %0.07 | % | Pequeño material | 7 % | 486.10 | 34.03 |
| %0.03 | % | Costes indirectos | 3 % | 520.13 | 15.60 |
|  |  | Total |  |  | 535.73 |

**02.06** ud Partida alzada de reparación de muros de cancha exterior (03/07/2012)
1 ud × 1314.93 = 1314.93
Partida alzada de reparación de muros de cancha exterior, consistente en las ayudas de albañilería para la colocación del nuevo vallado, reparaciones de fábrica de bloques o correa en mal estado, enfoscado, etc y todos aquellos trabajos que sean necesarios para devolver el cerramiento de la zona exterior de canchas a un estado óptimo.

| Código | Ud | Descripción | Rendimiento | Precio | Importe |
|---|---|---|---|---|---|
| M01A0010 | h | Oficial primera | 36 | 14 | 504.00 |
| M01A0030 | h | Peón | 36 | 13 | 468.00 |
| A02A0030 | m³ | Mortero 1:5 de cemento | 1 | 95.98 | 95.98 |
| E10AB0020 | ud | Bloque de hormigón de áridos de picón 20x25x50 cm, CE cat. I | 50 | 1.21 | 60.50 |
| A04A0010 | kg | Acero corrugado B 400 S, elaborado y colocado. | 50 | 1.34 | 67.00 |
| E31CD0030 | ud | Andamio para interiores verticales. | 3 | 27.05 | 81.15 |
| %0.03 | % | Costes indirectos | 3 % | 1276.63 | 38.30 |
|  |  | Total |  |  | 1314.93 |

**D07H0030** m Formación peldaño con horm. masa fck 10N/mm² (03/07/2012)
46.8 m × 9.69 = 453.49
Formación de peldaño de escalera con hormigón en masa de fck=10 N/mm², incluso encofrado y desencofrado preciso.

| Código | Ud | Descripción | Rendimiento | Precio | Importe |
|---|---|---|---|---|---|
| M01A0010 | h | Oficial primera | 0.2 | 14 | 2.80 |
| M01A0030 | h | Peón | 0.2 | 13 | 2.60 |
| A03A0010 | m³ | Hormigón en masa de fck= 10 N/mm² (material; 03/07/2012) | 0.045 | 79.28 | 3.57 |
| A05AG0010 | m² | Confección y amortización encofrado de madera para peldañeado. (material) | 0.15 | 2.9 | 0.44 |
| %0.03 | % | Costes indirectos | 3 % | 9.41 | 0.28 |
|  |  | Total |  |  | 9.69 |

| Medición | Uds. | Largo | Parcial |
|---|---|---|---|
| Peldaño recrecido de escalera boxeo | 18 | 0.6 | 10.80 |
| Peldaño escalera evacuación 3 | 5 | 3.6 | 18.00 |
| Peldaño escalera evacuación 4 | 5 | 3.6 | 18.00 |
| Subtotal |  |  | 46.80 |
| Total |  |  | 46.8 |

**D07AE0010** m² Parapeto bloq. 20cm, correa y pilaretes. (03/07/2012)
40.6 m² × 40.73 = 1653.64
Parapeto o pretil formado por bloques huecos de hormigón vibrado de 50x25x20 cm, tomados con mortero 1:6 de cemento y arena, pilaretes de 20x15 cm cada 2 m y correa superior de 20 x 15 cm, ambos de hormigón HA-25/P/16/I, armado con 4 redondos de 8 mm y estribos de 6 c/ 30 cm, separadores, incluso replanteo, aplomado, nivelado y humedecido del bloque.

| Código | Ud | Descripción | Rendimiento | Precio | Importe |
|---|---|---|---|---|---|
| M01A0010 | h | Oficial primera | 0.5 | 14 | 7.00 |
| M01A0030 | h | Peón | 0.4 | 13 | 5.20 |
| E10AB0020 | ud | Bloque de hormigón de áridos de picón 20x25x50 cm, CE cat. I | 8.4 | 1.21 | 10.16 |
| A02A0040 | m³ | Mortero 1:6 de cemento (material; 03/07/2012) | 0.02 | 89.87 | 1.80 |
| A03A0080 | m³ | Hormigón en masa HM-25/P/16/I (material; 06/04/2016) | 0.045 | 99.81 | 4.49 |
| A04A0010 | kg | Acero corrugado B 400 S, elaborado y colocado. | 3 | 1.34 | 4.02 |
| A05AA0010 | m² | Encofrado y desencof. en zunchos y pilaretes. (material; 06/04/2016) | 0.45 | 11.97 | 5.39 |
| E13DA0110 | ud | Separ plást arm vert r 35 mm D acero 10-20 Fosrueda (06/04/2016) | 2 | 0.42 | 0.84 |
| E13DA0030 | ud | Separ. plást. arm. horiz. D=0-30 r 30 mm, Fosilla 30 | 4 | 0.16 | 0.64 |
| %0.03 | % | Costes indirectos | 3 % | 39.54 | 1.19 |
|  |  | Total |  |  | 40.73 |

| Medición | Uds. | Largo | Alto | Parcial |
|---|---|---|---|---|
| Murete fachada principal | 1 | 11.05 | 2 | 22.10 |
| Nueva recepción | 1 | 18.5 | 1 | 18.50 |
| Subtotal |  |  |  | 40.60 |
| Total |  |  |  | 40.6 |

## CAP 03 REVESTIMIENTOS y PAVIMENTOS (28/03/2009)
Importe: 97591.58

**D12A0010** m² Alicat azulej cerám. blanco y/o gris 20x20cm (06/04/2009)
196.5 m² × 29.27 = 5751.56
Alicatado con azulejos cerámicos blancos y/o grises, de 20x20 cm, recibidos con adhesivo cementoso C 1TE, con marcado CE, según UNE-EN 12004, incluso enfoscado maestreado rascado, p.p. de ingletes, cortes, rejuntado con mortero preparado flexible y limpieza, s/NTE RPA-4.

| Código | Ud | Descripción | Rendimiento | Precio | Importe |
|---|---|---|---|---|---|
| M01A0010 | h | Oficial primera | 0.5 | 14 | 7.00 |
| M01A0030 | h | Peón | 0.35 | 13 | 4.55 |
| E37CA0060 | ud | Azulejo 20 x 20 cm blanco brillo (material) | 45 | 0.12 | 5.40 |
| E01FA0280 | kg | Adhesivo cementoso C 1TE, Tixocem Plus, Butech (material) | 4 | 0.4 | 1.60 |
| E01FB0230 | kg | Mortero rejuntado cementoso mejorado, CG 2, coloreado, p/juntas (material; 06/04/2009) | 0.7 | 0.87 | 0.61 |
| E01E0010 | m³ | Agua | 0.001 | 1.26 | 0.00 |
| A07A0010 | m² | Enfoscado maestreado raspado, para base de alicatados (material; 03/07/2012) | 1 | 9.26 | 9.26 |
| %0.03 | % | Costes indirectos | 3 % | 28.42 | 0.85 |
|  |  | Total |  |  | 29.27 |

| Medición | Uds. | Largo | Alto | Parcial |
|---|---|---|---|---|
| PA Remates en vestuarios existentes | 1 | 20 |  | 20.00 |
| Nuevo vestuario personal | 1 | 10 | 2.5 | 25.00 |
| Nuevo vestuario PMR | 1 | 12.6 | 2.5 | 31.50 |
| Nuevos vesturarios | 1 | 40 | 3 | 120.00 |
| Subtotal |  |  |  | 196.50 |
| Total |  |  |  | 196.5 |

**D11IBAC0150** m² Pav. gres porcel prens , BIa, clase 3, 33x33 cm, similar existen (03/07/2012)
76 m² × 40.87 = 3106.12
Pavimento de gres porcelánico prensado, grupo BIa (absorción de agua E <=0,5%), según UNE-EN-14411, clase 3, según UNE-ENV 12633 y C.T.E. DB SUA-1, SIMILAR AL EXISTENTE EN VESTUARIOS de Porcelanosa o equivalente, de 33x33 cm, color a elegir por la DF, recibido con adhesivo cementoso C 2E S1, con marcado CE, según UNE-EN 12004, incluso regularización del soporte con pendienteado hacia rejillas, con mortero de cemento y arena o atezado de hormigón aligerado de 10 cm de espesor medio para regulación de pendientes, rejuntado con mortero preparado flexible y limpieza.

| Código | Ud | Descripción | Rendimiento | Precio | Importe |
|---|---|---|---|---|---|
| M01A0010 | h | Oficial primera | 0.55 | 14 | 7.70 |
| M01A0030 | h | Peón | 0.45 | 13 | 5.85 |
| E33EBAC0310 | m² | Baldosa gres porcel prens , BIa, clase 3, 33x33 cm (material; 06/04/2016) | 1.05 | 15 | 15.75 |
| E01FA0260 | kg | Adhesivo cementoso C 2E S1, Maxifluid, Butech (material; 06/04/2016) | 6 | 0.66 | 3.96 |
| E01FB0160 | kg | Mortero rejuntado cementoso mejorado, coloreado, CG 2, Colorstuk (material; 06/04/2016) | 0.284 | 0.9 | 0.26 |
| E01E0010 | m³ | Agua | 0.002 | 1.26 | 0.00 |
| A03B0010 | m³ | Hormigón aligerado de cemento y picón. (material; 03/07/2012) | 0.1 | 61.55 | 6.16 |
| %0.03 | % | Costes indirectos | 3 % | 39.68 | 1.19 |
|  |  | Total |  |  | 40.87 |

| Medición | Uds. | Largo | Ancho | Parcial |
|---|---|---|---|---|
| Antesala ascensor | 1 | 2.8 | 4 | 11.20 |
| Nuevos vestuarios | 1 | 12.5 | 4 | 50.00 |
| Nuevo aseo PMR | 1 | 2.2 | 4 | 8.80 |
| Nuevo vestuario personal | 1 | 3 | 2 | 6.00 |
| Subtotal |  |  |  | 76.00 |
| Total |  |  |  | 76 |

**D11PA0030** m² Pavim continuo hormigón HM-25/B/20/I, 10cm armado fibras polipro (28/03/2009)
132.49 m² × 16.95 = 2245.71
Pavimento continuo realizado con hormigón de HM-25/B/20/I, de 10 cm de espesor, incluso vertido, extendido, formación de maestras, juntas de dilatación con perfil de PVC Covi reglajunta 40B y fibras de polipropileno antifisuras Fibrecrete o equivalente (0.6 kg/m³), acabado al fratás.

| Código | Ud | Descripción | Rendimiento | Precio | Importe |
|---|---|---|---|---|---|
| M01A0010 | h | Oficial primera | 0.27 | 14 | 3.78 |
| M01A0030 | h | Peón | 0.27 | 13 | 3.51 |
| E01HCB0010 | m³ | Horm prep HM-25/B/20/I (material; 28/03/2009) | 0.1 | 77.16 | 7.72 |
| E18JB0010 | m | Perfil PVC, reglajunta 40B de Covi (material) | 0.5 | 2.5 | 1.25 |
| E13CA0010 | kg | Fibra polipropil. anti fisuración hormig. Fibrecrete 600 (material) | 0.037 | 5.16 | 0.19 |
| %0.03 | % | Costes indirectos | 3 % | 16.45 | 0.49 |
|  |  | Total |  |  | 16.95 |

| Medición | Uds. | Largo | Ancho | Parcial |
|---|---|---|---|---|
| Almacenaje | 1 | 7.35 | 7.55 | 55.49 |
| Rampa evacuación 3 | 1 | 2.35 | 10 | 23.50 |
| Rampa evacuación 4 | 1 | 2.35 | 10 | 23.50 |
| Plataforma exterior de acceso | 1 | 30 |  | 30.00 |
| Subtotal |  |  |  | 132.49 |
| Total |  |  |  | 132.49 |

**D11BB0010** m Peldaño hormigón visto en escaleras (03/07/2012)
56.8 m × 49.98 = 2838.86
Peldaño de hormigón visto, realizados en hormigón lavado con árido 0-5mm, recibido con mortero 1:6 de cemento y arena, en escaleras.

| Código | Ud | Descripción | Rendimiento | Precio | Importe |
|---|---|---|---|---|---|
| M01A0010 | h | Oficial primera | 0.8 | 14 | 11.20 |
| M01A0030 | h | Peón | 0.8 | 13 | 10.40 |
| E33AB0010 | m | Peld horm visto arm. 100x35x18 cm huella y contrah (material; 06/04/2016) | 1 | 25.08 | 25.08 |
| A02A0040 | m³ | Mortero 1:6 de cemento | 0.014 | 89.87 | 1.26 |
| A01B0010 | m³ | Pasta de cemento (material; 03/07/2012) | 0.001 | 137.52 | 0.14 |
| A05AG0010 | m² | Confección y amortización encofrado de madera para peldañeado. | 0.15 | 2.9 | 0.44 |
| E01E0010 | m³ | Agua | 0.001 | 1.26 | 0.00 |
| %0.03 | % | Costes indirectos | 3 % | 48.52 | 1.46 |
|  |  | Total |  |  | 49.98 |

| Medición | Uds. | Largo | Parcial |
|---|---|---|---|
| Peldaños escalera almacén | 8 | 1.4 | 11.20 |
| Escalera evacuación 3 | 5 | 3.6 | 18.00 |
| Escalera evacuación 4 | 5 | 3.6 | 18.00 |
| Peldaño escalón acceso pabellón | 1 | 9.6 | 9.60 |
| Subtotal |  |  | 56.80 |
| Total |  |  | 56.8 |

**D11GAB0010** m Peldaño granito artific. dos piezas i/zanquín (06/04/2009)
3.6 m × 67.56 = 243.22
Peldaño de granito artificial de dos piezas, recibido con mortero de cemento cola, incluso peldañeado previo con hormigón aligerado, zanquín del mismo material, rejuntado con mortero preparado flexible y limpieza. Color crema, de material similar al existente.

| Código | Ud | Descripción | Rendimiento | Precio | Importe |
|---|---|---|---|---|---|
| M01A0010 | h | Oficial primera | 1.28 | 14 | 17.92 |
| M01A0030 | h | Peón | 1.28 | 13 | 16.64 |
| E33CAB0010 | m | Peldaño de granito artif. de dos piezas (material) | 1 | 21.64 | 21.64 |
| E33CAD0010 | ud | Zanquín granito art. piso cortado. (material) | 1 | 4.65 | 4.65 |
| E01FA0300 | kg | Adhesivo cementoso C 2TE S1, p/rev y pav int/ext, LANKOCOL FLEXI (material; 06/04/2009) | 1.68 | 0.81 | 1.36 |
| E01FB0230 | kg | Mortero rejuntado cementoso mejorado, CG 2, coloreado, p/juntas | 0.2 | 0.87 | 0.17 |
| A03B0010 | m³ | Hormigón aligerado de cemento y picón. | 0.045 | 61.55 | 2.77 |
| A05AG0010 | m² | Confección y amortización encofrado de madera para peldañeado. | 0.15 | 2.9 | 0.44 |
| E01E0010 | m³ | Agua | 0.001 | 1.26 | 0.00 |
| %0.03 | % | Costes indirectos | 3 % | 65.59 | 1.97 |
|  |  | Total |  |  | 67.56 |

| Medición | Uds. | Largo | Ancho | Parcial |
|---|---|---|---|---|
| Revestimiento de recrecido de escalera sala boxeo | 1 | 6 | 0.6 | 3.60 |
| Total |  |  |  | 3.6 |

**RSH020** m² Pavimento vinílico deportivo indoor, multiusos.
209.1 m² × 31.7 = 6628.47
Pavimento vinílico indoor multiusos, de 5 mm de espesor, formado por un complejo con superficie de vinilo plastificado, reforzado con una malla de fibra de vidrio, sobre una capa de espuma de alta densidad con estructura celular cerrada, suministrado en rollos, color a elegir, peso 4 kg/m², altura de rebote de pelota según UNE-EN 12235 >= 90%, resistencia al fuego según UNE-EN 13501-1 Cfl-s1, con tratamiento fotorreticulado (antihumedad, antiquemaduras, deslizamiento controlado), fungiestático y bacteriostático, instalado sobre una base soporte sin riesgo de humedad ascendente (no incluida en este precio) y fijado con adhesivo de contacto.

| Código | Ud | Descripción | Rendimiento | Precio | Importe |
|---|---|---|---|---|---|
| mt18dww010 | kg | Adhesivo de contacto a base de resina acrílica en dispersión acu (material; 02/05/2016) | 0.315 | 4.62 | 1.46 |
| mt18pde022a | m² | Pavimento vinílico indoor multiusos, de 5 mm de espesor, formado (material; 02/05/2016) | 1.05 | 24.25 | 25.46 |
| mo026 | h | Oficial 1ª instalador de revestimientos flexibles. (mano de obra; 04/05/2016) | 0.182 | 14 | 2.55 |
| mo064 | h | Ayudante instalador de revestimientos flexibles. (mano de obra; 04/05/2016) | 0.101 | 13 | 1.31 |
| %0.03 | % | Costes indirectos | 3 % | 30.78 | 0.92 |
|  |  | Total |  |  | 31.7 |

| Medición | Uds. | Largo | Ancho | Parcial |
|---|---|---|---|---|
| Salas gimanasio delanteras | 2 | 76.5 |  | 153.00 |
| Sala gimnasio trasera | 1 | 8.5 | 6.6 | 56.10 |
| Subtotal |  |  |  | 209.10 |
| Total |  |  |  | 209.1 |

**D12BD0160** m² Chapado con gres porcelánico 100X300 cm, Coverlam, 5mm, Grespani
96.98 m² × 74.48 = 7223.07
Chapado con baldosa de gres porcelánico, COVERLAM de Grespania o equivalente, de 100X300 cm, de 5,6 mm de espesor, modelo LAVA o a elegir por la DF, con juntas de 5 mm de ancho mínimo, sobre soporte enfoscado con mortero (no incluido), recibidas con adhesivo cementoso C 2TE, con marcado CE, según UNE-EN 12004, Fr-one gris de BUTECH, aditivado con Unilax de BUTECH, rejuntado con mortero de juntas cementoso CG 2, según UNE-EN 13888, Colorstuk Rapid de BUTECH, color a elegir por la DF, incluso p/p de anclaje mecánico metálico de junta mínima y formación de juntas de dilatación de 8 mm selladas con sellante monocomponente con base de poliuretano P-404 de BUTECH y limpieza.
Incluso grabado del material con la inscripción: "Polideportivo Juan Carlos Hernández".

| Código | Ud | Descripción | Rendimiento | Precio | Importe |
|---|---|---|---|---|---|
| E37CC0240 | m² | Revest gres porcelánico COVERLAM 5,6mm (material; 06/04/2016) | 1 | 48 | 48.00 |
| E01FA0290 | kg | Adhesivo cementoso C 2TE, Fr-one n, Butech (material; 06/04/2016) | 3.5 | 0.79 | 2.77 |
| E01MA0060 | ud | Anclaje mecán metálico inox AISI 304. (material; 06/04/2016) | 5 | 1.25 | 6.25 |
| E01FB0160 | kg | Mortero rejuntado cementoso mejorado, coloreado, CG 2, Colorstuk | 0.5 | 0.9 | 0.45 |
| E18JA0090 | ud | Cartucho de masilla poliuretano p/sellado P-404, butech (material; 06/04/2016) | 0.15 | 5.36 | 0.80 |
| M01A0010 | h | Oficial primera | 0.52 | 14 | 7.28 |
| M01A0030 | h | Peón | 0.52 | 13 | 6.76 |
| E01E0010 | m³ | Agua | 0.001 | 1.26 | 0.00 |
| %0.03 | % | Costes indirectos | 3 % | 72.31 | 2.17 |
|  |  | Total |  |  | 74.48 |

| Medición | Uds. | Largo | Ancho | Alto | Parcial |
|---|---|---|---|---|---|
| Torres facahada |  |  |  |  |  |
| Cara lateral 1 | 2 | 2.1 |  | 6.2 | 26.04 |
| Cara lateral 2 | 2 | 2.15 |  | 4.5 | 19.35 |
| Frontal | 1 | 9.8 |  | 2.15 | 21.07 |
| Parte alta frontal | 1 | 9.8 | 0.25 |  | 2.45 |
| Parte baja frontal | 1 | 9.8 | 2.15 |  | 21.07 |
| Laterales puerta | 2 | 1 |  | 3.5 | 7.00 |
| Subtotal |  |  |  |  | 96.98 |
| Total |  |  |  |  | 96.98 |

**D12BD0160.1** m² Chapado con gres porcelánico 100X300 cm, Coverlam, 3,5mm, Grespani
29.6 m² × 54.92 = 1625.63
Chapado con gres porcelánico, COVERLAM de Grespania o equivalente, de 100X300 cm, de 3,5 mm de espesor, modelo BASIC NEGRO o a elegir por la DF, con juntas de 2 mm de ancho, sobre soporte enfoscado con mortero (no incluido), recibidas con adhesivo cementoso C 2TE, con marcado CE, según UNE-EN 12004, Fr-one gris de BUTECH, aditivado con Unilax de BUTECH, rejuntado con mortero de juntas cementoso CG 2, según UNE-EN 13888, Colorstuk Rapid de BUTECH, color a elegir por la DF, incluso limpieza.

| Código | Ud | Descripción | Rendimiento | Precio | Importe |
|---|---|---|---|---|---|
| E37CC0240.1 | m² | Revest gres porcelánico COVERLAM 3,5mm (material; 04/05/2016) | 1 | 42 | 42.00 |
| E01FA0290 | kg | Adhesivo cementoso C 2TE, Fr-one n, Butech | 3.5 | 0.79 | 2.77 |
| E01FB0160 | kg | Mortero rejuntado cementoso mejorado, coloreado, CG 2, Colorstuk | 0.5 | 0.9 | 0.45 |
| M01A0010 | h | Oficial primera | 0.3 | 14 | 4.20 |
| M01A0030 | h | Peón | 0.3 | 13 | 3.90 |
| E01E0010 | m³ | Agua | 0.001 | 1.26 | 0.00 |
| %0.03 | % | Costes indirectos | 3 % | 53.32 | 1.60 |
|  |  | Total |  |  | 54.92 |

| Medición | Uds. | Largo | Alto | Parcial |
|---|---|---|---|---|
| Revestimiento recepción | 1 | 18.5 | 1.1 | 20.35 |
|  | 1 | 18.5 | 0.5 | 9.25 |
| Subtotal |  |  |  | 29.60 |
| Total |  |  |  | 29.6 |

**D10D0300** m² Falso techo regist visto metálico mod Orcal Liso, Armstrong
14.8 m² × 18.7 = 276.76
Falso techo registrable metálico en módulos de 600x600 mm visto, modelo Orcal Liso de Armstrong o equivalente, formado por estructura de perfiles primarios y secundarios y angulares de 24 mm revestida con lámina pre lacada en blanco en su cara vista, fijados mecánicamente en todo su perímetro, suspendida del forjado mediante anclajes, varilla roscada y piezas de cuelgue TR y placa 595x595 mm, totalmente instalado

| Código | Ud | Descripción | Rendimiento | Precio | Importe |
|---|---|---|---|---|---|
| E14EA0010 | m² | Falso techo regist visto metálico mod Orcal Liso, Armstrong, ins (material; 02/05/2016) | 1 | 18.15 | 18.150 |
| %0.03 | % | Costes indirectos | 3 % | 18.150 | 0.545 |
|  |  | Total |  |  | 18.7 |

| Medición | Uds. | Largo | Ancho | Parcial |
|---|---|---|---|---|
| Falso techo nuevo vestuario PMR | 1 | 2.2 | 4 | 8.80 |
| Falso techo vestuario personal | 1 | 2 | 3 | 6.00 |
| Subtotal |  |  |  | 14.80 |
| Total |  |  |  | 14.8 |

**D29FD0090.01** Tn Riego de adherencia autoadherente (20/07/2012)
0.76 Tn × 287.32 = 218.36
Emulsión catiónica de rotura rápida termoadherente, en riegod e adherencia, con dotación mínima de 0,60 Kg/m2, totalmente colocada

| Código | Ud | Descripción | Rendimiento | Precio | Importe |
|---|---|---|---|---|---|
| EMUTERMO | t | Emulsión termoadherente (material; 04/05/2016) | 1 | 262 | 262.00 |
| QAF0030 | h | Camión bitumin 10 tm c/cond bomba mangu (maquinaria; 20/07/2012) | 0.2 | 31.8 | 6.36 |
| M01A0010 | h | Oficial primera | 0.18 | 14 | 2.52 |
| M01A0030 | h | Peón | 0.2 | 13 | 2.60 |
| %0.010200 | % | __. Medios auxiliares. (05/03/2014) | 2 % | 273.48 | 5.47 |
| %0.030300 | % | Costes indirectos (20/07/2012) | 3 % | 278.95 | 8.37 |
|  |  | Total |  |  | 287.32 |

| Medición | Uds. | Parcial |
|---|---|---|
| Acondicionamiento canchas exteriores | 0.76 | 0.76 |
| Total |  | 0.76 |

**D29FD0090.02** Tn MBC Tipo hormigón bituminoso AC16 Surf. D (D-12) I/ FILLER e= 4 cm (20/07/2012)
146.98 Tn × 56.13 = 8249.99
Mezcla bituminosa en caliente tipo hormigón bituminoso AC16 Surf. (S-12) tipo capa de rodadura para pavimento deportivo, incluso el FILLER (cemento), extendido, nivelado y compactado, totalmente colocado, sin abono de betún, incluye la obligatoria medición IRI.

| Código | Ud | Descripción | Rendimiento | Precio | Importe |
|---|---|---|---|---|---|
| A09C0030 | t | Mezcla asfáltica en caliente, AC 16 surf D (antiguo D-12) (material; 04/05/2016) | 1 | 53.42 | 53.42 |
| %0.010200 | % | __. Medios auxiliares. | 2 % | 53.42 | 1.07 |
| %0.030300 | % | Costes indirectos | 3 % | 54.49 | 1.63 |
|  |  | Total |  |  | 56.13 |

| Medición | Uds. | Largo | Ancho | Alto | Parcial |
|---|---|---|---|---|---|
| Acondicionamiento canchas exteriores | 2.4 | 32.3 | 47.4 | 0.04 | 146.98 |
| Total |  |  |  |  | 146.98 |

**D29FD0090.03** Tn Betún de penetración para MBC (20/07/2012)
7.35 Tn × 420.36 = 3089.65
Betún asáltico a emplear en mezclas bituminosas en caliente (AC16 Surf.)

| Código | Ud | Descripción | Rendimiento | Precio | Importe |
|---|---|---|---|---|---|
| E01KA0010 | t | Betún asfáltico a granel 50/70. (material; 04/05/2016) | 1 | 400.12 | 400.12 |
| %0.010200 | % | __. Medios auxiliares. | 2 % | 400.12 | 8.00 |
| %0.030300 | % | Costes indirectos | 3 % | 408.12 | 12.24 |
|  |  | Total |  |  | 420.36 |

| Medición | Uds. | Largo | Ancho | Alto | Parcial |
|---|---|---|---|---|---|
| Acondicionamiento canchas exteriores (5% de MBC) | 0.12 | 32.3 | 47.4 | 0.04 | 7.35 |
| Total |  |  |  |  | 7.35 |

**D11PB0020** m² Pavim continuo deportivo tipo Slurry rojo/verde
1531.02 m² × 7.63 = 11681.68
Pavimento continuo realizado "in situ", sin juntas, sobre soporte de hormigón, con SLURRY ROJO O VERDE constituído por: -imprimación asfáltica; -pavimento de slurry negro compuesto de emulsiones de betún y cargas minerales, aplicado a una capa; -pavimento de slurry rojo o verde compuesto de emulsiones de resinas sintéticas y cargas minerales seleccionadas con pigmentos inorgánicos, aplicado a dos capas.

| Código | Ud | Descripción | Rendimiento | Precio | Importe |
|---|---|---|---|---|---|
| M01A0010 | h | Oficial primera | 0.17 | 14 | 2.38 |
| M01A0030 | h | Peón | 0.17 | 13 | 2.21 |
| E18LA0040 | kg | Emulsión bituminosa, Emulcym (material; 04/05/2016) | 0.5 | 0.47131635 | 0.24 |
| E35GBA0040 | kg | Pintura asfáltica Slurry negro (material; 04/05/2016) | 2.5 | 0.39972399 | 1.00 |
| E35GBB0010 | kg | Slurry sintético verde (material; 04/05/2016) | 2.5 | 0.62643312 | 1.57 |
| %0.03 | % | Costes indirectos | 3 % | 7.40 | 0.22 |
|  |  | Total |  |  | 7.63 |

| Medición | Uds. | Largo | Ancho | Parcial |
|---|---|---|---|---|
| Acondicionamiento canchas exteriores | 1 | 32.3 | 47.4 | 1531.02 |
| Total |  |  |  | 1531.02 |

**RSH050.B** m² Pav. deportivo indoor multicapa para pista polideportiva homolog
1306.25 m² × 34 = 44412.50
Pavimento Deportivo OMNISPORT MULTI EXCEL 6.5 mm Homologado M2 Suministro y colocación de pavimento vinílico heterogéneo OMNISPORT REFERENCE o similar, con un espesor de 6,5 mm, con clasificación al fuego Cfls1 según norma EN 13501-1, en 2 ml de ancho por 20, 50ml de largo, espesor de capa de uso 0,70 mm. con un peso total de 4710 gr/m2, con tratamiento TOP CLEAN XP PROTECTION, sin contenido de PENTACLOROFENOL, sin FORMALDEHIDO, con instalación libre tipo GREEN LAY (con juntan encoladas mediante cinta de doble pegue y extremos encolados mediante cola de poliuretano de dos componentes, dicha instalación tiene que estar certificada, homologada y ensayada por el fabricante) con juntas soladas en caliente, incluido transporte y mermas. Construido según NTE-RSF-11 y normas del fabricante ISO 9001, instalado sobre soleras previamente niveladas por empresa especializada y certificada como instalador bajo la misma norma ISO 9001, con las siguientes características mínimas a cumplir (no se admitirá características inferiores): Clasificación al uso Comercial 34 e Industrial 42 según norma EN 685. Absorción a ruidos de impacto 20 dB. Absorción de energía según EN 14808 de un 26%. Deformación vertical según EN 14809 de 1,11mm. Bote de balón según EN 12235 100%.
Resistencia a la fricción según EN 130336-4 de 88. Resistencia a la Abrasión según EN ISO 5470-1 0.098 g Resistencia al fuego según EN 13501-1 Cfl s1. Resistencia al punzonamiento según EN 1516 de 0,21 mm. Resistencia a las cargas rodante según EN 1569 Idóneo. Resistencia al impacto según EN 1517 Idóneo. Estabilidad dimensional <0,10 %. Brillo 14,40 % .
El pavimento cumple con la norma UNE - EN 14904:2006
"SUPERFICIES PARA ÁREAS DEPORTIVAS. ESPECIFICACIONES PARA SUELOS DEPORTIVOS MULTIUSO DE INTERIOR". Además deberá de estar homologado por la FEDERACIÓN INTERNACIONAL DE BALONMANO, FIBA, ITTF, Bádminton, WVBF.

| Código | Ud | Descripción | Rendimiento | Precio | Importe |
|---|---|---|---|---|---|
| mt47cit300a | kg | Imprimación de poliuretano, Compoflex 73 "COMPOSAN INDUSTRIAL Y (04/05/2016) | 0.2 | 6.05 | 1.21 |
| mt47cit310a | kg | Adhesivo tixotrópico de poliuretano bicomponente sin disolventes (04/05/2016) | 0.6 | 4.25 | 2.55 |
| mt47cit320a | m² | Lámina de caucho sintético SBR, Base Flexible SBR "COMPOSAN INDU (04/05/2016) | 1 | 5.4 | 5.40 |
| mt47cit330a | kg | Pasta tapaporos de poliuretano bicomponente, Compoflex 220 "COMP (04/05/2016) | 0.7 | 4.45 | 3.12 |
| mt47cit340a | kg | Revestimiento autonivelante de poliuretano bicomponente sin diso (04/05/2016) | 3 | 4.18 | 12.54 |
| mt47cit360b | kg | Pintura de poliuretano alifático, elástica y de baja viscosidad, (04/05/2016) | 0.15 | 17.1 | 2.57 |
| mo041 | h | Oficial 1ª construcción de obra civil. (mano de obra; 04/05/2016) | 0.15 | 14 | 2.10 |
| mo087 | h | Ayudante construcción de obra civil. (mano de obra; 04/05/2016) | 0.15 | 13 | 1.95 |
| %0.05 | % | Medios auxiliares (17/03/2016) | 5 % | 31.44 | 1.57 |
| %0.03 | % | Costes indirectos | 3 % | 33.01 | 0.99 |
|  |  | Total |  |  | 34 |

| Medición | Uds. | Largo | Ancho | Parcial |
|---|---|---|---|---|
| Cancha indoor | 1 | 27.5 | 47.5 | 1306.25 |
| Total |  |  |  | 1306.25 |

## CAP 04 IMPERMEABILIZACIONES
Importe: 6895.68

**D09D0170** m² Imperm cub no transit con revest HISPA-SEAL 200
413.41 m² × 16.68 = 6895.68
Impermeabilización de cubierta no transitable, realizada con Hispakim o equivalente, formada por la aplicación de una membrana continua y totalmente adherida al soporte a base de la aplicación de dos manos de una resina de poliuretano en base acuosa, resistente a altas temperaturas y con un alto poder de reflexión solar "HISPA-SEAL 200", resistente en ambientes de hidrocarburos y otros agentes quimicos, color a elegir, con un consumo aproximado entre las dos manos de 1,5 kg/m² aplicado a brocha, rodillo o airless, formando una capa totalmente impermeable, elástica y resistente a los rayos UVA, aplicada sobre hormigón, mortero o cerámica, incluso limpieza del soporte. Incluso solape de 15 cms, armado y reforzado, en el encuentro perimetral con el paramento vertical donde sea necesario.

| Código | Ud | Descripción | Rendimiento | Precio | Importe |
|---|---|---|---|---|---|
| M01A0010 | h | Oficial primera | 0.105 | 14 | 1.47 |
| M01A0040 | h | Peón especializado (mano de obra; 04/05/2016) | 0.105 | 13 | 1.37 |
| E18KB0410 | kg | Revest poliuretano en base acuosa, HISPA-SEAL 200 (material; 04/05/2016) | 1.5 | 8.9 | 13.35 |
| %0.03 | % | Costes indirectos | 3 % | 16.19 | 0.49 |
|  |  | Total |  |  | 16.68 |

| Medición | Uds. | Largo | Ancho | Alto | Parcial |
|---|---|---|---|---|---|
| Partida Alzada Considerando un 20% de Cubierta |  |  |  |  |  |
| Impermeabilización de cubierta metálica | 0.15 | 38.5 | 30.5 |  | 176.14 |
|  | 0.3 | 33.5 |  | 2.8 | 28.14 |
|  | 0.3 | 40.7 |  | 2.8 | 34.19 |
| Impermeabilización de cubierta plana | 0.15 | 734.26 |  |  | 110.14 |
| Impermeabilización nuevo vestuario PMR | 1 | 2.2 | 4 |  | 8.80 |
| Impermebilización aseo personal | 1 | 3 | 2 |  | 6.00 |
| Impermebilización de nuevos vestuarios | 1 | 12.5 | 4 |  | 50.00 |
| Subtotal |  |  |  |  | 413.41 |
| Total |  |  |  |  | 413.41 |

## CAP 05 APARATOS SANITARIOS (03/07/2012)
Importe: 11095.98

**05.01** ud Suministro e instalación de pulsador temporizado ducha
12 ud × 61.8 = 741.60
Suministro e instalación de pulsado PRESTO 55 embutido o similar temporizado para ducha, incluso retirada del pulsador existente, revisión de la instalación de ducha, ayudas de albañilería, remates y todo aquello que sea necesario para dejar la ducha funcionando. Completamente terminado.

| Código | Ud | Descripción | Rendimiento | Precio | Importe |
|---|---|---|---|---|---|
| 05.01.01 | ud | Grifo temporizado ducha PRESTO 55 embutido (material; 16/03/2016) | 1 | 46.5 | 46.50 |
| M01B0050 | h | Oficial fontanero | 0.5 | 14 | 7.00 |
| M01B0060 | h | Ayudante fontanero | 0.5 | 13 | 6.50 |
| %0.03 | % | Costes indirectos | 3 % | 60.00 | 1.80 |
|  |  | Total |  |  | 61.8 |

| Medición | Uds. | Parcial |
|---|---|---|
| Vestuarios masculinos | 6 | 6.00 |
| Vestuarios femeninos | 6 | 6.00 |
| Subtotal |  | 12.00 |
| Total |  | 12 |

**05.02** ud Suministro e instalación mecanismo de fluxor para inodoro
11 ud × 124.99 = 1374.89
Suministro e instalación de pulsado PRESTO ECLAIR o similar temporizado para inodoro, incluso suministro e instalación de tubería cromada y pequeño material, revisión de la instalación del indodoro, ayudas de albañilería, remates y todo aquello que sea necesario para dejar el sistema funcionando. Completamente terminado.

| Código | Ud | Descripción | Rendimiento | Precio | Importe |
|---|---|---|---|---|---|
| 05.01.02 | ud | Grifo temporizado inodoro PRESTO ECLAIR + tubería cromada (material; 16/03/2016) | 1 | 107.85 | 107.85 |
| M01B0050 | h | Oficial fontanero | 0.5 | 14 | 7.00 |
| M01B0060 | h | Ayudante fontanero | 0.5 | 13 | 6.50 |
| %0.03 | % | Costes indirectos | 3 % | 121.35 | 3.64 |
|  |  | Total |  |  | 124.99 |

| Medición | Uds. | Parcial |
|---|---|---|
| Aseos femeninos | 4 | 4.00 |
| Aseos masculino | 3 | 3.00 |
| Aseo PMR | 1 | 1.00 |
| Vestuario femenino | 2 | 2.00 |
| Vestuario masculino | 1 | 1.00 |
| Subtotal |  | 11.00 |
| Total |  | 11 |

**05.03** ud Suministro e instalación de mecanismo de fluxor para urinario
3 ud × 107.22 = 321.66
Suministro e instalación de pulsado PRESTO XT U o similar temporizado para urinario, incluso suministro e instalación de tubería cromada y pequeño material, revisión de la instalación del indodoro, ayudas de albañilería, remates y todo aquello que sea necesario para dejar el sistema funcionando. Completamente terminado.

| Código | Ud | Descripción | Rendimiento | Precio | Importe |
|---|---|---|---|---|---|
| 05.01.03 | ud | Grifo temporizado urinario PRESTO XT U vertical + tubería (material; 16/03/2016) | 1 | 90.6 | 90.60 |
| M01B0050 | h | Oficial fontanero | 0.5 | 14 | 7.00 |
| M01B0060 | h | Ayudante fontanero | 0.5 | 13 | 6.50 |
| %0.03 | % | Costes indirectos | 3 % | 104.10 | 3.12 |
|  |  | Total |  |  | 107.22 |

| Medición | Uds. | Parcial |
|---|---|---|
| Aseos masculinos | 3 | 3.00 |
| Total |  | 3 |

**05.04** ud Suministro e instalación de grifería de ducha
10 ud × 118.92 = 1189.20
Suministro e instalación de grifería de ducha, compuesto por grifería de ducha temporizada embutida PRESTO 55 o similar y rociador PRESTO ANTIVANDÁLICO o similiar, en cuerpo de latón cromado con embellecedor. Incluso tuberías, pequeño material y todo los accesorios que sean necesarios para su instalación. Completamente terminado y funcionando.

| Código | Ud | Descripción | Rendimiento | Precio | Importe |
|---|---|---|---|---|---|
| 05.01.01 | ud | Grifo temporizado ducha PRESTO 55 embutido | 1 | 46.5 | 46.50 |
| 05.04.01 | ud | Rociador PRESTO Antivandálico (material; 17/03/2016) | 1 | 48.7 | 48.70 |
| M01B0050 | h | Oficial fontanero | 0.75 | 14 | 10.50 |
| M01B0060 | h | Ayudante fontanero | 0.75 | 13 | 9.75 |
| %0.03 | % | Costes indirectos | 3 % | 115.45 | 3.46 |
|  |  | Total |  |  | 118.92 |

| Medición | Uds. | Parcial |
|---|---|---|
| Duchas vestuario PMR | 2 | 2.00 |
| Duchas nuevos vestuarios | 8 | 8.00 |
| Subtotal |  | 10.00 |
| Total |  | 10 |

**SNA010** ml Encimera mármol compact color crema de 60x2cms + peto 10 cms
3 ml × 161.58 = 484.74
Encimera mármol compact color crema de 60x2cms y canto regruesado (2+2cms) además de peto perimetral de 10 cms, incluso calado para instalación de lavabos de empotrado y soporte mediante estructura auxiliar metálica. Completamente instalado.

| Código | Ud | Descripción | Rendimiento | Precio | Importe |
|---|---|---|---|---|---|
| mt19egl020uO | m² | Encimera de aglomerado de marmol compact crema, acabado pulido (material; 06/04/2016) | 0.7 | 55.67 | 38.97 |
| mt19ewa030baa | m | Formación de canto doble recto con los bordes ligeramente bisela (material; 06/04/2016) | 2.2 | 10 | 22.00 |
| mt19ewa040a | m | Formación de canto recto en copete de piedra natural, para el en (material; 06/04/2016) | 1 | 5 | 5.00 |
| mt19ewa010j | Ud | Formación de hueco con los cantos pulidos, en encimera de cuarzo (material; 06/04/2016) | 1 | 39.07 | 39.07 |
| mt19ewa020 | Ud | Material auxiliar para anclaje de encimera. (material; 06/04/2016) | 1 | 10.6 | 10.60 |
| mt19egl025a | l | Masilla tixotrópica, de color a elegir, de alta durabilidad y es (material; 06/04/2016) | 0.017 | 24.25 | 0.41 |
| mo011 | h | Oficial 1ª montador. (mano de obra; 04/05/2016) | 1.198 | 14 | 16.77 |
| mo080 | h | Ayudante montador. (mano de obra; 04/05/2016) | 1.275 | 13 | 16.58 |
| %0.05 | % | Medios auxiliares | 5 % | 149.40 | 7.47 |
| %0.03 | % | Costes indirectos | 3 % | 156.87 | 4.71 |
|  |  | Total |  |  | 161.58 |

| Medición | Uds. | Largo | Parcial |
|---|---|---|---|
| Nuevos vestuarios | 2 | 1.5 | 3.00 |
| Total |  |  | 3 |

**D15FB0010** ud Inodoro porcel blanco Roca Victoria c/fluxor ext Presto 1000 M
3 ud × 132.97 = 398.91
Inodoro de porcelana vitrificada para fluxor, Roca Victoria o equivalente, color blanco, incluso asiento con tapa, juego de fijación y codo de evacuación, con fluxor temporizado de 3/4" para inodoro, con tubo de enlace curvo, exterior, Presto 1000 M o equivalente, colocado mediante tacos y tornillos al solado, incluso sellado con silicona, instalado y funcionando.

| Código | Ud | Descripción | Rendimiento | Precio | Importe |
|---|---|---|---|---|---|
| M01B0050 | h | Oficial fontanero | 1.15 | 14 | 16.10 |
| M01B0060 | h | Ayudante fontanero | 1.15 | 13 | 14.95 |
| E03DB0030 | ud | Inodoro Roca Victoria p/tanque alto o fluxor, bl i/asiento (material) | 1 | 57.2 | 57.20 |
| E15GB0020 | ud | Fluxor 3/4" temp WC y vertedero, ext c/tubo curvo Presto 1000 M (material) | 1 | 40.8 | 40.80 |
| E18JA0040 | l | Sellador monocomp poliést modificado, Nitoseal MS50 | 0.008 | 6.51 | 0.05 |
| %0.03 | % | Costes indirectos | 3 % | 129.10 | 3.87 |
|  |  | Total |  |  | 132.97 |

| Medición | Uds. | Parcial |
|---|---|---|
| Vestuario personal | 1 | 1.00 |
| Nuevos vestuarios | 2 | 2.00 |
| Subtotal |  | 3.00 |
| Total |  | 3 |

**D15DE0010** ud Lavab encimera porcel blanco Roca Rodeo grifer temporizada
14 ud × 156.04 = 2184.56
Lavabo de encimera de porcelana vitrificada, Roca Rodeo o equivalente a instalar en el hueco de encimera existente, de color blanco, i/válvula de desagüe con tapón y cadenilla, flexibles con llaves de escuadra, con sifón. Instalado, con grifería temporizada PRESTO ECO o equivalente.

| Código | Ud | Descripción | Rendimiento | Precio | Importe |
|---|---|---|---|---|---|
| M01B0050 | h | Oficial fontanero | 1.15 | 14 | 16.100 |
| M01B0060 | h | Ayudante fontanero | 1.15 | 13 | 14.950 |
| E03AD0010 | ud | Lavabo encim. de porcelana Roca Rodeo (material) | 1 | 66.2 | 66.200 |
| E28ICA0010 | ud | Válvula lavabo/bidé PP D 1 1/4 (32 mm) i/tapón y cadenilla, Adeq (material) | 1 | 3.34 | 3.340 |
| E24GG0020 | ud | Llave escuadra 1/2 x 1/2" i/escudo (material) | 2 | 2.82 | 5.640 |
| E24HA0030 | ud | Flexible de acero inox. 30 cm (material) | 2 | 1.63 | 3.260 |
| E15AD0070 | ud | Grifería temporizada PRESTO ECO o similar (material; 16/03/2016) | 1 | 42 | 42.000 |
| %0.03 | % | Costes indirectos | 3 % | 151.490 | 4.545 |
|  |  | Total |  |  | 156.04 |

| Medición | Uds. | Parcial |
|---|---|---|
| Aseos masculinos | 3 | 3.00 |
| Aseos femeninos | 3 | 3.00 |
| Vestuario masculino | 2 | 2.00 |
| Vestuario femenino | 2 | 2.00 |
| Nuevos vestuarios | 4 | 4.00 |
| Subtotal |  | 14.00 |
| Total |  | 14 |

**D15DI0010** ud Lavab mural porcel bl y grifer monom p/discapacit, Inda
2 ud × 700.4 = 1400.80
Lavabo mural ergonómico de porcelana vitrificada, para discapacitados, Inda o equivalente, color blanco, de 66x52 cm, incluso i/bastidor reclinable manual, sifón flexible, válvula de desagüe, flexibles con llaves de escuadra. Instalado, con grifería monomando de lavabo, cromada, con palanca clínica para discapacitados, Inda o equivalente.

| Código | Ud | Descripción | Rendimiento | Precio | Importe |
|---|---|---|---|---|---|
| M01B0050 | h | Oficial fontanero | 1.15 | 14 | 16.10 |
| M01B0060 | h | Ayudante fontanero | 1.15 | 13 | 14.95 |
| E03AI0020 | ud | Lavabo gres p/discapacit bl 66x52 cm i/bast reclin manual y desa (material) | 1 | 551 | 551.00 |
| E24GG0020 | ud | Llave escuadra 1/2 x 1/2" i/escudo | 2 | 2.82 | 5.64 |
| E24HA0030 | ud | Flexible de acero inox. 30 cm | 2 | 1.63 | 3.26 |
| E15IA0020 | ud | Grifería monom lavabo cr p/discapacit Inda (material) | 1 | 89.05 | 89.05 |
| %0.03 | % | Costes indirectos | 3 % | 680.00 | 20.40 |
|  |  | Total |  |  | 700.4 |

| Medición | Uds. | Parcial |
|---|---|---|
| Aseo PMR | 1 | 1.00 |
| Nuevo Aseo PMR | 1 | 1.00 |
| Subtotal |  | 2.00 |
| Total |  | 2 |

**D15PB0040** ud Asid abat inod p/discap c/portarr acero inox D 30x1,5 mm 700 mm
2 ud × 182.05 = 364.10
Asidero para inodoro, abatible en "U" c/portarrollos, para discapacitados, de acero inoxidable AISI304 electropulido, D 30x1,5 mm, L=700 mm, Inda o equivalente, colocado, incluso elementos de fijación.

| Código | Ud | Descripción | Rendimiento | Precio | Importe |
|---|---|---|---|---|---|
| E03RF0080 | ud | Asid abat inod p/discap c/portarr acero inox. D 30x1,5 mm 700 mm (material) | 1 | 170 | 170.00 |
| M01A0010 | h | Oficial primera | 0.25 | 14 | 3.50 |
| M01A0030 | h | Peón | 0.25 | 13 | 3.25 |
| %0.03 | % | Costes indirectos | 3 % | 176.75 | 5.30 |
|  |  | Total |  |  | 182.05 |

| Medición | Uds. | Parcial |
|---|---|---|
| Aseo PMR - inodoro | 1 | 1.00 |
| Nuevo Aseo PMR - inodoro | 1 | 1.00 |
| Subtotal |  | 2.00 |
| Total |  | 2 |

**D15PAB0040** ud Portarroll porcelana Roca Saga.
16 ud × 22.18 = 354.88
Portarrollos de porcelana vitrificada Roca Saga o equivalente, colocado.

| Código | Ud | Descripción | Rendimiento | Precio | Importe |
|---|---|---|---|---|---|
| M01A0010 | h | Oficial primera | 0.25 | 14 | 3.50 |
| M01A0030 | h | Peón | 0.25 | 13 | 3.25 |
| E03RB0170 | ud | Portarrollos Roca Saga color blanco (material) | 1 | 14.78 | 14.78 |
| %0.03 | % | Costes indirectos | 3 % | 21.53 | 0.65 |
|  |  | Total |  |  | 22.18 |

| Medición | Uds. | Parcial |
|---|---|---|
| Aseos masculinos | 3 | 3.00 |
| Aseos femeninos | 4 | 4.00 |
| Vestuarios femeninos | 2 | 2.00 |
| Vestuarios masculinos | 2 | 2.00 |
| Aseo PMR | 1 | 1.00 |
| Nuevo vestuario PMR | 1 | 1.00 |
| Vestuario Personal | 1 | 1.00 |
| Nuevos vestuarios | 2 | 2.00 |
| Subtotal |  | 16.00 |
| Total |  | 16 |

**D15PAB0080** ud Percha porcelana Roca Saga
26 ud × 17.14 = 445.64
Percha de porcelana vitrificada Roca Saga o equivalente, colocada.

| Código | Ud | Descripción | Rendimiento | Precio | Importe |
|---|---|---|---|---|---|
| M01A0010 | h | Oficial primera | 0.2 | 14 | 2.80 |
| M01A0030 | h | Peón | 0.2 | 13 | 2.60 |
| E03RB0190 | ud | Percha Roca Saga color blanco (material) | 1 | 11.24 | 11.24 |
| %0.03 | % | Costes indirectos | 3 % | 16.64 | 0.50 |
|  |  | Total |  |  | 17.14 |

| Medición | Uds. | Parcial |
|---|---|---|
| Vestuarios femeninos | 6 | 6.00 |
| Vestuarios masculinos | 6 | 6.00 |
| Vestuario PMR | 1 | 1.00 |
| Vestuario Personal | 1 | 1.00 |
| Nuevos vestuarios | 12 | 12.00 |
| Subtotal |  | 26.00 |
| Total |  | 26 |

**D15PAB0150** ud Dosificador jabón 0,35 l Mediclinics.
11 ud × 26.88 = 295.68
Dosificador de jabón de 0,35 l de capacidad, de ABS fumé, Mediclinics, colocado, incluso elementos de fijación.

| Código | Ud | Descripción | Rendimiento | Precio | Importe |
|---|---|---|---|---|---|
| M01A0010 | h | Oficial primera | 0.2 | 14 | 2.80 |
| E03RH0040 | ud | Dosificad. jabón 0,35 l, ABS, Mediclinics (material) | 1 | 23.3 | 23.30 |
| %0.03 | % | Costes indirectos | 3 % | 26.10 | 0.78 |
|  |  | Total |  |  | 26.88 |

| Medición | Uds. | Parcial |
|---|---|---|
| Aseos masculinos | 2 | 2.00 |
| Aseos femeninos | 2 | 2.00 |
| Vestuarios masculinos | 1 | 1.00 |
| Vestuarios femeninos | 1 | 1.00 |
| Aseo PMR | 1 | 1.00 |
| Vestuario PMR | 1 | 1.00 |
| Vestuario personal | 1 | 1.00 |
| Nuevos vestuarios | 2 | 2.00 |
| Subtotal |  | 11.00 |
| Total |  | 11 |

**D15PAB0170** ud Secadora manos aire caliente aluminio Mediclinics.
8 ud × 161.92 = 1295.36
Secadora de manos por aire caliente, con carcasa de aluminio acabado en blanco, y sensor electrónico, tipo Mediclinics, colocada incluso elementos de fijación.

| Código | Ud | Descripción | Rendimiento | Precio | Importe |
|---|---|---|---|---|---|
| M01A0010 | h | Oficial primera | 0.3 | 14 | 4.20 |
| E03RL0020 | ud | Secadora manos al lacado sensor electr Mediclinics (material) | 1 | 153 | 153.00 |
| %0.03 | % | Costes indirectos | 3 % | 157.20 | 4.72 |
|  |  | Total |  |  | 161.92 |

| Medición | Uds. | Parcial |
|---|---|---|
| Aseos masculinos | 1 | 1.00 |
| Aseos femeninos | 1 | 1.00 |
| Vestuarios masculinos | 1 | 1.00 |
| Vestuarios femeninos | 1 | 1.00 |
| Aseo PMR | 1 | 1.00 |
| Vestuario PMR | 1 | 1.00 |
| Nuevos vestuarios | 2 | 2.00 |
| Subtotal |  | 8.00 |
| Total |  | 8 |

**D15BC0010** ud Plato ducha porcelana blanco 80x80 Ontario-N Roca grifer M2 Roca (03/07/2012)
1 ud × 243.96 = 243.96
Plato ducha de porcelana vitrificada de 80x80 cm, Roca Ontario-N o equivalente, color blanco, con grifería monomando, teleducha con flexo y soporte, M2 Roca o equivalente, incluso válvula de desagüe, recibido, ayudas de albañilería, instalado y funcionando.

| Código | Ud | Descripción | Rendimiento | Precio | Importe |
|---|---|---|---|---|---|
| M01B0050 | h | Oficial fontanero | 1.15 | 14 | 16.10 |
| M01B0060 | h | Ayudante fontanero | 1.15 | 13 | 14.95 |
| E03GA0030 | ud | Plato ducha porcel. Roca Ontario-N 80x80 cm bl (material) | 1 | 78.3 | 78.30 |
| E28ICD0010 | ud | Válvula plato ducha PP D 1 1/2 (40 mm) salida vert, Adequa (material) | 1 | 3.24 | 3.24 |
| A02A0030 | m³ | Mortero 1:5 de cemento | 0.01 | 95.98 | 0.96 |
| E15DB0050 | ud | Monomando ext ducha i/ducha, flexo y sop. M2 Roca cr (material) | 1 | 76.86 | 76.86 |
| M01A0010 | h | Oficial primera | 1.72 | 14 | 24.08 |
| M01A0030 | h | Peón | 1.72 | 13 | 22.36 |
| %0.03 | % | Costes indirectos | 3 % | 236.85 | 7.11 |
|  |  | Total |  |  | 243.96 |

| Medición | Uds. | Parcial |
|---|---|---|
| Vestuario personal | 1 | 1.00 |
| Total |  | 1 |

## CAP 06 CARPINTERÍA DE MADERA
Importe: 5128.63

**06.01** ud Suministro e instalación de bisagra en puerta de acero inox
39 ud × 8.47 = 330.33
Suministro e instalación de bisagra para puerta en acero inoxidable, similar a la existente, incluso retirada de las instaladas y gastos de gestión de residuos, en puertas existentes. Totalmente terminado.

| Código | Ud | Descripción | Rendimiento | Precio | Importe |
|---|---|---|---|---|---|
| E16ADA0080 | ud | Bisagra calid media Al 80 mm MN mod 513 (material) | 1 | 4.17 | 4.17 |
| M01B0140 | h | Oficial carpintero (mano de obra; 04/05/2016) | 0.15 | 14 | 2.10 |
| M01B0150 | h | Ayudante carpintero (mano de obra; 04/05/2016) | 0.15 | 13 | 1.95 |
| %0.03 | % | Costes indirectos | 3 % | 8.22 | 0.25 |
|  |  | Total |  |  | 8.47 |

| Medición | Uds. | Largo | Parcial |
|---|---|---|---|
| Aseos masculinos | 4 | 3 | 12.00 |
| Aseos femeninos | 5 | 3 | 15.00 |
| Vestuario masculino | 2 | 3 | 6.00 |
| Vestuario femenino | 2 | 3 | 6.00 |
| Subtotal |  |  | 39.00 |
| Total |  |  | 39 |

**06.02** ud Suministro e instalación de manecilla y cerradura o muletilla
4 ud × 50.72 = 202.88
Suministro e instalación de manecilla y cerradura o muletilla similar a las existentes, incluso retirada de la cerradura y manecilla instalada y sustitución por el nuevo mecanismo. Gastos por gestión de residuos incluidos. Completamente terminado.

| Código | Ud | Descripción | Rendimiento | Precio | Importe |
|---|---|---|---|---|---|
| E16AAA0240 | ud | Cerrad p int cal med Wilka 1723/45 juego paso Hoppe 138L300BB F2 (material) | 1 | 43.84 | 43.84 |
| M01B0140 | h | Oficial carpintero | 0.2 | 14 | 2.80 |
| M01B0150 | h | Ayudante carpintero | 0.2 | 13 | 2.60 |
| %0.03 | % | Costes indirectos | 3 % | 49.24 | 1.48 |
|  |  | Total |  |  | 50.72 |

| Medición | Uds. | Parcial |
|---|---|---|
| Aseo masculino | 1 | 1.00 |
| Aseo femenino | 1 | 1.00 |
| Vestuario masculino | 1 | 1.00 |
| Vestuario femenino | 1 | 1.00 |
| Subtotal |  | 4.00 |
| Total |  | 4 |

**D22CA0400** ud Puerta int 73,5x211 cm, cerco madera, acab pino similar existent
4 ud × 345.11 = 1380.44
Puerta de madera para interior, de una hoja abatible de 73,5x211 cm, HERHOLZ o equivalente, constituida por hoja de aglomerado perforado, con cantos solapados de madera maciza, con refuerzo en bisagras y cerradura, con bastidor a tres lados de madera maciza, de espesor 40 mm, acabado "pino similar existente" con film de celulosa natural impregnada con diferentes resinas, garantizando una protección media contra agresiones externas, incluso cerco de madera de cantos redondos, con recibidores de bisagras especiales, regulables para bisagras de doble pivote, con rosca fina, recibidores de cerradura con alta seguridad de rotura, tapajuntas de 22 x 67,5 mm, herrajes de unión necesarios, junta de amortiguación, cerradura de llave, ajuste y colocación (para espesor de fábrica 140 mm).

| Código | Ud | Descripción | Rendimiento | Precio | Importe |
|---|---|---|---|---|---|
| E06DB0040 | ud | Block pta interior 73,5x211 cm, cerco madera, acab haya herdorit (material) | 1 | 288.71 | 288.71 |
| E16ABA0120 | ud | Juego manilla c/escudo 1710RH/300PI/F9 acabado inox, Hoppe (material) | 1 | 10.44 | 10.44 |
| M01B0140 | h | Oficial carpintero | 1.33 | 14 | 18.62 |
| M01B0150 | h | Ayudante carpintero | 1.33 | 13 | 17.29 |
| %0.03 | % | Costes indirectos | 3 % | 335.06 | 10.05 |
|  |  | Total |  |  | 345.11 |

| Medición | Uds. | Parcial |
|---|---|---|
| Nuevas puertas | 4 | 4.00 |
| Total |  | 4 |

**D22CA0410** ud Puerta int 86x211 cm, cerco madera, acab pino similar existent
6 ud × 345.11 = 2070.66
Puerta de madera para interior, de una hoja abatible de 86x211 cm, HERHOLZ o equivalente, constituida por hoja de aglomerado perforado, con cantos solapados de madera maciza, con refuerzo en bisagras y cerradura, con bastidor a tres lados de madera maciza, de espesor 40 mm, acabado "pino similar al existente" con film de celulosa natural impregnada con diferentes resinas, garantizando una protección media contra agresiones externas, incluso cerco de madera de cantos redondos, con recibidores de bisagras especiales, regulables para bisagras de doble pivote, con rosca fina, recibidores de cerradura con alta seguridad de rotura, tapajuntas de 22 x 67,5 mm, herrajes de unión necesarios, junta de amortiguación, cerradura de llave, ajuste y colocación (para espesor de fábrica 200 mm).

| Código | Ud | Descripción | Rendimiento | Precio | Importe |
|---|---|---|---|---|---|
| E06DB0060 | ud | Block pta interior 86x211 cm, cerco madera, acab haya herdorit, (material) | 1 | 288.71 | 288.71 |
| E16ABA0120 | ud | Juego manilla c/escudo 1710RH/300PI/F9 acabado inox, Hoppe | 1 | 10.44 | 10.44 |
| M01B0140 | h | Oficial carpintero | 1.33 | 14 | 18.62 |
| M01B0150 | h | Ayudante carpintero | 1.33 | 13 | 17.29 |
| %0.03 | % | Costes indirectos | 3 % | 335.06 | 10.05 |
|  |  | Total |  |  | 345.11 |

| Medición | Uds. | Parcial |
|---|---|---|
| Puertas nuevas | 6 | 6.00 |
| Total |  | 6 |

**D22CA0420** ud Puerta int 98,5x211 cm, corredera, acab pino similar existent
2 ud × 489.14 = 978.28
Puerta de madera para interior, de una hoja corredera de 98,5x211 cm, HERHOLZ o equivalente, constituida por hoja de aglomerado perforado, con cantos solapados de madera maciza, Herrajes de colgar y de seguridad de 1ª calidad para puerta corredera menor de 3,00 m², formados por 2 m de carriles Henderson de acero galvanizado, juego de corredera (roldanas) Henderson de 50 kg y cerradura Wilka 1151MP con llave y 2 escudos asas Hoppe M581/3020 o equivalente, de latón pulido incluso realización de encajes, fijación de guías y colocación. Con bastidor a tres lados de madera maciza, de espesor 40 mm, acabado "pino similar existente" con film de celulosa natural impregnada con diferentes resinas, garantizando una protección media contra agresiones externas, incluso cerco de madera de cantos redondos, recibidores de cerradura con alta seguridad de rotura, tapajuntas de 22 x 67,5 mm, herrajes de unión necesarios, junta de amortiguación, cerradura de llave, ajuste y colocación (para espesor de fábrica 200 mm).

| Código | Ud | Descripción | Rendimiento | Precio | Importe |
|---|---|---|---|---|---|
| E06DB0080 | ud | Block pta interior 98,5x211 cm, cerco madera, acab haya herdorit (material) | 1 | 307.7 | 307.70 |
| E16ABA0120 | ud | Juego manilla c/escudo 1710RH/300PI/F9 acabado inox, Hoppe | 1 | 10.44 | 10.44 |
| M01B0140 | h | Oficial carpintero | 1.5 | 14 | 21.00 |
| M01B0150 | h | Ayudante carpintero | 1.5 | 13 | 19.50 |
| E16AE0020 | m | Carril Henderson p. corredera acero galv (material) | 2 | 4.33 | 8.66 |
| E16AE0040 | ud | Juego roldanas Henderson p. corred. 50kg (material) | 1 | 27.85 | 27.85 |
| E16AAA0200 | ud | Cerrad p corred 1ª calid Wilka 1151 MP llave y asas Hoppe M581/3 (material) | 1 | 79.74 | 79.74 |
| %0.03 | % | Costes indirectos | 3 % | 474.89 | 14.25 |
|  |  | Total |  |  | 489.14 |

| Medición | Uds. | Parcial |
|---|---|---|
| Aseo PMR | 1 | 1.00 |
| Nuevo vestuario PMR | 1 | 1.00 |
| Subtotal |  | 2.00 |
| Total |  | 2 |

**RDM010** m² Base de madera MDF de 25mm para mostrador de recepción
9.75 m² × 17.03 = 166.04
Tablero de fibras de madera y resinas sintéticas de densidad media (MDF), hidrófugo, sin recubrimiento, de 25 mm de espesor, incluso estructura auxiliar de acero formada con pletinas de 40x10mm y cuadradillos de 30x30mm de acero, pintados en pintura de poliuretano de color negro. Totalmente instalado, listo para recibir revestimiento.

| Código | Ud | Descripción | Rendimiento | Precio | Importe |
|---|---|---|---|---|---|
| mt29tma030a | m² | Tablero de fibras de madera y resinas sintéticas de densidad med (material; 06/04/2016) | 1.05 | 6.74 | 7.08 |
| mt19ewa020 | Ud | Material auxiliar para anclaje de encimera. | 0 | 10.6 | 0.00 |
| M01B0140 | h | Oficial carpintero | 0.35 | 14 | 4.90 |
| M01B0150 | h | Ayudante carpintero | 0.35 | 13 | 4.55 |
| %0.03 | % | Costes indirectos | 3 % | 16.53 | 0.50 |
|  |  | Total |  |  | 17.03 |

| Medición | Uds. | Largo | Alto | Parcial |
|---|---|---|---|---|
| Base encimera recepción | 1 | 18.5 | 0.5 | 9.25 |
|  | 2 | 0.5 | 0.5 | 0.50 |
| Subtotal |  |  |  | 9.75 |
| Total |  |  |  | 9.75 |

## CAP 07 CARPINTERÍA DE ALUMINIO (10/12/2012)
Importe: 8995.23

**D23ABAE0020** ud Vent 3H (2F + batiente) alum anod plata acab grata 2,50x0,60 m (10/12/2012)
2 ud × 559.72 = 1119.44
Ventana de tres hojas, dos fijas lateras y batiente central de eje horizontal, con canal europeo de aluminio anodizado color plata acabado grata, de 2,50x0,60 m, constituída por: marco de 40 mm y hoja de 48 mm, formado por perfiles de 1,3 mm de espesor y con un valor mínimo clase 15 micras, SISTEMA 2300 CORTIZO o equivalente, con marcado CE s/UNE-EN 14351-1, con clasificaciones: clase 4, según ensayo de permeabilidad al aire (UNE-EN 12207); clase 9A, según ensayo de estanqueidad al agua (UNE-EN 12208) y clase C5, según ensayo de resistencia al viento (UNE-EN 12211); indice de reducción acústica 35dBA, con acristalamiento STADIP formado por dos vidrios incoloros, de espesor total 6+6 mm (cristal+cristal), incluso precerco de aluminio sistema CORTIZO, tapajuntas, herrajes del propio sistema, escuadras, juntas de EPDM, imprimación con liquido sellador en cortes y taladros, tornillos en acero inoxidable, sellado perimetral con masilla de poliuretano y demás accesorios CORTIZO, recibido del precerco, montaje, ajuste, aplomado, nivelado, colocación y ayudas de albañilería, según C.T.E. SERIE COR-2300.

| Código | Ud | Descripción | Rendimiento | Precio | Importe |
|---|---|---|---|---|---|
| E05ABAE0020 | ud | Vent 2H abat eje vert alum anod plata acab grata 2,50x0,60 m, SI (material; 10/12/2012) | 1 | 430.35 | 430.35 |
| E39ACA0170 | m² | Acristalamiento Stadip 6+6 (material; 16/03/2016) | 2.52 | 44.87 | 113.07 |
| %003 | % | Costes Indirectos | 3 % | 543.42 | 16.30 |
|  |  | Total |  |  | 559.72 |

**DE23ABAE0030** ud Estructura fija alum anod plata abab grata med. variable
2 ud × 1158.49 = 2316.98
Estructura fija de aluminio anonizado plata acabado grata, de medidas aproximadas 256x240cm (según memoria de carpintería), con canal europeo de aluminio anodizado color plata acabado grata, de 2,50x0,60 m, constituída por: marco de 40 mm y hoja de 48 mm, formado por perfiles de 1,3 mm de espesor y con un valor mínimo clase 15 micras, SISTEMA 2300 CORTIZO o equivalente, con marcado CE s/UNE-EN 14351-1, con clasificaciones: clase 4, según ensayo de permeabilidad al aire (UNE-EN 12207); clase 9A, según ensayo de estanqueidad al agua (UNE-EN 12208) y clase C5, según ensayo de resistencia al viento (UNE-EN 12211); indice de reducción acústica 35dBA, con acristalamiento STADIP formado por dos vidrios incoloros, de espesor total 6+6 mm (cristal+cristal), incluso precerco de aluminio sistema CORTIZO, tapajuntas, herrajes del propio sistema, escuadras, juntas de EPDM, imprimación con liquido sellador en cortes y taladros, tornillos en acero inoxidable, sellado perimetral con masilla de poliuretano y demás accesorios CORTIZO, recibido del precerco, montaje, ajuste, aplomado, nivelado, colocación y ayudas de albañilería, según C.T.E. SERIE COR-2300.

| Código | Ud | Descripción | Rendimiento | Precio | Importe |
|---|---|---|---|---|---|
| E05ABAAE0030 | ud | Estructura fija alum anonizado plata aprox 2,4x2,56m (material; 04/05/2016) | 1 | 929.57 | 929.57 |
| E39ACA0170 | m² | Acristalamiento Stadip 6+6 | 4.35 | 44.87 | 195.18 |
| %003 | % | Costes Indirectos | 3 % | 1124.75 | 33.74 |
|  |  | Total |  |  | 1158.49 |

| Medición | Uds. | Parcial |
|---|---|---|
| Sala trasera | 2 | 2.00 |
| Total |  | 2 |

**D23ABAE0040** ud Puerta 2 hojas abat alum anod plata acab grata 1,30x2,10 m
2 ud × 919.32 = 1838.64
Puerta de 2 hojas abatibles, con canal europeo de aluminio anodizado color plata acabado grata, de 1,30x2,10 m, constituída por: marco de 40 mm y hoja de 48 mm, formado por perfiles de 1,3 mm de espesor y con un valor mínimo clase 15 micras, SISTEMA 2300 CORTIZO o equivalente, con marcado CE s/UNE-EN 14351-1, con clasificaciones: clase 4, según ensayo de permeabilidad al aire (UNE-EN 12207); clase 9A, según ensayo de estanqueidad al agua (UNE-EN 12208) y clase C5, según ensayo de resistencia al viento (UNE-EN 12211); indice de reducción acústica 35dBA, con acristalamiento STADIP formado por dos vidrios incoloros, de espesor total 6+6 mm (cristal+cristal), incluso precerco de aluminio sistema CORTIZO, tapajuntas, herrajes del propio sistema, escuadras, juntas de EPDM, imprimación con liquido sellador en cortes y taladros, tornillos en acero inoxidable, sellado perimetral con masilla de poliuretano y demás accesorios CORTIZO, recibido del precerco, montaje, ajuste, aplomado, nivelado, colocación y ayudas de albañilería, según C.T.E. SERIE COR-2300.

| Código | Ud | Descripción | Rendimiento | Precio | Importe |
|---|---|---|---|---|---|
| E05ABAE0020.1 | ud | Puerta2H abat alum anod plata acab grata 1,30x2,10 m (material; 04/05/2016) | 1 | 782.61 | 782.61 |
| E39ACA0170 | m² | Acristalamiento Stadip 6+6 | 2.45 | 44.87 | 109.93 |
| %003 | % | Costes Indirectos | 3 % | 892.54 | 26.78 |
|  |  | Total |  |  | 919.32 |

| Medición | Uds. | Parcial |
|---|---|---|
| Puerta sala 1 (junto a entrada) | 1 | 1.00 |
| Puerta sala 2 (junto a entrada) | 1 | 1.00 |
| Subtotal |  | 2.00 |
| Total |  | 2 |

**D23AAAC0020** ud Vent Fija alum anod plata acab grata 5,70x2,75 m, SISTEMA 2300 C
1 ud × 2721.13 = 2721.13
Ventana fija, con canal europeo de aluminio anodizado color plata acabado grata, de 5,70x2,75m, constituída por marco de sección 40 mm, formado por perfiles de 1,3 mm de espesor y con un valor mínimo clase 15 micras, SISTEMA 2300 CORTIZO o equivalente, con marcado CE s/UNE-EN 14351-1, con clasificaciones: clase 4, según ensayo de permeabilidad al aire (UNE-EN 12207); clase 9A, según ensayo de estanqueidad al agua (UNE-EN 12208) y clase C5, según ensayo de resistencia al viento (UNE-EN 12211); indice de reducción acústica 35dBA, con doble acristalamiento formado por dos vidrios monolíticos incoloros con cámara de aire, de espesor total 8+16+6 mm (cristal+cámara+cristal), incluso precerco de aluminio sistema CORTIZO, tapajuntas, herrajes del propio sistema, escuadras, juntas de EPDM, imprimación con liquido sellador en cortes y taladros, tornillos en acero inoxidable, sellado perimetral con masilla de poliuretano y demás accesorios CORTIZO, recibido del precerco, montaje, ajuste, aplomado, nivelado, colocación y ayudas de albañilería, según C.T.E.

| Código | Ud | Descripción | Rendimiento | Precio | Importe |
|---|---|---|---|---|---|
| E05AAAC0020 | ud | Vent Fija alum anod plata acab grata 2,10x1,00 m, SISTEMA 2300 C (material; 04/05/2016) | 1 | 2009.2 | 2009.20 |
| E39ACA0170 | m² | Acristalamiento Stadip 6+6 | 14.1 | 44.87 | 632.67 |
| %003 | % | Costes Indirectos | 3 % | 2641.87 | 79.26 |
|  |  | Total |  |  | 2721.13 |

| Medición | Uds. | Parcial |
|---|---|---|
| Mampara sala trasera | 1 | 1.00 |
| Total |  | 1 |

**D23DAAF0030** ud Puerta peatonal 1H abat alum anod plata acab grata 0,90x2,10 m, (18/12/2012)
2 ud × 499.52 = 999.04
Puerta peatonal de una hoja abatible, con canal europeo de aluminio anodizado color plata acabado grata, de 0,90x2,10 m, constituída por: marco y hoja de 45 mm, formado por perfiles de 2 mm de espesor y con un valor mínimo clase 15 micras, SISTEMA MILLENIUM 2000 CORTIZO o equivalente, con marcado CE s/UNE-EN 14351-1, con clasificación clase 5, según ensayo de resistencia al impacto de cuerpo blando (UNE-EN 13049), con acristalamiento formado por vidrio laminado de seguridad stadip 8 mm (4+4) incoloro, incluso precerco de aluminio sistema CORTIZO, tapajuntas, herrajes del propio sistema, escuadras, juntas de EPDM, imprimación con liquido sellador en cortes y taladros, tornillos en acero inoxidable, sellado perimetral con masilla de poliuretano y demás accesorios CORTIZO, recibido del precerco, montaje, ajuste, aplomado, nivelado, colocación y ayudas de albañilería, según C.T.E.

| Código | Ud | Descripción | Rendimiento | Precio | Importe |
|---|---|---|---|---|---|
| E05DAAF0030 | ud | Puerta peatonal 1H abat alum anod plata acab grata 0,90x2,10 m, (material; 18/12/2012) | 1 | 392.93 | 392.93 |
| E39AD0050 | m² | Stadip 8 mm (4+4) incoloro (material) | 1.92 | 47.94 | 92.04 |
| %003 | % | Costes Indirectos | 3 % | 484.97 | 14.55 |
|  |  | Total |  |  | 499.52 |

| Medición | Uds. | Parcial |
|---|---|---|
| Sala trasera | 2 | 2.00 |
| Total |  | 2 |

## CAP 08 CERRAJERÍA y CARPINTERIA DE ACERO (03/07/2012)
Importe: 41209.48

**D25ABB0010** ud Pta. met. multiusos 2 H, c/vent. med. standard 1550x2100 mm, gal
2 ud × 256.99 = 513.98
Puerta metálica, de dos hojas abatibles, mod. De medidas standard 1550x2000 mm (ext. marco) y 38 mm de espesor, formada por hojas constituidas por perfiles laminados de acero tipo cuadradillo de diversas medidas (50x50mm, 30x30mm, etc), soldados y pintados en color negro oxirón o similar, con garras de acero para fijación a obra, cerradura embutida mod. Tesa 4010 con cierre a un punto, manivela y escudo con bocallave mod. Andreu de nylon negro por ambos lados, pasadores en canto de la hoja inactiva, incluso ajuste y colocación.

| Código | Ud | Descripción | Rendimiento | Precio | Importe |
|---|---|---|---|---|---|
| E04ABB0030 | ud | Pta. met. multiusos 2 H, c/vent. med. standard 1550x2100 mm, gal (material; 06/04/2016) | 1 | 209 | 209.00 |
| M01A0010 | h | Oficial primera | 1.5 | 14 | 21.00 |
| M01A0030 | h | Peón | 1.5 | 13 | 19.50 |
| %0.03 | % | Costes indirectos | 3 % | 249.50 | 7.49 |
|  |  | Total |  |  | 256.99 |

| Medición | Uds. | Parcial |
|---|---|---|
| Puertas laterales en canchas exteriores | 2 | 2.00 |
| Total |  | 2 |

**D25ABC0010** ud Puerta metálica 4 hojas, 1,00 x 3,00 m c/una, de chapa pegaso
1 ud × 1888.95 = 1888.95
Puerta metálica de cuatro hojas de 1,00 x 3,00 m cada una, realizada con perfiles laminados L, Z, T y Z con rebaje de 50 mm, incluso refuerzos de perfil laminado 40x30x1,5 mm, cerradura MCM de 80 mm, recibidor, fechillos, bisagras de rodamiento, incluso pequeño material, anclajes, mano de imprimación antioxidante y colocación.

| Código | Ud | Descripción | Rendimiento | Precio | Importe |
|---|---|---|---|---|---|
| M01B0010 | h | Oficial cerrajero (mano de obra; 04/05/2016) | 52.8 | 14 | 739.20 |
| M01B0020 | h | Ayudante cerrajero (mano de obra; 04/05/2016) | 52.8 | 13 | 686.40 |
| E09EA0040 | m | Perfil laminado "L" 50x20 mm (material; 06/04/2016) | 16 | 5.06 | 80.96 |
| E09EB0050 | m | Perfil laminado "T" 50x20 mm con rebaje. (material; 06/04/2016) | 9 | 1 | 9.00 |
| E09EC0040 | m | Perfil "Z" 50x20 mm con rebaje. (material; 06/04/2016) | 9 | 1 | 9.00 |
| E09EC0050 | m | Perfil "Z" 50x20 mm (material; 06/04/2016) | 4 | 3.8 | 15.20 |
| E09EEC0040 | m | Perfil chapa laminado en caliente 40x30x1,5 (material; 06/04/2016) | 8 | 2.14 | 17.12 |
| E09CC0010 | m² | Chapa Pegaso galvanizada. (material; 06/04/2016) | 18 | 11.32 | 203.76 |
| E16AH0010 | ud | Fechillo de 20 cm (material; 06/04/2016) | 6 | 2.22 | 13.32 |
| E16AAB0010 | ud | Cerradura MCM 80 mm con cajetin (material; 06/04/2016) | 1 | 9.38 | 9.38 |
| E16ADA0010 | ud | Bisagra de rodamiento. (material; 06/04/2016) | 8 | 3.65 | 29.20 |
| E35LAD0160 | l | Imprim fosfocromatante, Palverol Metal Primer (material; 04/05/2016) | 3.1 | 6.9 | 21.39 |
| %0.03 | % | Costes indirectos | 3 % | 1833.93 | 55.02 |
|  |  | Total |  |  | 1888.95 |

| Medición | Uds. | Parcial |
|---|---|---|
| Puerta canchas exteriores | 1 | 1.00 |
| Total |  | 1 |

**D25H0010** m² Reja metálica de protección, forma celosía, de perfil laminado (03/07/2012)
69.24 m² × 107.02 = 7410.06
Reja metálica de protección en forma de celosía formada por marco en perfil laminado 20x20x1,5 y enrejillado en perfil 20x10x1,5 mm, incluso pequeño material, anclajes, mano de imprimación antioxidante, recibido y colocación.

| Código | Ud | Descripción | Rendimiento | Precio | Importe |
|---|---|---|---|---|---|
| M01B0010 | h | Oficial cerrajero | 1.8 | 14 | 25.20 |
| M01B0020 | h | Ayudante cerrajero | 1.2 | 13 | 15.60 |
| E09EEB0020 | m | Perfil chapa laminado en caliente 20x20x1,5 (material; 06/04/2016) | 4 | 1.61 | 6.44 |
| E09EEC0010 | m | Perfil chapa laminado en caliente 20x10x1,5 (material; 06/04/2016) | 22 | 1.16 | 25.52 |
| E35LAD0160 | l | Imprim fosfocromatante, Palverol Metal Primer | 1.54 | 6.9 | 10.63 |
| E09F0020 | ud | p.p. pequeño material (electrodos, discos) (material) | 45 | 0.1 | 4.50 |
| A02A0010 | m³ | Mortero 1:3 de cemento (material; 03/07/2012) | 0.015 | 95 | 1.43 |
| M01A0010 | h | Oficial primera | 0.54 | 14 | 7.56 |
| M01A0030 | h | Peón | 0.54 | 13 | 7.02 |
| %0.03 | % | Costes indirectos | 3 % | 103.90 | 3.12 |
|  |  | Total |  |  | 107.02 |

| Medición | Uds. | Largo | Alto | Parcial |
|---|---|---|---|---|
| Protección ventanas exteriores | 38 | 2.5 | 0.6 | 57.00 |
| Protección estructuras ventanas | 2 | 2.55 | 2.4 | 12.24 |
| Subtotal |  |  |  | 69.24 |
| Total |  |  |  | 69.24 |

**D25I0020** m² Barandilla, largueros perfiles laminados y barrotes vert. de ple (03/07/2012)
174.24 m² × 89.08 = 15521.30
Suministro e instalación de barandilla formada por tres largueros de perfiles laminados 30x30x1,5 mm, y pletinas verticales de 30x3mm separados 10 cm, con fijaciones con cuadradillo de 40x40x2mm y placa de anclaje a suela cada 2,5 m aproximadamente, incluso pequeño material, anclajes, mano de imprimación antioxidante, recibido y colocación.

| Código | Ud | Descripción | Rendimiento | Precio | Importe |
|---|---|---|---|---|---|
| M01B0010 | h | Oficial cerrajero | 2 | 14 | 28.00 |
| M01B0020 | h | Ayudante cerrajero | 2 | 13 | 26.00 |
| E09EEC0020 | m | Perfil chapa laminado en caliente 30x20x1,5 (material; 04/05/2016) | 3 | 0.64 | 1.92 |
| E09ED0020 | kg | Pletina 30.3 mm (material; 04/05/2016) | 4.5 | 0.4 | 1.80 |
| E35LAD0160 | l | Imprim fosfocromatante, Palverol Metal Primer | 1.54 | 6.9 | 10.63 |
| E09F0020 | ud | p.p. pequeño material (electrodos, discos) | 32 | 0.1 | 3.20 |
| A02A0010 | m³ | Mortero 1:3 de cemento | 0.015 | 95 | 1.43 |
| M01A0010 | h | Oficial primera | 0.5 | 14 | 7.00 |
| M01A0030 | h | Peón | 0.5 | 13 | 6.50 |
| %0.03 | % | Costes indirectos | 3 % | 86.48 | 2.59 |
|  |  | Total |  |  | 89.08 |

| Medición | Uds. | Largo | Alto | Parcial |
|---|---|---|---|---|
| Perímetro pasillos planta alta | 2 | 40 | 0.9 | 72.00 |
| Protección cancha | 2 | 43.3 | 0.9 | 77.94 |
| Rampa salida evacuación 3 y 4 | 2 | 13.5 | 0.9 | 24.30 |
| Subtotal |  |  |  | 174.24 |
| Total |  |  |  | 174.24 |

**D27FBA0010** ud Pta. met. cortaf revers. 1 H, EI2 60 C5, med. nominal 800x2050 m
3 ud × 285.83 = 857.49
Puerta metálica cortafuegos EI2 60 C5, de una hoja abatible, reversible (apertura derecha o izquierda), con tratamiento de protección antifinger (antihuellas), mod. Volta de Andreu o equivalente, de medida nominal 800x2050 mm y 63 mm de espesor, formada por hoja constituida por dos chapas de acero galvanizado de e=0,8 mm ensambladas entre sí sin soldadura y núcleo interior de material ignífugo, formado por doble capa de lana de roca de alta densidad y placa de cartón yeso, tornillería métrica, 3 bisagras con marcado CE de doble pala y regulación en altura, con marco tipo CS5 para las alturas y de perfilado diferente para la anchura, ambos de acero galvanizado de 1,5 mm de espesor, con junta intumescente incorporada, con garras de acero para fijación a obra, cerradura embutida con cierre a un punto, escudos metálicos y manivelas resistentes al fuego de nylon negro, incluso ajuste y colocación, según C.T.E. DB SI. (No se incluye el cierrapuertas)

| Código | Ud | Descripción | Rendimiento | Precio | Importe |
|---|---|---|---|---|---|
| M01A0010 | h | Oficial primera | 1.5 | 14 | 21.00 |
| M01A0030 | h | Peón | 1.5 | 13 | 19.50 |
| E26FBA0020 | ud | Pta cortaf revers. 1 H, EI2 60 C5, med. nominal 0,90x2,05 m, gal (material; 06/04/2016) | 1 | 237 | 237.00 |
| %0.03 | % | Costes indirectos | 3 % | 277.50 | 8.33 |
|  |  | Total |  |  | 285.83 |

| Medición | Uds. | Parcial |
|---|---|---|
| Puertas acceso a cuarto contadores | 2 | 2.00 |
| Puerta acceso a cubierta | 1 | 1.00 |
| Subtotal |  | 3.00 |
| Total |  | 3 |

**D27FBB0010** ud Pta. met. cortaf 2 H, EI2 60 C5, med. nominal 1600x2050 mm, galv
8 ud × 553.11 = 4424.88
Puerta metálica cortafuegos EI2 60 C5, de dos hojas abatibles, con tratamiento de protección antifinger (antihuellas), mod. Turia de Andreu o equivalente, de medida nominal 1600x2050 mm y 63 mm de espesor, formada por hojas constituidas por dos chapas de acero galvanizado de e=0,8 mm ensambladas entre sí sin soldadura y núcleo interior de material ignífugo, formado por doble capa de lana de roca de alta densidad y placa de cartón yeso, tornillería métrica, 3 bisagras con marcado CE por hoja, de doble pala y regulación en altura, con marco tipo CS5 de acero galvanizado de 1,5 mm de espesor, con junta intumescente incorporada,, con garras de acero para fijación a obra, cerradura embutida con cierre a un punto, escudos metálicos y manivelas resistentes al fuego de nylon negro, con mecanismo de cierre automático de cremona interior en hoja inactiva, incluso ajuste y colocación, según C.T.E. DB SI. Incluso mecanismo de barra antipánico homolago y cierrapuertas. Totalmente instalado y recibido.

| Código | Ud | Descripción | Rendimiento | Precio | Importe |
|---|---|---|---|---|---|
| M01A0010 | h | Oficial primera | 2 | 14 | 28.00 |
| M01A0030 | h | Peón | 2 | 13 | 26.00 |
| E26FBB0050 | ud | Pta cortaf 2H, EI2 60 C5, med. nominal 1,60x2,05 m, galv. antif, (material; 06/04/2016) | 1 | 483 | 483.00 |
| %0.03 | % | Costes indirectos | 3 % | 537.00 | 16.11 |
|  |  | Total |  |  | 553.11 |

| Medición | Uds. | Parcial |
|---|---|---|
| Evacuación escaleras delanteras | 2 | 2.00 |
| Sala de boxeo | 2 | 2.00 |
| Evacuación escaleras traseras | 2 | 2.00 |
| Subtotal |  | 6.00 |
| Evacuación escaleras lateras | 2 | 2.00 |
| Subtotal |  | 2.00 |
| Total |  | 8 |

**PEM010** ud Adaptación de puerta existente según memoria de carpintería
1 ud × 920.1 = 920.10
Adaptación de puerta existente según memoria de carpintería e instalación de mecanismo de barra antipánico y cerradura

| Código | Ud | Descripción | Rendimiento | Precio | Importe |
|---|---|---|---|---|---|
| mt26pec010baa | ud | Adaptación puertas existenes (material; 04/05/2016) | 2 | 406.85 | 813.70 |
| mt26pec015a | ud | Premarco de acero galvanizado, para puerta de entrada de acero g (material; 06/04/2016) | 1 | 50 | 50.00 |
| mt15sja100 | ud | Cartucho de masilla de silicona neutra. (material; 06/04/2016) | 0.4 | 3.13 | 1.25 |
| M01B0010 | h | Oficial cerrajero | 0.55 | 14 | 7.70 |
| M01B0020 | h | Ayudante cerrajero | 0.55 | 13 | 7.15 |
| M01A0010 | h | Oficial primera | 0.5 | 14 | 7.00 |
| M01A0030 | h | Peón | 0.5 | 13 | 6.50 |
| %0.03 | % | Costes indirectos | 3 % | 893.30 | 26.80 |
|  |  | Total |  |  | 920.1 |

**PEM020** ud Paño fijo metálico, pintado con resina epoxi en color a elegir
1 ud × 967.5 = 967.50
Paño fijo de acero galvanizado, de medidas totales 1300x3500 mm de luz y altura de paso, acabado liso, acabado pintado con resina de epoxi en color oscuro a elegir por la DF, reforzado (antivandálica). Completamente instalado.

| Código | Ud | Descripción | Rendimiento | Precio | Importe |
|---|---|---|---|---|---|
| mt26pec010ba | m² | Paño fijo de acero galvanizado reforzado, pintado (material; 06/04/2016) | 4.55 | 188.95 | 859.72 |
| mt26pec015a | ud | Premarco de acero galvanizado, para puerta de entrada de acero g | 1 | 50 | 50.00 |
| mt15sja100 | ud | Cartucho de masilla de silicona neutra. | 0.4 | 3.13 | 1.25 |
| M01B0010 | h | Oficial cerrajero | 0.55 | 14 | 7.70 |
| M01B0020 | h | Ayudante cerrajero | 0.55 | 13 | 7.15 |
| M01A0010 | h | Oficial primera | 0.5 | 14 | 7.00 |
| M01A0030 | h | Peón | 0.5 | 13 | 6.50 |
| %0.03 | % | Costes indirectos | 3 % | 939.32 | 28.18 |
|  |  | Total |  |  | 967.5 |

| Medición | Uds. | Parcial |
|---|---|---|
| Paño fijo entrada | 1 | 1.00 |
| Total |  | 1 |

**UVT020** m² Malla electrosoldada para vallado de parcela.
287.5 m² × 28.09 = 8075.88
Cerramiento de parcela formado por malla electrosoldada, de 100x50 mm de paso de malla y 5 mm de diámetro, acabado galvanizado, con bastidor de perfil hueco de acero galvanizado de sección 30x30x1,5 mm y postes de tubo rectangular de acero galvanizado, de 40x40x1,5 mm.

| Código | Ud | Descripción | Rendimiento | Precio | Importe |
|---|---|---|---|---|---|
| mt52vse010i | m² | Malla electrosoldada, de 100x50 mm de paso de malla y 5 mm de di (material; 06/04/2016) | 1 | 6.86 | 6.86 |
| mt52vpm020a | Ud | Poste de perfil hueco de acero galvanizado, de sección cuadrada (material; 06/04/2016) | 0.55 | 3.52 | 1.94 |
| mt52vpm010c | m | Perfil hueco de acero galvanizado, de sección cuadrada 30x30x1,5 (material; 06/04/2016) | 3 | 1.91 | 5.73 |
| mt10hmf010Mm | m³ | Hormigón HM-20/B/20/I, fabricado en central. (material; 06/04/2016) | 0.015 | 73.13 | 1.10 |
| mo087 | h | Ayudante construcción de obra civil. | 0.11 | 13 | 1.43 |
| mo018 | h | Oficial 1ª cerrajero. (mano de obra; 04/05/2016) | 0.33 | 14 | 4.62 |
| mo059 | h | Ayudante cerrajero. (mano de obra; 04/05/2016) | 0.33 | 13 | 4.29 |
| %0.05 | % | Medios auxiliares | 5 % | 25.97 | 1.30 |
| %0.03 | % | Costes indirectos | 3 % | 27.27 | 0.82 |
|  |  | Total |  |  | 28.09 |

| Medición | Uds. | Largo | Alto | Parcial |
|---|---|---|---|---|
| Sustitución cerramiento en mal estado | 1 | 115 | 2.5 | 287.50 |
| Total |  |  |  | 287.5 |

**D27FBA0020** ud Pta. met. cortaf revers. 1 H, EI2 60 C5, med. nominal 1000x2050
2 ud × 314.67 = 629.34
Puerta metálica cortafuegos EI2 60 C5, de una hoja abatible, reversible (apertura derecha o izquierda), mod. Volta de Andreu o equivalente, de medida nominal 1000x2050 mm y 63 mm de espesor, formada por hoja constituida por dos chapas de acero galvanizado de e=0,8 mm ensambladas entre sí sin soldadura, con acabado prelacado color blanco o gris, y núcleo interior de material ignífugo, formado por doble capa de lana de roca de alta densidad y placa de cartón yeso, tornillería métrica, 3 bisagras con marcado CE de doble pala y regulación en altura, con marco tipo CS5 para las alturas y de perfilado diferente para la anchura, ambos de acero galvanizado de 1,5 mm de espesor, con junta intumescente incorporada, con garras de acero para fijación a obra, cerradura embutida con cierre a un punto, escudos metálicos y manivelas resistentes al fuego de nylon negro, incluso ajuste y colocación, según C.T.E. DB SI. Incluso mecanismo de barra antipánico homolago y cierrapuertas. Totalmente instalado y recibido.

| Código | Ud | Descripción | Rendimiento | Precio | Importe |
|---|---|---|---|---|---|
| M01A0010 | h | Oficial primera | 1.5 | 14 | 21.00 |
| M01A0030 | h | Peón | 1.5 | 13 | 19.50 |
| E26FBA0080 | ud | Pta cortaf revers. 1 H, EI2 60 C5, med. nominal 1,00x2,05 m, pre (material; 06/04/2016) | 1 | 265 | 265.00 |
| %0.03 | % | Costes indirectos | 3 % | 305.50 | 9.17 |
|  |  | Total |  |  | 314.67 |

| Medición | Uds. | Parcial |
|---|---|---|
| Puerta acceso a almacen | 1 | 1.00 |
| Puerto acceso a cuarto de máquinas | 1 | 1.00 |
| Subtotal |  | 2.00 |
| Total |  | 2 |

## CAP 09 PINTURAS (02/11/2010)
Importe: 28495.4

**D28AAA0030** m² Pintura plástica ecológica mate, int., Ecoplast de PALCANARIAS
4136.76 m² × 2.41 = 9969.59
Pintura plástica ecológica para interior/exterior, acabado mate, sin olor residual, Ecoplast de PALCANARIAS o equivalente, con certificado Aenor medio ambiente por su bajo contenido en compuestos orgánicos volátiles y otros requisitos exigidos, i/imprimación, lijado y empaste, acabado a 2 manos, color blanco.

| Código | Ud | Descripción | Rendimiento | Precio | Importe |
|---|---|---|---|---|---|
| M01B0090 | h | Oficial pintor (mano de obra; 04/05/2016) | 0.05 | 14 | 0.70 |
| M01B0100 | h | Ayudante pintor (mano de obra; 04/05/2016) | 0.05 | 13 | 0.65 |
| E35KA0030 | l | Pintura ecológica, blanco, Ecoplast (material; 16/03/2016) | 0.33 | 3 | 0.99 |
| %0.03 | % | Costes indirectos | 3 % | 2.34 | 0.07 |
|  |  | Total |  |  | 2.41 |

| Medición | Uds. | Largo | Ancho | Alto | Parcial |
|---|---|---|---|---|---|
| PLANTA NIVEL CALLE |  |  |  |  |  |
| Paredes perimetrales pasillo |  |  |  |  |  |
| Laterales | 2 | 43.5 |  | 3.5 | 304.50 |
| Trasera | 1 | 47.5 |  | 3 | 142.50 |
| Descuento hueco sala trasera | -1 | 11.5 |  | 3 | -34.50 |
| Delantera | 1 | 50.75 |  | 3.5 | 177.63 |
| Descuento huecos salas | -2 | 20 |  | 3 | -120.00 |
| Interior salas | 2 | 23.3 |  | 3.5 | 163.10 |
|  | 2 | 20 |  | 0.5 | 20.00 |
| Pilares | 32 | 4 | 0.45 | 5 | 288.00 |
| Pretil bajo pavés |  |  |  |  |  |
| laterales | 2 | 27.9 |  | 1 | 55.80 |
| delantera y trasera | 2 | 34.6 |  | 1 | 69.20 |
| chaflan delantero | 2 | 5.9 |  | 1.5 | 17.70 |
| chaflán trasero | 2 | 6.75 |  | 1.5 | 20.25 |
| Techo pasillos perimetrales PB | 1 | 612.5 |  |  | 612.50 |
| Techo de salas | 2 | 73.5 |  |  | 147.00 |
| Techo sala trasera | 1 | 41.15 |  |  | 41.15 |
| Pretil escaleras a PS | 2 | 7.25 |  | 1 | 14.50 |
| Interior torres fachada | 2 | 4 | 1.7 | 5 | 68.00 |
| PLANTA NIVEL -1 |  |  |  |  |  |
| Paredes laterales cancha | 2 | 30.7 |  | 3.5 | 214.90 |
| Paredes delantera y trasera cancha | 2 | 44.2 |  | 1.5 | 132.60 |
| Pared vestuarios | 1 | 67.5 |  | 3.5 | 236.25 |
| Pared parte baja grada | 1 | 61.25 |  | 1.7 | 104.13 |
| Techo parte baja gradas | 1 | 2 | 2.75 |  | 5.50 |
| Interior sala boxeo | 1 | 102 |  | 3 | 306.00 |
| Techo sala boxeo | 1 | 6.5 | 44 |  | 286.00 |
| Almacen y sala instalaciones | 2 | 6.5 | 1.7 |  | 22.10 |
| Vestíbulos planta (boxeo) | 2 | 23 |  | 3.5 | 161.00 |
| Techo vestíbulos (boxeo) | 2 | 23.5 |  |  | 47.00 |
| Caja escaleras acceso boxeo | 2 | 9 |  | 4.5 | 81.00 |
| Techo caja escaleras acceso boxeo | 2 | 1.7 | 6.5 |  | 22.10 |
| Almacen | 1 | 33 |  | 5 | 165.00 |
| Antesala ascensor | 1 | 13.6 |  | 3.5 | 47.60 |
| Hueco ascensor | 2 | 3.2 |  | 11.5 | 73.60 |
|  | 2 | 2.8 |  | 11.5 | 64.40 |
| Regularización mediciones | 0.05 | 3605 |  |  | 180.25 |
| Subtotal |  |  |  |  | 4136.76 |
| Total |  |  |  |  | 4136.76 |

**D28BA0030** m² Pintura látex acrovinílica mate,exterior, Palplast de PALCANARIA
1168.2 m² × 3.2 = 3738.24
Pintura látex acrovinílica impermeable, exterior, acabado mate sedoso, Palplast de PALCANARIAS o equivalente, i/imprimación, lijado y empaste, acabado a 2 manos, colores a elegir por dirección facultativa (gama de blancos grisáceos y grises medios).

| Código | Ud | Descripción | Rendimiento | Precio | Importe |
|---|---|---|---|---|---|
| M01B0090 | h | Oficial pintor | 0.035 | 14 | 0.49 |
| M01B0100 | h | Ayudante pintor | 0.035 | 13 | 0.46 |
| E35AB0170 | l | Pintura acrovinílica bl p/int./ext. Palplast bl (material; 04/05/2016) | 0.3 | 7.2 | 2.16 |
| %0.03 | % | Costes indirectos | 3 % | 3.11 | 0.09 |
|  |  | Total |  |  | 3.2 |

| Medición | Uds. | Largo | Ancho | Alto | Parcial |
|---|---|---|---|---|---|
| Exterior pabellón | 1 | 200 |  | 5.7 | 1140.00 |
| Torres | 2 | 4 | 2.35 | 1.5 | 28.20 |
| Subtotal |  |  |  |  | 1168.20 |
| Total |  |  |  |  | 1168.2 |

**D28CB0010** m² Pintura al esmalte sintético brillante, Palverol de PALCANARIAS,
282.1 m² × 10.72 = 3024.11
Pintura al esmalte sintético mate sobre soporte metálico incluyendo las dos caras del elemento, Palverol de PALCANARIAS o equivalente, i/imprimación, lijado y empaste, acabado a 2 manos. Color gris oscuro o similar.

| Código | Ud | Descripción | Rendimiento | Precio | Importe |
|---|---|---|---|---|---|
| M01B0090 | h | Oficial pintor | 0.3 | 14 | 4.20 |
| M01B0100 | h | Ayudante pintor | 0.3 | 13 | 3.90 |
| E35EA0110 | l | Esmalte sintético int/ext brillante, Palverol Esmalte Sintético (material) | 0.18 | 12.83 | 2.31 |
| %0.03 | % | Costes indirectos | 3 % | 10.41 | 0.31 |
|  |  | Total |  |  | 10.72 |

| Medición | Uds. | Largo | Alto | Parcial |
|---|---|---|---|---|
| Pintura de barandillas en interior |  |  |  |  |
| Perímetro pasillos planta alta | 2 | 40 | 0.9 | 72.00 |
| Protección cancha | 2 | 43.3 | 0.9 | 77.94 |
| Pasillos graderío | 2 | 31.3 | 0.9 | 56.34 |
| Rejas ventanas exteriores | 38 | 2.5 | 0.6 | 57.00 |
| Puertas laterales | 2 | 1.55 | 2.2 | 6.82 |
| Puerta principal cancha outdoor | 1 | 4 | 3 | 12.00 |
| Subtotal |  |  |  | 282.10 |
| Total |  |  |  | 282.1 |

**D28F0120** m² Pintura pavimento de resina epoxi, Ardex COAT 500W (02/11/2010)
814.7 m² × 10.07 = 8204.03
Pintura para pavimento resistente a sustancias químicas, para locales, soleras, aparcamientos, exteriores o interiores, de resina epoxi en base acuosa, Ardex COAT 500 W o equivalente, color a elegir, aplicada a base de imprimación y dos capas puras de material, incluso preparación del soporte.

| Código | Ud | Descripción | Rendimiento | Precio | Importe |
|---|---|---|---|---|---|
| M01A0010 | h | Oficial primera | 0.1 | 14 | 1.40 |
| E35HA0200 | kg | Revestimiento epoxi base acuosa, Ardex COAT 500W (material; 02/11/2010) | 0.2 | 41.9 | 8.38 |
| %0.03 | % | Costes indirectos | 3 % | 9.78 | 0.29 |
|  |  | Total |  |  | 10.07 |

| Medición | Uds. | Largo | Ancho | Parcial |
|---|---|---|---|---|
| Pintura pavimentos zonas circulación |  |  |  |  |
| Pasillos perimetrales PB | 1 | 612.5 |  | 612.50 |
| Pasillo acceso vestuarios | 1 | 125 |  | 125.00 |
| Escaleras acceso planta baja | 2 | 8.5 | 1.6 | 27.20 |
| Hall sala boxeo | 2 | 25 |  | 50.00 |
| Subtotal |  |  |  | 814.70 |
| Total |  |  |  | 814.7 |

**RSH150** ud Marcado de pistas deportivas indoor, con pintura (fútbol sala)
1 ud × 536.12 = 536.12
Marcado y señalización de pista de fútbol sala, sobre pavimento deportivo indoor multicapa, con pintura de poliuretano, elástica, bicomponente, Compopaint 45 "COMPOSAN INDUSTRIAL Y TECNOLOGÍA", color blanco RAL 9016.

| Código | Ud | Descripción | Rendimiento | Precio | Importe |
|---|---|---|---|---|---|
| mt47cit370c | kg | Pintura de poliuretano, elástica, bicomponente, Compopaint 45 "C (material; 16/03/2016) | 6 | 58.65 | 351.90 |
| mt47mpi030 | Ud | Rollo de cinta adhesiva. (material; 17/03/2016) | 16 | 2.42 | 38.72 |
| mo038 | h | Oficial 1ª pintor. (mano de obra; 04/05/2016) | 3.892 | 14 | 54.49 |
| mo076 | h | Ayudante pintor. (mano de obra; 04/05/2016) | 3.892 | 13 | 50.60 |
| %0.05 | % | Medios auxiliares | 5 % | 495.71 | 24.79 |
| %0.03 | % | Costes indirectos | 3 % | 520.50 | 15.62 |
|  |  | Total |  |  | 536.12 |

| Medición | Uds. | Parcial |
|---|---|---|
| Cancha indoor fútbol sala | 1 | 1.00 |
| Total |  | 1 |

**RSH151** ud Marcado de pistas deportivas indoor, con pintura (baloncesto)
3 ud × 536.12 = 1608.36
Marcado y señalización de pista de baloncesto, sobre pavimento deportivo indoor multicapa, con pintura de poliuretano, elástica, bicomponente, Compopaint 45 "COMPOSAN INDUSTRIAL Y TECNOLOGÍA", color rojo RAL 3001.

| Código | Ud | Descripción | Rendimiento | Precio | Importe |
|---|---|---|---|---|---|
| mt47cit370a | kg | Pintura de poliuretano, elástica, bicomponente, Compopaint 45 "C (material; 16/03/2016) | 6 | 58.65 | 351.90 |
| mt47mpi030 | Ud | Rollo de cinta adhesiva. | 16 | 2.42 | 38.72 |
| mo038 | h | Oficial 1ª pintor. | 3.892 | 14 | 54.49 |
| mo076 | h | Ayudante pintor. | 3.892 | 13 | 50.60 |
| %0.05 | % | Medios auxiliares | 5 % | 495.71 | 24.79 |
| %0.03 | % | Costes indirectos | 3 % | 520.50 | 15.62 |
|  |  | Total |  |  | 536.12 |

| Medición | Uds. | Parcial |
|---|---|---|
| Cancha indoor baloncesto | 3 | 3.00 |
| Total |  | 3 |

**TDM010** ud Marcado de pistas deportivas outdoor, con pintura (baloncesto)
2 ud × 471.65 = 943.30
Marcado y señalización de pista de baloncesto, sobre pavimento deportivo de resinas sintéticas, con pintura acrílica mate vía agua.

| Código | Ud | Descripción | Rendimiento | Precio | Importe |
|---|---|---|---|---|---|
| mt47adc130 | kg | Pintura acrílica mate vía agua, color a elegir, densidad 1,3 g/m (material; 17/03/2016) | 10 | 11 | 110.00 |
| mt47mpi030 | Ud | Rollo de cinta adhesiva. | 20 | 2.42 | 48.40 |
| mo038 | h | Oficial 1ª pintor. | 10.285 | 14 | 143.99 |
| mo076 | h | Ayudante pintor. | 10.285 | 13 | 133.71 |
| %0.05 | % | Medios auxiliares | 5 % | 436.10 | 21.81 |
| %0.03 | % | Costes indirectos | 3 % | 457.91 | 13.74 |
|  |  | Total |  |  | 471.65 |

| Medición | Uds. | Parcial |
|---|---|---|
| Canchas exteriores baloncesto | 2 | 2.00 |
| Total |  | 2 |

**TDM020** ud Marcado de pistas deportivas outdoor, con pintura (fútbol sala)
1 ud × 471.65 = 471.65
Marcado y señalización de pista de fútbol sala, sobre pavimento deportivo de resinas sintéticas, con pintura acrílica mate vía agua.

| Código | Ud | Descripción | Rendimiento | Precio | Importe |
|---|---|---|---|---|---|
| mt47adc130 | kg | Pintura acrílica mate vía agua, color a elegir, densidad 1,3 g/m | 10 | 11 | 110.00 |
| mt47mpi030 | Ud | Rollo de cinta adhesiva. | 20 | 2.42 | 48.40 |
| mo038 | h | Oficial 1ª pintor. | 10.285 | 14 | 143.99 |
| mo076 | h | Ayudante pintor. | 10.285 | 13 | 133.71 |
| %0.05 | % | Medios auxiliares | 5 % | 436.10 | 21.81 |
| %0.03 | % | Costes indirectos | 3 % | 457.91 | 13.74 |
|  |  | Total |  |  | 471.65 |

| Medición | Uds. | Parcial |
|---|---|---|
| Cancha exterior fútbol sala | 1 | 1.00 |
| Total |  | 1 |

## CAP 10 MOBILIARIO (03/07/2012)
Importe: 46510.78

**D31C0020** ud Juego porterías de balónmano o fútbol, de perfiles metálicos
2 ud × 1579.57 = 3159.14
Juego de porterías de balónmano o fútbol sala trasladable, de perfiles metálicos, incluso red de nylon de 3 1/2", colocada, instalada.

| Código | Ud | Descripción | Rendimiento | Precio | Importe |
|---|---|---|---|---|---|
| E32CD0010 | ud | Portería balonmano trasladable metálica (material) | 2 | 687.85 | 1375.70 |
| E32CD0030 | ud | Red nylon 3 1/2 mm balonmano (material) | 2 | 72.43 | 144.86 |
| M01A0030 | h | Peón | 1 | 13 | 13.00 |
| %0.03 | % | Costes indirectos | 3 % | 1533.56 | 46.01 |
|  |  | Total |  |  | 1579.57 |

| Medición | Uds. | Parcial |
|---|---|---|
| Porterías indoor | 1 | 1.00 |
| Porterías outdoor | 1 | 1.00 |
| Subtotal |  | 2.00 |
| Total |  | 2 |

**D31C0015** ud Juego canastas de baloncesto motorizadas
2 ud × 3040.1 = 6080.20
Juego de canastas de baloncesto motorizadas, suspendidas al techo con elevación eléctrica mediante motor-reductor con freno y final de carrera accionada mediante cuadro de mandos desde pie de pista. Fabricada en perfil estructural para pabellones de 9 m de altura aproximadamente. Incluye subestructuras e instalación eléctrica hasta la ubicación de las canastas, tableros, aros, redes y protectores de canastas. Totalmente instaladas y funcionando.

| Código | Ud | Descripción | Rendimiento | Precio | Importe |
|---|---|---|---|---|---|
| E32CC0025 | ud | Juegos canastas al techo monotubo (material; 06/04/2016) | 1 | 2730 | 2730.00 |
| M01A0010 | h | Oficial primera | 3 | 14 | 42.00 |
| M01A0030 | h | Peón | 3 | 13 | 39.00 |
| %0.05 | % | Medios auxiliares | 5 % | 2811.00 | 140.55 |
| %0.03 | % | Costes indirectos | 3 % | 2951.55 | 88.55 |
|  |  | Total |  |  | 3040.1 |

| Medición | Uds. | Parcial |
|---|---|---|
| Juegos canastas interiores | 2 | 2.00 |
| Total |  | 2 |

**D31ABA0050** ud Papelera abatible con retén tipo Barcelona 70, Tarregas
6 ud × 254.36 = 1526.16
Papelera de 70 litros tipo Barcelona 70 de Tarregas o equivalente, de muy alta resistencia gracias al sobredimensionado de sus piezas. Cubeta abatible con retén, que mejora su manejo y facilita su vaciado. Estructura de hierro. Base de anclaje y pletinas rectangulares con dos agujeros de 12mm de diámetro para su fijación en el suelo. Zincado electrolítico por inmersión, aplicando una posterior imprimación en poliéster al horno. Color oxirón negro forja. Incluye limpieza. Colocada. No incluye transporte.

| Código | Ud | Descripción | Rendimiento | Precio | Importe |
|---|---|---|---|---|---|
| M01A0010 | h | Oficial primera | 0.3 | 14 | 4.20 |
| M01A0030 | h | Peón | 0.5 | 13 | 6.50 |
| E32ABA0070 | ud | Papelera circular abat chapa perf, Ayto Barcelona 70 l oxirón, T (material) | 1 | 236.25 | 236.25 |
| %0.03 | % | Costes indirectos | 3 % | 246.95 | 7.41 |
|  |  | Total |  |  | 254.36 |

Claves: llave, negro, colocacion, sobredimensionad, gracias, resistencia, papelera

| Medición | Uds. | Parcial |
|---|---|---|
| Interior de pabellón | 6 | 6.00 |
| Total |  | 6 |

**SML010** ud Mesa cambia-pañales.
2 ud × 398.95 = 797.90

| Código | Ud | Descripción | Rendimiento | Precio | Importe |
|---|---|---|---|---|---|
| mt31cpa030a | ud | Mesa cambia-pañales horizontal, de polietileno de baja densidad (material; 17/03/2016) | 1 | 365.63 | 365.63 |
| H | h | Ayudante fontanero. (mano de obra; 04/05/2016) | 0.25 | 13 | 3.25 |
| %0.05 | % | Medios auxiliares | 5 % | 368.88 | 18.44 |
| %0.03 | % | Costes indirectos | 3 % | 387.32 | 11.62 |
|  |  | Total |  |  | 398.95 |

| Medición | Uds. | Parcial |
|---|---|---|
| Aseos públicos | 2 | 2.00 |
| Total |  | 2 |

**D25FD0010** ud Control acceso con unidad control, software gest 65.000 usuar 99
1 ud × 2258.17 = 2258.17
Control de acceso, con unidad de control Diasan o equivalente, software WINCONTROL (PC no incluido), permite realizar controles de acceso de todo tipo y tamaños, < 500 lectores con conexión en red WIN-NET, lector magnético MAG soportando todas las tecnologías de lectura actuales, capacidad de memoria hasta 65.000 usuarios y 999 franjas horarias semanales y del calendario anual con los días festivos, 1 lector de proximidad, 1 llave de proximidad. Instalado.

| Código | Ud | Descripción | Rendimiento | Precio | Importe |
|---|---|---|---|---|---|
| E04FD0050 | ud | Control acceso con unidad control, software gest 65.000 usuar 99 (material; 06/04/2016) | 1 | 2192.4 | 2192.40 |
| %0.03 | % | Costes indirectos | 3 % | 2192.40 | 65.77 |
|  |  | Total |  |  | 2258.17 |

| Medición | Uds. | Parcial |
|---|---|---|
| Control de acceso con unidad de control | 1 | 1.00 |
| Total |  | 1 |

**10.01** ud Torno control acceso. Standar & RFID/FP (04/05/2016)
2 ud × 1561.98 = 3123.96

| Medición | Uds. | Parcial |
|---|---|---|
| Torno acceso | 2 | 2.00 |
| Total |  | 2 |

**10.02** ml Banco mural para vestuario, de 380mm de ancho y 390 de altura
23 ml × 58.15 = 1337.45
Banco mural para vestuario, unidad por metro lineal, 380 mm de profundidad y 390 mm de altura, formado por asiento de tres listones de madera barnizada de pino de Flandes, de 90x20 mm de sección, fijado a una estructura tubular de acero, de 35x35 mm de sección, pintada con resina de epoxi/poliéster color blanco, incluso accesorios de montaje y elementos de anclaje a paramento vertical.

| Código | Ud | Descripción | Rendimiento | Precio | Importe |
|---|---|---|---|---|---|
| M45BVG020A | ml | Banco mural para vestuario (material; 06/04/2016) | 1 | 52.4 | 52.40 |
| MO011 | h | Oficial 1ª montador (mano de obra; 04/05/2016) | 0.15 | 14 | 2.10 |
| MO080 | h | Ayudante montador (mano de obra; 04/05/2016) | 0.15 | 13 | 1.95 |
| %0.03 | % | Costes indirectos | 3 % | 56.45 | 1.69 |
|  |  | Total |  |  | 58.15 |

| Medición | Uds. | Largo | Parcial |
|---|---|---|---|
| Vestuario masculino | 1 | 6 | 6.00 |
| Vestuario femenino | 1 | 6 | 6.00 |
| Nuevos vestuarios masculinos | 1 | 5.5 | 5.50 |
| Nuevos vestuarios femeninos | 1 | 5.5 | 5.50 |
| Subtotal |  |  | 23.00 |
| Total |  |  | 23 |

**10.03** Ud Baranda fija separatoria incluso con puerta de dos hojas en AISI (06/04/2016)
1 Ud × 752.4 = 752.40
Baranda separatoria fabricada en tubo de acero inoxidable para efectuar el cierre de torniquetes en recepción, con cristal stadip 3+3mm en su parte intermedia, de dimensiones totales 190x110cm y puerta de dos hojas de dimensiones aproximadas 1,30x1,10 cm. Totalmente instalado.

| Medición | Uds. | Parcial |
|---|---|---|
| Acceso PMR | 1 | 1.00 |
| Total |  | 1 |

**D31C0010** ud Juego canastas de baloncesto fijas, regulables en altura (03/07/2012)
2 ud × 1750.2 = 3500.40
Juego canastas de baloncesto fijas, aros y redes de competición, tablero de metacrilato, fijadas al suelo con hormigón de fck=17,5 N/mm², instaladas.

| Código | Ud | Descripción | Rendimiento | Precio | Importe |
|---|---|---|---|---|---|
| E32CC0020 | ud | Juego canastas baloncesto fijas plastico (material; 06/04/2016) | 1 | 1599.98 | 1599.98 |
| A03A0050 | m³ | Hormigón en masa de fck= 17.5 N/mm² (material; 03/07/2012) | 0.2 | 91.2 | 18.24 |
| M01A0010 | h | Oficial primera | 3 | 14 | 42.00 |
| M01A0030 | h | Peón | 3 | 13 | 39.00 |
| %0.03 | % | Costes indirectos | 3 % | 1699.22 | 50.98 |
|  |  | Total |  |  | 1750.2 |

| Medición | Uds. | Parcial |
|---|---|---|
| Canchas outdoor | 2 | 2.00 |
| Total |  | 2 |

**ASCENSOR** Ud Ascensor 1.600 Kg 16 Personas (04/05/2016)
1 Ud × 23975 = 23975.00
Ascensor 1.600 Kg 16 Personas, incluso ayudas de albañilería, formación de dintel y recibido de puertas, completamente funcional e instalado

| Código | Ud | Descripción | Rendimiento | Precio | Importe |
|---|---|---|---|---|---|
| DESC.SUM.ASC | 1 | Suministro de ascensor (material; 04/05/2016) | 1 | 23625 | 23625.00 |
| AY.ALBA | 1 | Ayudas de albañilería en la instalación (04/05/2016) | 1 | 350 | 350.00 |
|  |  | Total |  |  | 23975 |

## CAP 11 CONTROL DE CALIDAD (15/05/2006)
Importe: 3435.46

**D33CA0010** ud Prueba de resistencia mecánica y estanqueidad en red de fontaner
1 ud × 85 = 85.00
Prueba de resistencia mecánica y de estanqueidad en red de fontanería, según CTE DB HS-4, agrupando un máximo de 6 viviendas.

| Código | Ud | Descripción | Rendimiento | Precio | Importe |
|---|---|---|---|---|---|
| E12CA0010 | ud | Prueba de resistencia mecánica y estanqueidad en red de fontaner (material) | 1 | 82.52 | 82.52 |
| %0.03 | % | Costes indirectos | 3 % | 82.52 | 2.48 |
|  |  | Total |  |  | 85 |

**D33CB0020** ud Prueba de estanqueidad saneamiento vertical, prueba hidráulica (22/04/2009)
1 ud × 85 = 85.00
Prueba de estanqueidad del saneamiento vertical por medio de prueba hidráulica (altura máxima 15 m), según CTE DB HS-5.

| Código | Ud | Descripción | Rendimiento | Precio | Importe |
|---|---|---|---|---|---|
| E12CB0020 | ud | Prueba de estanqueidad saneamiento vertical, prueba hidráulica (material; 22/04/2009) | 1 | 82.52 | 82.52 |
| %0.03 | % | Costes indirectos | 3 % | 82.52 | 2.48 |
|  |  | Total |  |  | 85 |

**D33CC0010** ud Medida de la resistividad de la puesta a tierra
1 ud × 75 = 75.00
Medida de la resistividad de la puesta a tierra, hasta 3 mediciones.

| Código | Ud | Descripción | Rendimiento | Precio | Importe |
|---|---|---|---|---|---|
| E12CC0010 | ud | Medida resistividad puesta a tierra (material) | 1 | 72.82 | 72.82 |
| %0.03 | % | Costes indirectos | 3 % | 72.82 | 2.18 |
|  |  | Total |  |  | 75 |

**D33CC0020** ud Comprobación de cuadros de corte y protección
1 ud × 29.5 = 29.50
Comprobación de cuadros de corte y protección (hasta 2 diferenciales y 8 PIA por cuadro).

| Código | Ud | Descripción | Rendimiento | Precio | Importe |
|---|---|---|---|---|---|
| E12CC0020 | ud | Comprob. cuadros corte y protección (material) | 1 | 28.64 | 28.64 |
| %0.03 | % | Costes indirectos | 3 % | 28.64 | 0.86 |
|  |  | Total |  |  | 29.5 |

**D33CC0050** ud Comprobación de la sección de los conductores y código colores (15/05/2006)
1 ud × 19.5 = 19.50
Comprobación de la sección de los conductores y el código de colores de la misma, hasta 40 comprobaciones por ud.

| Código | Ud | Descripción | Rendimiento | Precio | Importe |
|---|---|---|---|---|---|
| E12CC0050 | ud | Comprobación de la sección de los conductores y código colores (material; 15/05/2006) | 1 | 18.93 | 18.93 |
| %0.03 | % | Costes indirectos | 3 % | 18.93 | 0.57 |
|  |  | Total |  |  | 19.5 |

**D33CC0060** ud Comprobación de conexión y funcionamiento de mecanismo (15/05/2006)
1 ud × 19.5 = 19.50
Comprobación de conexión y funcionamiento de mecanismo, hasta 10 mecanismos por ud de ensayo.

| Código | Ud | Descripción | Rendimiento | Precio | Importe |
|---|---|---|---|---|---|
| E12CC0060 | ud | Comprobación de conexión y funcionamiento de mecanismo (material; 15/05/2006) | 1 | 18.93 | 18.93 |
| %0.03 | % | Costes indirectos | 3 % | 18.93 | 0.57 |
|  |  | Total |  |  | 19.5 |

**D33F0015** ud Prueba de estanqueidad en áreas impermeabilizadas, cubiertas inc (22/04/2009)
1 ud × 135 = 135.00
Prueba de estanqueidad en áreas impermeabilizadas, en cubiertas inclinadas, mediante riego con manguera, con inspección visual y detección de humedad mediante aparato protimeter, cada hora, según procedimiento interno. El cliente aportará el personal y los medios necesarios para complementar la actuación del personal del Laboratorio.

| Código | Ud | Descripción | Rendimiento | Precio | Importe |
|---|---|---|---|---|---|
| E12F0015 | ud | Prueba de estanqueidad en áreas impermeabilizadas, cubiertas inc (material; 22/04/2009) | 1 | 131.07 | 131.07 |
| %0.03 | % | Costes indirectos | 3 % | 131.07 | 3.93 |
|  |  | Total |  |  | 135 |

**D33E0010** ud Ensayo al desgaste de un pavimento
1 ud × 168.92 = 168.92
Ensayo al desgaste de un pavimento en pista rotatoria, según normas s/UNE-EN 1339 y UNE-EN 1342.

| Código | Ud | Descripción | Rendimiento | Precio | Importe |
|---|---|---|---|---|---|
| E12E0010 | ud | Ensayo resist. al desgaste pavimentos (material) | 1 | 164 | 164.00 |
| %0.03 | % | Costes indirectos | 3 % | 164.00 | 4.92 |
|  |  | Total |  |  | 168.92 |

**D33E0055** ud Ensayo resistencia desliz./resbalamiento pav. pulidos y sin puli (22/04/2009)
1 ud × 20 = 20.00
Ensayo para determinación del valor de la resistencia al deslizamiento/resbalamiento de los pavimentos pulidos y sin pulir, mediante el método del péndulo, según norma UNE-ENV 12633.

| Código | Ud | Descripción | Rendimiento | Precio | Importe |
|---|---|---|---|---|---|
| E12E0120 | ud | Ensayo resistencia desliz./resbalamiento pav. pulidos y sin puli (material; 22/04/2009) | 1 | 19.42 | 19.42 |
| %0.03 | % | Costes indirectos | 3 % | 19.42 | 0.58 |
|  |  | Total |  |  | 20 |

**D33BC0020** ud Ensayo para hormigón fresco, fabric. en obra, transp. y rotura d (15/05/2006)
1 ud × 60 = 60.00
Ensayo para hormigón fresco, comprendiendo: fabricación en obra, transporte y rotura de una serie de 4 probetas de hormigón, incluyendo curado y refrentado de caras, determinación de la consistencia y resistencia a compresión, según UNE-EN 12350-1 y 2 y UNE-EN 12390-2 y 3.

| Código | Ud | Descripción | Rendimiento | Precio | Importe |
|---|---|---|---|---|---|
| E12BC0025 | ud | Ensayo para hormigón fresco, fabric. en obra, transp. y rotura d (material; 15/05/2006) | 1 | 58.25 | 58.25 |
| %0.03 | % | Costes indirectos | 3 % | 58.25 | 1.75 |
|  |  | Total |  |  | 60 |

**D33BA0010** ud Ensayo de tracción de barras de acero corrugado
1 ud × 50 = 50.00
Ensayo de tracción y características geométricas de barras de acero corrugado, según UNE-EN 10002-1, UNE 36068 y UNE 36065.

| Código | Ud | Descripción | Rendimiento | Precio | Importe |
|---|---|---|---|---|---|
| E12BA0010 | ud | Ensayo de tracción de barras de acero corrugado (material) | 1 | 48.54 | 48.54 |
| %0.03 | % | Costes indirectos | 3 % | 48.54 | 1.46 |
|  |  | Total |  |  | 50 |

**D33BA0020** ud Ensayo de doblado-desdoblado a 90º de barras acero corrugado
1 ud × 13 = 13.00
Ensayo de doblado-desdoblado a 90º, de barras de acero corrugado, según según UNE-EN ISO 15630-1.

| Código | Ud | Descripción | Rendimiento | Precio | Importe |
|---|---|---|---|---|---|
| E12BA0020 | ud | Ensayo de doblado-desdoblado a 90º de barras acero corrugado (material) | 1 | 12.62 | 12.62 |
| %0.03 | % | Costes indirectos | 3 % | 12.62 | 0.38 |
|  |  | Total |  |  | 13 |

**OCA.01** ud Prueba de inspección inicial para instalaciones de Baja Tensión (OCA) (04/05/2016)
1 ud × 750 = 750.00
Prueba de inspección inicial para instalaciones de Baja Tensión realizada por Organismo de Control Autorizado (OCA) .

**PP.GCI** ud Prueba de presión de grupo contraincencios (04/05/2016)
1 ud × 150 = 150.00
Prueba de presión de grupo contraincencios realizada por instalador autorizado de contraincendios, según normativa vigente.

| Código | Ud | Descripción | Cantidad | Precio | Importe |
|---|---|---|---|---|---|
| J9VTA607 | ud | Determinación de la regularidad superficial de un pavimento deportivo de interior, según la norma UNE-EN 13036-7 (04/05/2016) | 1 | 701.76 | 701.76 |

**J9VTB607** ud Determinación de la regularidad superficial de un pavimento sintético para espacios deportivos de exterior, según la norma UNE- (04/05/2016)
1 ud × 1073.28 = 1073.28
Determinación de la regularidad superficial de un pavimento sintético para espacios deportivos de exterior, según la norma UNE-EN 13036-7

## CAP 12 PROTECCIÓN CONTRA INCENDIOS (03/07/2012)
Importe: 30452.4

### C12.1 Extinción (03/07/2012)
Importe: 17972.71

#### C12.1.1 Extinción Manual
Importe: 3159.66

**D27AAA0030** ud. Extintor portátil 6 kg, polvo químico poliv., A B C, 21A-113B
31 ud. × 33.58 = 1040.98
Extintor portátil de polvo químico polivalente contra fuegos A B C, de 6 kg de agente extintor, eficacia 21A-113B, con soporte, válvula de disparo, manguera con difusor y manómetro, incluídas fijaciones a la pared, colocado. Según C.T.E. DB SI.

| Código | Ud | Descripción | Rendimiento | Precio | Importe |
|---|---|---|---|---|---|
| E26AAA0030 | ud | Extint port polvo poliv 6 kg ABC 21A-113B (material; 04/05/2016) | 1 | 30 | 30.00 |
| M01A0030 | h | Peón | 0.2 | 13 | 2.60 |
| %0.03 | % | Costes indirectos | 3 % | 32.60 | 0.98 |
|  |  | Total |  |  | 33.58 |

| Medición | Uds. | Parcial |
|---|---|---|
| Planta Sótano | 17 | 17.00 |
| Planta Baja | 14 | 14.00 |
| Subtotal |  | 31.00 |
| Total |  | 31 |

**D27AADA0020** ud Extintor portátil 5kg, de CO2, BC, 55B
3 ud × 54.18 = 162.54
Extintor portátil de CO2, contra fuegos BC (incluso en presencia de tensión eléctrica), de 5 kg de agente extintor, eficacia 55B, con soporte, válvula y manguera con difusor, incluídas fijaciones, colocado. Según C.T.E. DB SI.

| Código | Ud | Descripción | Rendimiento | Precio | Importe |
|---|---|---|---|---|---|
| E26AADA0020 | ud | Extintor portátil CO2 fuegos BC 5 kg 55B (material; 04/05/2016) | 1 | 50 | 50.00 |
| M01A0030 | h | Peón | 0.2 | 13 | 2.60 |
| %0.03 | % | Costes indirectos | 3 % | 52.60 | 1.58 |
|  |  | Total |  |  | 54.18 |

| Medición | Uds. | Parcial |
|---|---|---|
| P. Sótano BCI | 1 | 1.00 |
| P.Baja (Cuadros+Grupo) | 2 | 2.00 |
| Subtotal |  | 3.00 |
| Total |  | 3 |

**D27AAI0010** ud Armario metálico para extintores de 6 a 12 kg
31 ud × 57.17 = 1772.27
Armario metálico para extintores de 6 a 12 kg, i/marco y cristal con inscripción "rómpase en caso de incendio", colocado. Según C.T.E. DB SI.

| Código | Ud | Descripción | Rendimiento | Precio | Importe |
|---|---|---|---|---|---|
| E26AAI0010 | ud | Armario p/extintores 6/12 kg c/marco y cristal (material; 04/05/2016) | 1 | 49 | 49.00 |
| M01A0030 | h | Peón | 0.5 | 13 | 6.50 |
| %0.03 | % | Costes indirectos | 3 % | 55.50 | 1.67 |
|  |  | Total |  |  | 57.17 |

| Medición | Uds. | Parcial |
|---|---|---|
| Planta Sótano | 17 | 17.00 |
| Planta Baja | 14 | 14.00 |
| Subtotal |  | 31.00 |
| Total |  | 31 |

**D27AAI0020** ud Armario metálico para extintores de CO2 hasta 5 kg
3 ud × 61.29 = 183.87
Armario metálico para extintores de CO2 hasta 5 kg, i/marco y cristal con inscripción "rómpase en caso de incendio", colocado. Según C.T.E. DB SI.

| Código | Ud | Descripción | Rendimiento | Precio | Importe |
|---|---|---|---|---|---|
| E26AAI0020 | ud | Armario p/extintores CO2 hasta 5 kg c/marco y cristal (material; 04/05/2016) | 1 | 53 | 53.00 |
| M01A0030 | h | Peón | 0.5 | 13 | 6.50 |
| %0.03 | % | Costes indirectos | 3 % | 59.50 | 1.79 |
|  |  | Total |  |  | 61.29 |

| Medición | Uds. | Parcial |
|---|---|---|
| P. Sótano BCI | 1 | 1.00 |
| P.Baja (Cuadros+Grupo) | 2 | 2.00 |
| Subtotal |  | 3.00 |
| Total |  | 3 |

#### C12.1.2 Red de Boca de Incendio Equipadas (03/07/2012)
Importe: 8339.74

**D27BA0010** Ml. Tubería acero galv. de D 2" en red contra incendio
130 Ml. × 25.26 = 3283.80
Tubería de acero galvanizado UNE-EN 10255, de D 2" (50 mm), en red de instalación contra incendio, incluso p.p. de pequeño material, piezas especiales y mano de pintura de protección y dos de acabado en pintura rojo bermellón. Instalada y probada. Según C.T.E. DB SI.

| Código | Ud | Descripción | Rendimiento | Precio | Importe |
|---|---|---|---|---|---|
| M01B0050 | h | Oficial fontanero | 0.25 | 14 | 3.50 |
| M01B0060 | h | Ayudante fontanero | 0.25 | 13 | 3.25 |
| M01B0100 | h | Ayudante pintor | 0.06 | 13 | 0.78 |
| E24AA0060 | m | Tub. acero galv. D 2 " (DN 50mm) (material; 05/04/2016) | 1 | 9.74 | 9.74 |
| E24AB0150 | ud | Codo 90 galvanizado 2 " (material; 05/04/2016) | 0.2 | 9.17 | 1.83 |
| E24AB0330 | ud | Tes 3 bocas galvanizada 2 " (material; 05/04/2016) | 0.2 | 14.48 | 2.90 |
| E24AB0400 | ud | Manguito unión y pzas. esp. galv. 2 " (material; 05/04/2016) | 0.4 | 4.88 | 1.95 |
| mt27pfi030 | kg | Imprimación antioxidante con poliuretano. (material; 04/05/2016) | 0.024 | 9.35 | 0.22 |
| mt27ess010e | kg | Esmalte sintético, color rojo RAL 3000, para aplicar sobre superficies metálicas, aspecto brillante. (material; 04/05/2016) | 0.049 | 7.12 | 0.35 |
| %0.03 | % | Costes indirectos | 3 % | 24.52 | 0.74 |
|  |  | Total |  |  | 25.26 |

**D27BA0011** Ml. Tubería acero galv. de D 1 1/2" en red contra incendio
5 Ml. × 22.58 = 112.90
Tubería de acero galvanizado UNE-EN 10255, de D 1 1/2" (40 mm), en red de instalación contra incendio, incluso p.p. de pequeño material, piezas especiales y mano de pintura de protección y dos de acabado en pintura rojo bermellón. Instalada y probada. Según C.T.E. DB SI.

| Código | Ud | Descripción | Rendimiento | Precio | Importe |
|---|---|---|---|---|---|
| M01B0050 | h | Oficial fontanero | 0.25 | 14 | 3.50 |
| M01B0060 | h | Ayudante fontanero | 0.25 | 13 | 3.25 |
| M01B0100 | h | Ayudante pintor | 0.06 | 13 | 0.78 |
| E24AA0060-1 | ml | Tub. acero galv. D 1 1/2 " (DN40mm) (material; 05/04/2016) | 1 | 8.05 | 8.05 |
| E24AB0150-1 | ud | Codo 90 galvanizado 1 1/2 " (material; 05/04/2016) | 0.2 | 8 | 1.60 |
| E24AB0400-1 | ud | Manguito unión y pzas. esp. galv. 1 1/2 " (material; 05/04/2016) | 0.4 | 4.25 | 1.70 |
| E24AB0330-1 | ud | Tes 3 bocas galvanizada 1 1/2 " (material; 05/04/2016) | 0.2 | 12.9 | 2.58 |
| mt27pfi030 | kg | Imprimación antioxidante con poliuretano. | 0.019 | 9.35 | 0.18 |
| mt27ess010e | kg | Esmalte sintético, color rojo RAL 3000, para aplicar sobre superficies metálicas, aspecto brillante. | 0.039 | 7.12 | 0.28 |
| %0.03 | % | Costes indirectos | 3 % | 21.92 | 0.66 |
|  |  | Total |  |  | 22.58 |

**D27BA0012** Ml. Tubería acero galv. de D 1 1/4" en red contra incendio
45 Ml. × 20.96 = 943.20
Tubería de acero galvanizado UNE-EN 10255, de D 1 1/4" (32 mm), en red de instalación contra incendio, incluso p.p. de pequeño material, piezas especiales y mano de pintura de protección y dos de acabado en pintura rojo bermellón. Instalada y probada. Según C.T.E. DB SI.

| Código | Ud | Descripción | Rendimiento | Precio | Importe |
|---|---|---|---|---|---|
| M01B0050 | h | Oficial fontanero | 0.25 | 14 | 3.50 |
| M01B0060 | h | Ayudante fontanero | 0.25 | 13 | 3.25 |
| M01B0100 | h | Ayudante pintor | 0.06 | 13 | 0.78 |
| E24AA0060-2 | ml | Tub. acero galv. D 1 1/4 " (DN32mm) (material; 04/05/2016) | 1 | 7.2 | 7.20 |
| E24AB0150-2 | ud | Codo 90 galvanizado 1 1/4 " (material; 04/05/2016) | 0.2 | 7.5 | 1.50 |
| E24AB0400-2 | ud | Manguito unión y pzas. esp. galv. 1 1/4 " (material; 04/05/2016) | 0.4 | 4 | 1.60 |
| E24AB0330-2 | ud | Tes 3 bocas galvanizada 1 1/4 " (material; 04/05/2016) | 0.2 | 10.98 | 2.20 |
| mt27pfi030 | kg | Imprimación antioxidante con poliuretano. | 0.016 | 9.35 | 0.15 |
| mt27ess010e | kg | Esmalte sintético, color rojo RAL 3000, para aplicar sobre superficies metálicas, aspecto brillante. | 0.024 | 7.12 | 0.17 |
| %0.03 | % | Costes indirectos | 3 % | 20.35 | 0.61 |
|  |  | Total |  |  | 20.96 |

**D27BC0030** ud Boca de incendio equipada, con manguera semirrígida de 20 m (03/07/2012)
8 ud × 499.98 = 3999.84
Boca de incendio equipada, B.I.E. (equipo de manguera), compuesta por: armario metálico pintado en rojo con puerta de vidrio; válvula de bola de 1" con manómetro, manguera semirrígida de 20 m de longitud, racorada de 25 mm de diámetro; devanadera y lanza cromada de triple efecto con inscripción "rómpase en caso de incendio"; instalada incluso enfoscado interior del hueco y ayudas de albañilería. Según C.T.E. DB SI.

| Código | Ud | Descripción | Rendimiento | Precio | Importe |
|---|---|---|---|---|---|
| E26BD0030 | ud | Equipo manguera 25 mm (semirríg) compl de 20 m (material; 04/05/2016) | 1 | 450 | 450.00 |
| A02A0030 | m³ | Mortero 1:5 de cemento | 0.02 | 95.98 | 1.92 |
| M01B0050 | h | Oficial fontanero | 1 | 14 | 14.00 |
| M01B0060 | h | Ayudante fontanero | 1 | 13 | 13.00 |
| M01A0030 | h | Peón | 0.5 | 13 | 6.50 |
| %0.03 | % | Costes indirectos | 3 % | 485.42 | 14.56 |
|  |  | Total |  |  | 499.98 |

| Medición | Uds. | Parcial |
|---|---|---|
| Planta Baja | 4 | 4.00 |
| Planta Alta | 4 | 4.00 |
| Subtotal |  | 8.00 |
| Total |  | 8 |

#### C12.1.3 Toma de Fachada (03/07/2012)
Importe: 1817.09

**D27BB0050** ud Toma de alimentación en fachada i/marco y puerta (03/07/2012)
1 ud × 553.38 = 553.38
Toma de alimentación en fachada (IPF-41), alojada en hueco de 30 cm de profundidad, formada por bifurcación, roscada a tubo, con una entrada D 3" y 2 salidas D 70 mm, con acoples y tapones en aluminio, incluso marco pintado en rojo y puerta ciega pintada en blanco, de dimensiones 59x44 cm, con inscripción "uso exclusivo bomberos". Totalmente instalada y probada, incluso enfoscado interior del hueco. Según C.T.E. DB SI.

| Código | Ud | Descripción | Rendimiento | Precio | Importe |
|---|---|---|---|---|---|
| E26BB0020 | ud | Toma aliment fachada bifurc entr 3" y 2 salid D 70 mm (material; 05/04/2016) | 1 | 437.46 | 437.46 |
| E26BC0040 | ud | Marco IPF-41 rojo con puerta blanca (material; 05/04/2016) | 1 | 64.38 | 64.38 |
| A02A0030 | m³ | Mortero 1:5 de cemento | 0.02 | 95.98 | 1.92 |
| M01B0050 | h | Oficial fontanero | 1 | 14 | 14.00 |
| M01B0060 | h | Ayudante fontanero | 1 | 13 | 13.00 |
| M01A0030 | h | Peón | 0.5 | 13 | 6.50 |
| %0.03 | % | Costes indirectos | 3 % | 537.26 | 16.12 |
|  |  | Total |  |  | 553.38 |

**D27BA0030** ml. Tubería acero galv. de D 3" en red contra incendio
20 ml. × 44.8 = 896.00
Tubería de acero galvanizado UNE-EN 10255, de D 3" (80 mm), en red de instalación contra incendio, incluso p.p. de pequeño material y piezas especiales. Instalada y probada. Según C.T.E. DB SI.

| Código | Ud | Descripción | Rendimiento | Precio | Importe |
|---|---|---|---|---|---|
| M01B0050 | h | Oficial fontanero | 0.25 | 14 | 3.50 |
| M01B0060 | h | Ayudante fontanero | 0.25 | 13 | 3.25 |
| M01B0100 | h | Ayudante pintor | 0.06 | 13 | 0.78 |
| E24AA0080 | m | Tub. acero galv. D 3 " (DN 80mm) (material; 05/04/2016) | 1 | 15.72 | 15.72 |
| E24AB0170 | ud | Codo 90 galvanizado 3" (material; 05/04/2016) | 0.2 | 36.23 | 7.25 |
| E24AB0420 | ud | Manguito unión y pzas. esp. galv. 3 " (material; 05/04/2016) | 0.4 | 7.75 | 3.10 |
| mt27pfi030 | kg | Imprimación antioxidante con poliuretano. | 0.033 | 9.35 | 0.31 |
| mt27ess010e | kg | Esmalte sintético, color rojo RAL 3000, para aplicar sobre superficies metálicas, aspecto brillante. | 0.069 | 7.12 | 0.49 |
| E24AB0350 | ud | Tes 3 bocas galvanizada 3" (material; 05/04/2016) | 0.2 | 45.46 | 9.09 |
| %0.03 | % | Costes indirectos | 3 % | 43.49 | 1.30 |
|  |  | Total |  |  | 44.8 |

**27CPRE07.14** ud Válvula de retención RuberCheck
1 ud × 186.43 = 186.43
Válvula de retención de D 3 ", , roscada o soldada a tubo, i/ p.p. pequeño material. Instalada. Según C.T.E. DB SI.

| Código | Ud | Descripción | Rendimiento | Precio | Importe |
|---|---|---|---|---|---|
| M01B0050 | h | Oficial fontanero | 3 | 14 | 42.00 |
| M01B0060 | h | Ayudante fontanero | 3 | 13 | 39.00 |
| E24GD150 | ud | Válvula retención 3" tipo Ruber Check (material; 05/04/2016) | 1 | 100 | 100.00 |
| %0.03 | % | Costes indirectos | 3 % | 181.00 | 5.43 |
|  |  | Total |  |  | 186.43 |

**27CPRE07.15** ud Llave de paso tipo mariposa de 3"Ø
1 ud × 181.28 = 181.28
Ud. llave de paso tipo mariposa, accionamiento por palanca, PN16, con p.p. de bridas, juntas y tornillos, de 3"Ø, totalmente instalda y probada.

| Código | Ud | Descripción | Rendimiento | Precio | Importe |
|---|---|---|---|---|---|
| M01B0050 | h | Oficial fontanero | 3 | 14 | 42.00 |
| M01B0060 | h | Ayudante fontanero | 3 | 13 | 39.00 |
| E24GD150-1 | ud | Ud. llave de paso tipo mariposa de 3"Ø (material; 05/04/2016) | 1 | 95 | 95.00 |
| %0.03 | % | Costes indirectos | 3 % | 176.00 | 5.28 |
|  |  | Total |  |  | 181.28 |

#### C12.1.4 Grupo Contra Incendios
Importe: 4656.22

**D27BE0530** ud Grupo presión contra incendios EBARA AFU12-MATRIX 18-6/4 EJ o similar
1 ud × 4656.22 = 4656.22
Grupo contra incendios, EBARA AFU12-MATRIX 18-6/4 EJ o similarsegún norma UNE 23500-2012 ANEXO C.
Bomba principal ELÉCTRICA MATRIX 18-6, / 4 o similar multietapa horizontal de una entrada, cuerpo de impulsión de ACERO INOXIDABLE AISI 304 en espiral, aspiración axial y boca de impulsión hacia arriba,impulsores y cuerpos intermedios fabricados en ACERO INOXIDABLE AISI 304,estanqueidad del eje mediante cierre mecánico Carbón/Cerámica/EPDM,eje de ACERO INOXIDABLE AISI 304; accionada mediante motor eléctrico asíncrono,trifásico de 2 polos, aislamiento clase F, protección IP-55, de una POTENCIA DE 4 kW, para alimentación trifásica a 400 V III, 50 Hz, acoplamiento .
Una bomba auxiliar jockey CVM A/12 o similar, de 0,9 kW, cuerpo de bomba en hierro fundido, eje de acero inoxidable AISI 416, cuerpos de aspiración e impulsión y contrabridas de hierro fundido, impulsores y difusores de policarbonato con fibra de vidrio, cierre mecánico , motor asíncrono de 2 polos, aislamiento clase F, protección IP 44 ;
Depósito hidroneumático de 24/8 ; bancada metálica, válvulas de corte, antirretorno y de aislamiento para cada bomba.
Manómetros; presostatos; colector común de impulsión en acero negro DN 2" S/DIN2440 con imprimación en rojo RAL3000, cuadros eléctricos de fuerza y control para la operación totalmente automática del grupo; soporte metálico para cuadro eléctrico. Montado en bancada de perfiles laminados de acero con imprimación anticorrosión, montado y conexionado en fábrica.
Caudalímetro para grupo contra incendios de tipo rotámetro de lectura directa, instalación sobre tubería horizontal , modelo S-2007 DN 50 o similaar,fabricado acrílico con flotador de acero
inoxidable, para una presión máxima de 10 Bar, fondo de escala 33 m³/h .
Sistema de cebado para aspiración negativa formado por 1 depósito de cebado fabricado 736 en poliester con tapa de 500 litros de capacidad, racor de salida, juego de niveles,toma en impulsión de bombas con válvula de retención incorporada alarmas,y automatismos y cuadro eléctrico según normativa.

| Código | Ud | Descripción | Rendimiento | Precio | Importe |
|---|---|---|---|---|---|
| M01B0050 | h | Oficial fontanero | 5 | 14 | 70.00 |
| M01B0060 | h | Ayudante fontanero | 5 | 13 | 65.00 |
| SISCAFU12M1864EJ | ud | Grupo Contra Incendios EBARA AFU12-MATRIX 18-6/4 EJ (material; 04/05/2016) | 1 | 3000 | 3000.00 |
| SISCAUDAL | Ud | Caudalímetro grupo contra incendios de tipo rotámetro (material; 04/05/2016) | 1 | 185 | 185.00 |
| SICDEPCEBA | Ud | Depósito de cebado 500L (material; 04/05/2016) | 1 | 680 | 680.00 |
| E26BG0010 | ud | Válvula motorizada D 2", 2 vías. (material; 05/04/2016) | 1 | 465.63 | 465.63 |
| E24GA0310 | ud | Válvula de compuerta 21/2" latón, Cimberio (material; 05/04/2016) | 1 | 25.75 | 25.75 |
| E24AA0060 | m | Tub. acero galv. D 2 " (DN 50mm) | 3 | 9.74 | 29.22 |
| %0.03 | % | Costes indirectos | 3 % | 4520.60 | 135.62 |
|  |  | Total |  |  | 4656.22 |

### C12.2 Detección y Alarma
Importe: 10956.21

#### C12.2.1 Detectores Contra incendios
Importe: 7421.65

**D27CAA0020** ud Detector Óptico Algorítmico de perfil bajo
65 ud × 80.81 = 5252.65
Detector de humos de perfil bajo AE/SA-OPI fabricado por AGUILERA ELECTRONICA o similar según Norma UNE EN 54-7:2001, dispone de certificado de conformidad CE y marca de calidad AENOR, montado sobre zócalo AE/SA-ZB2 en techo, incluso parte proporcional módulo aislador AE/SA-AB, caja de derivacion, cableado hasta la Central de Detección y Alarma mediante manguera AE/MANG2RF30C resistente al fuego 30 minutos libre de halogenos, correctamente entubado. Totalmente montado, probado y funcionando.. Según C.T.E. DB SI.

| Código | Ud | Descripción | Rendimiento | Precio | Importe |
|---|---|---|---|---|---|
| M01B0070 | h | Oficial electricista (mano de obra; 04/05/2016) | 1 | 14 | 14.00 |
| T15DA0001Oopi | ud | DETECTOR OPTICO ALGORÍTMICO (material; 04/05/2016) | 1 | 50 | 50.00 |
| T15DA0041 | ud | CAJA DE DERIVACION (material; 04/05/2016) | 0.1 | 14.1 | 1.41 |
| T15DA0042 | ud | MODULO AISLADOR DE LÍNEA (material; 04/05/2016) | 0.031 | 40 | 1.24 |
| T15DA0040 | Ml | CABLE-MANGUERA RESISTENTE AL FUEGO 30 MINUTOS PARA SISTEMA ALGORITMICO (material; 04/05/2016) | 11.8 | 1 | 11.80 |
| %0.03 | % | Costes indirectos | 3 % | 78.45 | 2.35 |
|  |  | Total |  |  | 80.81 |

| Medición | Uds. | Parcial |
|---|---|---|
| P. Sótano | 35 | 35.00 |
| P. Baja | 30 | 30.00 |
| Subtotal |  | 65.00 |
| Total |  | 65 |

**AGUA30B050-2** Ud Barrera óptica infrarroja por Reflexión. Referencia AE/BO600-50 o similar
3 Ud × 723 = 2169.00
Barrera de detección de humo lineal reflexiva. Se compone de unidad electrónica, que incorpora el emisor y el receptor infrarrojos y espejo reflector con un alcance de hasta 50 m. Referencia AE/BO600-50.
El emisor proyecta un haz infrarrojo invisible, que se refleja en un espejo (reflector) montado enfrente del detector. La luz reflejada por el espejo es detectada y analizada por el receptor.
El detector cubre una distancia lateral máxima definida por las Normas de instalación. Como guía, recomendamos una distancia lateral de 7.5 m máximo para cada lado, lo que implica que con una única barrera se tienen coberturas de 1500 m2. La distancia óptima de la barrera al techo estará entre 500 mm y 600 mm. Estos parámetros están armonizados con las normas EN54 parte 12, VdS 2095 y BS5839p1.
Conectada al bucle algorítmico de detección mediante módulo máster AE/SA-MDL, cableado hasta la Central de Detección y Alarma mediante manguera AE/MANG2RF30C resistente al fuego 30 minutos libre de halogenos, correctamente entubado,incluso parte proporcional de módulo aislador AE/SA-AB y caja de derivacion.
Totalmente montado, probado y funcionando.

| Código | Ud | Descripción | Rendimiento | Precio | Importe |
|---|---|---|---|---|---|
| M01B0070 | h | Oficial electricista | 1 | 14 | 14.00 |
| M01B0080 | h | Ayudante electricista (mano de obra; 04/05/2016) | 1 | 13 | 13.00 |
| AGU3030B050 | Ud | Barrera óptica infrarroja por Reflexión. Referencia AE/BO600-50 (material; 04/05/2016) | 1 | 600 | 600.00 |
| T15DA0017 | ud | MODULO PARA DETECTORES LINEALES (material; 04/05/2016) | 1 | 65 | 65.00 |
| T15DA0042 | ud | MODULO AISLADOR DE LÍNEA | 0.031 | 40 | 1.24 |
| T15DA0040 | Ml | CABLE-MANGUERA RESISTENTE AL FUEGO 30 MINUTOS PARA SISTEMA ALGORITMICO | 8.7 | 1 | 8.70 |
| %0.03 | % | Costes indirectos | 3 % | 701.94 | 21.06 |
|  |  | Total |  |  | 723 |

| Medición | Uds. | Parcial |
|---|---|---|
| Canchas | 3 | 3.00 |
| Total |  | 3 |

#### C12.2.2 Sistemas de alarma contra incendios
Importe: 2230.78

**D27CB0140** ud AE/SA-P o similar . Pulsador direccionable del sistema algorítmico
14 ud × 61.37 = 859.18
Detector de humos de perfil bajo AE/SA-OPI fabricado por AGUILERA ELECTRONICA o similar según Norma UNE EN 54-7:2001, dispone de certificado de conformidad CE y marca de calidad AENOR, montado sobre zócalo AE/SA-ZB2 en techo, incluso parte proporcional módulo aislador AE/SA-AB, caja de derivacion, cableado hasta la Central de Detección y Alarma mediante manguera AE/MANG2RF30C resistente al fuego 30 minutos libre de halogenos, correctamente entubado. Totalmente montado, probado y funcionando.
Según C.T.E. DB SI.

| Código | Ud | Descripción | Rendimiento | Precio | Importe |
|---|---|---|---|---|---|
| M01B0070 | h | Oficial electricista | 1 | 14 | 14.00 |
| T15DA0030 | ud | PULSADOR DE ALARMA IDENTIFICABLE (material; 04/05/2016) | 1 | 30 | 30.00 |
| T15DA0040 | Ml | CABLE-MANGUERA RESISTENTE AL FUEGO 30 MINUTOS PARA SISTEMA ALGORITMICO | 11.8 | 1 | 11.80 |
| T15DA0041 | ud | CAJA DE DERIVACION | 0.18 | 14.1 | 2.54 |
| T15DA0042 | ud | MODULO AISLADOR DE LÍNEA | 0.031 | 40 | 1.24 |
| %0.03 | % | Costes indirectos | 3 % | 59.58 | 1.79 |
|  |  | Total |  |  | 61.37 |

| Medición | Uds. | Parcial |
|---|---|---|
| Planta Sótano | 7 | 7.00 |
| Planta Baja | 7 | 7.00 |
| Subtotal |  | 14.00 |
| Total |  | 14 |

**D27CB0190** ud Sirena algorítmica optico-acustica bitonal de alarma
8 ud × 171.45 = 1371.60
Desarrollada y fabricada por AGUILERA ELECTRÓNICA o similar, según Normativa.
Entra en alarma acústica durante 60 segundos, se silencia durante un ciclo de 45 segundos, repite otro ciclo acústico de 60 segundos y se silencia definitivamente, manteniendo en todo momento la intermitencia del foco hasta que es reseteada. Fabricada en ABS metálcia pintada en rojo y serigrafiada en negro con la palabra "FUEGO".
Dimensiones: 240 X 180 X 110 mm.
Consumo: 260 mA.
Nivel sonoro: 100 dB..
Según C.T.E. DB SI.

| Código | Ud | Descripción | Rendimiento | Precio | Importe |
|---|---|---|---|---|---|
| M01B0070 | h | Oficial electricista | 1 | 14 | 14.00 |
| M01B0080 | h | Ayudante electricista | 1 | 13 | 13.00 |
| T15DC0033SA | ud | SIRENA ELECTRÓNICA BITONAL CON FLASH (material; 04/05/2016) | 1 | 125 | 125.00 |
| T15DA0040 | Ml | CABLE-MANGUERA RESISTENTE AL FUEGO 30 MINUTOS PARA SISTEMA ALGORITMICO | 11.8 | 1 | 11.80 |
| T15DA0042 | ud | MODULO AISLADOR DE LÍNEA | 0.031 | 40 | 1.24 |
| T15DA0041 | ud | CAJA DE DERIVACION | 0.1 | 14.1 | 1.41 |
| %0.03 | % | Costes indirectos | 3 % | 166.45 | 4.99 |
|  |  | Total |  |  | 171.45 |

| Medición | Uds. | Parcial |
|---|---|---|
| Planta Baja | 4 | 4.00 |
| Planta Alta | 4 | 4.00 |
| Subtotal |  | 8.00 |
| Total |  | 8 |

#### C12.2.3 Centrales de detección
Importe: 1303.78
Central algorítmica AE/SA-C1 con capacidad para controlar hasta 125 equipos, fabricada por AGUILERA ELECTRÓNICA o similar según normativas UNE-EN 54-2:1998 y UNE-EN 54-4:1998, para controlar instalaciones de protección contra incendios con plena autonomía y actuar como subcentral si se la conecta al Puesto de Control. Con capacidad para:
- 1 línea analógica bidireccionale de 125 elementos ca las que se conectan los equipos que configuran la instalación: Detectores, Pulsadores, Máster, Módulos de Control, Módulos de Maniobras, Paneles de Extinción, Fuentes de Alimentación Auxiliares, Campanas, Retenedores, etc.
- Personalizar cada punto de la instalación, programar las maniobras, programar los niveles de alarma y mantenimiento de los detectores analógicos y archivar hasta 250 eventos que pueden presentarle en display, impresora o nivel superior.
Provista con:
- Fuente de Alimentación conmutada de 4 A., con cargador de baterías.
- 2 baterías AE/B6 de 12 V /7 A.
- Display gráfico de 240x64 pixels
- Memoria de eventos no volátil, con capacidad para más de 1000 registros
- Gestión total de listados de eventos
- Reloj en tiempo real
- Salidas incorporadas de evacuación, alarma, prealarma y avería
- Modo DIA/NOCHE configurable automáticamente mediante calendario programable.
- Modos de test y pruebas incorporados para cada zona
- Capacidad multilenguaje
- Control de acceso restringido mediante llave o clave programable
- Puerto de impresora serie incorporado
- Puertos RS-232 y RS-485 independientes
La central va alojada en una cabina metálica de 410 x 120 x 310 mm.
Conexionada a todos los elementos algorítmicos que componen la instalacióm mediante manguera AE/MANG2RF30C resistente al fuego 30 minutos libre de halogenos,, programada de acuerdo a los parámetros fijados para el correcto funcionamiento de la instalación, conectada a fuentes de alimentación y baterías de capacidad adecuada según norma UNE23007-14. Totalmente montada, probada y puesta en marcha de la instalación.

**D15DA00811c1** ud Central Algorítmica de 1 lazo (125 equipos)
1 ud × 1240.64 = 1240.64
Central algorítmica AE/SA-C1 con capacidad para controlar hasta 125 equipos, fabricada por AGUILERA ELECTRÓNICA o similar según normativas UNE-EN 54-2:1998 y UNE-EN 54-4:1998, para controlar instalaciones de protección contra incendios con plena autonomía y actuar como subcentral si se la conecta al Puesto de Control. Con capacidad para:
- 1 línea analógica bidireccionale de 125 elementos ca las que se conectan los equipos que configuran la instalación: Detectores, Pulsadores, Máster, Módulos de Control, Módulos de Maniobras, Paneles de Extinción, Fuentes de Alimentación Auxiliares, Campanas, Retenedores, etc.
- Personalizar cada punto de la instalación, programar las maniobras, programar los niveles de alarma y mantenimiento de los detectores analógicos y archivar hasta 250 eventos que pueden presentarle en display, impresora o nivel superior.
Provista con:
- Fuente de Alimentación conmutada de 4 A., con cargador de baterías.
- 2 baterías AE/B6 de 12 V /7 A.
- Display gráfico de 240x64 pixels
- Memoria de eventos no volátil, con capacidad para más de 1000 registros
- Gestión total de listados de eventos
- Reloj en tiempo real
- Salidas incorporadas de evacuación, alarma, prealarma y avería
- Modo DIA/NOCHE configurable automáticamente mediante calendario programable.
- Modos de test y pruebas incorporados para cada zona
- Capacidad multilenguaje
- Control de acceso restringido mediante llave o clave programable
- Puerto de impresora serie incorporado
- Puertos RS-232 y RS-485 independientes
La central va alojada en una cabina metálica de 410 x 120 x 310 mm.
Conexionada a todos los elementos algorítmicos que componen la instalacióm mediante manguera AE/MANG2RF30C resistente al fuego 30 minutos libre de halogenos,, programada de acuerdo a los parámetros fijados para el correcto funcionamiento de la instalación, conectada a fuentes de alimentación y baterías de capacidad adecuada según norma UNE23007-14. Totalmente montada, probada y puesta en marcha de la instalación.

| Código | Ud | Descripción | Rendimiento | Precio | Importe |
|---|---|---|---|---|---|
| M01B0070 | h | Oficial electricista | 1.5 | 14 | 21.00 |
| M01B0080 | h | Ayudante electricista | 1.5 | 13 | 19.50 |
| T15DA00511c1 | ud | CENTRAL ALGORÍTMICA DE 1 LAZOS (material; 04/05/2016) | 1 | 1100 | 1100.00 |
| T15DC00651 | ud | BATERIAS DE EMERGENCIA 12 V. 7 A (material; 04/05/2016) | 2 | 32 | 64.00 |
| %0.03 | % | Costes indirectos | 3 % | 1204.50 | 36.14 |
|  |  | Total |  |  | 1240.64 |

**sñfdlp** AE/SA-8E. Modulo de ocho entradas para control de señales
1 × 63.14 = 63.14
Modulo de ocho entradas para control de señales. Unidad microprocesada direccionable marca AGUILERA ELECTRONICA o similar según norma prEN 54-18:2003 que gestiona la información de ocho entradas digitales.
Con capacidad para personalizar hasta ocho equipos, identificar su ubicación e informar de los cambios de estado que se generen en cada uno de ellos. Cada entrada puede ser seleccionada para contacto abierto o cerrado.
- Provisto de autoaislador que le aisla del resto de la instalción en caso de cortocircuito en su interior.
- Conexión a 2 hilos con clemas extraíbles.
- Alimentación: entre 18 y 27 Vcc.
- Consumo: 1,2ìA en reposo y 1,2mA con las ocho entradas activadas.
- Montado en caja de ABS de 105 x_82_x 25mm.
Incluido p.p. de cableado hastala Central de Detección y Alarma mediante manguera AE/MANG2RF30C resistente al fuego 30 minutos libre de halogenos, incluso cable de corriente de 2 x 1.5 mm desde el módulo a la fuente de alimentación o a la central, correctamente entubado.Totalmente montado, probado y funcionando.

| Código | Ud | Descripción | Rendimiento | Precio | Importe |
|---|---|---|---|---|---|
| M01B0070 | h | Oficial electricista | 0.4 | 14 | 5.60 |
| AGU3010306P | Ud | AE/SA-8E. Modulo de ocho entradas para control de señales (material; 04/05/2016) | 1 | 55.2 | 55.20 |
| AGUDESC005 | Ud | Pequeño material (material; 04/05/2016) | 10 | 0.05 | 0.50 |
| %0.03 | % | Costes indirectos | 3 % | 61.30 | 1.84 |
|  |  | Total |  |  | 63.14 |

### C12.3 Señalización
Importe: 1523.48

**ISO01** ud Señalización ECI
89 ud × 12.22 = 1087.58
Suministro y colocación de placa de señalización de equipos contra incendios, de aluminio anodizado, de 594x594 mm, totalmente colocado

| Código | Ud | Descripción | Rendimiento | Precio | Importe |
|---|---|---|---|---|---|
| M01A0030 | h | Peón | 0.251 | 13 | 3.26 |
| mt41sny020e | ud | Placa de señalización de equipos contra incendios, de aluminio a 594x594 (material; 05/04/2016) | 1 | 8 | 8.00 |
| mt41sny100 | ud | Material auxiliar para la fijación de placa de señalización. (material; 04/05/2016) | 2 | 0.3 | 0.60 |
| %0.03 | % | Costes indirectos | 3 % | 11.86 | 0.36 |
|  |  | Total |  |  | 12.22 |

| Medición | Uds. | Parcial |
|---|---|---|
| Extintores | 34 | 34.00 |
| BIES | 8 | 8.00 |
| Pulsadores | 14 | 14.00 |
| Sirenas | 8 | 8.00 |
| Salidas | 17 | 17.00 |
| Sin salida | 8 | 8.00 |
| Subtotal |  | 89.00 |
| Total |  | 89 |

**ISO02** ud Señalización Medios Evacuación
30 ud × 14.53 = 435.90
Señalización de medios de evacuación, mediante placa de aluminio anodizado, de 594x594 mm, totalmente colocado

| Código | Ud | Descripción | Rendimiento | Precio | Importe |
|---|---|---|---|---|---|
| M01B0070 | h | Oficial electricista | 0.251 | 14 | 3.51 |
| mt41sny020r | ud | Placa de señalización de medios de evacuación, de aluminio anodi (material; 05/04/2016) | 1 | 10 | 10.00 |
| mt41sny100 | ud | Material auxiliar para la fijación de placa de señalización. | 2 | 0.3 | 0.60 |
| %0.03 | % | Costes indirectos | 3 % | 14.11 | 0.42 |
|  |  | Total |  |  | 14.53 |

## CAP 13 INSTALACIÓN DE BAJA TENSIÓN (03/07/2012)
Importe: 121756.49

### C13.1 Generales (03/07/2012)
Importe: 3083.54

**D18D0020** ud Caja general de protecció 160 A en hornacina
1 ud × 348.05 = 348.05
Suministro e instalación en el interior de hornacina mural de centralización de contadores tipo activo-reactivo indirecto formada por una 3 envolventes aislante, precintable y autoventilada, según UNE-EN 60439-1, grado de inflamabilidad según se indica en UNE-EN 60439-3, con grados de protección IP 43 según UNE 20324 e IK 08 según UNE-EN 50102, que se cerrará con puerta metálica con grado de protección IK 10 según UNE-EN 50102, protegida de la corrosión y con cerradura o candado. Normalizada por la empresa suministradora y placa de montaje con pletinas de cobre y transformadores de medida de 100/5A y regleta de verificación de medida. Incluso elementos de fijación y conexión con la conducción enterrada de puesta a tierra. Totalmente montada, conexionada y probada., incluyendo , totalmente colocado sobre base y conexionado

| Código | Ud | Descripción | Rendimiento | Precio | Importe |
|---|---|---|---|---|---|
| M01A0010 | h | Oficial primera | 2 | 14 | 28.00 |
| M01A0030 | h | Peón | 2 | 13 | 26.00 |
| M01B0070 | h | Oficial electricista | 0.5 | 14 | 7.00 |
| M01B0080 | h | Ayudante electricista | 0.5 | 13 | 6.50 |
| mt35cgp010k | ud | Caja protección y medida 160A esquema 7 (material; 04/05/2016) | 1 | 124.44 | 124.44 |
| mt35cgp040h | m | Tubo de PVC liso, serie B, de 160 mm de diámetro exterior y 3,2 (material; 05/04/2016) | 3 | 5.44 | 16.32 |
| mt35cgp040f | m | Tubo de PVC liso, serie B, de 110 mm de diámetro exterior y 3,2 (material; 05/04/2016) | 1 | 3.73 | 3.73 |
| erawerwer | ud | Marco y puerta metálica con cerradura o candado, con grado de protección IK 10 según UNE-EN 50102, protegidos de la corrosión y (material; 04/05/2016) | 1 | 110 | 110.00 |
| mt35www010 | ud | Material auxiliar para instalaciones eléctricas. (material; 05/04/2016) | 1 | 15.92 | 15.92 |
| %0.03 | % | Costes indirectos | 3 % | 337.91 | 10.14 |
|  |  | Total |  |  | 348.05 |

**D18D0020-2** ud Contador activo reactivo indirecto 100/5 en hornacina
1 ud × 822.43 = 822.43
Suministro e instalación en el interior de hornacina mural de caja general de protección, equipada con bornes de conexión, bases unipolares previstas para colocar fusibles de intensidad máxima 160 A, esquema 7, para protección de la línea general de alimentación, formada por una envolvente aislante, precintable y autoventilada, según UNE-EN 60439-1, grado de inflamabilidad según se indica en UNE-EN 60439-3, con grados de protección IP 43 según UNE 20324 e IK 08 según UNE-EN 50102, que se cerrará con puerta metálica con grado de protección IK 10 según UNE-EN 50102, protegida de la corrosión y con cerradura o candado. Normalizada por la empresa suministradora y preparada para acometida subterránea. Incluso elementos de fijación y conexión con la conducción enterrada de puesta a tierra. Totalmente montada, conexionada y probada.

| Código | Ud | Descripción | Rendimiento | Precio | Importe |
|---|---|---|---|---|---|
| M01A0010 | h | Oficial primera | 2 | 14 | 28.00 |
| M01A0030 | h | Peón | 2 | 13 | 26.00 |
| M01B0070 | h | Oficial electricista | 0.5 | 14 | 7.00 |
| M01B0080 | h | Ayudante electricista | 0.5 | 13 | 6.50 |
| saffs | ud | Envolvente para Contadores 500x500 incluso el mismo (material; 04/05/2016) | 1 | 150 | 150.00 |
| mt35cgp010k2 | ud | Envolvente con fusibles NH 160A incluyendo los mismo de 540x360 (material; 04/05/2016) | 1 | 135 | 135.00 |
| mt35cgp010k3 | ud | Envolvente para 3 transformadores 100/5 incluso incluyendo los mismos de 360x540 (material; 04/05/2016) | 1 | 300 | 300.00 |
| mt35cgp040h | m | Tubo de PVC liso, serie B, de 160 mm de diámetro exterior y 3,2 | 3 | 5.44 | 16.32 |
| mt35cgp040f | m | Tubo de PVC liso, serie B, de 110 mm de diámetro exterior y 3,2 | 1 | 3.73 | 3.73 |
| erawerwer | ud | Marco y puerta metálica con cerradura o candado, con grado de protección IK 10 según UNE-EN 50102, protegidos de la corrosión y | 1 | 110 | 110.00 |
| mt35www010 | ud | Material auxiliar para instalaciones eléctricas. | 1 | 15.92 | 15.92 |
| %0.03 | % | Costes indirectos | 3 % | 798.47 | 23.95 |
|  |  | Total |  |  | 822.43 |

**A2222233** ud Caja General de Corte IPI doble contacto
1 ud × 289.86 = 289.86
Ud. de caja de corte de empotrar en fachada de tipo PL75T incluyendo interruptor tretapolar de IPI de doble contacto y base trifásica de 100A/63 cc

| Código | Ud | Descripción | Rendimiento | Precio | Importe |
|---|---|---|---|---|---|
| M01A0010 | h | Oficial primera | 2 | 14 | 28.00 |
| M01A0030 | h | Peón | 2 | 13 | 26.00 |
| M01B0070 | h | Oficial electricista | 0.5 | 14 | 7.00 |
| M01B0080 | h | Ayudante electricista | 0.5 | 13 | 6.50 |
| fasdfkp | ud | IPI doble contacto (material; 04/05/2016) | 1 | 150 | 150.00 |
| mt35www010 | ud | Material auxiliar para instalaciones eléctricas. | 1 | 15.92 | 15.92 |
| E22HG0060 | ud | Fusible NH-0, 160 A (material; 05/04/2016) | 3 | 16 | 48.00 |
| %0.03 | % | Costes indirectos | 3 % | 281.42 | 8.44 |
|  |  | Total |  |  | 289.86 |

**D18E0050** ml Línea general de alimentación 4(1x95) mm² (03/07/2012)
5 ml × 61.85 = 309.25
Línea general de alimentación (enlazando la caja general de protección con la centralización de contadores) formada por conductores de cobre de 4(1x95) mm², con aislamiento de 0,6/1 kV (s/UNE 21123 parte 4 ó 5), bajo tubo flexible corrugado, D 125 mm (s/normas UNE-EN 50085-1 y UNE 50086-1), incluso apertura y sellado de rozas y ayudas de albañilería. Instalada, s/RBT-02.

| Código | Ud | Descripción | Rendimiento | Precio | Importe |
|---|---|---|---|---|---|
| M01B0070 | h | Oficial electricista | 0.2 | 14 | 2.80 |
| M01B0080 | h | Ayudante electricista | 0.2 | 13 | 2.60 |
| E22CAB0050 | m | Tubo PEAD flexible corrug D 125 mm G.P. 7 Canalflex (material) | 1 | 7.46 | 7.46 |
| E22IB0240 | m | Cable 0,6/1kV de 1x95 mm². aisl. s/UNE 21123 (material) | 4 | 11.06 | 44.24 |
| A07B0010 | m | Apertura y sellado de rozas en fábricas de bloques de hormigón (material; 03/07/2012) | 1 | 2.95 | 2.95 |
| %0.03 | % | Costes indirectos | 3 % | 60.05 | 1.80 |
|  |  | Total |  |  | 61.85 |

**dwdkl** ml Derivación Individual 4x1x95+95mm² RZ1-K(AS) (03/07/2012)
5 ml × 73.24 = 366.20
Derivación Individual (enlazando la centralización de contadores con cuadro princiapl) formada por conductores de cobre de 4(1x95+95) mm², con aislamiento de 0,6/1 kV (s/UNE 21123 parte 4 ó 5), bajo tubo flexible corrugado, D 125 mm (s/normas UNE-EN 50085-1 y UNE 50086-1), incluso apertura y sellado de rozas y ayudas de albañilería. Instalada, s/RBT-02.

| Código | Ud | Descripción | Rendimiento | Precio | Importe |
|---|---|---|---|---|---|
| M01B0070 | h | Oficial electricista | 0.2 | 14 | 2.80 |
| M01B0080 | h | Ayudante electricista | 0.2 | 13 | 2.60 |
| E22CAB0050 | m | Tubo PEAD flexible corrug D 125 mm G.P. 7 Canalflex | 1 | 7.46 | 7.46 |
| E22IB0240 | m | Cable 0,6/1kV de 1x95 mm². aisl. s/UNE 21123 | 5 | 11.06 | 55.30 |
| A07B0010 | m | Apertura y sellado de rozas en fábricas de bloques de hormigón | 1 | 2.95 | 2.95 |
| %0.03 | % | Costes indirectos | 3 % | 71.11 | 2.13 |
|  |  | Total |  |  | 73.24 |

**dwapdwl** ml Derivación Individual 4x1x16+16mm² RZ1-K(AS+) (03/07/2012)
25 ml × 37.91 = 947.75
Derivación Individual para ECI (enlazando la centralización de contadores con cuadro princiapl) formada por conductores de cobre de 4(1x16+16) mm², con aislamiento de 0,6/1 kV (s/UNE 21123 parte 4 ó 5 y UNE 50200), bajo tubo flexible corrugado, D 125 mm (s/normas UNE-EN 50085-1 y UNE 50086-1), incluso apertura y sellado de rozas y ayudas de albañilería. Instalada, s/RBT-02.

| Código | Ud | Descripción | Rendimiento | Precio | Importe |
|---|---|---|---|---|---|
| M01B0070 | h | Oficial electricista | 0.2 | 14 | 2.80 |
| M01B0080 | h | Ayudante electricista | 0.2 | 13 | 2.60 |
| E22CAB0050 | m | Tubo PEAD flexible corrug D 125 mm G.P. 7 Canalflex | 1 | 7.46 | 7.46 |
| E22IB0240-1 | m | Cable 0,6/1kV de 1x16 mm². aisl. s/UNE 21123+UNE 50200 (material; 04/05/2016) | 5 | 4.2 | 21.00 |
| A07B0010 | m | Apertura y sellado de rozas en fábricas de bloques de hormigón | 1 | 2.95 | 2.95 |
| %0.03 | % | Costes indirectos | 3 % | 36.81 | 1.10 |
|  |  | Total |  |  | 37.91 |

### C13.2 Cuadros Eléctricos
Importe: 20579.06

**sdggse** ud Cuadro General Pabellón
1 ud × 9184.41 = 9184.41
Ud. de cuadro general de polideportivo con aparamenta Legrand o similar en Armario Legrand o similar, con puerta y candado. según esquemas Instalado y conexionado.

| Código | Ud | Descripción | Rendimiento | Precio | Importe |
|---|---|---|---|---|---|
| M01B0070 | h | Oficial electricista | 10 | 14 | 140.00 |
| M01B0080 | h | Ayudante electricista | 10 | 13 | 130.00 |
| CWSAFPW-3 | ud | Cuadro General BT (material; 04/05/2016) | 1 | 8646.9 | 8646.90 |
| %0.03 | % | Costes indirectos | 3 % | 8916.90 | 267.51 |
|  |  | Total |  |  | 9184.41 |

**Cskegf** ud Cuadro de conmutación ECI
1 ud × 709.13 = 709.13
Cuadro de conmutación de Equipos Contra Incendios Red/Grupo electrógeno con aparamenta Legrand o similar en Armario Legrand , Según esqueemas y norma , pequeño material, . Instalado y conexionado.

| Código | Ud | Descripción | Rendimiento | Precio | Importe |
|---|---|---|---|---|---|
| M01B0070 | h | Oficial electricista | 2 | 14 | 28.00 |
| M01B0080 | h | Ayudante electricista | 2 | 13 | 26.00 |
| CWSAFPW-6 | ud | Cuadro Conmutación Red/ Grupo Electrógeno (material; 04/05/2016) | 1 | 634.47 | 634.47 |
| %0.03 | % | Costes indirectos | 3 % | 688.47 | 20.65 |
|  |  | Total |  |  | 709.13 |

**fweofko 4wefrwerf** ud Cuadro Iluminación Canchas
1 ud × 1671.92 = 1671.92
Cuadro general de control de Iluminación canchas con aparamenta Legrand o similar en Armario Legrand , según esquemas y pequeño material. Instalado y conexionado.

| Código | Ud | Descripción | Rendimiento | Precio | Importe |
|---|---|---|---|---|---|
| M01B0070 | h | Oficial electricista | 2 | 14 | 28.00 |
| M01B0080 | h | Ayudante electricista | 2 | 13 | 26.00 |
| CWSAFPW-10-2 | ud | Cuadro Control Canchas (material; 04/05/2016) | 1 | 1569.22 | 1569.22 |
| %0.03 | % | Costes indirectos | 3 % | 1623.22 | 48.70 |
|  |  | Total |  |  | 1671.92 |

**fweofko 4efe** ud Cuadro RITI
1 ud × 258.65 = 258.65
Cuadro Para RITI con aparamenta Legrand o similar en Armario Legrand , según esquemas y pequeño material. Instalado y conexionado.

| Código | Ud | Descripción | Rendimiento | Precio | Importe |
|---|---|---|---|---|---|
| M01B0070 | h | Oficial electricista | 2 | 14 | 28.00 |
| M01B0080 | h | Ayudante electricista | 2 | 13 | 26.00 |
| efweaff | ud | Cuadro RITI (material; 04/05/2016) | 1 | 197.12 | 197.12 |
| %0.03 | % | Costes indirectos | 3 % | 251.12 | 7.53 |
|  |  | Total |  |  | 258.65 |

**fweofko** ud Cuadro ventilación Salas Planta Baja
1 ud × 981.86 = 981.86
Cuadro general de fuerza motriz para ventilaciones de salas con aparamenta Legrand o similar en Armario Legrand , según esquemas y pequeño material. Instalado y conexionado.

| Código | Ud | Descripción | Rendimiento | Precio | Importe |
|---|---|---|---|---|---|
| M01B0070 | h | Oficial electricista | 2 | 14 | 28.00 |
| M01B0080 | h | Ayudante electricista | 2 | 13 | 26.00 |
| CWSAFPW-7 | ud | Cuadro de ventilación 1 (material; 04/05/2016) | 1 | 899.26 | 899.26 |
| %0.03 | % | Costes indirectos | 3 % | 953.26 | 28.60 |
|  |  | Total |  |  | 981.86 |

**fweofko 4** ud Cuadro Sala de Máquinas. Planta Sótano
1 ud × 6550.43 = 6550.43
Cuadro general de sala de máquinas en planta sótano con aparamenta Legrand o similar en Armario Legrand , según esquemas y pequeño material. Instalado y conexionado.

| Código | Ud | Descripción | Rendimiento | Precio | Importe |
|---|---|---|---|---|---|
| M01B0070 | h | Oficial electricista | 10 | 14 | 140.00 |
| M01B0080 | h | Ayudante electricista | 10 | 13 | 130.00 |
| CWSAFPW-10 | ud | Cuadro Sala de máquinas. Planta Sótano (material; 04/05/2016) | 1 | 6089.64 | 6089.64 |
| %0.03 | % | Costes indirectos | 3 % | 6359.64 | 190.79 |
|  |  | Total |  |  | 6550.43 |

**fweofko 3** ud Cuadro Alumbrado canchas exteriores
1 ud × 1222.66 = 1222.66
Cuadro de alumbrado de Canchas exteriores, según esquemas y pequeño material. Instalado y conexionado.

| Código | Ud | Descripción | Rendimiento | Precio | Importe |
|---|---|---|---|---|---|
| M01B0070 | h | Oficial electricista | 4 | 14 | 56.00 |
| M01B0080 | h | Ayudante electricista | 4 | 13 | 52.00 |
| CWSAFPW-9 | ud | Cuadro alumbrado canchas exterior (material; 04/05/2016) | 1 | 1079.05 | 1079.05 |
| %0.03 | % | Costes indirectos | 3 % | 1187.05 | 35.61 |
|  |  | Total |  |  | 1222.66 |

### C13.3 Instalaciones interiores. Circuitos (03/07/2012)
Importe: 27724.75

**c10031** m Conductor de cobre 2x1,5+2,5 mm² ESO7Z1-K (AS)
970 m × 0.72 = 698.40
Ml. de conductor de cobre de 2x1,5+2,5mm² tipo ESO7Z1-K(AS) bajo tubo empotrado o grapeado en techo o grapeado, según UNE 211002, totalmente instalado y colocado

| Código | Ud | Descripción | Rendimiento | Precio | Importe |
|---|---|---|---|---|---|
| M01B0070 | h | Oficial electricista | 0.01 | 14 | 0.14 |
| M01B0080 | h | Ayudante electricista | 0.01 | 13 | 0.13 |
| E22IA0020 | m | Conductor cobre 750 V ESO7Z1-k(AS), unipolar 1,5 mm² (material; 04/05/2016) | 2 | 0.12 | 0.24 |
| E22IA0030 | m | Conductor cobre 750 V ESO7Z1-k(AS), unipolar 2,5 mm² (material; 04/05/2016) | 1 | 0.19 | 0.19 |
| %0.03 | % | Costes indirectos | 3 % | 0.70 | 0.02 |
|  |  | Total |  |  | 0.72 |

| Medición | Uds. | Parcial |
|---|---|---|
| Emer Recepción, Muscul, Fitnes, Grupo | 60 | 60.00 |
| Emer escaleras 1 | 35 | 35.00 |
| Emer escaleras 2 | 40 | 40.00 |
| Emer escaleras 3 | 35 | 35.00 |
| Emer Escaleras 4 | 35 | 35.00 |
| Emer Gradas 1 | 60 | 60.00 |
| Emer Gradas 2 | 60 | 60.00 |
| Emer Pasillos 1 | 70 | 70.00 |
| Emer Pasillos 2 | 80 | 80.00 |
| Emer Pasillo 3 | 100 | 100.00 |
| Emer Exterior | 40 | 40.00 |
| Emer Aseos P. Baja | 40 | 40.00 |
| Emer Vestuario 1-2 | 35 | 35.00 |
| Emer Vestuarios 3-4 | 35 | 35.00 |
| Emer Pasillos Vestuarios | 50 | 50.00 |
| Emer Pasillo P Sótano1 | 70 | 70.00 |
| Emer pasillo P. Sótano 2 | 70 | 70.00 |
| Emer Sala de Boxeo | 55 | 55.00 |
| Subtotal |  | 970.00 |
| Total |  | 970 |

**C10032** m Conductor de cobre 2x2,5+2,5 mm² ESO7Z1-K (AS)
2099 m × 1.98 = 4156.02
Ml. de conductor de cobre de 2x2,5+2,5mm² tipo ESO7Z1-K(AS) bajo tubo empotrado o grapeado en techo y paredes , según UNE 211002, totalmente instalado y colocado

| Código | Ud | Descripción | Rendimiento | Precio | Importe |
|---|---|---|---|---|---|
| M01B0070 | h | Oficial electricista | 0.05 | 14 | 0.70 |
| M01B0080 | h | Ayudante electricista | 0.05 | 13 | 0.65 |
| E22IA0030 | m | Conductor cobre 750 V ESO7Z1-k(AS), unipolar 2,5 mm² | 3 | 0.19 | 0.57 |
| %0.03 | % | Costes indirectos | 3 % | 1.92 | 0.06 |
|  |  | Total |  |  | 1.98 |

| Medición | Uds. | Parcial |
|---|---|---|
| Al Recepción, Muscul, Fitnes, Grupo | 60 | 60.00 |
| Al escaleras 1 | 35 | 35.00 |
| Al escaleras 2 | 40 | 40.00 |
| Al escaleras 3 | 35 | 35.00 |
| Al Escaleras 4 | 35 | 35.00 |
| Al Pasillos 1 | 70 | 70.00 |
| Al Pasillos 2 | 80 | 80.00 |
| Al Pasillo 3 | 100 | 100.00 |
| Al Exterior | 40 | 40.00 |
| Al Aseos P. Baja | 40 | 40.00 |
| Al Vestuarios Al 1-2 | 35 | 35.00 |
| Al Vestuarios 3-4 | 35 | 35.00 |
| Al Vestuarios Pasillos Vestuarios | 50 | 50.00 |
| Al Pasillo P Sótano1 | 70 | 70.00 |
| Al pasillo P. Sótano 2 | 70 | 70.00 |
| Al Sala de Boxeo | 80 | 80.00 |
| T.C Sala Fitness, Muscul, grupo Recepción | 80 | 80.00 |
| T.C. Pasillos 1 | 70 | 70.00 |
| T.C. Pasillos 2 | 80 | 80.00 |
| T.C. Pasillos 3 | 100 | 100.00 |
| T. C. Aseos P.B | 50 | 50.00 |
| T.C. Vestuarios 1-2 | 75 | 75.00 |
| T.C. Vestuarios 3-4 | 75 | 75.00 |
| T.C Pasillo vestuario+Almacén + Sal máquinas | 60 | 60.00 |
| T.C: Pasillo Cancha 1 | 115 | 115.00 |
| T.C. Boxeo | 100 | 100.00 |
| Emer Cancha 1 | 70 | 70.00 |
| Ventilador Sala Musculación | 20 | 20.00 |
| Ventilador Sala Fitness | 35 | 35.00 |
| Ventilador Impulsión Sala Boxeo | 20 | 20.00 |
| Ventilador Extracción Sala Boxeo | 35 | 35.00 |
| Ventilador Grupo Electrógeno | 40 | 40.00 |
| Ventiladro Sala Spinning | 20 | 20.00 |
| Ventilador Vestuario 1 | 20 | 20.00 |
| Ventilador Vestuario 2 | 27 | 27.00 |
| Ventilador Sala Bomba Feclales | 32 | 32.00 |
| Ventilador Cuarto 1 | 35 | 35.00 |
| Ventilador Vestuarios 3-4 | 20 | 20.00 |
| Ventilador Cuarto escalera | 35 | 35.00 |
| Tornos Entrada | 10 | 10.00 |
| Subtotal |  | 2099.00 |
| Total |  | 2099 |

**C10033** m Conductor de cobre 2x4+4 mm² ESO7Z1-K (AS)
220 m × 2.38 = 523.60
Ml. de conductor de cobre de 2x4+4mm² tipo ESO7Z1-K(AS) bajo tubo empotrado o grapeado en techo y paredes , según UNE 211002, totalmente instalado y colocado

| Código | Ud | Descripción | Rendimiento | Precio | Importe |
|---|---|---|---|---|---|
| M01B0070 | h | Oficial electricista | 0.05 | 14 | 0.70 |
| M01B0080 | h | Ayudante electricista | 0.05 | 13 | 0.65 |
| E22IA0040 | m | Conductor cobre 750 V ESO7Z1-k(AS), unipolar 4 mm² (material; 04/05/2016) | 3 | 0.32 | 0.96 |
| %0.03 | % | Costes indirectos | 3 % | 2.31 | 0.07 |
|  |  | Total |  |  | 2.38 |

| Medición | Uds. | Parcial |
|---|---|---|
| Rack | 10 | 10.00 |
| Alumbrado Cancha 1 | 50 | 50.00 |
| Alumbrado Cancha 2 | 35 | 35.00 |
| Alumbrado Cancha 3 | 35 | 35.00 |
| Alumbrado Cancha 4 | 40 | 40.00 |
| Alumbrado Cancha 5 | 50 | 50.00 |
| Subtotal |  | 220.00 |
| Total |  | 220 |

**C10034** m Conductor de cobre 2x6+6 mm² ESO7Z1-K (AS)
200 m × 3.46 = 692.00
Ml. de conductor de cobre de 2x6+6mm² tipo ESO7Z1-K(AS) bajo tubo empotrado o grapeado en techo y paredes, según UNE 211002, totalmente instalado y colocado

| Código | Ud | Descripción | Rendimiento | Precio | Importe |
|---|---|---|---|---|---|
| M01B0070 | h | Oficial electricista | 0.07 | 14 | 0.98 |
| M01B0080 | h | Ayudante electricista | 0.07 | 13 | 0.91 |
| E22IA0050 | m | Conductor cobre 750 V ESO7Z1-k(AS), unipolar 6 mm² (material; 04/05/2016) | 3 | 0.49 | 1.47 |
| %0.03 | % | Costes indirectos | 3 % | 3.36 | 0.10 |
|  |  | Total |  |  | 3.46 |

| Medición | Uds. | Parcial |
|---|---|---|
| Alumbrado exterior 1 | 100 | 100.00 |
| Alumbradi exterior 2 | 100 | 100.00 |
| Subtotal |  | 200.00 |
| Total |  | 200 |

**C10035** m Conductor de cobre 2x10+10 mm² ESO7Z1-K (AS)
4 m × 3.86 = 15.44
Ml. de conductor de cobre de 2x10+10mm² tipo ESO7Z1-K(AS) bajo tubo empotrado o grapeado en techo y paredes , según UNE 211002, totalmente instalado y colocado

| Código | Ud | Descripción | Rendimiento | Precio | Importe |
|---|---|---|---|---|---|
| M01B0070 | h | Oficial electricista | 0.07 | 14 | 0.98 |
| M01B0080 | h | Ayudante electricista | 0.07 | 13 | 0.91 |
| E22IA0050-1 | m | Conductor cobre 750 V ESO7Z1-k(AS), unipolar 10 mm² (material; 04/05/2016) | 3 | 0.62 | 1.86 |
| %0.03 | % | Costes indirectos | 3 % | 3.75 | 0.11 |
|  |  | Total |  |  | 3.86 |

**C10036** m Conductor de cobre 2x16+16 mm² ESO7Z1-K (AS)
4 m × 5.04 = 20.16
Ml. de conductor de cobre de 2x16+16mm² tipo ESO7Z1-K(AS) bajo tubo empotrado en techo y paredes , según UNE 211002, totalmente instalado y colocado

| Código | Ud | Descripción | Rendimiento | Precio | Importe |
|---|---|---|---|---|---|
| M01B0070 | h | Oficial electricista | 0.08 | 14 | 1.12 |
| M01B0080 | h | Ayudante electricista | 0.08 | 13 | 1.04 |
| E22IA0050-2 | m | Conductor cobre 750 V ESO7Z1-k(AS), unipolar 16 mm² (material; 04/05/2016) | 3 | 0.91 | 2.73 |
| %0.03 | % | Costes indirectos | 3 % | 4.89 | 0.15 |
|  |  | Total |  |  | 5.04 |

**c10031-1** m Conductor de cobre 4x1,5+2,5 mm² ESO7Z1-K (AS)
4 m × 2.64 = 10.56
Ml. de conductor de cobre de 4x1,5+2,5mm² tipo ESO7Z1-K(AS) bajo tubo empotrado en techo o grapeado, según UNE 211002, totalmente instalado y colocado

| Código | Ud | Descripción | Rendimiento | Precio | Importe |
|---|---|---|---|---|---|
| M01B0070 | h | Oficial electricista | 0.07 | 14 | 0.98 |
| M01B0080 | h | Ayudante electricista | 0.07 | 13 | 0.91 |
| E22IA0020 | m | Conductor cobre 750 V ESO7Z1-k(AS), unipolar 1,5 mm² | 4 | 0.12 | 0.48 |
| E22IA0030 | m | Conductor cobre 750 V ESO7Z1-k(AS), unipolar 2,5 mm² | 1 | 0.19 | 0.19 |
| %0.03 | % | Costes indirectos | 3 % | 2.56 | 0.08 |
|  |  | Total |  |  | 2.64 |

| Medición | Uds. | Parcial |
|---|---|---|
| Bombas | 4 | 4.00 |
| Total |  | 4 |

**C10032-1** m Conductor de cobre 4x2,5+2,5 mm² ESO7Z1-K (AS)
115 m × 2.92 = 335.80
Ml. de conductor de cobre de 4x2,5+2,5mm² tipo ESO7Z1-K(AS) bajo tubo empotrado o grapeado en techo y paredes , según UNE 211002, totalmente instalado y colocado

| Código | Ud | Descripción | Rendimiento | Precio | Importe |
|---|---|---|---|---|---|
| M01B0070 | h | Oficial electricista | 0.07 | 14 | 0.98 |
| M01B0080 | h | Ayudante electricista | 0.07 | 13 | 0.91 |
| E22IA0030 | m | Conductor cobre 750 V ESO7Z1-k(AS), unipolar 2,5 mm² | 5 | 0.19 | 0.95 |
| %0.03 | % | Costes indirectos | 3 % | 2.84 | 0.09 |
|  |  | Total |  |  | 2.92 |

| Medición | Uds. | Parcial |
|---|---|---|
|  | 80 | 80.00 |
| Bobas fecales | 35 | 35.00 |
| Subtotal |  | 115.00 |
| Total |  | 115 |

**C10033-1** m Conductor de cobre 4x4+4 mm² ESO7Z1-K (AS)
20 m × 3.6 = 72.00
Ml. de conductor de cobre de 4x4+4mm² tipo ESO7Z1-K(AS) bajo tubo empotrado o grapeado en techo y paredes , según UNE 211002, totalmente instalado y colocado

| Código | Ud | Descripción | Rendimiento | Precio | Importe |
|---|---|---|---|---|---|
| M01B0070 | h | Oficial electricista | 0.07 | 14 | 0.980 |
| M01B0080 | h | Ayudante electricista | 0.07 | 13 | 0.910 |
| E22IA0040 | m | Conductor cobre 750 V ESO7Z1-k(AS), unipolar 4 mm² | 5 | 0.32 | 1.600 |
| %0.03 | % | Costes indirectos | 3 % | 3.490 | 0.105 |
|  |  | Total |  |  | 3.6 |

| Medición | Uds. | Parcial |
|---|---|---|
| hidros | 20 | 20.00 |
| Total |  | 20 |

**C10034-1** m Conductor de cobre 4x6+6 mm² ESO7Z1-K (AS)
25 m × 4.75 = 118.75
Ml. de conductor de cobre de 4x6+6mm² tipo ESO7Z1-K(AS) bajo tubo empotrado o grapeado en techo y paredes de , según UNE 211002, totalmente instalado y colocado

| Código | Ud | Descripción | Rendimiento | Precio | Importe |
|---|---|---|---|---|---|
| M01B0070 | h | Oficial electricista | 0.08 | 14 | 1.12 |
| M01B0080 | h | Ayudante electricista | 0.08 | 13 | 1.04 |
| E22IA0050 | m | Conductor cobre 750 V ESO7Z1-k(AS), unipolar 6 mm² | 5 | 0.49 | 2.45 |
| %0.03 | % | Costes indirectos | 3 % | 4.61 | 0.14 |
|  |  | Total |  |  | 4.75 |

**C10035-1** m Conductor de cobre 4x10+10 mm² ESO7Z1-K (AS)
60 m × 5.34 = 320.40
Ml. de conductor de cobre de 4x10+10mm² tipo ESO7Z1-K(AS) bajo tubo empotrado o grapeado en techo y paredes , según UNE 211002, totalmente instalado y colocado

| Código | Ud | Descripción | Rendimiento | Precio | Importe |
|---|---|---|---|---|---|
| M01B0070 | h | Oficial electricista | 0.1 | 14 | 1.40 |
| M01B0080 | h | Ayudante electricista | 0.1 | 13 | 1.30 |
| E22IA0050-1 | m | Conductor cobre 750 V ESO7Z1-k(AS), unipolar 10 mm² | 4 | 0.62 | 2.48 |
| %0.03 | % | Costes indirectos | 3 % | 5.18 | 0.16 |
|  |  | Total |  |  | 5.34 |

| Medición | Uds. | Parcial |
|---|---|---|
| Cuadro Sótano | 60 | 60.00 |
| Total |  | 60 |

**C10036-1** m Conductor de cobre 4x16+16 mm² ESO7Z1-K (AS)
20 m × 7.47 = 149.40
Ml. de conductor de cobre de 4x16+16mm² tipo ESO7Z1-K(AS) bajo tubo empotrado o grapeado en techo y paredes , según UNE 211002, totalmente instalado y colocado

| Código | Ud | Descripción | Rendimiento | Precio | Importe |
|---|---|---|---|---|---|
| M01B0070 | h | Oficial electricista | 0.1 | 14 | 1.40 |
| M01B0080 | h | Ayudante electricista | 0.1 | 13 | 1.30 |
| E22IA0050-2 | m | Conductor cobre 750 V ESO7Z1-k(AS), unipolar 16 mm² | 5 | 0.91 | 4.55 |
| %0.03 | % | Costes indirectos | 3 % | 7.25 | 0.22 |
|  |  | Total |  |  | 7.47 |

| Medición | Uds. | Parcial |
|---|---|---|
| Cuadro | 20 | 20.00 |
| Total |  | 20 |

**C10036-2** m Conductor de cobre 4x16+16 mm² RZ1-K (AS+)
30 m × 25.8 = 774.00
Ml. de conductor de cobre de 4x16+16mm² tipo RZ1-K(AS+) bajo tubo empotrado o grapeado en techo y paredes, según UNE 21123 y UNE 50200, totalmente instalado y colocado

| Código | Ud | Descripción | Rendimiento | Precio | Importe |
|---|---|---|---|---|---|
| M01B0070 | h | Oficial electricista | 0.15 | 14 | 2.10 |
| M01B0080 | h | Ayudante electricista | 0.15 | 13 | 1.95 |
| E22IB0240-1 | m | Cable 0,6/1kV de 1x16 mm². aisl. s/UNE 21123+UNE 50200 | 5 | 4.2 | 21.00 |
| %0.03 | % | Costes indirectos | 3 % | 25.05 | 0.75 |
|  |  | Total |  |  | 25.8 |

| Medición | Uds. | Parcial |
|---|---|---|
|  | 30 | 30.00 |
| Subtotal: De Grupo a Cuadro General |  | 30.00 |
| Total |  | 30 |

**C10036-3** m Conductor de cobre 3x4+4 mm² RZ1-K (AS+)
5 m × 5.66 = 28.30
Ml. de conductor de cobre de 3x4+4mm² tipo RZ1-K(AS+) bajo tubo empotrado o grapeado en techo y paredes, según UNE 21123 y UNE 50200, totalmente instalado y colocado

| Código | Ud | Descripción | Rendimiento | Precio | Importe |
|---|---|---|---|---|---|
| M01B0070 | h | Oficial electricista | 0.07 | 14 | 0.980 |
| M01B0080 | h | Ayudante electricista | 0.07 | 13 | 0.910 |
| E22IB0240-1-1 | m | Cable 0,6/1kV de 1x4 mm². aisl. s/UNE 21123+UNE 50200 (material; 04/05/2016) | 4 | 0.9 | 3.600 |
| %0.03 | % | Costes indirectos | 3 % | 5.490 | 0.165 |
|  |  | Total |  |  | 5.66 |

| Medición | Uds. | Parcial |
|---|---|---|
| Bomba Principal | 5 | 5.00 |
| Total |  | 5 |

**C10036-3-1** m Conductor de cobre 3x2,5+2,5 mm² RZ1-K (AS+)
5 m × 5.45 = 27.25
Ml. de conductor de cobre de 3x2,5+2,5mm² tipo RZ1-K(AS+) bajo tubo empotrado o grapeado en techo y paredes, según UNE 21123 y UNE 50200, totalmente instalado y colocado

| Código | Ud | Descripción | Rendimiento | Precio | Importe |
|---|---|---|---|---|---|
| M01B0070 | h | Oficial electricista | 0.07 | 14 | 0.98 |
| M01B0080 | h | Ayudante electricista | 0.07 | 13 | 0.91 |
| E22IB0240-1-2 | m | Cable 0,6/1kV de 1x2,5 mm². aisl. s/UNE 21123+UNE 50200 (material; 04/05/2016) | 4 | 0.85 | 3.40 |
| %0.03 | % | Costes indirectos | 3 % | 5.29 | 0.16 |
|  |  | Total |  |  | 5.45 |

| Medición | Uds. | Parcial |
|---|---|---|
| Bomba Jockey | 5 | 5.00 |
| Total |  | 5 |

**C100367** m Conductor de cobre 4x16+16 mm² RZ1-K (AS)
50 m × 20.81 = 1040.50
Ml. de conductor de cobre de 4x16+16mm² tipo R7Z1-K(AS) bajo tubo empotrado o grapeado en techo y paredes , según UNE 211002, totalmente instalado y colocado

| Código | Ud | Descripción | Rendimiento | Precio | Importe |
|---|---|---|---|---|---|
| M01B0070 | h | Oficial electricista | 0.1 | 14 | 1.40 |
| M01B0080 | h | Ayudante electricista | 0.1 | 13 | 1.30 |
| E22IB0240-2 | m | Cable 0,6/1kV de 1x16 mm². aisl. s/UNE 21123 (material; 04/05/2016) | 5 | 3.5 | 17.50 |
| %0.03 | % | Costes indirectos | 3 % | 20.20 | 0.61 |
|  |  | Total |  |  | 20.81 |

| Medición | Uds. | Parcial |
|---|---|---|
| A Cuadros | 50 | 50.00 |
| Total |  | 50 |

**T1-20C** m Tubo de PVC de ø20 mm. tipo flexible (03/07/2012)
970 m × 4.24 = 4112.80
Tubo de PVC de ø20 mm. tipo flexible tipo flexible empotrado según UNE-EN 50086-2-3 en techo y pared, incluso apertura y cierre de rozas, con p.P. de accesorios totalmente instalado.

| Código | Ud | Descripción | Rendimiento | Precio | Importe |
|---|---|---|---|---|---|
| M01B0070 | h | Oficial electricista | 0.01 | 14 | 0.14 |
| M01B0080 | h | Ayudante electricista | 0.01 | 13 | 0.13 |
| F20 | m | Tubo flexible corrug D 20 mm categ 2221-3321-3322 (material; 04/05/2016) | 1 | 0.12 | 0.12 |
| A07B0010 | m | Apertura y sellado de rozas en fábricas de bloques de hormigón | 1 | 2.95 | 2.95 |
| E22CDB0050 | ud | p.p. de cajas y pequeño material. (material) | 1 | 0.78 | 0.78 |
| %0.03 | % | Costes indirectos | 3 % | 4.12 | 0.12 |
|  |  | Total |  |  | 4.24 |

| Medición | Uds. | Parcial |
|---|---|---|
| Emer Recepción, Muscul, Fitnes, Grupo | 60 | 60.00 |
| Emer escaleras 1 | 35 | 35.00 |
| Emer escaleras 2 | 40 | 40.00 |
| Emer escaleras 3 | 35 | 35.00 |
| Emer Escaleras 4 | 35 | 35.00 |
| Emer Gradas 1 | 60 | 60.00 |
| Emer Gradas 2 | 60 | 60.00 |
| Emer Pasillos 1 | 70 | 70.00 |
| Emer Pasillos 2 | 80 | 80.00 |
| Emer Pasillo 3 | 100 | 100.00 |
| Emer Exterior | 40 | 40.00 |
| Emer Aseos P. Baja | 40 | 40.00 |
| Emer Vestuario 1-2 | 35 | 35.00 |
| Emer Vestuarios 3-4 | 35 | 35.00 |
| Emer Pasillos Vestuarios | 50 | 50.00 |
| Emer Pasillo P Sótano1 | 70 | 70.00 |
| Emer pasillo P. Sótano 2 | 70 | 70.00 |
| Emer Sala de Boxeo | 55 | 55.00 |
| Subtotal |  | 970.00 |
| Total |  | 970 |

**TUB-2** m Tubo de PVC de ø25 mm. tipo flexible (03/07/2012)
2433 m × 5.14 = 12505.62
Tubo de PVC de ø25 mm. tipo flexible tipo flexible empotrado según UNE-EN 50086-2-3 en techo y pared, incluso apertura y cierre de rozas, con p.P. de accesorios totalmente instalado.

| Código | Ud | Descripción | Rendimiento | Precio | Importe |
|---|---|---|---|---|---|
| M01B0070 | h | Oficial electricista | 0.015 | 14 | 0.21 |
| M01B0080 | h | Ayudante electricista | 0.015 | 13 | 0.20 |
| E22CAD0080 | m | Tubo flexible corrug D 25 mm categ 2221-3321-3322 (material; 04/05/2016) | 1 | 0.85 | 0.85 |
| A07B0010 | m | Apertura y sellado de rozas en fábricas de bloques de hormigón | 1 | 2.95 | 2.95 |
| E22CDB0050 | ud | p.p. de cajas y pequeño material. | 1 | 0.78 | 0.78 |
| %0.03 | % | Costes indirectos | 3 % | 4.99 | 0.15 |
|  |  | Total |  |  | 5.14 |

| Medición | Uds. | Parcial |
|---|---|---|
| Al Recepción, Muscul, Fitnes, Grupo | 60 | 60.00 |
| Al escaleras 1 | 35 | 35.00 |
| Al escaleras 2 | 40 | 40.00 |
| Al escaleras 3 | 35 | 35.00 |
| Al Escaleras 4 | 35 | 35.00 |
| Al Pasillos 1 | 70 | 70.00 |
| Al Pasillos 2 | 80 | 80.00 |
| Al Pasillo 3 | 100 | 100.00 |
| Al Exterior | 40 | 40.00 |
| Al Aseos P. Baja | 40 | 40.00 |
| Al Vestuarios Al 1-2 | 35 | 35.00 |
| Al Vestuarios 3-4 | 35 | 35.00 |
| Al Vestuarios Pasillos Vestuarios | 50 | 50.00 |
| Al Pasillo P Sótano1 | 70 | 70.00 |
| Al pasillo P. Sótano 2 | 70 | 70.00 |
| Al Sala de Boxeo | 80 | 80.00 |
| T.C Sala Fitness, Muscul, grupo Recepción | 80 | 80.00 |
| T.C. Pasillos 1 | 70 | 70.00 |
| T.C. Pasillos 2 | 80 | 80.00 |
| T.C. Pasillos 3 | 100 | 100.00 |
| T. C. Aseos P.B | 50 | 50.00 |
| T.C. Vestuarios 1-2 | 75 | 75.00 |
| T.C. Vestuarios 3-4 | 75 | 75.00 |
| T.C Pasillo vestuario+Almacén + Sal máquinas | 60 | 60.00 |
| T.C: Pasillo Cancha 1 | 115 | 115.00 |
| T.C. Boxeo | 100 | 100.00 |
| Emer Cancha 1 | 70 | 70.00 |
| Ventilador Sala Musculación | 20 | 20.00 |
| Ventilador Sala Fitness | 35 | 35.00 |
| Ventilador Impulsión Sala Boxeo | 20 | 20.00 |
| Ventilador Extracción Sala Boxeo | 35 | 35.00 |
| Ventilador Grupo Electrógeno | 40 | 40.00 |
| Ventiladro Sala Spinning | 20 | 20.00 |
| Ventilador Vestuario 1 | 20 | 20.00 |
| Ventilador Vestuario 2 | 27 | 27.00 |
| Ventilador Sala Bomba Feclales | 32 | 32.00 |
| Ventilador Cuarto 1 | 35 | 35.00 |
| Ventilador Vestuarios 3-4 | 20 | 20.00 |
| Ventilador Cuarto escalera | 35 | 35.00 |
| Rack | 10 | 10.00 |
| Alumbrado Cancha 1 | 50 | 50.00 |
| Alumbrado Cancha 2 | 35 | 35.00 |
| Alumbrado Cancha 3 | 35 | 35.00 |
| Alumbrado Cancha 4 | 40 | 40.00 |
| Alumbrado Cancha 5 | 50 | 50.00 |
| Tornos Entrada | 10 | 10.00 |
| Torno Musculación | 15 | 15.00 |
| Torno Fitness | 20 | 20.00 |
| Torno Spinning | 20 | 20.00 |
| Bombas | 4 | 4.00 |
| Bobas fecales | 35 | 35.00 |
| hidros | 20 | 20.00 |
| Subtotal |  | 2433.00 |
| Total |  | 2433 |

**TUB-3** m Tubo de PVC de ø32mm. tipo flexible (03/07/2012)
225 m × 5.31 = 1194.75
Tubo de PVC de ø32 mm. tipo flexible tipo flexible empotrado según UNE-EN 50086-2-3 en techo y pared, incluso apertura y cierre de rozas, con p.P. de accesorios totalmente instalado.

| Código | Ud | Descripción | Rendimiento | Precio | Importe |
|---|---|---|---|---|---|
| M01B0070 | h | Oficial electricista | 0.015 | 14 | 0.21 |
| M01B0080 | h | Ayudante electricista | 0.015 | 13 | 0.20 |
| E22CAD0090 | m | Tubo flexible corrug D 32 mm categ 2221-3321-3322 (material; 04/05/2016) | 1 | 1.01 | 1.01 |
| A07B0010 | m | Apertura y sellado de rozas en fábricas de bloques de hormigón | 1 | 2.95 | 2.95 |
| E22CDB0050 | ud | p.p. de cajas y pequeño material. | 1 | 0.78 | 0.78 |
| %0.03 | % | Costes indirectos | 3 % | 5.15 | 0.15 |
|  |  | Total |  |  | 5.31 |

| Medición | Uds. | Parcial |
|---|---|---|
| Alumbrado exterior 1 | 100 | 100.00 |
| Alumbradi exterior 2 | 100 | 100.00 |
|  | 25 | 25.00 |
| Subtotal |  | 225.00 |
| Total |  | 225 |

**TUB-4** m Tubo de PVC de ø40mm. tipo flexible (03/07/2012)
64 m × 5.56 = 355.84
Tubo de PVC de ø40 mm. tipo flexible tipo flexible empotrado según UNE-EN 50086-2-3 en techo y pared, incluso apertura y cierre de rozas, con p.P. de accesorios totalmente instalado.

| Código | Ud | Descripción | Rendimiento | Precio | Importe |
|---|---|---|---|---|---|
| M01B0070 | h | Oficial electricista | 0.017 | 14 | 0.24 |
| M01B0080 | h | Ayudante electricista | 0.017 | 13 | 0.22 |
| E22CAD0090-1 | m | Tubo flexible corrug D 40 mm categ 2221-3321-3322 (material; 04/05/2016) | 1 | 1.21 | 1.21 |
| A07B0010 | m | Apertura y sellado de rozas en fábricas de bloques de hormigón | 1 | 2.95 | 2.95 |
| E22CDB0050 | ud | p.p. de cajas y pequeño material. | 1 | 0.78 | 0.78 |
| %0.03 | % | Costes indirectos | 3 % | 5.40 | 0.16 |
|  |  | Total |  |  | 5.56 |

| Medición | Uds. | Parcial |
|---|---|---|
| Cuadro Sótano | 60 | 60.00 |
|  | 4 | 4.00 |
| Subtotal |  | 64.00 |
| Total |  | 64 |

**TUB-5** m Tubo de PVC de ø50mm. tipo flexible (03/07/2012)
74 m × 5.94 = 439.56
Tubo de PVC de ø50 mm. tipo flexible tipo flexible empotrado según UNE-EN 50086-2-3 en techo y pared, incluso apertura y cierre de rozas, con p.P. de accesorios totalmente instalado.

| Código | Ud | Descripción | Rendimiento | Precio | Importe |
|---|---|---|---|---|---|
| M01B0070 | h | Oficial electricista | 0.02 | 14 | 0.28 |
| M01B0080 | h | Ayudante electricista | 0.02 | 13 | 0.26 |
| E22CAD0090-2 | m | Tubo flexible corrug D 50 mm categ 2221-3321-3322 (material; 04/05/2016) | 1 | 1.5 | 1.50 |
| A07B0010 | m | Apertura y sellado de rozas en fábricas de bloques de hormigón | 1 | 2.95 | 2.95 |
| E22CDB0050 | ud | p.p. de cajas y pequeño material. | 1 | 0.78 | 0.78 |
| %0.03 | % | Costes indirectos | 3 % | 5.77 | 0.17 |
|  |  | Total |  |  | 5.94 |

| Medición | Uds. | Parcial |
|---|---|---|
| De Grupo a Cuadro General |  |  |
| A Cuadros | 50 | 50.00 |
| Cuadro | 20 | 20.00 |
|  | 4 | 4.00 |
| Subtotal |  | 74.00 |
| Total |  | 74 |

**TUB-6** m Tubo de PVC de ø63mm. tipo flexible (03/07/2012)
10 m × 6.83 = 68.30
Tubo de PVC de ø63 mm. tipo flexible tipo flexible empotrado según UNE-EN 50086-2-3 en techo y pared, incluso apertura y cierre de rozas, con p.P. de accesorios totalmente instalado.

| Código | Ud | Descripción | Rendimiento | Precio | Importe |
|---|---|---|---|---|---|
| M01B0070 | h | Oficial electricista | 0.05 | 14 | 0.70 |
| M01B0080 | h | Ayudante electricista | 0.05 | 13 | 0.65 |
| F63 | m | Tubo flexible corrug D 63mm categ 2221-3321-3322 (material; 04/05/2016) | 1 | 1.55 | 1.55 |
| A07B0010 | m | Apertura y sellado de rozas en fábricas de bloques de hormigón | 1 | 2.95 | 2.95 |
| E22CDB0050 | ud | p.p. de cajas y pequeño material. | 1 | 0.78 | 0.78 |
| %0.03 | % | Costes indirectos | 3 % | 6.63 | 0.20 |
|  |  | Total |  |  | 6.83 |

| Medición | Uds. | Parcial |
|---|---|---|
| De Grupo a Cuadro General | 10 | 10.00 |
| Total |  | 10 |

**TUBR1** m Tubo de PVC de ø20 mm. tipo rígido
5 m × 1.52 = 7.60
Tubo de PVC de ø20mm. tipo rígido grapeado en techo y pared según UNE 50086-2-1, con p.P. de accesorios totalmente instalado., con p.P. de accesorios totalmente instalado.

| Código | Ud | Descripción | Rendimiento | Precio | Importe |
|---|---|---|---|---|---|
| M01B0070 | h | Oficial electricista | 0.01 | 14 | 0.14 |
| M01B0080 | h | Ayudante electricista | 0.01 | 13 | 0.13 |
| R20 | m | Tubo PVC rígido D 20mm G.P. 7 (material; 04/05/2016) | 1 | 0.42 | 0.42 |
| E22CDB0050 | ud | p.p. de cajas y pequeño material. | 1 | 0.78 | 0.78 |
| %0.03 | % | Costes indirectos | 3 % | 1.47 | 0.04 |
|  |  | Total |  |  | 1.52 |

**TUBR2** m Tubo de PVC de ø25 mm. tipo rígido
5 m × 1.68 = 8.40
Tubo de PVC de ø25mm. tipo rígido grapeado en techo y pared según UNE 50086-2-1, con p.P. de accesorios totalmente instalado., con p.P. de accesorios totalmente instalado.

| Código | Ud | Descripción | Rendimiento | Precio | Importe |
|---|---|---|---|---|---|
| M01B0070 | h | Oficial electricista | 0.01 | 14 | 0.14 |
| M01B0080 | h | Ayudante electricista | 0.01 | 13 | 0.13 |
| R21 | m | Tubo PVC rígido D 25 mm G.P. 7 (material; 04/05/2016) | 1 | 0.58 | 0.58 |
| E22CDB0050 | ud | p.p. de cajas y pequeño material. | 1 | 0.78 | 0.78 |
| %0.03 | % | Costes indirectos | 3 % | 1.63 | 0.05 |
|  |  | Total |  |  | 1.68 |

**TUBR3** m Tubo de PVC de ø32 mm. tipo rígido
5 m × 1.95 = 9.75
Tubo de PVC de ø32mm. tipo rígido grapeado en techo y pared según UNE 50086-2-1, con p.P. de accesorios totalmente instalado., con p.P. de accesorios totalmente instalado.

| Código | Ud | Descripción | Rendimiento | Precio | Importe |
|---|---|---|---|---|---|
| M01B0070 | h | Oficial electricista | 0.01 | 14 | 0.14 |
| M01B0080 | h | Ayudante electricista | 0.01 | 13 | 0.13 |
| R22 | m | Tubo PVC rígido D 32 mm G.P. 7 (material; 04/05/2016) | 1 | 0.84 | 0.84 |
| E22CDB0050 | ud | p.p. de cajas y pequeño material. | 1 | 0.78 | 0.78 |
| %0.03 | % | Costes indirectos | 3 % | 1.89 | 0.06 |
|  |  | Total |  |  | 1.95 |

**TUBR4** m Tubo de PVC de ø40 mm. tipo rígido
5 m × 2.12 = 10.60
Tubo de PVC de ø40mm. tipo rígido grapeado en techo y pared según UNE 50086-2-1, con p.P. de accesorios totalmente instalado., con p.P. de accesorios totalmente instalado.

| Código | Ud | Descripción | Rendimiento | Precio | Importe |
|---|---|---|---|---|---|
| M01B0070 | h | Oficial electricista | 0.01 | 14 | 0.14 |
| M01B0080 | h | Ayudante electricista | 0.01 | 13 | 0.13 |
| R23 | m | Tubo PVC rígido D 40 mm G.P. 7 (material; 04/05/2016) | 1 | 1.01 | 1.01 |
| E22CDB0050 | ud | p.p. de cajas y pequeño material. | 1 | 0.78 | 0.78 |
| %0.03 | % | Costes indirectos | 3 % | 2.06 | 0.06 |
|  |  | Total |  |  | 2.12 |

**TUBR5** m Tubo de PVC de ø50 mm. tipo rígido
5 m × 2.63 = 13.15
Tubo de PVC de ø50mm. tipo rígido grapeado en techo y pared según UNE 50086-2-1, con p.P. de accesorios totalmente instalado., con p.P. de accesorios totalmente instalado.

| Código | Ud | Descripción | Rendimiento | Precio | Importe |
|---|---|---|---|---|---|
| M01B0070 | h | Oficial electricista | 0.01 | 14 | 0.14 |
| M01B0080 | h | Ayudante electricista | 0.01 | 13 | 0.13 |
| R24 | m | Tubo PVC rígido D 50 mm G.P. 7 (material; 04/05/2016) | 1 | 1.5 | 1.50 |
| E22CDB0050 | ud | p.p. de cajas y pequeño material. | 1 | 0.78 | 0.78 |
| %0.03 | % | Costes indirectos | 3 % | 2.55 | 0.08 |
|  |  | Total |  |  | 2.63 |

**TUBR6** m Tubo de PVC de ø63 mm. tipo rígido
5 m × 3.16 = 15.80
Tubo de PVC de ø63mm. tipo rígido grapeado en techo y pared según UNE 50086-2-1, con p.P. de accesorios totalmente instalado., con p.P. de accesorios totalmente instalado.

| Código | Ud | Descripción | Rendimiento | Precio | Importe |
|---|---|---|---|---|---|
| M01B0070 | h | Oficial electricista | 0.01 | 14 | 0.14 |
| M01B0080 | h | Ayudante electricista | 0.01 | 13 | 0.13 |
| R25 | m | Tubo PVC rígido D 63 mm G.P. 7 (material; 04/05/2016) | 1 | 2.02 | 2.02 |
| E22CDB0050 | ud | p.p. de cajas y pequeño material. | 1 | 0.78 | 0.78 |
| %0.03 | % | Costes indirectos | 3 % | 3.07 | 0.09 |
|  |  | Total |  |  | 3.16 |

### C13.4 Mecanismos y detección (03/07/2012)
Importe: 5356.76

**LGMEC1** ud Puesto de trabajo de empotrar Legrand Mosaic o similar (4TC+V+D) (03/07/2012)
7 ud × 42.75 = 299.25
Ud. de puesto de trabajo de empotrar situado empotrado en pared , realizado en tubo pvc corrugado de d=25/gp.5 y conductor de cobre unipolar aislados para una tensión nominal de 750v afumex y sección 2,5 mm2., incluido caja registro, caja mecanismo universal enlazable con marco para seis elementos,4T.C blancas+RJ45+RJ25 de la casa Legrand modelo MOSAIC, o similar,con p.P. de pequeño material y accesorios, construido según rebt , totalmente montado e instalado, incluso apertura de rozas y recibido de tubos y cajas, medida la unidad instalada desde caja de derivación a mecanismo.

| Código | Ud | Descripción | Rendimiento | Precio | Importe |
|---|---|---|---|---|---|
| M01B0070 | h | Oficial electricista | 0.2 | 14 | 2.80 |
| M01B0080 | h | Ayudante electricista | 0.2 | 13 | 2.60 |
| LM1 | ud | Mosaic II Puesto de empotrat 2 Columnas B (material; 04/05/2016) | 1 | 7 | 7.00 |
| LM2 | ud | Mosaic II 2P+T Lateral automática (material; 04/05/2016) | 4 | 1.2 | 4.80 |
| LM3 | ud | Mosaic II RJ45 C6 UTP 2M Blanco (material; 04/05/2016) | 1 | 3.5 | 3.50 |
| LM4 | ud | Mosaic II RJ 45 C5E UTO 2M Blanco (material; 04/05/2016) | 1 | 2.6 | 2.60 |
| F20 | m | Tubo flexible corrug D 20 mm categ 2221-3321-3322 | 5 | 0.12 | 0.60 |
| E22IA0030 | m | Conductor cobre 750 V ESO7Z1-k(AS), unipolar 2,5 mm² | 15 | 0.19 | 2.85 |
| A07B0010 | m | Apertura y sellado de rozas en fábricas de bloques de hormigón | 5 | 2.95 | 14.75 |
| %0.03 | % | Costes indirectos | 3 % | 41.50 | 1.25 |
|  |  | Total |  |  | 42.75 |

| Medición | Uds. | Parcial |
|---|---|---|
| Sala de Boxeo | 4 | 4.00 |
| Sala Fitness | 1 | 1.00 |
| Sala Musculación | 1 | 1.00 |
| Sala Spinning | 1 | 1.00 |
| Subtotal |  | 7.00 |
| Total |  | 7 |

**LGMEC2** ud Puesto de trabajo de superficie Legrand Mosaic o similar (4TC+V+D)
2 ud × 31.16 = 62.32
Ud. de puesto de trabajo de superficie situado superficie en pared , realizado en tubo pvc corrugado de d=25/gp.5 y conductor de cobre unipolar aislados para una tensión nominal de 750v afumex y sección 2,5 mm2., incluido caja registro, caja mecanismo universal enlazable con marco para seis elementos,4T.C blancas+RJ45+RJ25 de la casa Legrand modelo MOSAIC, o similar,con p.P. de pequeño material y accesorios, construido según rebt , totalmente montado e instalado, incluso recibido de tubos y cajas, medida la unidad instalada desde caja de derivación a mecanismo.

| Código | Ud | Descripción | Rendimiento | Precio | Importe |
|---|---|---|---|---|---|
| M01B0070 | h | Oficial electricista | 0.2 | 14 | 2.80 |
| M01B0080 | h | Ayudante electricista | 0.2 | 13 | 2.60 |
| LM5 | ud | Mosaic II Puesto de superficie 3 Columnas B (material; 04/05/2016) | 1 | 9 | 9.00 |
| LM2 | ud | Mosaic II 2P+T Lateral automática | 4 | 1.2 | 4.80 |
| LM3 | ud | Mosaic II RJ45 C6 UTP 2M Blanco | 1 | 3.5 | 3.50 |
| LM4 | ud | Mosaic II RJ 45 C5E UTO 2M Blanco | 1 | 2.6 | 2.60 |
| R20 | m | Tubo PVC rígido D 20mm G.P. 7 | 5 | 0.42 | 2.10 |
| E22IA0030 | m | Conductor cobre 750 V ESO7Z1-k(AS), unipolar 2,5 mm² | 15 | 0.19 | 2.85 |
| %0.03 | % | Costes indirectos | 3 % | 30.25 | 0.91 |
|  |  | Total |  |  | 31.16 |

| Medición | Uds. | Parcial |
|---|---|---|
| Recepción | 2 | 2.00 |
| Total |  | 2 |

**LGMEC3** ud Toma de corriente schuko de empotrar c/seg 16 A Bticino serie Matix o similar (03/07/2012)
23 ud × 8.76 = 201.48
Ud. Caja de un elemento conteniendo una caja de empotrar enlazable o universal, con marco para un elemento una toma de corriente SCHUCKO 2P+T lateral 16A blanco con soporte y placa, realizado en tubo pvc corrugado de d=20/gp.5 y conductor de cobre unipolar aislados para una tensión nominal de 750v afumex y sección 2,5 mm2., incluido caja registro, caja mecanismo universal enlazable con marco para un elemento, la casa Bticino serie Matix o similar, con p.P. de pequeño material y accesorios, construido según rebt , totalmente montado e instalado, incluso apertura de rozas y recibido de tubos y cajas. medida la unidad instalada desde caja de derivación a mecanismo.

| Código | Ud | Descripción | Rendimiento | Precio | Importe |
|---|---|---|---|---|---|
| M01B0070 | h | Oficial electricista | 0.05 | 14 | 0.70 |
| M01B0080 | h | Ayudante electricista | 0.05 | 13 | 0.65 |
| LM6 | ud | MX-Base 2P+T 16A/230V 2M Blanco (material; 04/05/2016) | 1 | 1 | 1.00 |
| LM7 | ud | MX-Soporte Universala tornillos 2M (material; 04/05/2016) | 1 | 0.38 | 0.38 |
| LM8 | ud | Mx-Placa 2M Blanco (material; 04/05/2016) | 1 | 0.7 | 0.70 |
| E22IA0030 | m | Conductor cobre 750 V ESO7Z1-k(AS), unipolar 2,5 mm² | 8 | 0.19 | 1.52 |
| F20 | m | Tubo flexible corrug D 20 mm categ 2221-3321-3322 | 5 | 0.12 | 0.60 |
| A07B0010 | m | Apertura y sellado de rozas en fábricas de bloques de hormigón | 1 | 2.95 | 2.95 |
| %0.03 | % | Costes indirectos | 3 % | 8.50 | 0.26 |
|  |  | Total |  |  | 8.76 |

| Medición | Uds. | Parcial |
|---|---|---|
| Vestuario 1. P.Sótano | 2 | 2.00 |
| Vestuario 2. P.Sótano | 2 | 2.00 |
| Aseo Minusválido P. Sótano | 2 | 2.00 |
| Vestuario 3. P.Sótano | 2 | 2.00 |
| Vestuario 4. P.Sótano | 2 | 2.00 |
| Sala Fitness | 2 | 2.00 |
| Sala Musculación | 2 | 2.00 |
| Cuarto Rack | 1 | 1.00 |
| Cuarto Cuadros Eléctricos | 1 | 1.00 |
| Aseo Minusválidos P. Baja | 2 | 2.00 |
| Aseos Masculinos P. Baja | 2 | 2.00 |
| Vestuario Personal | 3 | 3.00 |
| Subtotal |  | 23.00 |
| Total |  | 23 |

**LGMEC4** ud Toma de corriente schuko de superficie c/seg 16 A Bticino serie Matix o similar
14 ud × 12.41 = 173.74
Ud. Caja de un elemento conteniendo una caja de superficie , con marco para un elemento una toma de corriente SCHUCKO 2P+T lateral 16A blanco con soporte y placa, realizado en tubo pvc rígidoo de d=20/gp.5 y conductor de cobre unipolar aislados para una tensión nominal de 750v afumex y sección 2,5 mm2., incluido caja registro, de la casa Bticino serie Matix o similar, con p.P. de pequeño material y accesorios, construido según rebt , totalmente montado e instalado, incluso recibido de tubos y cajas medida la unidad instalada desde caja de derivación a mecanismo.

| Código | Ud | Descripción | Rendimiento | Precio | Importe |
|---|---|---|---|---|---|
| M01B0070 | h | Oficial electricista | 0.05 | 14 | 0.70 |
| M01B0080 | h | Ayudante electricista | 0.05 | 13 | 0.65 |
| LM9 | ud | BT-Caja superficie Universal 2M Blanco (material; 04/05/2016) | 1 | 5 | 5.00 |
| LM6 | ud | MX-Base 2P+T 16A/230V 2M Blanco | 1 | 1 | 1.00 |
| LM7 | ud | MX-Soporte Universala tornillos 2M | 1 | 0.38 | 0.38 |
| LM8 | ud | Mx-Placa 2M Blanco | 1 | 0.7 | 0.70 |
| R20 | m | Tubo PVC rígido D 20mm G.P. 7 | 5 | 0.42 | 2.10 |
| E22IA0030 | m | Conductor cobre 750 V ESO7Z1-k(AS), unipolar 2,5 mm² | 8 | 0.19 | 1.52 |
| %0.03 | % | Costes indirectos | 3 % | 12.05 | 0.36 |
|  |  | Total |  |  | 12.41 |

| Medición | Uds. | Parcial |
|---|---|---|
| Cuarto 1 | 1 | 1.00 |
| Cuarto 2 | 1 | 1.00 |
| Cuarto 3 | 1 | 1.00 |
| Cuarto 4 | 1 | 1.00 |
| Almacén | 4 | 4.00 |
| Sala Máquinas | 1 | 1.00 |
| Cuarto grupo | 1 | 1.00 |
| Recepción | 4 | 4.00 |
| Subtotal |  | 14.00 |
| Total |  | 14 |

**LGMEC5** ud Toma de corriente schuko de empotrar c/seg 16 A con tapa de seguridad Bticino serie Matix o similar (03/07/2012)
12 ud × 12.8 = 153.60
Ud. Caja de un elemento conteniendo una caja de empotrar enlazable o universal, con marco para un elemento una toma de corriente SCHUCKO 2P+T lateral 16A blanco con soporte y placa y tapa de seguridad, realizado en tubo pvc corrugado de d=20/gp.5 y conductor de cobre unipolar aislados para una tensión nominal de 750v afumex y sección 2,5 mm2., incluido caja registro, caja mecanismo universal enlazable con marco para un elemento, la casa Bticino serie Matix o similar, con p.P. de pequeño material y accesorios, construido según rebt , totalmente montado e instalado, incluso apertura de rozas y recibido de tubos y cajas. medida la unidad instalada desde caja de derivación a mecanismo.

| Código | Ud | Descripción | Rendimiento | Precio | Importe |
|---|---|---|---|---|---|
| M01B0070 | h | Oficial electricista | 0.05 | 14 | 0.70 |
| M01B0080 | h | Ayudante electricista | 0.05 | 13 | 0.65 |
| LM10 | ud | IB-Tapa IP55 2M Gris (material; 04/05/2016) | 1 | 2.6 | 2.60 |
| LM6 | ud | MX-Base 2P+T 16A/230V 2M Blanco | 1 | 1 | 1.00 |
| LM7 | ud | MX-Soporte Universala tornillos 2M | 1 | 0.38 | 0.38 |
| LM8 | ud | Mx-Placa 2M Blanco | 1 | 0.7 | 0.70 |
| E22IA0030 | m | Conductor cobre 750 V ESO7Z1-k(AS), unipolar 2,5 mm² | 15 | 0.19 | 2.85 |
| F20 | m | Tubo flexible corrug D 20 mm categ 2221-3321-3322 | 5 | 0.12 | 0.60 |
| A07B0010 | m | Apertura y sellado de rozas en fábricas de bloques de hormigón | 1 | 2.95 | 2.95 |
| %0.03 | % | Costes indirectos | 3 % | 12.43 | 0.37 |
|  |  | Total |  |  | 12.8 |

| Medición | Uds. | Parcial |
|---|---|---|
| Canchas P. Sótano | 12 | 12.00 |
| Total |  | 12 |

**LGMEC6** ud Toma de corriente schuko de superficie c/seg 16 A con tapa de seguridad Bticino serie Matix o similar
8 ud × 15.09 = 120.72
Ud. Caja de un elemento conteniendo una caja de superficie , con marco para un elemento una toma de corriente SCHUCKO 2P+T lateral 16A blanco con soporte y placa y tapa de seguridad, realizado en tubo pvc rígidoo de d=20/gp.5 y conductor de cobre unipolar aislados para una tensión nominal de 750v afumex y sección 2,5 mm2., incluido caja registro, de la casa Bticino serie Matix o similar, con p.P. de pequeño material y accesorios, construido según rebt , totalmente montado e instalado, incluso recibido de tubos y cajas, medida la unidad instalada desde caja de derivación a mecanismo.

| Código | Ud | Descripción | Rendimiento | Precio | Importe |
|---|---|---|---|---|---|
| M01B0070 | h | Oficial electricista | 0.05 | 14 | 0.70 |
| M01B0080 | h | Ayudante electricista | 0.05 | 13 | 0.65 |
| LM10 | ud | IB-Tapa IP55 2M Gris | 1 | 2.6 | 2.60 |
| LM9 | ud | BT-Caja superficie Universal 2M Blanco | 1 | 5 | 5.00 |
| LM6 | ud | MX-Base 2P+T 16A/230V 2M Blanco | 1 | 1 | 1.00 |
| LM7 | ud | MX-Soporte Universala tornillos 2M | 1 | 0.38 | 0.38 |
| LM8 | ud | Mx-Placa 2M Blanco | 1 | 0.7 | 0.70 |
| R20 | m | Tubo PVC rígido D 20mm G.P. 7 | 5 | 0.42 | 2.10 |
| E22IA0030 | m | Conductor cobre 750 V ESO7Z1-k(AS), unipolar 2,5 mm² | 8 | 0.19 | 1.52 |
| %0.03 | % | Costes indirectos | 3 % | 14.65 | 0.44 |
|  |  | Total |  |  | 15.09 |

| Medición | Uds. | Parcial |
|---|---|---|
| Pasillos P. Baja | 8 | 8.00 |
| Total |  | 8 |

**LGMEC7** ud Puesto de trabajo de empotrar Legrand Mosaic o similar (4TC) (03/07/2012)
5 ud × 35.09 = 175.45
Ud. de puesto de trabajo de empotrar situado empotrado en pared , realizado en tubo pvc corrugado de d=25/gp.5 y conductor de cobre unipolar aislados para una tensión nominal de 750v afumex y sección 2,5 mm2., incluido caja registro, caja mecanismo universal enlazable con marco para seis elementos,4T.C blancasde la casa Legrand modelo MOSAIC, o similar,con p.P. de pequeño material y accesorios, construido según rebt , totalmente montado e instalado, incluso apertura de rozas y recibido de tubos y cajas, medida la unidad instalada desde caja de derivación a mecanismo.

| Código | Ud | Descripción | Rendimiento | Precio | Importe |
|---|---|---|---|---|---|
| M01B0070 | h | Oficial electricista | 0.2 | 14 | 2.80 |
| M01B0080 | h | Ayudante electricista | 0.2 | 13 | 2.60 |
| LM1 | ud | Mosaic II Puesto de empotrat 2 Columnas B | 1 | 7 | 7.00 |
| LM2 | ud | Mosaic II 2P+T Lateral automática | 4 | 1.2 | 4.80 |
| E22IA0030 | m | Conductor cobre 750 V ESO7Z1-k(AS), unipolar 2,5 mm² | 8 | 0.19 | 1.52 |
| F20 | m | Tubo flexible corrug D 20 mm categ 2221-3321-3322 | 5 | 0.12 | 0.60 |
| A07B0010 | m | Apertura y sellado de rozas en fábricas de bloques de hormigón | 5 | 2.95 | 14.75 |
| %0.03 | % | Costes indirectos | 3 % | 34.07 | 1.02 |
|  |  | Total |  |  | 35.09 |

| Medición | Uds. | Parcial |
|---|---|---|
| Sala Fitness | 1 | 1.00 |
| Sala Musculación | 1 | 1.00 |
| Sala Spinning | 3 | 3.00 |
| Subtotal |  | 5.00 |
| Total |  | 5 |

**LGMEC8** ud Puesto de trabajo de superficie Legrand Mosaic o similar (4TC)
2 ud × 23.5 = 47.00
Ud. de puesto de trabajo de superficie situado superficie en pared , realizado en tubo pvc corrugado de d=25/gp.5 y conductor de cobre unipolar aislados para una tensión nominal de 750v afumex y sección 2,5 mm2., incluido caja registro, caja mecanismo universal enlazable con marco para seis elementos,4T.C blancas+RJ45+RJ25 de la casa Legrand modelo MOSAIC, o similar,con p.P. de pequeño material y accesorios, construido según rebt , totalmente montado e instalado, incluso recibido de tubos y cajas, medida la unidad instalada desde caja de derivación a mecanismo.

| Código | Ud | Descripción | Rendimiento | Precio | Importe |
|---|---|---|---|---|---|
| M01B0070 | h | Oficial electricista | 0.2 | 14 | 2.80 |
| M01B0080 | h | Ayudante electricista | 0.2 | 13 | 2.60 |
| LM5 | ud | Mosaic II Puesto de superficie 3 Columnas B | 1 | 9 | 9.00 |
| LM2 | ud | Mosaic II 2P+T Lateral automática | 4 | 1.2 | 4.80 |
| R20 | m | Tubo PVC rígido D 20mm G.P. 7 | 5 | 0.42 | 2.10 |
| E22IA0030 | m | Conductor cobre 750 V ESO7Z1-k(AS), unipolar 2,5 mm² | 8 | 0.19 | 1.52 |
| %0.03 | % | Costes indirectos | 3 % | 22.82 | 0.68 |
|  |  | Total |  |  | 23.5 |

| Medición | Uds. | Parcial |
|---|---|---|
| Recepción | 2 | 2.00 |
| Total |  | 2 |

**LGMEC9** ud Punto de luz sencillo de empotrar Bticino serie Matix o similar (03/07/2012)
1 ud × 14.78 = 14.78
Ud. de interruptor sencillo de empotrar accionado manual desde el interruptor situado empotrado en pared , realizado en tubo pvc corrugado de d=20/gp.5 y conductor de cobre unipolar aislados para una tensión nominal de 750v afumex y sección 1,5 mm2., incluido caja registro, caja mecanismo de empotrar con marco para un elemento y tecla de interruptor interruptor monopolar blanco de la casa Bticino serie Matix , o similar, con p.P. de pequeño material y accesorios, construido según rebt , totalmente montado e instalado, incluso apertura de rozas y recibido de tubos y cajas. . medida la unidad instalada desde caja de derivación a mecanismo.

| Código | Ud | Descripción | Rendimiento | Precio | Importe |
|---|---|---|---|---|---|
| M01B0070 | h | Oficial electricista | 0.1 | 14 | 1.40 |
| M01B0080 | h | Ayudante electricista | 0.1 | 13 | 1.30 |
| LM11 | ud | MX-INT IL Basc 1P 16A 2M Blanco (material; 04/05/2016) | 1 | 1 | 1.00 |
| LM7 | ud | MX-Soporte Universala tornillos 2M | 1 | 0.38 | 0.38 |
| LM8 | ud | Mx-Placa 2M Blanco | 1 | 0.7 | 0.70 |
| F20 | m | Tubo flexible corrug D 20 mm categ 2221-3321-3322 | 3 | 0.12 | 0.36 |
| E22IA0020 | m | Conductor cobre 750 V ESO7Z1-k(AS), unipolar 1,5 mm² | 3 | 0.12 | 0.36 |
| A07B0010 | m | Apertura y sellado de rozas en fábricas de bloques de hormigón | 3 | 2.95 | 8.85 |
| %0.03 | % | Costes indirectos | 3 % | 14.35 | 0.43 |
|  |  | Total |  |  | 14.78 |

| Medición | Uds. | Parcial |
|---|---|---|
| Vestuario Personal | 1 | 1.00 |
| Total |  | 1 |

**LGMEC11** ud Punto de luz sencillo doble de empotrar Bticino serie Matix o similar (03/07/2012)
2 ud × 15.81 = 31.62
Ud. de interruptor sencillo doble de empotrar accionado manual desde el interruptor situado empotrado en pared , realizado en tubo pvc corrugado de d=20/gp.5 y conductor de cobre unipolar aislados para una tensión nominal de 750v afumex y sección 1,5 mm2., incluido caja registro, caja mecanismo para 2 elementos , con marco para dos elementos y 2 teclas de interruptor interruptor monopolar blanco de la casa Bticino serie Matix , o similar, con p.P. de pequeño material y accesorios, construido según rebt , totalmente montado e instalado, incluso apertura de rozas y recibido de tubos y cajas. . medida la unidad instalada desde caja de derivación a mecanismo.

| Código | Ud | Descripción | Rendimiento | Precio | Importe |
|---|---|---|---|---|---|
| M01B0070 | h | Oficial electricista | 0.1 | 14 | 1.40 |
| M01B0080 | h | Ayudante electricista | 0.1 | 13 | 1.30 |
| LM13 | ud | MX-INT IL Basc 1P 16A 1M Blanco (material; 04/05/2016) | 2 | 1 | 2.00 |
| LM7 | ud | MX-Soporte Universala tornillos 2M | 1 | 0.38 | 0.38 |
| LM8 | ud | Mx-Placa 2M Blanco | 1 | 0.7 | 0.70 |
| F20 | m | Tubo flexible corrug D 20 mm categ 2221-3321-3322 | 3 | 0.12 | 0.36 |
| E22IA0020 | m | Conductor cobre 750 V ESO7Z1-k(AS), unipolar 1,5 mm² | 3 | 0.12 | 0.36 |
| A07B0010 | m | Apertura y sellado de rozas en fábricas de bloques de hormigón | 3 | 2.95 | 8.85 |
| %0.03 | % | Costes indirectos | 3 % | 15.35 | 0.46 |
|  |  | Total |  |  | 15.81 |

| Medición | Uds. | Parcial |
|---|---|---|
| Sala de musculación | 1 | 1.00 |
| Sala fitness | 1 | 1.00 |
| Subtotal |  | 2.00 |
| Total |  | 2 |

**LGMEC13** ud Punto de luz sencillo triple de empotrar Bticino serie Matix o similar (03/07/2012)
1 ud × 17.47 = 17.47
Ud. de interruptor sencillo triple de empotrar accionado manual desde el interruptor situado empotrado en pared , realizado en tubo pvc corrugado de d=20/gp.5 y conductor de cobre unipolar aislados para una tensión nominal de 750v afumex y sección 1,5 mm2., incluido caja registro, caja mecanismo para 4 elementos , con marco para 4 elementos, tapa ciega y 3 teclas de interruptor interruptor monopolar blanco de la casa Bticino serie Matix , o similar, con p.P. de pequeño material y accesorios, construido según rebt , totalmente montado e instalado, incluso apertura de rozas y recibido de tubos y cajas. . medida la unidad instalada desde caja de derivación a mecanismo.

| Código | Ud | Descripción | Rendimiento | Precio | Importe |
|---|---|---|---|---|---|
| M01B0070 | h | Oficial electricista | 0.1 | 14 | 1.40 |
| M01B0080 | h | Ayudante electricista | 0.1 | 13 | 1.30 |
| LM13 | ud | MX-INT IL Basc 1P 16A 1M Blanco | 3 | 1 | 3.00 |
| LM7 | ud | MX-Soporte Universala tornillos 2M | 1 | 0.38 | 0.38 |
| LM15 | ud | Mx-Placa 2X2M Blanco (material; 04/05/2016) | 1 | 1.01 | 1.01 |
| LM14 | ud | MX-Tapa Ciega 1M Blanco (material; 04/05/2016) | 1 | 0.3 | 0.30 |
| F20 | m | Tubo flexible corrug D 20 mm categ 2221-3321-3322 | 3 | 0.12 | 0.36 |
| E22IA0020 | m | Conductor cobre 750 V ESO7Z1-k(AS), unipolar 1,5 mm² | 3 | 0.12 | 0.36 |
| A07B0010 | m | Apertura y sellado de rozas en fábricas de bloques de hormigón | 3 | 2.95 | 8.85 |
| %0.03 | % | Costes indirectos | 3 % | 16.96 | 0.51 |
|  |  | Total |  |  | 17.47 |

| Medición | Uds. | Parcial |
|---|---|---|
| Sala Spinning | 1 | 1.00 |
| Total |  | 1 |

**LGMEC17** ud Punto de luz sencillo quíntuple de empotrar Bticino serie Matix o similar (03/07/2012)
1 ud × 27.39 = 27.39
Ud. de interruptor sencillo quíntuple de empotrar accionado manual desde el interruptor situado empotrado en pared , realizado en tubo pvc corrugado de d=20/gp.5 y conductor de cobre unipolar aislados para una tensión nominal de 750v afumex y sección 1,5 mm2., incluido caja registro, caja mecanismo para 6 elementos , con marco para 6 elementos, tapa ciega y 5 teclas de interruptor interruptor monopolar blanco de la casa Bticino serie Matix , o similar, con p.P. de pequeño material y accesorios, construido según rebt , totalmente montado e instalado, incluso apertura de rozas y recibido de tubos y cajas. . medida la unidad instalada desde caja de derivación a mecanismo.

| Código | Ud | Descripción | Rendimiento | Precio | Importe |
|---|---|---|---|---|---|
| M01B0070 | h | Oficial electricista | 0.1 | 14 | 1.40 |
| M01B0080 | h | Ayudante electricista | 0.1 | 13 | 1.30 |
| LM13 | ud | MX-INT IL Basc 1P 16A 1M Blanco | 5 | 1 | 5.00 |
| LM7 | ud | MX-Soporte Universala tornillos 2M | 3 | 0.38 | 1.14 |
| LM16 | ud | Mx-Placa 2X3M Blanco (material; 04/05/2016) | 1 | 1.5 | 1.50 |
| LM14 | ud | MX-Tapa Ciega 1M Blanco | 1 | 0.3 | 0.30 |
| F20 | m | Tubo flexible corrug D 20 mm categ 2221-3321-3322 | 5 | 0.12 | 0.60 |
| E22IA0020 | m | Conductor cobre 750 V ESO7Z1-k(AS), unipolar 1,5 mm² | 5 | 0.12 | 0.60 |
| A07B0010 | m | Apertura y sellado de rozas en fábricas de bloques de hormigón | 5 | 2.95 | 14.75 |
| %0.03 | % | Costes indirectos | 3 % | 26.59 | 0.80 |
|  |  | Total |  |  | 27.39 |

| Medición | Uds. | Parcial |
|---|---|---|
| Sala de boxeo | 1 | 1.00 |
| Total |  | 1 |

**LGMEC12** ud Punto de luz sencillo de superficie Bticino serie Matix o similar
1 ud × 9.66 = 9.66
Ud. de interruptor sencillo de superficie accionado manual desde el interruptor situado en pared , realizado en tubo pvc rígido de d=20/gp.5 y conductor de cobre unipolar aislados para una tensión nominal de 750v afumex y sección 1,5 mm2., incluido caja registro, caja mecanismo de superficie con marco para un elemento y tecla de interruptor interruptor monopolar blanco de la casa Bticino serie Matix , o similar, con p.P. de pequeño material y accesorios, construido según rebt , totalmente montado e instalado, recibido de tubos y cajas. . medida la unidad instalada desde caja de derivación a mecanismo.

| Código | Ud | Descripción | Rendimiento | Precio | Importe |
|---|---|---|---|---|---|
| M01B0070 | h | Oficial electricista | 0.1 | 14 | 1.40 |
| M01B0080 | h | Ayudante electricista | 0.1 | 13 | 1.30 |
| LM11 | ud | MX-INT IL Basc 1P 16A 2M Blanco | 1 | 1 | 1.00 |
| LM7 | ud | MX-Soporte Universala tornillos 2M | 1 | 0.38 | 0.38 |
| LM12 | ud | BT-Caja SUP UNIV 2M Blanco (material; 04/05/2016) | 1 | 2.6 | 2.60 |
| R20 | m | Tubo PVC rígido D 20mm G.P. 7 | 5 | 0.42 | 2.10 |
| E22IA0020 | m | Conductor cobre 750 V ESO7Z1-k(AS), unipolar 1,5 mm² | 5 | 0.12 | 0.60 |
| %0.03 | % | Costes indirectos | 3 % | 9.38 | 0.28 |
|  |  | Total |  |  | 9.66 |

| Medición | Uds. | Parcial |
|---|---|---|
| Cuarto Sala Boxeo | 1 | 1.00 |
| Total |  | 1 |

**LGMEC10** ud Punto de luz sencillo triple de superficie Bticino serie Matix o similar
1 ud × 12.24 = 12.24
Ud. de interruptor doble de superficie accionado manual desde el interruptor situado en pared , realizado en tubo pvc rígido de d=20/gp.5 y conductor de cobre unipolar aislados para una tensión nominal de 750v afumex y sección 1,5 mm2., incluido caja registro, caja mecanismo de superficie con marco para dos elementos y 2 teclas de interruptor interruptor monopolar blanco de la casa Bticino serie Matix , o similar, con p.P. de pequeño material y accesorios, construido según rebt , totalmente montado e instalado, recibido de tubos y cajas. . medida la unidad instalada desde caja de derivación a mecanismo.

| Código | Ud | Descripción | Rendimiento | Precio | Importe |
|---|---|---|---|---|---|
| M01B0070 | h | Oficial electricista | 0.1 | 14 | 1.40 |
| M01B0080 | h | Ayudante electricista | 0.1 | 13 | 1.30 |
| LM11 | ud | MX-INT IL Basc 1P 16A 2M Blanco | 3 | 1 | 3.00 |
| LM12-2 | ud | BT-Caja SUP Rectangular 3M Blanco (material; 04/05/2016) | 1 | 2.03 | 2.03 |
| LM7-2 | ud | MX-Soporte TT 3M (material; 04/05/2016) | 1 | 0.7 | 0.70 |
| LM7-3 | ud | MX-Placa 3M Blanco (material; 04/05/2016) | 1 | 0.75 | 0.75 |
| R20 | m | Tubo PVC rígido D 20mm G.P. 7 | 5 | 0.42 | 2.10 |
| E22IA0020 | m | Conductor cobre 750 V ESO7Z1-k(AS), unipolar 1,5 mm² | 5 | 0.12 | 0.60 |
| %0.03 | % | Costes indirectos | 3 % | 11.88 | 0.36 |
|  |  | Total |  |  | 12.24 |

| Medición | Uds. | Parcial |
|---|---|---|
| Recepción | 1 | 1.00 |
| Total |  | 1 |

**LGMEC18** ud Punto de luz conmutados triple de empotrar Bticino serie Matix o similar (03/07/2012)
1 ud × 21.37 = 21.37
Ud. de conmutador doble de empotrar accionado manual desde el conmutador situado empotrado en pared , realizado en tubo pvc corrugado de d=20/gp.5 y conductor de cobre unipolar aislados para una tensión nominal de 750v afumex y sección 1,5 mm2., incluido caja registro, caja mecanismo de empotrar con marco para dos elementos y 2 teclas de conmutador interruptor monopolar blanco de la casa Bticino serie Matix , o similar, con p.P. de pequeño material y accesorios, construido según rebt , totalmente montado e instalado, incluso apertura de rozas y recibido de tubos y cajas. . medida la unidad instalada desde caja de derivación a mecanismo.

| Código | Ud | Descripción | Rendimiento | Precio | Importe |
|---|---|---|---|---|---|
| M01B0070 | h | Oficial electricista | 0.1 | 14 | 1.40 |
| M01B0080 | h | Ayudante electricista | 0.1 | 13 | 1.30 |
| LM20 | ud | MX-CONM IL Basc 1P 16A 1M Blanco (material; 04/05/2016) | 3 | 1.2 | 3.60 |
| LM7 | ud | MX-Soporte Universala tornillos 2M | 1 | 0.38 | 0.38 |
| LM15 | ud | Mx-Placa 2X2M Blanco | 1 | 1.01 | 1.01 |
| LM14 | ud | MX-Tapa Ciega 1M Blanco | 1 | 0.3 | 0.30 |
| F20 | m | Tubo flexible corrug D 20 mm categ 2221-3321-3322 | 4 | 0.12 | 0.48 |
| E22IA0020 | m | Conductor cobre 750 V ESO7Z1-k(AS), unipolar 1,5 mm² | 4 | 0.12 | 0.48 |
| A07B0010 | m | Apertura y sellado de rozas en fábricas de bloques de hormigón | 4 | 2.95 | 11.80 |
| %0.03 | % | Costes indirectos | 3 % | 20.75 | 0.62 |
|  |  | Total |  |  | 21.37 |

| Medición | Uds. | Parcial |
|---|---|---|
| Sala Spinning | 1 | 1.00 |
| Total |  | 1 |

**LGMEC19** ud Punto de luz conmutados quíntuple de empotrar Bticino serie Matix o similar (03/07/2012)
1 ud × 27.63 = 27.63
Ud. de conmutador quíntuple de empotrar accionado manual desde el conmutador situado empotrado en pared , realizado en tubo pvc corrugado de d=20/gp.5 y conductor de cobre unipolar aislados para una tensión nominal de 750v afumex y sección 1,5 mm2., incluido caja registro, caja mecanismo de empotrar con marco para 6 elementos, 5 teclas de conmutador interruptor monopolar blanco, y tapa ciega de la casa Bticino serie Matix , o similar, con p.P. de pequeño material y accesorios, construido según rebt , totalmente montado e instalado, incluso apertura de rozas y recibido de tubos y cajas. . medida la unidad instalada desde caja de derivación a mecanismo.

| Código | Ud | Descripción | Rendimiento | Precio | Importe |
|---|---|---|---|---|---|
| M01B0070 | h | Oficial electricista | 0.1 | 14 | 1.40 |
| M01B0080 | h | Ayudante electricista | 0.1 | 13 | 1.30 |
| LM20 | ud | MX-CONM IL Basc 1P 16A 1M Blanco | 5 | 1.2 | 6.00 |
| LM7 | ud | MX-Soporte Universala tornillos 2M | 1 | 0.38 | 0.38 |
| LM16 | ud | Mx-Placa 2X3M Blanco | 1 | 1.5 | 1.50 |
| LM14 | ud | MX-Tapa Ciega 1M Blanco | 1 | 0.3 | 0.30 |
| F20 | m | Tubo flexible corrug D 20 mm categ 2221-3321-3322 | 5 | 0.12 | 0.60 |
| E22IA0020 | m | Conductor cobre 750 V ESO7Z1-k(AS), unipolar 1,5 mm² | 5 | 0.12 | 0.60 |
| A07B0010 | m | Apertura y sellado de rozas en fábricas de bloques de hormigón | 5 | 2.95 | 14.75 |
| %0.03 | % | Costes indirectos | 3 % | 26.83 | 0.80 |
|  |  | Total |  |  | 27.63 |

| Medición | Uds. | Parcial |
|---|---|---|
| Sala de boxeo | 1 | 1.00 |
| Total |  | 1 |

**LGMEC20** ud Punto de luz sencillo de superficie estanco IP-55 Bticino serie Matix o similar
2 ud × 10.59 = 21.18
Ud. de interruptor sencillo estanco de empotrar accionado manual desde el interruptor situado empotrado en pared , realizado en tubo pvc corrugado de d=20/gp.5 y conductor de cobre unipolar aislados para una tensión nominal de 750v afumex y sección 2,5 mm2., incluido caja registro, caja mecanismo universal enlazable con marco para un elemento, tecla de interruptor interruptor monopolar y tapa IP55 Blanco 2de la casa Bticino serie Matix o similar,con p.P. de pequeño material y accesorios, construido según rebt , totalmente montado e instalado, incluso apertura de rozas y recibido de tubos y cajas. medida la unidad instalada desde caja de derivación a mecanismo.

| Código | Ud | Descripción | Rendimiento | Precio | Importe |
|---|---|---|---|---|---|
| M01B0070 | h | Oficial electricista | 0.1 | 14 | 1.40 |
| M01B0080 | h | Ayudante electricista | 0.1 | 13 | 1.30 |
| LM13 | ud | MX-INT IL Basc 1P 16A 1M Blanco | 2 | 1 | 2.00 |
| LM7 | ud | MX-Soporte Universala tornillos 2M | 1 | 0.38 | 0.38 |
| LM21 | ud | IB-Caja IP55 2M Gris (material; 04/05/2016) | 1 | 2.5 | 2.50 |
| R20 | m | Tubo PVC rígido D 20mm G.P. 7 | 5 | 0.42 | 2.10 |
| E22IA0020 | m | Conductor cobre 750 V ESO7Z1-k(AS), unipolar 1,5 mm² | 5 | 0.12 | 0.60 |
| %0.03 | % | Costes indirectos | 3 % | 10.28 | 0.31 |
|  |  | Total |  |  | 10.59 |

| Medición | Uds. | Parcial |
|---|---|---|
| Cuarto RACK | 1 | 1.00 |
| Cuarto Cuadros Eléctricos | 1 | 1.00 |
| Subtotal |  | 2.00 |
| Total |  | 2 |

**LGME21** ud Punto de luz sencillo de empotrar IP-55 Bticino serie Matix o similar (03/07/2012)
6 ud × 19.11 = 114.66
Ud. de interruptor sencillo estanco de superficie accionado manual desde el interruptor situado empotrado en pared , realizado en tubo pvc corrugado de d=20/gp.5 y conductor de cobre unipolar aislados para una tensión nominal de 750v afumex y sección 2,5 mm2., incluido caja registro, caja mecanismo de superficie estanco para un elemento, tecla de interruptor interruptor monopolar IP55 Blanco de la casa Bticino serie Matix o similar,con p.P. de pequeño material y accesorios, construido según rebt , totalmente montado e instalado, recibido de tubos y cajas. medida la unidad instalada desde caja de derivación a mecanismo.

| Código | Ud | Descripción | Rendimiento | Precio | Importe |
|---|---|---|---|---|---|
| M01B0070 | h | Oficial electricista | 0.1 | 14 | 1.40 |
| M01B0080 | h | Ayudante electricista | 0.1 | 13 | 1.30 |
| LM13 | ud | MX-INT IL Basc 1P 16A 1M Blanco | 1 | 1 | 1.00 |
| LM21 | ud | IB-Caja IP55 2M Gris | 1 | 2.5 | 2.50 |
| LM7 | ud | MX-Soporte Universala tornillos 2M | 1 | 0.38 | 0.38 |
| LM22 | ud | IB-Tapa IP55 2M Gris (material; 04/05/2016) | 1 | 2.4 | 2.40 |
| F20 | m | Tubo flexible corrug D 20 mm categ 2221-3321-3322 | 3 | 0.12 | 0.36 |
| E22IA0020 | m | Conductor cobre 750 V ESO7Z1-k(AS), unipolar 1,5 mm² | 3 | 0.12 | 0.36 |
| A07B0010 | m | Apertura y sellado de rozas en fábricas de bloques de hormigón | 3 | 2.95 | 8.85 |
| %0.03 | % | Costes indirectos | 3 % | 18.55 | 0.56 |
|  |  | Total |  |  | 19.11 |

| Medición | Uds. | Parcial |
|---|---|---|
| Cuarto 2 | 1 | 1.00 |
| Cuarto 1 | 1 | 1.00 |
| Cuarto BCI | 1 | 1.00 |
| Cuarto grupo | 1 | 1.00 |
| Almacén | 1 | 1.00 |
| Sala de máquinas | 1 | 1.00 |
| Subtotal |  | 6.00 |
| Total |  | 6 |

**LGME22** ud Pulsador de empotrar Bticino serie Matix o similar (03/07/2012)
11 ud × 14.99 = 164.89
Punto pulsador para accionar de manera automática desde el pulsador al contactor, situado en el primero en pared y el segundo en cuadro de distribución , realizado en tubo pvc corrugado de d=20/gp.5 y conductor de cobre unipolar aislados para una tensión nominal de 750v afumex y sección 1,5 mm2., incluido caja registro, caja mecanismo de empotrar con marco para un elemento y tecla pulsador de la casa Bticino serie Matix , o similar, con p.P. de pequeño material y accesorios, construido según rebt , totalmente montado e instalado, incluso apertura de rozas y recibido de tubos y cajas. . medida la unidad instalada desde caja de derivación a mecanismo.

| Código | Ud | Descripción | Rendimiento | Precio | Importe |
|---|---|---|---|---|---|
| M01B0070 | h | Oficial electricista | 0.1 | 14 | 1.40 |
| M01B0080 | h | Ayudante electricista | 0.1 | 13 | 1.30 |
| LM23 | ud | MX-PULS IL Basc 1P 10A 2M Blanco (material; 04/05/2016) | 1 | 1.2 | 1.20 |
| LM7 | ud | MX-Soporte Universala tornillos 2M | 1 | 0.38 | 0.38 |
| LM8 | ud | Mx-Placa 2M Blanco | 1 | 0.7 | 0.70 |
| F20 | m | Tubo flexible corrug D 20 mm categ 2221-3321-3322 | 3 | 0.12 | 0.36 |
| E22IA0020 | m | Conductor cobre 750 V ESO7Z1-k(AS), unipolar 1,5 mm² | 3 | 0.12 | 0.36 |
| A07B0010 | m | Apertura y sellado de rozas en fábricas de bloques de hormigón | 3 | 2.95 | 8.85 |
| %0.03 | % | Costes indirectos | 3 % | 14.55 | 0.44 |
|  |  | Total |  |  | 14.99 |

| Medición | Uds. | Parcial |
|---|---|---|
| Escalera 1 | 3 | 3.00 |
| Escalera 2 | 4 | 4.00 |
| Escalera 3 | 2 | 2.00 |
| Escalera 4 | 2 | 2.00 |
| Subtotal |  | 11.00 |
| Total |  | 11 |

**12096** ud Caja de registro de empotrar
25 ud × 1.32 = 33.00
Ud. de caja de Registro eléctrico empotrar 160x100 Solera 263, o similar, Caja (mm) 160x100x45, 16 entradas para tubo de Ø 25 mm. Tipo europeo, Caja cierre con garra de plástico, totalmente colocada.

| Código | Ud | Descripción | Rendimiento | Precio | Importe |
|---|---|---|---|---|---|
| M01B0070 | h | Oficial electricista | 0.04 | 14 | 0.56 |
| M01B0080 | h | Ayudante electricista | 0.04 | 13 | 0.52 |
| daad | ud | Caja de registro de empotrar 160x100x45-16 entradas (material; 04/05/2016) | 1 | 0.2 | 0.20 |
| %0.03 | % | Costes indirectos | 3 % | 1.28 | 0.04 |
|  |  | Total |  |  | 1.32 |

**12097** ud Caja de registro estanca
8 ud × 3.38 = 27.04
Ud. de Caja de registro estanca 220x170 SOL686LH o similar, Caja estanca 220x170x80 (medidas interiores), 12 conos para tubo de Ø máximo 32 mm (M32) y 2 conos para tubo de Ø máximo 40 mm (M40), Grado de protección IP 55, IK 07, Precintable, Tornillos 1/4 vuelta, Material libre de halógenos (Gris), totalmente colocada.

| Código | Ud | Descripción | Rendimiento | Precio | Importe |
|---|---|---|---|---|---|
| M01B0070 | h | Oficial electricista | 0.04 | 14 | 0.56 |
| M01B0080 | h | Ayudante electricista | 0.04 | 13 | 0.52 |
| daad2 | ud | Caja de registro de superficie est 220x170x80-16 entradas (material; 04/05/2016) | 1 | 2.2 | 2.20 |
| %0.03 | % | Costes indirectos | 3 % | 3.28 | 0.10 |
|  |  | Total |  |  | 3.38 |

**LGME23** ud Detector de presencia de empotrar crepuscular 360º Legrand o similar (03/07/2012)
5 ud × 81.01 = 405.05
Detector de presencia de empotrar crespuscular 360º, para accionar de manera automática desde el detector al contactor, situado en el primero en techo y el segundo en cuadro de distribución , realizado en tubo pvc corrugado de d=20/gp.5 y conductor de cobre unipolar aislados para una tensión nominal de 750v afumex y sección 1,5 mm2., incluido caja registro, detector de empotrar de la casa Legrand, o similar, con p.P. de pequeño material y accesorios, construido según rebt , totalmente montado e instalado, incluso apertura de rozas y recibido de tubos y cajas. . medida la unidad instalada desde caja de derivación al detector.

| Código | Ud | Descripción | Rendimiento | Precio | Importe |
|---|---|---|---|---|---|
| M01B0070 | h | Oficial electricista | 0.1 | 14 | 1.40 |
| M01B0080 | h | Ayudante electricista | 0.1 | 13 | 1.30 |
| LM29 | ud | Detector Dual 360º, 90 m² de empotrar (material; 04/05/2016) | 1 | 60 | 60.00 |
| F20 | m | Tubo flexible corrug D 20 mm categ 2221-3321-3322 | 5 | 0.12 | 0.60 |
| E22IA0020 | m | Conductor cobre 750 V ESO7Z1-k(AS), unipolar 1,5 mm² | 5 | 0.12 | 0.60 |
| A07B0010 | m | Apertura y sellado de rozas en fábricas de bloques de hormigón | 5 | 2.95 | 14.75 |
| %0.03 | % | Costes indirectos | 3 % | 78.65 | 2.36 |
|  |  | Total |  |  | 81.01 |

| Medición | Uds. | Parcial |
|---|---|---|
| Aseo Minusváludos. P. Baja | 1 | 1.00 |
| Aseo Masculino. P. Baja | 2 | 2.00 |
| Aseo Femenino P. Baja | 2 | 2.00 |
| Subtotal |  | 5.00 |
| Total |  | 5 |

**LGME24** ud Detector de presencia de empotrar no crepuscular 360º Legrand o similar (03/07/2012)
9 ud × 60.46 = 544.14
Detector de presencia de empotrar no crespuscular 360º, para accionar de manera automática desde el detector al contactor, situado en el primero en techo y el segundo en cuadro de distribución , realizado en tubo pvc corrugado de d=20/gp.5 y conductor de cobre unipolar aislados para una tensión nominal de 750v afumex y sección 1,5 mm2., incluido caja registro, detector de empotrar de la casa Legrand, o similar, con p.P. de pequeño material y accesorios, construido según rebt , totalmente montado e instalado, incluso apertura de rozas y recibido de tubos y cajas. . medida la unidad instalada desde caja de derivación al detector.

| Código | Ud | Descripción | Rendimiento | Precio | Importe |
|---|---|---|---|---|---|
| M01B0070 | h | Oficial electricista | 0.1 | 14 | 1.40 |
| M01B0080 | h | Ayudante electricista | 0.1 | 13 | 1.30 |
| LM30 | ud | Detector PIR 360º, 45 m² de empotrar (material; 04/05/2016) | 1 | 40.05 | 40.05 |
| F20 | m | Tubo flexible corrug D 20 mm categ 2221-3321-3322 | 5 | 0.12 | 0.60 |
| E22IA0020 | m | Conductor cobre 750 V ESO7Z1-k(AS), unipolar 1,5 mm² | 5 | 0.12 | 0.60 |
| A07B0010 | m | Apertura y sellado de rozas en fábricas de bloques de hormigón | 5 | 2.95 | 14.75 |
| %0.03 | % | Costes indirectos | 3 % | 58.70 | 1.76 |
|  |  | Total |  |  | 60.46 |

| Medición | Uds. | Parcial |
|---|---|---|
| Vestuario 1. P. Sótano | 2 | 2.00 |
| Vestuario 2. P. Sótano | 2 | 2.00 |
| Vestuario 3 P. Sótano | 2 | 2.00 |
| Vestuario 4. P. Sótano | 2 | 2.00 |
| Aseo Minusválidos | 1 | 1.00 |
| Subtotal |  | 9.00 |
| Total |  | 9 |

**LGME25** ud Detector de presencia de superficie crepuscular 360º Legrand o similar
28 ud × 79.85 = 2235.80
Detector de presencia de superficie crespuscular 270º, para accionar de manera automática desde el detector al contactor, situado en el primero en techo y el segundo en cuadro de distribución , realizado en tubo pvc rígido de d=20/gp.5 y conductor de cobre unipolar aislados para una tensión nominal de 750v afumex y sección 1,5 mm2., incluido caja registro, detector de superficie de la casa Legrand, o similar, con p.P. de pequeño material y accesorios, construido según rebt , totalmente montado e instalado, incluso recibido de tubos y cajas. . medida la unidad instalada desde caja de derivación al detector.

| Código | Ud | Descripción | Rendimiento | Precio | Importe |
|---|---|---|---|---|---|
| M01B0070 | h | Oficial electricista | 0.1 | 14 | 1.40 |
| M01B0080 | h | Ayudante electricista | 0.1 | 13 | 1.30 |
| LM31 | ud | Detector PIR 270º, alcance 20 metros 3H de sobreponer (material; 04/05/2016) | 1 | 72.12 | 72.12 |
| R20 | m | Tubo PVC rígido D 20mm G.P. 7 | 5 | 0.42 | 2.10 |
| E22IA0020 | m | Conductor cobre 750 V ESO7Z1-k(AS), unipolar 1,5 mm² | 5 | 0.12 | 0.60 |
| %0.03 | % | Costes indirectos | 3 % | 77.52 | 2.33 |
|  |  | Total |  |  | 79.85 |

| Medición | Uds. | Parcial |
|---|---|---|
| Pasillo P. Sótano | 8 | 8.00 |
| Pasillo P. Baja | 20 | 20.00 |
| Subtotal |  | 28.00 |
| Total |  | 28 |

**LGME26** ud Detector de presencia de superficie no crepuscular 360º Legrand o similar
8 ud × 51.91 = 415.28
Detector de presencia de superficie no crespuscular 360º, para accionar de manera automática desde el detector al contactor, situado en el primero en techo y el segundo en cuadro de distribución , realizado en tubo pvc rígido de d=20/gp.5 y conductor de cobre unipolar aislados para una tensión nominal de 750v afumex y sección 1,5 mm2., incluido caja registro, detector de superficie de la casa Legrand, o similar, con p.P. de pequeño material y accesorios, construido según rebt , totalmente montado e instalado, incluso recibido de tubos y cajas. . medida la unidad instalada desde caja de derivación al detector.

| Código | Ud | Descripción | Rendimiento | Precio | Importe |
|---|---|---|---|---|---|
| M01B0080 | h | Ayudante electricista | 0.1 | 13 | 1.30 |
| M01B0070 | h | Oficial electricista | 0.1 | 14 | 1.40 |
| LM32 | ud | Detector Gris IR 360º, de sobreponer (material; 04/05/2016) | 1 | 45 | 45.00 |
| R20 | m | Tubo PVC rígido D 20mm G.P. 7 | 5 | 0.42 | 2.10 |
| E22IA0020 | m | Conductor cobre 750 V ESO7Z1-k(AS), unipolar 1,5 mm² | 5 | 0.12 | 0.60 |
| %0.03 | % | Costes indirectos | 3 % | 50.40 | 1.51 |
|  |  | Total |  |  | 51.91 |

| Medición | Uds. | Parcial |
|---|---|---|
| Pasillo vestuarios | 6 | 6.00 |
| Vestíbulo Ascensor P. Sótano | 1 | 1.00 |
| Vestíbulo Ascensor P. Baja | 1 | 1.00 |
| Subtotal |  | 8.00 |
| Total |  | 8 |

### C13.5 INSTALACIÓN DE PUESTA A TIERRA
Importe: 82.68

**D18L0030** ud Toma de tierra en bañeras, 2,5 mm²
26 ud × 3.18 = 82.68
Toma de tierra en bañeras, realizada con conductor aislado de 2,5 mm². Instalada s/RBT-02.

| Código | Ud | Descripción | Rendimiento | Precio | Importe |
|---|---|---|---|---|---|
| M01B0070 | h | Oficial electricista | 0.1 | 14 | 1.40 |
| M01B0080 | h | Ayudante electricista | 0.1 | 13 | 1.30 |
| E22LA0020 | m | Conductor aislado 1x2,5 m/m² toma tierra (material) | 1.5 | 0.26 | 0.39 |
| %0.03 | % | Costes indirectos | 3 % | 3.09 | 0.09 |
|  |  | Total |  |  | 3.18 |

| Medición | Uds. | Parcial |
|---|---|---|
| Vestuario 1 | 6 | 6.00 |
| Vestuario 2 | 6 | 6.00 |
| Vestuario 3 | 6 | 6.00 |
| Vestuario 4 | 6 | 6.00 |
| Minusválidos | 1 | 1.00 |
| Vestuario ^Personal | 1 | 1.00 |
| Subtotal |  | 26.00 |
| Total |  | 26 |

### C13.6 ILUMINACIÓN (03/07/2012)
Importe: 53749.26

#### C13.6.1 Alumbrado interior (03/07/2012)
Importe: 40844.72

**ALINT1** ud Campana KOA MINI 16LED 135W o similar
40 ud × 399.95 = 15998.00
Luminaria de techo, para interiores y exteriores, modelo KOA MINI 16 LED S/EW n. 16 LED 135W 4000K SBP 06155994 Clase I, o similar compuesta por:
Cuerpo de aluminio fundido a presión pintado con polvos de poliéster previo tratamiento de conversión química. Difusor con grupo óptico integrado en tecnopolímero transparente estabilizado a los UV y al calor. Bloque óptico provisto de lentes en tecnopolímero con elevada transmisibilidad de la luz. Juntas de silicona anti-envejecimiento, con elevada capacidad de retorno elástico. Conexión eléctrica mediante conector rápido de enchufe-clavija externo IP66 que permite la conexión a la red sin abrir el cuerpo iluminante, realizado en PA66 con contactos de cobre plateado, para cables Ø 9 Ø 12 mm. Fuente luminosa compuesta por la combinación de varios módulos LED. Gancho de suspensión M8 de acero galvanizado Tornillería externa de acero inoxidable. Con un cable metálico de seguridad que garantiza la suspensión de la luminaria en caso de rotura del sistema de suspensión principal, con las siguientes características:
Watt: N. 16 LED - 135 W
Color: GRIS ALUMINIO
Clase de aislamiento: I
KELVIN: 4000
IK: IK10 24J xx9
COSö ? 0,9
Ópticas: ÓPTICA SIMÉTRICA EXTRA
DIFUSORA
Flujo lumen nominal: 17280 lm
Flujo lumen real: 14935 lm
Duración estimada: 60000 h
L: 80
Código: 06155994
totalmente equipado incluso lámpara, instalación y conexionado, según REBT-02.

| Código | Ud | Descripción | Rendimiento | Precio | Importe |
|---|---|---|---|---|---|
| M01B0070 | h | Oficial electricista | 0.4 | 14 | 5.60 |
| M01B0080 | h | Ayudante electricista | 0.4 | 13 | 5.20 |
| E17ACB0370 | ud | Campana KOA Mini S/EW n 16 LED 135W 4000K o similar (material; 04/05/2016) | 1 | 376 | 376.00 |
| E17CC0040 | ud | Accesorio suspensión (material; 04/05/2016) | 1 | 1.5 | 1.50 |
| %0.03 | % | Costes indirectos | 3 % | 388.30 | 11.65 |
|  |  | Total |  |  | 399.95 |

| Medición | Uds. | Parcial |
|---|---|---|
| Cancha Principal | 40 | 40.00 |
| Total |  | 40 |

**ALINT2** ud Reqleta LED Havells SYLVANIA Batten LED LINK 32W o similar (03/07/2012)
116 ud × 64.4 = 7470.40
Regleta LED conexionable IP65 IK08 BATTEN LED LINK 32W 1200 840 o similar, con las siguientes características:
Potencia: 32W
Tª de color (K): 4.000K
Lúmenes: 2.945lm
Ángulo del Haz: 120º
IP: 65
Longitud: 1500mm
Eficacia: 92 lm/W
lámpara incluída, incluso instalación y conexionado, según REBT-02, con p.P. de pequeño material y accesorios, construido según rebt , totalmente montado e instalado, inclusotubo pvc corrugado de d=20/gp.5 y conductor de cobre unipolar aislados para una tensión nominal de 750v afumex y sección 2,5 mm2 apertura de rozas y recibido de tubos , medida la unidad instalada desde caja de derivación la luminaria.

| Código | Ud | Descripción | Rendimiento | Precio | Importe |
|---|---|---|---|---|---|
| M01B0070 | h | Oficial electricista | 0.5 | 14 | 7.00 |
| M01B0080 | h | Ayudante electricista | 0.5 | 13 | 6.50 |
| E17ABA0080 | ud | Regleta LED conexionable IP65 IK08 BATTEN LED LINK 32W 1200 840 (material; 04/05/2016) | 1 | 42.5 | 42.50 |
| E22IA0030 | m | Conductor cobre 750 V ESO7Z1-k(AS), unipolar 2,5 mm² | 2 | 0.19 | 0.38 |
| F20 | m | Tubo flexible corrug D 20 mm categ 2221-3321-3322 | 2 | 0.12 | 0.24 |
| A07B0010 | m | Apertura y sellado de rozas en fábricas de bloques de hormigón | 2 | 2.95 | 5.90 |
| %0.03 | % | Costes indirectos | 3 % | 62.52 | 1.88 |
|  |  | Total |  |  | 64.4 |

| Medición | Uds. | Parcial |
|---|---|---|
| Pasillo P. Sótano+Escaleras | 38 | 38.00 |
| Sala de Boxeo | 40 | 40.00 |
| Pasillos P. Baja | 38 | 38.00 |
| Subtotal |  | 116.00 |
| Total |  | 116 |

**ALINT3** ud Luminaria de suspensión LINNEA 6xLED LOW 31,2 W o similar (03/07/2012)
42 ud × 169.97 = 7138.74
Luminaria suspendida a techo LINNEA 6 X LED LOW 4000K 31,2W NORMALIT LI6L4O o similar, fabricada en perfiles de aluminio extrusionado. Lacado con resinas epoxi-poliéster de alto rendimiento mediante aplicación electroestática y posterior polimerizado, resistente a los rayos UV y a la corrosión. Difusor policarbonato prismático antideslumbramiento, acabado en gris con las siguientes características
Potencia: 31,2W
Tª de color (K): 4.000K
Lúmenes: 4400 lm
Peso: 4,12 kg
Horas de vida útil: 6000
Factor de potencia: 0,9
Rendimiento: 61%
CRI: 80
IP: 30
IK07
Longitud: 1500mm
Eficacia: 92 lm/W
lámpara incluída, incluso instalación y conexionado, según REBT-02, con p.P. de pequeño material y accesorios, construido según rebt , totalmente montado e instalado, inclusotubo pvc corrugado de d=20/gp.5 y conductor de cobre unipolar aislados para una tensión nominal de 750v afumex y sección 2,5 mm2 apertura de rozas y recibido de tubos , medida la unidad instalada desde caja de derivación la luminaria.

| Código | Ud | Descripción | Rendimiento | Precio | Importe |
|---|---|---|---|---|---|
| M01B0070 | h | Oficial electricista | 0.5 | 14 | 7.00 |
| M01B0080 | h | Ayudante electricista | 0.5 | 13 | 6.50 |
| L1 | ud | Luminaria suspendida a techo LINNEA 6 X LED LOW 4000K 31,2W (material; 04/05/2016) | 1 | 145 | 145.00 |
| E22IA0030 | m | Conductor cobre 750 V ESO7Z1-k(AS), unipolar 2,5 mm² | 2 | 0.19 | 0.38 |
| F20 | m | Tubo flexible corrug D 20 mm categ 2221-3321-3322 | 2 | 0.12 | 0.24 |
| A07B0010 | m | Apertura y sellado de rozas en fábricas de bloques de hormigón | 2 | 2.95 | 5.90 |
| %0.03 | % | Costes indirectos | 3 % | 165.02 | 4.95 |
|  |  | Total |  |  | 169.97 |

| Medición | Uds. | Parcial |
|---|---|---|
| Sala Spinning | 12 | 12.00 |
| Sala Fitness | 16 | 16.00 |
| Sala Musculación | 14 | 14.00 |
| Subtotal |  | 42.00 |
| Total |  | 42 |

**ALINT4** ud Accesorio de suspensión L=2m Normalit 1029L2 o similar
84 ud × 5.22 = 438.48
Accesorio de suspensión L=2m Normalit 1029L2 o similar, para luminaria Normalit, , totalmente montado e instalado.

| Código | Ud | Descripción | Rendimiento | Precio | Importe |
|---|---|---|---|---|---|
| M01B0070 | h | Oficial electricista | 0.01 | 14 | 0.14 |
| M01B0080 | h | Ayudante electricista | 0.01 | 13 | 0.13 |
| L2 | ud | Accesorio de supensión L=2m NORMALIT 1029L2 (material; 04/05/2016) | 1 | 4.8 | 4.80 |
| %0.03 | % | Costes indirectos | 3 % | 5.07 | 0.15 |
|  |  | Total |  |  | 5.22 |

| Medición | Uds. | Parcial |
|---|---|---|
| Sala Spinning | 24 | 24.00 |
| Sala Fitness | 32 | 32.00 |
| Sala Musculación | 28 | 28.00 |
| Subtotal |  | 84.00 |
| Total |  | 84 |

**ALINT5** ud Accesorio de unión Normalit LIO14 o similar
35 ud × 3.16 = 110.60
Accesorio de unión NORMALIT LI014 o similar, para luminaria Normalit, , totalmente montado e instalado.

| Código | Ud | Descripción | Rendimiento | Precio | Importe |
|---|---|---|---|---|---|
| M01B0070 | h | Oficial electricista | 0.01 | 14 | 0.14 |
| M01B0080 | h | Ayudante electricista | 0.01 | 13 | 0.13 |
| L3 | ud | Accesorio de unión NORMALIT LI014 (material; 04/05/2016) | 1 | 2.8 | 2.80 |
| %0.03 | % | Costes indirectos | 3 % | 3.07 | 0.09 |
|  |  | Total |  |  | 3.16 |

| Medición | Uds. | Parcial |
|---|---|---|
| Sala Spinning | 9 | 9.00 |
| Sala Fitness | 14 | 14.00 |
| Sala Musculación | 12 | 12.00 |
| Subtotal |  | 35.00 |
| Total |  | 35 |

**ALINT6** ud Tapa final Normalit o similar
18 ud × 4.19 = 75.42
Tapa Final NORMALIT o similar, para luminaria Normalit, , totalmente montado e instalado.

| Código | Ud | Descripción | Rendimiento | Precio | Importe |
|---|---|---|---|---|---|
| M01B0070 | h | Oficial electricista | 0.01 | 14 | 0.14 |
| M01B0080 | h | Ayudante electricista | 0.01 | 13 | 0.13 |
| L4 | ud | Accesorio de unión NORMALIT LI014 (material; 04/05/2016) | 1 | 3.8 | 3.80 |
| %0.03 | % | Costes indirectos | 3 % | 4.07 | 0.12 |
|  |  | Total |  |  | 4.19 |

| Medición | Uds. | Parcial |
|---|---|---|
| Sala Spinning | 6 | 6.00 |
| Sala Fitness | 6 | 6.00 |
| Sala Musculación | 6 | 6.00 |
| Subtotal |  | 18.00 |
| Total |  | 18 |

**ALINT7** ud Downlight led fijo VENEZIA V5 8W 3000K o similar
67 ud × 39.88 = 2671.96
Downlight led fijo VENEZIA V5 8W 3000K 39º IP65 , driver incluido o similar, con las siguientes características:
Potencia: 8 W
CRI 80/90
UGR<13
SDCM:3
Tª de color (K): 3.000K
Lúmenes: 418lm
IP: 65
Eficacia: 48,3 lm/W
Horas de vida útil: 50.000h
Ángulo del haz:39º
lámpara incluída, incluso instalación y conexionado, según REBT-02, con p.P. de pequeño material y accesorios, construido según rebt , totalmente montado e instalado, inclusotubo pvc corrugado de d=20/gp.5 y conductor de cobre unipolar aislados para una tensión nominal de 750v afumex y sección 2,5 mm2 apertura de rozas y recibido de tubos , medida la unidad instalada desde caja de derivación la luminaria.

| Código | Ud | Descripción | Rendimiento | Precio | Importe |
|---|---|---|---|---|---|
| M01B0070 | h | Oficial electricista | 0.3 | 14 | 4.20 |
| M01B0080 | h | Ayudante electricista | 0.3 | 13 | 3.90 |
| L5 | ud | Downlight led fijo VENEZIA V5 8W 3000K 39º IP65 , driver incluido (material; 04/05/2016) | 1 | 30 | 30.00 |
| E22IA0030 | m | Conductor cobre 750 V ESO7Z1-k(AS), unipolar 2,5 mm² | 2 | 0.19 | 0.38 |
| F20 | m | Tubo flexible corrug D 20 mm categ 2221-3321-3322 | 2 | 0.12 | 0.24 |
| %0.03 | % | Costes indirectos | 3 % | 38.72 | 1.16 |
|  |  | Total |  |  | 39.88 |

| Medición | Uds. | Parcial |
|---|---|---|
| Aseo Femenino | 7 | 7.00 |
| Aseo Masculino+Discapacitados | 6 | 6.00 |
| Vestuario1 | 12 | 12.00 |
| Vestuario2 | 12 | 12.00 |
| Vestuario Minusválido | 6 | 6.00 |
| Vestuario 3 | 12 | 12.00 |
| Vestuario 4 | 12 | 12.00 |
| Subtotal |  | 67.00 |
| Total |  | 67 |

**ALINT8** ud Downlight led fijo VENEZIA V3 8W 3000K o similar
11 ud × 37.82 = 416.02
Downlight led fijo VENEZIA V3 8W 3000K 35º IP65 , driver incluido o similar, con las siguientes características:
Potencia: 8 W
CRI 80/90
UGR<19
SDCM:3
Tª de color (K): 3.000K
Lúmenes: 388 lm
IP: 65
Eficacia: 44,3 lm/W
Horas de vida útil: 50.000h
Ángulo del haz:35º
lámpara incluída, incluso instalación y conexionado, según REBT-02, con p.P. de pequeño material y accesorios, construido según rebt , totalmente montado e instalado, inclusotubo pvc corrugado de d=20/gp.5 y conductor de cobre unipolar aislados para una tensión nominal de 750v afumex y sección 2,5 mm2 apertura de rozas y recibido de tubos , medida la unidad instalada desde caja de derivación la luminaria.

| Código | Ud | Descripción | Rendimiento | Precio | Importe |
|---|---|---|---|---|---|
| M01B0070 | h | Oficial electricista | 0.3 | 14 | 4.20 |
| M01B0080 | h | Ayudante electricista | 0.3 | 13 | 3.90 |
| L6 | ud | Downlight led fijo VENEZIA V3 8W 3000K 35º IP65 , driver incluido (material; 04/05/2016) | 1 | 28 | 28.00 |
| E22IA0030 | m | Conductor cobre 750 V ESO7Z1-k(AS), unipolar 2,5 mm² | 2 | 0.19 | 0.38 |
| F20 | m | Tubo flexible corrug D 20 mm categ 2221-3321-3322 | 2 | 0.12 | 0.24 |
| %0.03 | % | Costes indirectos | 3 % | 36.72 | 1.10 |
|  |  | Total |  |  | 37.82 |

| Medición | Uds. | Parcial |
|---|---|---|
| Aseo Femenino | 4 | 4.00 |
| Aseo Masculino+Discapacitados | 7 | 7.00 |
| Subtotal |  | 11.00 |
| Total |  | 11 |

**ALINT9** ud Sistema lineal led SEMPLICE LED/PG 24W 4000K o similar (03/07/2012)
8 ud × 133.92 = 1071.36
Sistema lineal led SEMPLICE LED/PG 24W 4000K high power esse-ci S.r.l. 67PG24L4HP o similar, cuerpo -difusor de polímero resistente a los impactos , antiestático con un tratamiento exclusivo pintar , lo que asegura la emisión homogénea del tipo " suave " en toda la superficie. Las cabezas y los accesorios de unión están hechos con los mismos materiales con un sistema de La fijación de injerto invisible.con las siguientes características
Potencia: 24
Tª de color (K): 4.000K
Lúmenes: 2136 lm
Horas de vida útil: 6000
Longitud: 624mm
lámpara incluída, incluso instalación y conexionado, según REBT-02, con p.P. de pequeño material y accesorios, construido según rebt , totalmente montado e instalado, inclusotubo pvc corrugado de d=20/gp.5 y conductor de cobre unipolar aislados para una tensión nominal de 750v afumex y sección 2,5 mm2 apertura de rozas y recibido de tubos , medida la unidad instalada desde caja de derivación la luminaria.

| Código | Ud | Descripción | Rendimiento | Precio | Importe |
|---|---|---|---|---|---|
| M01B0070 | h | Oficial electricista | 0.5 | 14 | 7.00 |
| M01B0080 | h | Ayudante electricista | 0.5 | 13 | 6.50 |
| L8 | ud | Sistema lineal led SEMPLICE LED/PG 24W 4000K high power esse-ci S.r.l. 67PG24L4HP (material; 04/05/2016) | 1 | 110 | 110.00 |
| E22IA0030 | m | Conductor cobre 750 V ESO7Z1-k(AS), unipolar 2,5 mm² | 2 | 0.19 | 0.38 |
| F20 | m | Tubo flexible corrug D 20 mm categ 2221-3321-3322 | 2 | 0.12 | 0.24 |
| A07B0010 | m | Apertura y sellado de rozas en fábricas de bloques de hormigón | 2 | 2.95 | 5.90 |
| %0.03 | % | Costes indirectos | 3 % | 130.02 | 3.90 |
|  |  | Total |  |  | 133.92 |

| Medición | Uds. | Parcial |
|---|---|---|
| Recepción | 8 | 8.00 |
| Total |  | 8 |

**ALINT10** ud Sistema lineal led SEMPLICE LED/PG 48W 4000K o similar (03/07/2012)
18 ud × 175.12 = 3152.16
Sistema lineal led SEMPLICE LED/PG 48W 4000K high power esse-ci S.r.l. 67PG48L4HP o similar, cuerpo -difusor de polímero resistente a los impactos , antiestático con un tratamiento exclusivo pintar , lo que asegura la emisión homogénea del tipo " suave " en toda la superficie. Las cabezas y los accesorios de unión están hechos con los mismos materiales con un sistema de La fijación de injerto invisible.con las siguientes características
Potencia: 48W
Tª de color (K): 4.000K
Lúmenes: 4272 lm
Horas de vida útil: 6000
Longitud: 1184mm
lámpara incluída, incluso instalación y conexionado, según REBT-02, con p.P. de pequeño material y accesorios, construido según rebt , totalmente montado e instalado, inclusotubo pvc corrugado de d=20/gp.5 y conductor de cobre unipolar aislados para una tensión nominal de 750v afumex y sección 2,5 mm2 apertura de rozas y recibido de tubos , medida la unidad instalada desde caja de derivación la luminaria.

| Código | Ud | Descripción | Rendimiento | Precio | Importe |
|---|---|---|---|---|---|
| M01B0070 | h | Oficial electricista | 0.5 | 14 | 7.00 |
| M01B0080 | h | Ayudante electricista | 0.5 | 13 | 6.50 |
| L9 | ud | Sistema lineal led SEMPLICE LED/PG 48W 4000K high power esse-ci S.r.l. 67PG48L4HP (material; 04/05/2016) | 1 | 150 | 150.00 |
| E22IA0030 | m | Conductor cobre 750 V ESO7Z1-k(AS), unipolar 2,5 mm² | 2 | 0.19 | 0.38 |
| F20 | m | Tubo flexible corrug D 20 mm categ 2221-3321-3322 | 2 | 0.12 | 0.24 |
| A07B0010 | m | Apertura y sellado de rozas en fábricas de bloques de hormigón | 2 | 2.95 | 5.90 |
| %0.03 | % | Costes indirectos | 3 % | 170.02 | 5.10 |
|  |  | Total |  |  | 175.12 |

| Medición | Uds. | Parcial |
|---|---|---|
| Recepción | 10 | 10.00 |
| Entrada | 8 | 8.00 |
| Subtotal |  | 18.00 |
| Total |  | 18 |

**ALINT11** ud Suspensión regulable 1500mm 67AA13 o similar
16 ud × 9.03 = 144.48
Accesorio de Suspensión regulable 1500mm 67AA13o similar, para luminaria Normalit, , totalmente montado e instalado.

| Código | Ud | Descripción | Rendimiento | Precio | Importe |
|---|---|---|---|---|---|
| M01B0070 | h | Oficial electricista | 0.01 | 14 | 0.14 |
| M01B0080 | h | Ayudante electricista | 0.01 | 13 | 0.13 |
| L12 | ud | Suspensión regulable 1500mm 67AA13 (material; 04/05/2016) | 1 | 8.5 | 8.50 |
| %0.03 | % | Costes indirectos | 3 % | 8.77 | 0.26 |
|  |  | Total |  |  | 9.03 |

| Medición | Uds. | Parcial |
|---|---|---|
| Recepción | 16 | 16.00 |
| Total |  | 16 |

**ALINT12** ud Florón de alimentación 67AA16 o similar
3 ud × 15.21 = 45.63
Florón de alimentación 67AA16 o similar, para luminaria Normalit, , totalmente montado e instalado.

| Código | Ud | Descripción | Rendimiento | Precio | Importe |
|---|---|---|---|---|---|
| M01B0070 | h | Oficial electricista | 0.01 | 14 | 0.14 |
| M01B0080 | h | Ayudante electricista | 0.01 | 13 | 0.13 |
| L13 | ud | Florón de alimentación 67AA16 (material; 04/05/2016) | 1 | 14.5 | 14.50 |
| %0.03 | % | Costes indirectos | 3 % | 14.77 | 0.44 |
|  |  | Total |  |  | 15.21 |

| Medición | Uds. | Parcial |
|---|---|---|
| Recepción | 2 | 2.00 |
| Entrada | 1 | 1.00 |
| Subtotal |  | 3.00 |
| Total |  | 3 |

**ALINT13** ud Unión regulable 67AA05 o similar
24 ud × 61.05 = 1465.20
Unión regulable 67AA05 o similar, para luminaria Normalit, , totalmente montado e instalado.

| Código | Ud | Descripción | Rendimiento | Precio | Importe |
|---|---|---|---|---|---|
| M01B0080 | h | Ayudante electricista | 0.01 | 13 | 0.13 |
| M01B0070 | h | Oficial electricista | 0.01 | 14 | 0.14 |
| L14 | ud | Unión regulable 67AA05 (material; 04/05/2016) | 1 | 59 | 59.00 |
| %0.03 | % | Costes indirectos | 3 % | 59.27 | 1.78 |
|  |  | Total |  |  | 61.05 |

| Medición | Uds. | Parcial |
|---|---|---|
| Recepción | 16 | 16.00 |
| Entrada | 8 | 8.00 |
| Subtotal |  | 24.00 |
| Total |  | 24 |

**ALINT14** ud Luminaria estanca 2x36W IP65 difusor de policarbonato Oleveon 236 o similar (03/07/2012)
4 ud × 30.92 = 123.68
Luminaria estanca 2x36W IP65 difusor de policarbonato Oleveon 236 E TRILUX 5822904..o similar, para techos y aplique mural para aplicaciones estándares en locales húmedos. Para 2 lámparas fluorescentes T8 36 W. Fijación directa al techo o a través de la abrazadera adjunta de montaje rápido. El montaje suspendido se realiza a través de los estribos adjuntos de acero inoxidable. Con difusor de recubrimiento de PC, transparente, resistente al impacto. Exterior liso, con prismas longitudinales interiores y superficies frontales ligeramente rugosas, fabricado en una sola pieza. Sujeción segura del difusor mediante cierres basculantes fabricados de poliamida reforzada con fibra de vidrio. Cuerpo de luminaria de poliéster reforzado con fibra de vidrio, poco inflamable. Con entrada frontal y tapones pasahilos para la conexión a la red. Cuerpo de luminaria, de color gris luz, similar a RAL 7035. Clase de protección I, Grado de protección IP66, Resistencia al impacto 6 J, Termoresistencia 850°C. Con balasto electrónico, conmutable. Cableado suplementario, alimentación central o realización de líneas continuas mediante los accesorios de los cableados interiores. lámpara incluída, incluso instalación y conexionado, según REBT-02, con p.P. de pequeño material y accesorios, construido según rebt , totalmente montado e instalado, inclusotubo pvc corrugado de d=20/gp.5 y conductor de cobre unipolar aislados para una tensión nominal de 750v afumex y sección 2,5 mm2 apertura de rozas y recibido de tubos , medida la unidad instalada desde caja de derivación la luminaria.

| Código | Ud | Descripción | Rendimiento | Precio | Importe |
|---|---|---|---|---|---|
| M01B0070 | h | Oficial electricista | 0.5 | 14 | 7.00 |
| M01B0080 | h | Ayudante electricista | 0.5 | 13 | 6.50 |
| L15 | ud | Luminaria estanca 2x36W IP65 difusor de policarbonato Oleveon 236 E TRILUX 5823204 (material; 04/05/2016) | 1 | 10 | 10.00 |
| E22IA0030 | m | Conductor cobre 750 V ESO7Z1-k(AS), unipolar 2,5 mm² | 2 | 0.19 | 0.38 |
| F20 | m | Tubo flexible corrug D 20 mm categ 2221-3321-3322 | 2 | 0.12 | 0.24 |
| A07B0010 | m | Apertura y sellado de rozas en fábricas de bloques de hormigón | 2 | 2.95 | 5.90 |
| %0.03 | % | Costes indirectos | 3 % | 30.02 | 0.90 |
|  |  | Total |  |  | 30.92 |

| Medición | Uds. | Parcial |
|---|---|---|
| Almacén | 4 | 4.00 |
| Total |  | 4 |

**ALINT15** ud Luminaria estanca 1x36W IP65 difusor de policarbonato Oleveon 136 o similar (03/07/2012)
12 ud × 25.36 = 304.32
Luminaria estanca 1x36W IP65 difusor de policarbonato Oleveon 236 E TRILUX 5823204.o similar, para techos y aplique mural para aplicaciones estándares en locales húmedos. Para 1 lámparas fluorescentes T8 36 W. Fijación directa al techo o a través de la abrazadera adjunta de montaje rápido. El montaje suspendido se realiza a través de los estribos adjuntos de acero inoxidable. Con difusor de recubrimiento de PC, transparente, resistente al impacto. Exterior liso, con prismas longitudinales interiores y superficies frontales ligeramente rugosas, fabricado en una sola pieza. Sujeción segura del difusor mediante cierres basculantes fabricados de poliamida reforzada con fibra de vidrio. Cuerpo de luminaria de poliéster reforzado con fibra de vidrio, poco inflamable. Con entrada frontal y tapones pasahilos para la conexión a la red. Cuerpo de luminaria, de color gris luz, similar a RAL 7035. Clase de protección I, Grado de protección IP66, Resistencia al impacto 6 J, Termoresistencia
850°C. Con balasto electrónico, conmutable. Cableado suplementario, alimentación central o realización de líneas continuas mediante los accesorios de los cableados interiores.
lámpara incluída, incluso instalación y conexionado, según REBT-02, con p.P. de pequeño material y accesorios, construido según rebt , totalmente montado e instalado, inclusotubo pvc corrugado de d=20/gp.5 y conductor de cobre unipolar aislados para una tensión nominal de 750v afumex y sección 2,5 mm2 apertura de rozas y recibido de tubos , medida la unidad instalada desde caja de derivación la luminaria.

| Código | Ud | Descripción | Rendimiento | Precio | Importe |
|---|---|---|---|---|---|
| M01B0070 | h | Oficial electricista | 0.3 | 14 | 4.20 |
| M01B0080 | h | Ayudante electricista | 0.3 | 13 | 3.90 |
| L16 | ud | Luminaria estanca 1x36W IP65 difusor de policarbonato Oleveon 136 E TRILUX 5822904 (material; 04/05/2016) | 1 | 10 | 10.00 |
| E22IA0030 | m | Conductor cobre 750 V ESO7Z1-k(AS), unipolar 2,5 mm² | 2 | 0.19 | 0.38 |
| F20 | m | Tubo flexible corrug D 20 mm categ 2221-3321-3322 | 2 | 0.12 | 0.24 |
| A07B0010 | m | Apertura y sellado de rozas en fábricas de bloques de hormigón | 2 | 2.95 | 5.90 |
| %0.03 | % | Costes indirectos | 3 % | 24.62 | 0.74 |
|  |  | Total |  |  | 25.36 |

| Medición | Uds. | Parcial |
|---|---|---|
| Cuarto Escalera | 2 | 2.00 |
| Sala Bomba Fecal | 2 | 2.00 |
| Cuarto Sala Boxeo | 2 | 2.00 |
| Cuarto BCI | 2 | 2.00 |
| Cuarto grupo | 2 | 2.00 |
| Cuarto Cuadros Eléctricos | 1 | 1.00 |
| Cuarto Rack | 1 | 1.00 |
| Subtotal |  | 12.00 |
| Total |  | 12 |

**ALINT16** ud Luminaria estanca 2x58W IP65 difusor de policarbonato Oleveon 258 o similar (03/07/2012)
5 ud × 36.07 = 180.35
Luminaria estanca 2x36W IP65 difusor de policarbonato Oleveon 236 E TRILUX 5822904..o similar, para techos y aplique mural para aplicaciones estándares en locales húmedos. Para 2 lámparas fluorescentes T8 36 W. Fijación directa al techo o a través de la abrazadera adjunta de montaje rápido. El montaje suspendido se realiza a través de los estribos adjuntos de acero inoxidable. Con difusor de recubrimiento de PC, transparente, resistente al impacto. Exterior liso, con prismas longitudinales interiores y superficies frontales ligeramente rugosas, fabricado en una sola pieza. Sujeción segura del difusor mediante cierres basculantes fabricados de poliamida reforzada con fibra de vidrio. Cuerpo de luminaria de poliéster reforzado con fibra de vidrio, poco inflamable. Con entrada frontal y tapones pasahilos para la conexión a la red. Cuerpo de luminaria, de color gris luz, similar a RAL 7035. Clase de protección I, Grado de protección IP66, Resistencia al impacto 6 J, Termoresistencia 850°C. Con balasto electrónico, conmutable. Cableado suplementario, alimentación central o realización de líneas continuas mediante los accesorios de los cableados interiores. lámpara incluída, incluso instalación y conexionado, según REBT-02, con p.P. de pequeño material y accesorios, construido según rebt , totalmente montado e instalado, inclusotubo pvc corrugado de d=20/gp.5 y conductor de cobre unipolar aislados para una tensión nominal de 750v afumex y sección 2,5 mm2 apertura de rozas y recibido de tubos , medida la unidad instalada desde caja de derivación la luminaria.

| Código | Ud | Descripción | Rendimiento | Precio | Importe |
|---|---|---|---|---|---|
| M01B0070 | h | Oficial electricista | 0.5 | 14 | 7.00 |
| M01B0080 | h | Ayudante electricista | 0.5 | 13 | 6.50 |
| L17 | ud | Luminaria estanca 2x58W IP65 difusor de policarbonato Oleveon 258 E TRILUX 5823304. (material; 04/05/2016) | 1 | 15 | 15.00 |
| E22IA0030 | m | Conductor cobre 750 V ESO7Z1-k(AS), unipolar 2,5 mm² | 2 | 0.19 | 0.38 |
| F20 | m | Tubo flexible corrug D 20 mm categ 2221-3321-3322 | 2 | 0.12 | 0.24 |
| A07B0010 | m | Apertura y sellado de rozas en fábricas de bloques de hormigón | 2 | 2.95 | 5.90 |
| %0.03 | % | Costes indirectos | 3 % | 35.02 | 1.05 |
|  |  | Total |  |  | 36.07 |

| Medición | Uds. | Parcial |
|---|---|---|
| Sala de Máquinas | 3 | 3.00 |
| vestíbulos Ascensor | 2 | 2.00 |
| Subtotal |  | 5.00 |
| Total |  | 5 |

**ALINT17** ud Tira Led 5 metros 14,4W 4200 lum o similar
4 ud × 9.48 = 37.92
Tira LED autoadhesiva de 12V, 5m, 14.4w x metro, 60 leds x Metro, impermeable. Para iluminación decorativa. EXTERIOR.
No indicada para utilizar dentro de perfiles.
Disponible en varias temperaturas de color:
- Luz blanca
- Luz cálida
- Luz neutra
Permite hacer cortes cada 5 cm (3 leds) por las zonas de corte señaladas., incluso instalación y conexionado, según REBT-02, con p.P. de pequeño material y accesorios, construido según rebt , totalmente montado e instalado, inclusotubo pvc corrugado de d=20/gp.5 y conductor de cobre unipolar aislados para una tensión nominal de 750v afumex y sección 2,5 mm2 apertura de rozas y recibido de tubos , medida la unidad instalada desde caja de derivación la luminaria.

| Código | Ud | Descripción | Rendimiento | Precio | Importe |
|---|---|---|---|---|---|
| M01B0070 | h | Oficial electricista | 0.1 | 14 | 1.40 |
| M01B0080 | h | Ayudante electricista | 0.1 | 13 | 1.30 |
| L30 | ud | Tira led 5 metros (material; 04/05/2016) | 1 | 6 | 6.00 |
| E22IA0030 | m | Conductor cobre 750 V ESO7Z1-k(AS), unipolar 2,5 mm² | 2 | 0.19 | 0.38 |
| F20 | m | Tubo flexible corrug D 20 mm categ 2221-3321-3322 | 1 | 0.12 | 0.12 |
| %0.03 | % | Costes indirectos | 3 % | 9.20 | 0.28 |
|  |  | Total |  |  | 9.48 |

| Medición | Uds. | Parcial |
|---|---|---|
| Recepción | 4 | 4.00 |
| Total |  | 4 |

#### C13.6.2.2 Alumbrado exterior
Importe: 1193.92

**ALEXT1** ud Proyector halogenuros mod. JOLLY 2/A 250W o similar
14 ud × 85.28 = 1193.92
Luminaria tipo Proyector asimetrocp para lámparas Metal halógenas modelo JOLLY 2/A, 07020794 clase I IP65, lámpara HPIT 250W incluida , o similar compuesta por:
Cuerpo fundido en aluminio con un tratamiento en fotocromatizacion y pintado en polvo poliéster de color RAL 9006, resistente a la corrosión, reflector en aluminio puro abrillantado y anodizado, cristal templado de seguridad esmaltado, incorporado al cuerpo, junta de goma de silicona antienvejecimiento, clips de cierre imperdibles en extrusión de aluminio, con muelles inoxidable, lira en acero pintada en gris, tornillos, con las siguientes características:
Potencia 250W
IP65
totalmente equipado incluso lámpara, instalación y conexionado, según REBT-02.

| Código | Ud | Descripción | Rendimiento | Precio | Importe |
|---|---|---|---|---|---|
| M01B0070 | h | Oficial electricista | 0.4 | 14 | 5.60 |
| M01B0080 | h | Ayudante electricista | 0.4 | 13 | 5.20 |
| L18 | ud | Proyector halogenuros mod. JOLLY 2/A, 07020794 clase I IP65, lámpara HPIT 250W incluida o similar (material; 04/05/2016) | 1 | 72 | 72.00 |
| %0.03 | % | Costes indirectos | 3 % | 82.80 | 2.48 |
|  |  | Total |  |  | 85.28 |

| Medición | Uds. | Parcial |
|---|---|---|
| Cancha exterior | 14 | 14.00 |
| Total |  | 14 |

#### C13.6.2.3 Alumbrado Emergencias (03/07/2012)
Importe: 11710.62

**ALEMER1** ud Pilotos de balizado LIPSO 1,5 lúmenes o similar (03/07/2012)
271 ud × 11.64 = 3154.44
Baliza de pequeñas dimensiones, LIPSO de LEGRAND o equivalente, autónomos, centralizados y de cortesía, eds de señalización y emergencia. 1,5 lúmenes (1 hora) 1 horas de autonomía. IP 44, IK 07 Difusor opal. 2 tipos de iluminación: frontal y lateral. Acabado zamak, color aluminio. Puesta en reposo con telemando. Leds sin mantenimiento. Fabricado según normas de obligado cumplimiento: UNE-EN 60598-2-22. con p.P. de pequeño material y accesorios, construido según rebt , totalmente montado e instalado, incluso tubo pvc corrugado de d=20/gp.5 y conductor de cobre unipolar aislados para una tensión nominal de 750v afumex y sección 2,5 mm2 apertura de rozas y recibido de tubos , medida la unidad instalada desde caja de derivación la luminaria.

| Código | Ud | Descripción | Rendimiento | Precio | Importe |
|---|---|---|---|---|---|
| M01B0070 | h | Oficial electricista | 0.1 | 14 | 1.40 |
| M01B0080 | h | Ayudante electricista | 0.1 | 13 | 1.30 |
| EMER1 | ud | Piloto de balizado LIPSO, 1,5 lúmens (material; 04/05/2016) | 1 | 7 | 7.00 |
| E22IA0020 | m | Conductor cobre 750 V ESO7Z1-k(AS), unipolar 1,5 mm² | 0.5 | 0.12 | 0.06 |
| F20 | m | Tubo flexible corrug D 20 mm categ 2221-3321-3322 | 0.5 | 0.12 | 0.06 |
| A07B0010 | m | Apertura y sellado de rozas en fábricas de bloques de hormigón | 0.5 | 2.95 | 1.48 |
| %0.03 | % | Costes indirectos | 3 % | 11.30 | 0.34 |
|  |  | Total |  |  | 11.64 |

| Medición | Uds. | Parcial |
|---|---|---|
| Escalera 1 | 19 | 19.00 |
| Escalera 2 | 19 | 19.00 |
| Escalera 3 | 40 | 40.00 |
| Escalera 4 | 40 | 40.00 |
| Gradas 1 | 87 | 87.00 |
| Gradas 2 | 56 | 56.00 |
| Exterior | 10 | 10.00 |
| Subtotal |  | 271.00 |
| Total |  | 271 |

**ALEMER2** ud Lumin. emergencia, URAONE 70LM 1H IP42 NP de Legrand o similar (03/07/2012)
11 ud × 28.33 = 311.63
LUMINARIA EMERGENCIA URAONE 70lm 1H IP42 NP con referencia 661620 de la marca LEGRAND. o similar, luminaria de emergencia LED estándar ,no permanente (NP) - 70 lúmenes, Autonomía 1 hora , LED - Batería Ni-Cd, los test de mantenimiento se realizan de forma manual. fabricadas según normas UNE-EN 60598-2-22 , LED con vida media en modo permanente 150,000h - IP 42 - IK 07 - Alimentación: 230 V ± 10 % - 50/60 Hz. Clase II - Fuente conmutada de bajo consumo en modelos P/NP - Led verde testigo de carga - Bornas automáticas de gran capacidad 2x2,5mm2 - Bornas de telemando para puesta en reposo - Instalación en superficie, empotrada, banderola o suspensión - Difusor opal - Completamente reciclables al final de su vida útil.incluso p.p. de línea con cable de cobre de 1,5 mm² de sección nominal, empotrado y aislado con tubo de PVC flexible reforzado (categoría 3321) D 20 mm, caja de derivación empotrada, pequeño material y ayudas de albañilería. Totalmente equipada, incluso instalación y conexionado, según REBT-02.

| Código | Ud | Descripción | Rendimiento | Precio | Importe |
|---|---|---|---|---|---|
| M01B0070 | h | Oficial electricista | 0.15 | 14 | 2.10 |
| M01B0080 | h | Ayudante electricista | 0.15 | 13 | 1.95 |
| EXT2 | ud | Luminaria de emergencia URAONE 70LM 1H IP42 NP (material; 04/05/2016) | 1 | 16.5 | 16.50 |
| E22FD0020 | ud | Caja deriv 90x90 mm empotr protec normal (material) | 2 | 1.02 | 2.04 |
| F20 | m | Tubo flexible corrug D 20 mm categ 2221-3321-3322 | 2 | 0.12 | 0.24 |
| E22IA0020 | m | Conductor cobre 750 V ESO7Z1-k(AS), unipolar 1,5 mm² | 2 | 0.12 | 0.24 |
| A07B0010 | m | Apertura y sellado de rozas en fábricas de bloques de hormigón | 1.5 | 2.95 | 4.43 |
| %0.03 | % | Costes indirectos | 3 % | 27.50 | 0.83 |
|  |  | Total |  |  | 28.33 |

**ALEMER3** ud Lumin. emergencia, URAONE 160LM 1H IP42 NP de Legrand o similar (03/07/2012)
16 ud × 36.05 = 576.80
LUMINARIA EMERGENCIA URAONE 160lm 1H IP42 NP con referencia 661622de la marca LEGRAND. o similar, luminaria de emergencia LED estándar ,no permanente (NP) - 160 lúmenes, Autonomía 1 hora , LED - Batería Ni-Cd, los test de mantenimiento se realizan de forma manual. fabricadas según normas UNE-EN 60598-2-22 , LED con vida media en modo permanente 150,000h - IP 42 - IK 07 - Alimentación: 230 V ± 10 % - 50/60 Hz. Clase II - Fuente conmutada de bajo consumo en modelos P/NP - Led verde testigo de carga - Bornas automáticas de gran capacidad 2x2,5mm2 - Bornas de telemando para puesta en reposo - Instalación en superficie, empotrada, banderola o suspensión - Difusor opal - Completamente reciclables al final de su vida útil.incluso p.p. de línea con cable de cobre de 1,5 mm² de sección nominal, empotrado y aislado con tubo de PVC flexible reforzado (categoría 3321) D 20 mm, caja de derivación empotrada, pequeño material y ayudas de albañilería. Totalmente equipada, incluso instalación y conexionado, según REBT-02.

| Código | Ud | Descripción | Rendimiento | Precio | Importe |
|---|---|---|---|---|---|
| M01B0070 | h | Oficial electricista | 0.15 | 14 | 2.10 |
| M01B0080 | h | Ayudante electricista | 0.15 | 13 | 1.95 |
| EXT3 | ud | Luminaria de emergencia URAONE 160LM 1H IP42 NP (material; 04/05/2016) | 1 | 24 | 24.00 |
| E22FD0020 | ud | Caja deriv 90x90 mm empotr protec normal | 2 | 1.02 | 2.04 |
| F20 | m | Tubo flexible corrug D 20 mm categ 2221-3321-3322 | 2 | 0.12 | 0.24 |
| E22IA0020 | m | Conductor cobre 750 V ESO7Z1-k(AS), unipolar 1,5 mm² | 2 | 0.12 | 0.24 |
| A07B0010 | m | Apertura y sellado de rozas en fábricas de bloques de hormigón | 1.5 | 2.95 | 4.43 |
| %0.03 | % | Costes indirectos | 3 % | 35.00 | 1.05 |
|  |  | Total |  |  | 36.05 |

**ALEMER3.1** ud Lumin. emergencia, URAONE 350LM 1H IP42 NP de Legrand o similar (03/07/2012)
93 ud × 39.14 = 3640.02
LUMINARIA EMERGENCIA URAONE 160lm 1H IP42 NP con referencia 661622de la marca LEGRAND. o similar, luminaria de emergencia LED estándar ,no permanente (NP) - 160 lúmenes, Autonomía 1 hora , LED - Batería Ni-Cd, los test de mantenimiento se realizan de forma manual. fabricadas según normas UNE-EN 60598-2-22 , LED con vida media en modo permanente 150,000h - IP 42 - IK 07 - Alimentación: 230 V ± 10 % - 50/60 Hz. Clase II - Fuente conmutada de bajo consumo en modelos P/NP - Led verde testigo de carga - Bornas automáticas de gran capacidad 2x2,5mm2 - Bornas de telemando para puesta en reposo - Instalación en superficie, empotrada, banderola o suspensión - Difusor opal - Completamente reciclables al final de su vida útil.incluso p.p. de línea con cable de cobre de 1,5 mm² de sección nominal, empotrado y aislado con tubo de PVC flexible reforzado (categoría 3321) D 20 mm, caja de derivación empotrada, pequeño material y ayudas de albañilería. Totalmente equipada, incluso instalación y conexionado, según REBT-02.

| Código | Ud | Descripción | Rendimiento | Precio | Importe |
|---|---|---|---|---|---|
| M01B0070 | h | Oficial electricista | 0.15 | 14 | 2.10 |
| M01B0080 | h | Ayudante electricista | 0.15 | 13 | 1.95 |
| EXT3.1 | ud | Luminaria de emergencia URAONE 350LM 1H IP42 NP (material; 04/05/2016) | 1 | 27 | 27.00 |
| E22FD0020 | ud | Caja deriv 90x90 mm empotr protec normal | 2 | 1.02 | 2.04 |
| F20 | m | Tubo flexible corrug D 20 mm categ 2221-3321-3322 | 2 | 0.12 | 0.24 |
| E22IA0020 | m | Conductor cobre 750 V ESO7Z1-k(AS), unipolar 1,5 mm² | 2 | 0.12 | 0.24 |
| A07B0010 | m | Apertura y sellado de rozas en fábricas de bloques de hormigón | 1.5 | 2.95 | 4.43 |
| %0.03 | % | Costes indirectos | 3 % | 38.00 | 1.14 |
|  |  | Total |  |  | 39.14 |

**ALEMER4** ud Lumin. emergencia, estanca B65LED 100LM 1H IP65 P/NP de Legrand o similar (03/07/2012)
19 ud × 32.96 = 626.24
LUMINARIA EMERGENCIA estanca, B65LED 100LM 1H IP65 P/NPcon referencia 661431 de la marca LEGRAND. o similar, Fabricadas según normas de obligado cumplimiento: UNE EN 60 598-2-22, luminarias no permanentes LEDs de alta potencia con distribución de luz optimizada LEDS con vida media de 150.000 h IP42, IK07 Clase II O Alimentación: 230 V ± 10 % 50/60 Hz, fuente conmutada de bajo consumo en modelos P/NP, Baterías Ni-Cd o Ni-MH, Tiempo de carga: 24 horas,Autonomía: 1 hora 1 Led verde testigo de carga. Cuando el led se apaga indica:
Ausencia de tensión
Las baterías no cargan Conexión por bornas automáticas de capacidad 2 x 2,5 mm2 , tanto para alimentación como telemando.
Bornas del telemando protegidas para evitar errores en la conexión Utilizar telemando para:
Puesta en reposo
Test de prueba de funcionamiento con tensión de red
Borna triple que permite apagar y encender la parte permanente
Difusor opal
Material de la envolvente autoextinguible
Completamente reciclable al final de su vida útil
Instalación en superficie, empotrada, banderola o supensión con p.p. de línea con cable de cobre de 1,5 mm² de sección nominal, empotrado y aislado con tubo de PVC flexible reforzado (categoría 3321) D 20 mm, , pequeño material y ayudas de albañilería. Totalmente equipada, incluso instalación y conexionado, según REBT-02.

| Código | Ud | Descripción | Rendimiento | Precio | Importe |
|---|---|---|---|---|---|
| M01B0070 | h | Oficial electricista | 0.15 | 14 | 2.10 |
| M01B0080 | h | Ayudante electricista | 0.15 | 13 | 1.95 |
| EXT5 | ud | Luminaria de emergencia B65LED 100LM 1H IP65 P/NP (material; 04/05/2016) | 1 | 21 | 21.00 |
| E22FD0020 | ud | Caja deriv 90x90 mm empotr protec normal | 2 | 1.02 | 2.04 |
| F20 | m | Tubo flexible corrug D 20 mm categ 2221-3321-3322 | 2 | 0.12 | 0.24 |
| E22IA0020 | m | Conductor cobre 750 V ESO7Z1-k(AS), unipolar 1,5 mm² | 2 | 0.12 | 0.24 |
| A07B0010 | m | Apertura y sellado de rozas en fábricas de bloques de hormigón | 1.5 | 2.95 | 4.43 |
| %0.03 | % | Costes indirectos | 3 % | 32.00 | 0.96 |
|  |  | Total |  |  | 32.96 |

**ALEMER5** ud Lumin. emergencia, estanca B66 LED 450LM 1H IP66 P/NP de Legrand o similar (03/07/2012)
21 ud × 110.57 = 2321.97
. LUMINARIA EMERGENCIA estanca, B66 LED 450LM 1H IP66 P/NPcon referencia 661545 de la marca LEGRAND. o similar, Fabricadas según normas de obligado cumplimiento: UNE-EN 60598-2-22 y UNE 20392. Producto certificado por AENOR con marca . Luminarias no permanentes y permanentes. Flujo de 120 lúmenes para todas las luminarias en modo permanente. Leds con vida media en modo permanente 100.000 h. Lámparas LED IP 66, IK 08. Clase II 0. Aptas para ser montadas sobre superficies inflamables. Alimentación: 230 V ± 10%. Fuente conmutada de bajo consumo. Baterías de Ni-MH y Ni-Cd. Tiempo de carga: 24 horas. Autonomía: 1 y 2 horas. 1 led verde testigo de carga. Cuando el led se apaga indica:
Ausencia de tensión.
Las baterías no cargan.
Conexión por bornas automáticas de gran capacidad para 2 cables de 2,5 mm2 , tanto para alimentación como telemando.
Bornas de telemando protegidas para evitar errores en la conexión.
Utilizar telemando (ref. 0039 00) para:
Puesta en reposo.
Test de prueba de funcionamiento con tensión de red.
Difusor transparente.
Material de la envolvente a Instalación en superficie, empotrada, banderola o supensión con p.p. de línea con cable de cobre de 1,5 mm² de sección nominal, empotrado y aislado con tubo de PVC flexible reforzado (categoría 3321) D 20 mm, , pequeño material y ayudas de albañilería. Totalmente equipada, incluso instalación y conexionado, según REBT-02.

| Código | Ud | Descripción | Rendimiento | Precio | Importe |
|---|---|---|---|---|---|
| M01B0070 | h | Oficial electricista | 0.2 | 14 | 2.80 |
| M01B0080 | h | Ayudante electricista | 0.2 | 13 | 2.60 |
| EXT6 | ud | Luminaria de emergencia B66 LED 450LM 1H IP66 P/NP (material; 04/05/2016) | 1 | 95 | 95.00 |
| E22FD0020 | ud | Caja deriv 90x90 mm empotr protec normal | 2 | 1.02 | 2.04 |
| F20 | m | Tubo flexible corrug D 20 mm categ 2221-3321-3322 | 2 | 0.12 | 0.24 |
| E22IA0020 | m | Conductor cobre 750 V ESO7Z1-k(AS), unipolar 1,5 mm² | 2 | 0.12 | 0.24 |
| A07B0010 | m | Apertura y sellado de rozas en fábricas de bloques de hormigón | 1.5 | 2.95 | 4.43 |
| %0.03 | % | Costes indirectos | 3 % | 107.35 | 3.22 |
|  |  | Total |  |  | 110.57 |

**ALEMER6** ud Lumin. emergencia, PROYECTOR LEDS 900LM 1H NP de Legrand o similar (03/07/2012)
4 ud × 269.88 = 1079.52
. LUMINARIA EMERGENCIA tipo PROYECTOR LEDS 900LM 1H NP con referencia 661451de la marca LEGRAND. o similar, Proyector LED 900lm 1h NP. Proyector autónomo 2 focos - 900 lúmenes 2 lámparas LED Autonomía 1 hora - IP66. Proyectores autónomos - Fabricados según normas de obligado cumplimiento UNE-EN 60598-2-22 - Alimentacion: 230V~, +6%, -10%, 50/60Hz - IK07 - Color gris - Fuente conmutada de bajo consumo - Batería de Ni-Cd de alta temperatura - Puesta en reposo mediante telemando - Bornas de gran capacidad: 2x 2,5mm2 - Indicador de carga de LED de alta luminosidad, visible desde el suelo incluso en instalaciones a gran altura . Material de la envolvente a Instalación en superficie, empotrada, banderola o supensión con p.p. de línea con cable de cobre de 1,5 mm² de sección nominal, empotrado y aislado con tubo de PVC flexible reforzado (categoría 3321) D 20 mm, , pequeño material y ayudas de albañilería. Totalmente equipada, incluso instalación y conexionado, según REBT-02.

| Código | Ud | Descripción | Rendimiento | Precio | Importe |
|---|---|---|---|---|---|
| M01B0070 | h | Oficial electricista | 0.2 | 14 | 2.80 |
| M01B0080 | h | Ayudante electricista | 0.2 | 13 | 2.60 |
| EXT7 | ud | Luminaria de emergencia PROYECTOR LEDS 900LM 1H NP (material; 04/05/2016) | 1 | 250 | 250.00 |
| F20 | m | Tubo flexible corrug D 20 mm categ 2221-3321-3322 | 3 | 0.12 | 0.36 |
| E22IA0020 | m | Conductor cobre 750 V ESO7Z1-k(AS), unipolar 1,5 mm² | 3 | 0.12 | 0.36 |
| A07B0010 | m | Apertura y sellado de rozas en fábricas de bloques de hormigón | 2 | 2.95 | 5.90 |
| %0.03 | % | Costes indirectos | 3 % | 262.02 | 7.86 |
|  |  | Total |  |  | 269.88 |

### C13.7 INFORMÁTICA
Importe: 2838.61

#### C13.7.1 CABLEADOS PARA DATOS
Importe: 2838.61

**D18OA0020** m Cableado STP CAT6 LSH para red de informática
1 m × 1646.97 = 1646.97
Bobina de 500 metros de cableado para red de informática, constituído por cable estructurado SPT (apantallado), categoría 6, instalado en canalización (sólo cableado), incluso conexionado.

| Código | Ud | Descripción | Rendimiento | Precio | Importe |
|---|---|---|---|---|---|
| M01B0070 | h | Oficial electricista | 12 | 14 | 168.00 |
| M01B0080 | h | Ayudante electricista | 12 | 13 | 156.00 |
| E19CA0020 | ud | Bobina 500 , CABLE STP CAT6 LSZH (material; 04/05/2016) | 1 | 1275 | 1275.00 |
| %0.03 | % | Costes indirectos | 3 % | 1599.00 | 47.97 |
|  |  | Total |  |  | 1646.97 |

**D18OA0020-2** ud Latiguillo UTP CAT6 1 m
14 ud × 10.92 = 152.88
Latiguillo UTP para red de informática, (apantallado), categoría 6, 250 ohm, de la casa Legrand o similar, instalado incluso conexionado.

| Código | Ud | Descripción | Rendimiento | Precio | Importe |
|---|---|---|---|---|---|
| M01B0070 | h | Oficial electricista | 0.1 | 14 | 1.40 |
| M01B0080 | h | Ayudante electricista | 0.1 | 13 | 1.30 |
| LAT | ud | Latiguillo UTP CAT 6 1m (material; 04/05/2016) | 1 | 7.9 | 7.90 |
| %0.03 | % | Costes indirectos | 3 % | 10.60 | 0.32 |
|  |  | Total |  |  | 10.92 |

**D18OA0020-3** ud Rack 7 puestos Legrand o similar
1 ud × 655.08 = 655.08
Armario rack mural VDI 19" fijo 6U, 6x4, de la casa Legrand o similar, con las siguientes características:
Tratamiento: desengrasado y pintura fosfórica anti-óxido.
Grado de Protección: IP20.
Capacidad de carga: 60 Kg.
Grosor de acero: Carriles 2.0 mm. ángulos 1,5 mm, resto 1,2mm.
Material: Acero SPCC laminado.
Color: Negro RAL 9004, acabado liso.?
ARMARIO MURAL 6U Ancho 600mm. x Fondo 600mm. 1F-V-2L? 201000 / WH6406?
Cumple con las normativas CE y medioambientales ?RoHS.?
Accesorios
VDI BANDEJA FIJA 19" PROF 115VDI
VENTILADOR 230V PREMIUM
LCS2 PANEL19" 24RJ CAT6 UTP A
instalado incluso conexionado.

| Código | Ud | Descripción | Rendimiento | Precio | Importe |
|---|---|---|---|---|---|
| M01B0070 | h | Oficial electricista | 1 | 14 | 14.00 |
| M01B0080 | h | Ayudante electricista | 1 | 13 | 13.00 |
| LAT2 | ud | ARM VDI 19" PREM FIJO 6U 6X4 (material; 04/05/2016) | 1 | 304 | 304.00 |
| LAT3 | ud | VDI BANDEJA FIJA 19" PROF 115 (material; 04/05/2016) | 1 | 40 | 40.00 |
| LAT4 | ud | VDI VENTILADOR 230V PREMIUM (material; 04/05/2016) | 1 | 105 | 105.00 |
| LAT5 | ud | LCS2 PANEL19" 24RJ CAT6 UTP A (material; 04/05/2016) | 1 | 160 | 160.00 |
| %0.03 | % | Costes indirectos | 3 % | 636.00 | 19.08 |
|  |  | Total |  |  | 655.08 |

**D18OA0020-4** ud BLOC SWITCH ETH. 100M CU
1 ud × 290.46 = 290.46
Switch mixto de 24 puertos 10/100 Mbps. 2 puertos combo gigabit RJ45 / SPF mini Gbic. Todos los puertos RJ45 son auto MDI/MDI-X. Su combinación de puertos le permite adaptarse a todo tipo de instalaciones, a la vez de ser idóneo para evitar cuellos de botella entre la red y el servidor. Este Switch incorpora funciones de gestión, tales como: VLAN, TAG VLAN, Bandwith control, Port Security, Broadcast storm control, Port mirror, Port Trunking, gestión MAC y gestión de prioridades.de la casa Legrand o similar, instalado incluso conexionado.

| Código | Ud | Descripción | Rendimiento | Precio | Importe |
|---|---|---|---|---|---|
| M01B0070 | h | Oficial electricista | 1 | 14 | 14.00 |
| M01B0080 | h | Ayudante electricista | 1 | 13 | 13.00 |
| LAT6 | ud | BLOC SWITCH ETH. 100M CU (material; 04/05/2016) | 1 | 255 | 255.00 |
| %0.03 | % | Costes indirectos | 3 % | 282.00 | 8.46 |
|  |  | Total |  |  | 290.46 |

**D18OA0020-5** ud VDI BLOQUE ALIM 6X 2P+T
1 ud × 93.22 = 93.22
Bloque alimentación 2P+T, 3x2P+T10/16A, de la casa Legrand o similar, instalado incluso conexionado.

| Código | Ud | Descripción | Rendimiento | Precio | Importe |
|---|---|---|---|---|---|
| M01B0070 | h | Oficial electricista | 0.5 | 14 | 7.00 |
| M01B0080 | h | Ayudante electricista | 0.5 | 13 | 6.50 |
| LAT7 | ud | VDI BLOQUE ALIM 6X 2P+T (material; 04/05/2016) | 1 | 77 | 77.00 |
| %0.03 | % | Costes indirectos | 3 % | 90.50 | 2.72 |
|  |  | Total |  |  | 93.22 |

### C13.8 CANALES, BANDEJAS... PARA B.T. Y TELECOMUNICACIONES
Importe: 801

**D18P0410** m Bandeja PVC-M1 RoHS, lisa/perforada, 60x100 mm, serie 66, Unex,
45 m × 17.8 = 801.00
Bandeja de PVC-M1 RoHS, lisa o perforada, de 60x100 mm para distribución de líneas eléctricas de B.T. y de telecomunicaciones, serie 66, Unex o equivalente, de color gris ral 7030, sin separadores, con cubierta, montada en huecos de construccion, s/RBT e ICT.

| Código | Ud | Descripción | Rendimiento | Precio | Importe |
|---|---|---|---|---|---|
| M01B0070 | h | Oficial electricista | 0.135 | 14 | 1.89 |
| M01B0080 | h | Ayudante electricista | 0.068 | 13 | 0.88 |
| E22CBA0030 | m | Bandeja PVC-M1 RoHS, lisa/perfor 60x100 mm i/cub serie 66 Unex (material) | 1 | 14.51 | 14.51 |
| %0.03 | % | Costes indirectos | 3 % | 17.28 | 0.52 |
|  |  | Total |  |  | 17.8 |

| Medición | Uds. | Parcial |
|---|---|---|
| Cancha | 45 | 45.00 |
| Total |  | 45 |

### C13.9 Grupo electrógeno
Importe: 7540.83

**IER010** ud Grupo electrógeno de emergencia 50 kVAs FG-Wilson o similar
1 ud × 6394.24 = 6394.24
Suministro e instalación de grupo electrógeno fijo sobre bancada trifásico de la casa "FG-Wilson" modelo F50-1, o similar, de 49,8 kVAs en emergencia y 44,6 kVAs en continua, 50 Hz, 1500rpm. Arranque automático por fallo de red con panel de control, modelo 10 DCP, interruptor automático magnetotérmico de 4 polos (80A), batería y cargador. Ejecución abierto y alternador FG Wilson, Incluso accesorios necesarios para su correcta instalación. Totalmente montado, conexionado y puesto en marcha por la empresa instaladora para la comprobación de su correcto funcionamiento.

| Código | Ud | Descripción | Rendimiento | Precio | Importe |
|---|---|---|---|---|---|
| M01B0070 | h | Oficial electricista | 4 | 14 | 56.00 |
| M01B0080 | h | Ayudante electricista | 4 | 13 | 52.00 |
| mt35geg010ajb | ud | Grupo electrógeno fijo trifásico, diesel, de 49,6 kVA de potenci (material; 04/05/2016) | 1 | 6100 | 6100.00 |
| %0.03 | % | Costes indirectos | 3 % | 6208.00 | 186.24 |
|  |  | Total |  |  | 6394.24 |

**2.11.05** ud Chimenea DINAK Acero Inox. Ø80int-155ext-GE-37
1 ud × 1146.59 = 1146.59
CHIMENEA MODULAR DOBLE PARED MARCA “DINAK” TIPO GE-37 DE 80 MM. DIAM. INTERIOR Y 155 MM DIAM. EXTERIOR CONSTRUIDA EN DOS CILINDROS CONCENTRICOS DE ACERO INOXIDABLE AISI-304, CON AISLAMIENTO INTERIOR DE LANA DE ROCA DE 37,5 MM. DE ESPESOR, DISEÑADA SEGÚN CRITERIOS DE LA NORMA ISO 9001:2000 Y TENIENDO EN CUENTA LA NORMA EUROPEA 1856-1 CON CERTIFICADO DE HOMOLOGACION CHM-0001 DEL MINISTERIO DE INDUSTRIA Y ENERGIA incluidas abrazaderas y anclajes, incluido transporte y mano de obra, totalmente instalado y probado.
7 UD. MODULO RECTO DE 960 MM…………………..
2 UD. CODOS DE 45º……………………………………
1 UD. TERMINAL ANTILLUVIA TIPO PICO PATO......
1 UD. ACOPLAMIENTO SALIDA GRUPO…………….
10 UD. ABRAZADERAS DE UNION…………………….
3 UD. ANCLAJE INTERMEDIO…………………………

| Código | Ud | Descripción | Rendimiento | Precio | Importe |
|---|---|---|---|---|---|
| M02B0070 | h | Oficial montador conductos (mano de obra; 04/05/2016) | 0.098 | 14 | 1.37 |
| M05B0080 | h | Ayudante montador conductos (mano de obra; 04/05/2016) | 0.049 | 13 | 0.64 |
| CHI01 | ud | Módulo recto de 960 mm GE-37 (material; 04/05/2016) | 7 | 75.64 | 529.48 |
| CHI02 | ud | Codo 45º GE-37 (material; 04/05/2016) | 2 | 59.06 | 118.12 |
| CHI03 | ud | Terminal antilluvia tipo Pico Pato GE-37 (material; 04/05/2016) | 1 | 152.96 | 152.96 |
| CHI04 | ud | Acoplamiento salida grupo GE-37 (material; 04/05/2016) | 1 | 66.41 | 66.41 |
| CHI05 | ud | Abrazaderas de unión GE-37 (material; 04/05/2016) | 10 | 7.06 | 70.60 |
| CHI06 | ud | Anclaje intermedio GE-37 (material; 04/05/2016) | 3 | 57.87 | 173.61 |
| %0.03 | % | Costes indirectos | 3 % | 1113.19 | 33.40 |
|  |  | Total |  |  | 1146.59 |

## CAP 14 PREINSTALACIÓN CCTV y CONTROL PUERTAS (03/07/2012)
Importe: 2390.63

**PA.CP** u Entubado con tubo forroplas empotrado de 25mm para cableado de control de puertas (03/07/2012)
1 u × 1621.22 = 1621.22
Entubado con tubo forroplas empotrado de 25mm para cableado de control de puertas de evacuación en caso de incendio. Conectadas a la central de alarmas. Incluso parte proporcional de cajas de registro, accesorios, ayudas de albañilería y todo lo necesario para su instalación. Completamente terminado.

| Código | Ud | Descripción | Rendimiento | Precio | Importe |
|---|---|---|---|---|---|
| TUB-2 | m | Tubo de PVC de ø25 mm. tipo flexible | 300 | 5.14 | 1542.00 |
| SIN.INT | u | Sirena interior (04/05/2016) | 1 | 32 | 32.00 |
| %0.03 | % | Costes indirectos | 3 % | 1574.00 | 47.22 |
|  |  | Total |  |  | 1621.22 |

**PA.CCTV** u Entubado con tubo de PVC rígido sobrepuesto M-25
1 u × 769.41 = 769.41
Entubado con tubo rígido de PVC de 20 mm (M20) para cableado de circuito cerrado de televisión (CCTV). Conectadas a la central de grabación. Incluso parte proporcional de cajas de registro, accesorios, ayudas de albañilería y todo lo necesario para su instalación. Completamente terminado.

| Código | Ud | Descripción | Rendimiento | Precio | Importe |
|---|---|---|---|---|---|
| M01B0070 | h | Oficial electricista | 16 | 14 | 224.00 |
| M01B0080 | h | Ayudante electricista | 16 | 13 | 208.00 |
| R20 | m | Tubo PVC rígido D 20mm G.P. 7 | 750 | 0.42 | 315.00 |
| %0.03 | % | Costes indirectos | 3 % | 747.00 | 22.41 |
|  |  | Total |  |  | 769.41 |

## CAP 15 VENTILACIÓN
Importe: 16344.5

### C15.1 Extacción Cuarto 1. Planta Sótano
Importe: 340.07

**2.0003** ml Conducto de chapa Ø100mm
12 ml × 5.37 = 64.44
ml. de conducto circular de distribución de aire construido a base de chapa de acero galvanizado, de 100 mm de diámetro y 0,5 mm de espesor, incluso p.p. de accesorios y elementos de soportaje con abrazaderas de acero y varilla roscada.

| Código | Ud | Descripción | Rendimiento | Precio | Importe |
|---|---|---|---|---|---|
| M02B0070 | h | Oficial montador conductos | 0.098 | 14 | 1.37 |
| M05B0080 | h | Ayudante montador conductos | 0.049 | 13 | 0.64 |
| mt20cvg020faf3 | ml | Tubo de chapa de acero galvanizado de pared simple helicoidal, de 100 mm de diámetro y 0,5 mm de espesor, suministrado en tramos (04/05/2016) | 1 | 3 | 3.00 |
| mt20cvg420a | ud | Material auxiliar para montaje y sujeción a la obra de los conductos de chapa de acero galvanizado Ø100 (04/05/2016) | 1 | 0.2 | 0.20 |
| %0.03 | % | Costes indirectos | 3 % | 5.21 | 0.16 |
|  |  | Total |  |  | 5.37 |

**2.0011-10** ml Codo de chapa Ø 100mm
2 ml × 11.55 = 23.10
Codo circular de Ø100(90º,60º,45º,30º) para conducto circular de distribución de aire construido a base de chapa de acero galvanizado, de 400 mm de diámetro y 0,6 mm de espesor, incluso p.p. de accesorios y elementos de soportaje con abrazaderas de acero y varilla roscada.

| Código | Ud | Descripción | Rendimiento | Precio | Importe |
|---|---|---|---|---|---|
| M02B0070 | h | Oficial montador conductos | 0.098 | 14 | 1.37 |
| M05B0080 | h | Ayudante montador conductos | 0.049 | 13 | 0.64 |
| mt20cvg420a | ud | Material auxiliar para montaje y sujeción a la obra de los conductos de chapa de acero galvanizado Ø100 | 1 | 0.2 | 0.20 |
| mt20cvg020aafcod6 | ud | Codo de chapa de acero galvanizado de Ø 100 (04/05/2016) | 1 | 9 | 9.00 |
| %0.03 | % | Costes indirectos | 3 % | 11.21 | 0.34 |
|  |  | Total |  |  | 11.55 |

**2.0011-16** ml Té a 90º de chapa Ø100mm
1 ml × 9.23 = 9.23
Té circular de Ø100 a 90º para onducto circular de distribución de aire construido a base de chapa de acero galvanizado, de 400 mm de diámetro y 0,6 mm de espesor, incluso p.p. de accesorios y elementos de soportaje con abrazaderas de acero y varilla roscada

| Código | Ud | Descripción | Rendimiento | Precio | Importe |
|---|---|---|---|---|---|
| M02B0070 | h | Oficial montador conductos | 0.098 | 14 | 1.37 |
| M05B0080 | h | Ayudante montador conductos | 0.049 | 13 | 0.64 |
| mt20cvg020aafte6 | ud | Té a 90º de chapa de acero galvanizado de Ø 100 (04/05/2016) | 1 | 6.75 | 6.75 |
| mt20cvg420a | ud | Material auxiliar para montaje y sujeción a la obra de los conductos de chapa de acero galvanizado Ø100 | 1 | 0.2 | 0.20 |
| %0.03 | % | Costes indirectos | 3 % | 8.96 | 0.27 |
|  |  | Total |  |  | 9.23 |

**2.0011-17** ml Sombrerete contra la lluvia de chapa galvanizada Ø100
1 ml × 29.98 = 29.98
Sombrerete contra la lluvia de chapa galvanizada, para conducto de salida de 100 mm de diámetro exterior en cubierta inclinada con cobertura de pizarra, acabado liso, con malla de protección contra la entrada de hojas y pájaros, babero de plomo y cuello de conexión a conducto para ventilación, totalmente colocado.

| Código | Ud | Descripción | Rendimiento | Precio | Importe |
|---|---|---|---|---|---|
| M02B0070 | h | Oficial montador conductos | 0.098 | 14 | 1.37 |
| M05B0080 | h | Ayudante montador conductos | 0.049 | 13 | 0.64 |
| mt20cvg020sombre | ud | Sombrerete contra la lluvia de chapa galvanizada, para conducto de salida de 100 mm de diámetro exterior en cubierta inclinada c (04/05/2016) | 1 | 27.1 | 27.10 |
| %0.03 | % | Costes indirectos | 3 % | 29.11 | 0.87 |
|  |  | Total |  |  | 29.98 |

**2.0007** ud RH+O 200x100mm
2 ud × 13.44 = 26.88
Ud. rejilla de retorno de lamas horizontales fijas a 45º, construida en aluminio anodizado, incluso compuerta de regulación de caudal y marco de montaje, de la marca AIRFLOW o similar, modelo RH+O de 200x100 mm.

| Código | Ud | Descripción | Rendimiento | Precio | Importe |
|---|---|---|---|---|---|
| M02B0070 | h | Oficial montador conductos | 0.15 | 14 | 2.10 |
| M05B0080 | h | Ayudante montador conductos | 0.15 | 13 | 1.95 |
| mt20sva150a-3 |  | Rejilla RH+O 200x100 aluminio o similar (04/05/2016) | 1 | 9 | 9.00 |
| %0.03 | % | Costes indirectos | 3 % | 13.05 | 0.39 |
|  |  | Total |  |  | 13.44 |

**VE1** ud Extractor en línea Sodeca SV-125/H o similar
1 ud × 137.51 = 137.51
Extractor en línea Sodeca SV-125/H o similar, para conductos, con bajo nivel sonoro montado dentro de envolvente acústica con las siguuientes características:
Qmáx=369,09 m³/h
Velocidad: 2220 rpm
Peso aprox. 5,20 kg
Pemáx: 140W
Frecuencia: 50Hz
Fases:1
Ventilador:
- Envolvente acústica recubierta de material fonoabsorbente
- Turbina con álabes a reacción, excepto modelos 125-150-200, con turbina multipala
- Bridas normalizadas en aspiración e impulsión, para facilitar la instalación en conductos
- Se suministran con 4 pies de soporte que facilitan su montaje
- Dirección aire sentido lineal
Motor:
- Motores de rotor exterior, con protector térmico incorporado, clase F, con rodamientos a
bolas, protección IP54
- Monofásicos 230V 50Hz/60Hz regulables.
- Modelos 125, 150 y 200 monofásicos 230V 50Hz.
- Temperatura máxima del aire a transportar: + 50ºC
Acabado:
- Anticorrosivo en resina de poliéster polimerizada a 190 ºC, previo desengrase con
tratamiento nanotecnológico libre de fosfatos.
Totalmente instalado, conectado y funcionando, con pp de accesorios y suspensión y MO.

| Código | Ud | Descripción | Rendimiento | Precio | Importe |
|---|---|---|---|---|---|
| M02B0070 | h | Oficial montador conductos | 1 | 14 | 14.00 |
| M05B0080 | h | Ayudante montador conductos | 1 | 13 | 13.00 |
| M01B0070 | h | Oficial electricista | 0.25 | 14 | 3.50 |
| V2 |  | Extractor Sodeca SV-125/H (04/05/2016) | 1 | 103 | 103.00 |
| %0.03 | % | Costes indirectos | 3 % | 133.50 | 4.01 |
|  |  | Total |  |  | 137.51 |

**CC1** ud Compuerta cortafuegos Ø100 de la casa Koolair modelo CRC-M o similar
1 ud × 48.93 = 48.93
Compuerta cortafuegos Ø100 de la casa Koolair modelo CRC-M o similar, Con mando manual. Con goma de cierre en compuerta para equilibrados manuales de conducto. Con pomo en mando cierre. Fabricado en chapa de acero galvanizado, con p.p. de accesorios, totalmente instalada, conectada y funcionando.

| Código | Ud | Descripción | Rendimiento | Precio | Importe |
|---|---|---|---|---|---|
| M02B0070 | h | Oficial montador conductos | 0.5 | 14 | 7.00 |
| M05B0080 | h | Ayudante montador conductos | 0.5 | 13 | 6.50 |
| V1 |  | CC Ø100 Koolair CRC-M (04/05/2016) | 1 | 34 | 34.00 |
| %0.03 | % | Costes indirectos | 3 % | 47.50 | 1.43 |
|  |  | Total |  |  | 48.93 |

### C15.1.1 Extacción Bombeo Fecales. Planta Sótano
Importe: 340.07

**2.0003** ml Conducto de chapa Ø100mm
12 ml × 5.37 = 64.44

**2.0011-10** ml Codo de chapa Ø 100mm
2 ml × 11.55 = 23.10

**2.0011-16** ml Té a 90º de chapa Ø100mm
1 ml × 9.23 = 9.23

**2.0011-17** ml Sombrerete contra la lluvia de chapa galvanizada Ø100
1 ml × 29.98 = 29.98

**2.0007** ud RH+O 200x100mm
2 ud × 13.44 = 26.88

**VE1** ud Extractor en línea Sodeca SV-125/H o similar
1 ud × 137.51 = 137.51

**CC1** ud Compuerta cortafuegos Ø100 de la casa Koolair modelo CRC-M o similar
1 ud × 48.93 = 48.93

### C15.2 Extracción Almacén. Planta Sótano
Importe: 543.48

**2.0006** ml Conducto de chapa Ø200mm
16 ml × 13.8 = 220.80
ml. de conducto circular de distribución de aire construido a base de chapa de acero galvanizado, de 200 mm de diámetro y 0,5 mm de espesor, incluso p.p. de accesorios y elementos de soportaje con abrazaderas de acero y varilla roscada.

| Código | Ud | Descripción | Rendimiento | Precio | Importe |
|---|---|---|---|---|---|
| M02B0070 | h | Oficial montador conductos | 0.248 | 14 | 3.47 |
| M05B0080 | h | Ayudante montador conductos | 0.124 | 13 | 1.61 |
| mt20cvg020faf | ml | Tubo de chapa de acero galvanizado de pared simple helicoidal, de 200 mm de diámetro y 0,5 mm de espesor, suministrado en tramos (04/05/2016) | 1 | 8 | 8.00 |
| mt20cvg420h3 | ud | Material auxiliar para montaje y sujeción a la obra de los conductos de chapa de acero galvanizado Ø200 (04/05/2016) | 1 | 0.32 | 0.32 |
| %0.03 | % | Costes indirectos | 3 % | 13.40 | 0.40 |
|  |  | Total |  |  | 13.8 |

**2.0011-9** ml Codo de chapa Ø 200mm
1 ml × 21.01 = 21.01
Codo circular de Ø200(90º,60º,45º,30º) para conducto circular de distribución de aire construido a base de chapa de acero galvanizado, de 400 mm de diámetro y 0,6 mm de espesor, incluso p.p. de accesorios y elementos de soportaje con abrazaderas de acero y varilla roscada.

| Código | Ud | Descripción | Rendimiento | Precio | Importe |
|---|---|---|---|---|---|
| M02B0070 | h | Oficial montador conductos | 0.248 | 14 | 3.47 |
| M05B0080 | h | Ayudante montador conductos | 0.124 | 13 | 1.61 |
| mt20cvg420h3 | ud | Material auxiliar para montaje y sujeción a la obra de los conductos de chapa de acero galvanizado Ø200 | 1 | 0.32 | 0.32 |
| mt20cvg020aafcod5 | ud | Codo de chapa de acero galvanizado de Ø 200 (04/05/2016) | 1 | 15 | 15.00 |
| %0.03 | % | Costes indirectos | 3 % | 20.40 | 0.61 |
|  |  | Total |  |  | 21.01 |

**2.0011-19** ml Sombrerete contra la lluvia de chapa galvanizada Ø250
1 ml × 64.1 = 64.10
Sombrerete contra la lluvia de chapa galvanizada, para conducto de salida de 250 mm de diámetro exterior en cubierta inclinada con cobertura de pizarra, acabado liso, con malla de protección contra la entrada de hojas y pájaros, babero de plomo y cuello de conexión a conducto para ventilación, totalmente colocado.

| Código | Ud | Descripción | Rendimiento | Precio | Importe |
|---|---|---|---|---|---|
| M02B0070 | h | Oficial montador conductos | 0.309 | 14 | 4.33 |
| M05B0080 | h | Ayudante montador conductos | 0.154 | 13 | 2.00 |
| mt20cvg020sombre3 | ud | Sombrerete contra la lluvia de chapa galvanizada, para conducto de salida de 250 mm de diámetro exterior en cubierta inclinada c (04/05/2016) | 1 | 55.9 | 55.90 |
| %0.03 | % | Costes indirectos | 3 % | 62.23 | 1.87 |
|  |  | Total |  |  | 64.1 |

**2.0007** ud RH+O 200x100mm
3 ud × 13.44 = 40.32

**VE2** ud Extractor en línea Sodeca SV-200/H o similar
1 ud × 197.25 = 197.25
Extractor en línea Sodeca SV-200/H o similar, para conductos, con bajo nivel sonoro montado dentro de envolvente acústica con las siguuientes características:
Qmáx=881,36m³/h
Velocidad: 1240 rpm
Peso aprox. 8kg
Pemáx: 120W
Frecuencia: 50Hz
Fases:1
Ventilador:
- Envolvente acústica recubierta de material fonoabsorbente
- Turbina con álabes a reacción, excepto modelos 125-150-200, con turbina multipala
- Bridas normalizadas en aspiración e impulsión, para facilitar la instalación en conductos
- Se suministran con 4 pies de soporte que facilitan su montaje
- Dirección aire sentido lineal
Motor:
- Motores de rotor exterior, con protector térmico incorporado, clase F, con rodamientos a
bolas, protección IP54
- Monofásicos 230V 50Hz/60Hz regulables.
- Modelos 125, 150 y 200 monofásicos 230V 50Hz.
- Temperatura máxima del aire a transportar: + 50ºC
Acabado:
- Anticorrosivo en resina de poliéster polimerizada a 190 ºC, previo desengrase con
tratamiento nanotecnológico libre de fosfatos.
Totalmente instalado, conectado y funcionando, con pp de accesorios y suspensión y MO.

| Código | Ud | Descripción | Rendimiento | Precio | Importe |
|---|---|---|---|---|---|
| M02B0070 | h | Oficial montador conductos | 1 | 14 | 14.00 |
| M05B0080 | h | Ayudante montador conductos | 1 | 13 | 13.00 |
| M01B0070 | h | Oficial electricista | 0.25 | 14 | 3.50 |
| V3 |  | Extractor Sodeca SV-200/H (04/05/2016) | 1 | 161 | 161.00 |
| %0.03 | % | Costes indirectos | 3 % | 191.50 | 5.75 |
|  |  | Total |  |  | 197.25 |

**CC2** ud Compuerta cortafuegos Ø200 de la casa Koolair modelo CRC-M o similar
0 ud × 45.14 = 0.00
Compuerta cortafuegos Ø200 de la casa Koolair modelo CRC-M o similar, Con mando manual. Con goma de cierre en compuerta para equilibrados manuales de conducto. Con pomo en mando cierre. Fabricado en chapa de acero galvanizado, con p.p. de accesorios, totalmente instalada, conectada y funcionando.

| Código | Ud | Descripción | Rendimiento | Precio | Importe |
|---|---|---|---|---|---|
| M02B0070 | h | Oficial montador conductos | 0.5 | 14 | 7.00 |
| M05B0080 | h | Ayudante montador conductos | 0.5 | 13 | 6.50 |
| V4 |  | CC Ø200 Koolair CRC-M (04/05/2016) | 1 | 30.33 | 30.33 |
| %0.03 | % | Costes indirectos | 3 % | 43.83 | 1.31 |
|  |  | Total |  |  | 45.14 |

| Medición | Parcial |
|---|---|
| Subtotal | 0.00 |
| Total | 0 |

### C15.3-2 Extracción Vestuario 1. Planta Sótano
Importe: 1464.33

**2.0011** ml Conducto de chapa Ø250mm
15 ml × 17.07 = 256.05
ml. de conducto circular de distribución de aire construido a base de chapa de acero galvanizado, de 250 mm de diámetro y 0,5 mm de espesor, incluso p.p. de accesorios y elementos de soportaje con abrazaderas de acero y varilla roscada.

| Código | Ud | Descripción | Rendimiento | Precio | Importe |
|---|---|---|---|---|---|
| M02B0070 | h | Oficial montador conductos | 0.309 | 14 | 4.33 |
| M05B0080 | h | Ayudante montador conductos | 0.154 | 13 | 2.00 |
| mt20cvg020haf | ml | Tubo de chapa de acero galvanizado de pared simple helicoidal, de 250 mm de diámetro y 0,5 mm de espesor, suministrado en tramos (04/05/2016) | 1 | 9.88 | 9.88 |
| mt20cvg420h | ud | Material auxiliar para montaje y sujeción a la obra de los conductos de chapa de acero galvanizado Ø250 (04/05/2016) | 1 | 0.36 | 0.36 |
| %0.03 | % | Costes indirectos | 3 % | 16.57 | 0.50 |
|  |  | Total |  |  | 17.07 |

**2.0006** ml Conducto de chapa Ø200mm
16 ml × 13.8 = 220.80

**2.0004** ml Conducto Flexible Ø100mm
15 ml × 13.97 = 209.55
ml. de conducto circular flexible, formado por un complejo de láminas de aluminio recubriendo a un alma de acero en espiral, COMPRI-FLEX o similar, de diámetro 100 mm.

| Código | Ud | Descripción | Rendimiento | Precio | Importe |
|---|---|---|---|---|---|
| M02B0070 | h | Oficial montador conductos | 0.2 | 14 | 2.80 |
| M05B0080 | h | Ayudante montador conductos | 0.2 | 13 | 2.60 |
| mt20cvg020sfdf | ml | Tubo flexible de PVC, poliéster y cable de acero en espiral, de 100 mm de diámetro (04/05/2016) | 1 | 8 | 8.00 |
| mt20cvg420awrd | ud | Material auxiliar para montaje y sujeción a la obra de los conductos flexibles de PVC/poliéster, de 100mm de diámetro. (04/05/2016) | 1 | 0.16 | 0.16 |
| %0.03 | % | Costes indirectos | 3 % | 13.56 | 0.41 |
|  |  | Total |  |  | 13.97 |

**2.0011-8** ml Codo de chapa Ø 250mm
3 ml × 26.98 = 80.94
Codo circular de Ø250 (90º,60º,45º,30º) para onducto circular de distribución de aire construido a base de chapa de acero galvanizado, de 400 mm de diámetro y 0,6 mm de espesor, incluso p.p. de accesorios y elementos de soportaje con abrazaderas de acero y varilla roscada.

| Código | Ud | Descripción | Rendimiento | Precio | Importe |
|---|---|---|---|---|---|
| M02B0070 | h | Oficial montador conductos | 0.309 | 14 | 4.33 |
| M05B0080 | h | Ayudante montador conductos | 0.154 | 13 | 2.00 |
| mt20cvg420h | ud | Material auxiliar para montaje y sujeción a la obra de los conductos de chapa de acero galvanizado Ø250 | 1 | 0.36 | 0.36 |
| mt20cvg020aafcod4 | ud | Codo de chapa de acero galvanizado de Ø 250 (04/05/2016) | 1 | 19.5 | 19.50 |
| %0.03 | % | Costes indirectos | 3 % | 26.19 | 0.79 |
|  |  | Total |  |  | 26.98 |

**2.0011-14** ml Té a 90º de chapa Ø250mm
1 ml × 24.11 = 24.11
Té circular de Ø250 a 90º para onducto circular de distribución de aire construido a base de chapa de acero galvanizado, de 400 mm de diámetro y 0,6 mm de espesor, incluso p.p. de accesorios y elementos de soportaje con abrazaderas de acero y varilla roscada

| Código | Ud | Descripción | Rendimiento | Precio | Importe |
|---|---|---|---|---|---|
| M02B0070 | h | Oficial montador conductos | 0.309 | 14 | 4.33 |
| M05B0080 | h | Ayudante montador conductos | 0.154 | 13 | 2.00 |
| mt20cvg420h | ud | Material auxiliar para montaje y sujeción a la obra de los conductos de chapa de acero galvanizado Ø250 | 1 | 0.36 | 0.36 |
| mt20cvg020aafte4 | ud | Té a 90º de chapa de acero galvanizado de Ø 250 (04/05/2016) | 1 | 16.72 | 16.72 |
| %0.03 | % | Costes indirectos | 3 % | 23.41 | 0.70 |
|  |  | Total |  |  | 24.11 |

**2.0011-28** ml Reducción de chapa para conducto circular Ø250-200mm
2 ml × 12.65 = 25.30
Reducción de Ø250 a Ø200 de chapa de acero galvanizado para conducto circular de distribución de aire construido a base de chapa de acero galvanizado, y 0,6 mm de espesor, incluso p.p. de accesorios y elementos de soportaje con abrazaderas de acero y varilla roscada.

| Código | Ud | Descripción | Rendimiento | Precio | Importe |
|---|---|---|---|---|---|
| M02B0070 | h | Oficial montador conductos | 0.248 | 14 | 3.47 |
| M05B0080 | h | Ayudante montador conductos | 0.124 | 13 | 1.61 |
| mt20cvg420h3 | ud | Material auxiliar para montaje y sujeción a la obra de los conductos de chapa de acero galvanizado Ø200 | 1 | 0.32 | 0.32 |
| mt20cvg020reduc7 | ud | Reducción de Ø200 a Ø100 de chapa de acero galvanizado (04/05/2016) | 1 | 6.88 | 6.88 |
| %0.03 | % | Costes indirectos | 3 % | 12.28 | 0.37 |
|  |  | Total |  |  | 12.65 |

**2.0011-19** ml Sombrerete contra la lluvia de chapa galvanizada Ø250
1 ml × 64.1 = 64.10

**2.0005** ud BEC-100
10 ud × 9.53 = 95.30
Ud. boca de extracción construida en chapa de acero esmaltada en color blanco, con disco de ajuste de caudal y manguito adaptador a conducto flexible, de la marca AIRFLOW o similar, modelo BEC-100, totalmente instalada, colocada y funcionando

| Código | Ud | Descripción | Rendimiento | Precio | Importe |
|---|---|---|---|---|---|
| M02B0070 | h | Oficial montador conductos | 0.15 | 14 | 2.10 |
| M05B0080 | h | Ayudante montador conductos | 0.15 | 13 | 1.95 |
| mt20sva150a |  | Rejilla BEC-100 o similar (04/05/2016) | 1 | 5.2 | 5.20 |
| %0.03 | % | Costes indirectos | 3 % | 9.25 | 0.28 |
|  |  | Total |  |  | 9.53 |

**CC3** ud Compuerta cortafuegos Ø250 de la casa Koolair modelo CRC-M o similar
1 ud × 50.94 = 50.94
Compuerta cortafuegos Ø250 de la casa Koolair modelo CRC-M o similar, Con mando manual. Con goma de cierre en compuerta para equilibrados manuales de conducto. Con pomo en mando cierre. Fabricado en chapa de acero galvanizado, con p.p. de accesorios, totalmente instalada, conectada y funcionando.

| Código | Ud | Descripción | Rendimiento | Precio | Importe |
|---|---|---|---|---|---|
| M02B0070 | h | Oficial montador conductos | 0.5 | 14 | 7.00 |
| M05B0080 | h | Ayudante montador conductos | 0.5 | 13 | 6.50 |
| V5 |  | CC Ø250 Koolair CRC-M (04/05/2016) | 1 | 35.95 | 35.95 |
| %0.03 | % | Costes indirectos | 3 % | 49.45 | 1.48 |
|  |  | Total |  |  | 50.94 |

**VE3** ud Extractor en línea Sodeca SV-350/H o similar
1 ud × 437.24 = 437.24
Extractor en línea Sodeca SV-350/H o similar, para conductos, con bajo nivel sonoro montado dentro de envolvente acústica con las siguuientes características:
Qmáx=2867,08 m³/h
Velocidad: 1280 rpm
Peso aprox. 28,50kg
Pemáx: 220W
Frecuencia: 50Hz
Fases:1
Ventilador:
- Envolvente acústica recubierta de material fonoabsorbente
- Turbina con álabes a reacción, excepto modelos 125-150-200, con turbina multipala
- Bridas normalizadas en aspiración e impulsión, para facilitar la instalación en conductos
- Se suministran con 4 pies de soporte que facilitan su montaje
- Dirección aire sentido lineal
Motor:
- Motores de rotor exterior, con protector térmico incorporado, clase F, con rodamientos a
bolas, protección IP54
- Monofásicos 230V 50Hz/60Hz regulables.
- Modelos 125, 150 y 200 monofásicos 230V 50Hz.
- Temperatura máxima del aire a transportar: + 50ºC
Acabado:
- Anticorrosivo en resina de poliéster polimerizada a 190 ºC, previo desengrase con
tratamiento nanotecnológico libre de fosfatos.
Totalmente instalado, conectado y funcionando, con pp de accesorios y suspensión y MO.

| Código | Ud | Descripción | Rendimiento | Precio | Importe |
|---|---|---|---|---|---|
| M02B0070 | h | Oficial montador conductos | 1 | 14 | 14.00 |
| M05B0080 | h | Ayudante montador conductos | 1 | 13 | 13.00 |
| M01B0070 | h | Oficial electricista | 0.25 | 14 | 3.50 |
| V6 |  | Extractor Sodeca SV-350/H (04/05/2016) | 1 | 394 | 394.00 |
| %0.03 | % | Costes indirectos | 3 % | 424.50 | 12.74 |
|  |  | Total |  |  | 437.24 |

### C15.3 Extracción Vestuario 2. Planta Sótano
Importe: 1386.21

**2.0011** ml Conducto de chapa Ø250mm
19 ml × 17.07 = 324.33

**2.0006** ml Conducto de chapa Ø200mm
5 ml × 13.8 = 69.00

**2.0004** ml Conducto Flexible Ø100mm
18 ml × 13.97 = 251.46

**2.0011-8** ml Codo de chapa Ø 250mm
2 ml × 26.98 = 53.96

**2.0011-14** ml Té a 90º de chapa Ø250mm
1 ml × 24.11 = 24.11

**2.0011-28** ml Reducción de chapa para conducto circular Ø250-200mm
2 ml × 12.65 = 25.30

**2.0011-19** ml Sombrerete contra la lluvia de chapa galvanizada Ø250
1 ml × 64.1 = 64.10

**2.0005** ud BEC-100
9 ud × 9.53 = 85.77

**CC3** ud Compuerta cortafuegos Ø250 de la casa Koolair modelo CRC-M o similar
1 ud × 50.94 = 50.94

**VE3** ud Extractor en línea Sodeca SV-350/H o similar
1 ud × 437.24 = 437.24

### C15.3-3 Extracción Vestuarios 3-4. Planta Sótano
Importe: 2565.39

**2.0011-3** ml Conducto de chapa Ø350mm
14 ml × 25.29 = 354.06
ml. de conducto circular de distribución de aire construido a base de chapa de acero galvanizado, de 350 mm de diámetro y 0,5 mm de espesor, incluso p.p. de accesorios y elementos de soportaje con abrazaderas de acero y varilla roscada.

| Código | Ud | Descripción | Rendimiento | Precio | Importe |
|---|---|---|---|---|---|
| M02B0070 | h | Oficial montador conductos | 0.437 | 14 | 6.12 |
| M05B0080 | h | Ayudante montador conductos | 0.218 | 13 | 2.83 |
| mt20cvg020jaf | ml | Tubo de chapa de acero galvanizado de pared simple helicoidal, de 350 mm de diámetro y 0,5 mm de espesor, suministrado en tramos (04/05/2016) | 1 | 15 | 15.00 |
| mt20cvg420j | ud | Material auxiliar para montaje y sujeción a la obra de los conductos de chapa de acero galvanizado Ø350 (04/05/2016) | 1 | 0.6 | 0.60 |
| %0.03 | % | Costes indirectos | 3 % | 24.55 | 0.74 |
|  |  | Total |  |  | 25.29 |

**2.0011** ml Conducto de chapa Ø250mm
6 ml × 17.07 = 102.42

**2.0006** ml Conducto de chapa Ø200mm
22 ml × 13.8 = 303.60

**2.0011-6** ml Codo de chapa Ø 350mm
3 ml × 41.77 = 125.31
Codo circular de Ø350 (90º,60º,45º,30º) para onducto circular de distribución de aire construido a base de chapa de acero galvanizado, de 400 mm de diámetro y 0,6 mm de espesor, incluso p.p. de accesorios y elementos de soportaje con abrazaderas de acero y varilla roscada.

| Código | Ud | Descripción | Rendimiento | Precio | Importe |
|---|---|---|---|---|---|
| M02B0070 | h | Oficial montador conductos | 0.437 | 14 | 6.12 |
| M05B0080 | h | Ayudante montador conductos | 0.218 | 13 | 2.83 |
| mt20cvg420j | ud | Material auxiliar para montaje y sujeción a la obra de los conductos de chapa de acero galvanizado Ø350 | 1 | 0.6 | 0.60 |
| mt20cvg020aafcod2 | ud | Codo de chapa de acero galvanizado de Ø 350 (04/05/2016) | 1 | 31 | 31.00 |
| %0.03 | % | Costes indirectos | 3 % | 40.55 | 1.22 |
|  |  | Total |  |  | 41.77 |

**2.0011-9** ml Codo de chapa Ø 200mm
1 ml × 21.01 = 21.01

**2.0011-12** ml Té a 90º de chapa Ø350mm
2 ml × 41.77 = 83.54
Té circular de Ø350 a 90º para onducto circular de distribución de aire construido a base de chapa de acero galvanizado, de 400 mm de diámetro y 0,6 mm de espesor, incluso p.p. de accesorios y elementos de soportaje con abrazaderas de acero y varilla roscada

| Código | Ud | Descripción | Rendimiento | Precio | Importe |
|---|---|---|---|---|---|
| M02B0070 | h | Oficial montador conductos | 0.437 | 14 | 6.12 |
| M05B0080 | h | Ayudante montador conductos | 0.218 | 13 | 2.83 |
| mt20cvg020aafte2 | ud | Té a 90º de chapa de acero galvanizado de Ø 350 (04/05/2016) | 1 | 31 | 31.00 |
| mt20cvg420j | ud | Material auxiliar para montaje y sujeción a la obra de los conductos de chapa de acero galvanizado Ø350 | 1 | 0.6 | 0.60 |
| %0.03 | % | Costes indirectos | 3 % | 40.55 | 1.22 |
|  |  | Total |  |  | 41.77 |

**2.0011-14** ml Té a 90º de chapa Ø250mm
2 ml × 24.11 = 48.22

**2.0011-15** ml Té a 90º de chapa Ø200mm
1 ml × 18.85 = 18.85
Té circular de Ø200 a 90º para onducto circular de distribución de aire construido a base de chapa de acero galvanizado, de 400 mm de diámetro y 0,6 mm de espesor, incluso p.p. de accesorios y elementos de soportaje con abrazaderas de acero y varilla roscada

| Código | Ud | Descripción | Rendimiento | Precio | Importe |
|---|---|---|---|---|---|
| M02B0070 | h | Oficial montador conductos | 0.248 | 14 | 3.47 |
| M05B0080 | h | Ayudante montador conductos | 0.124 | 13 | 1.61 |
| mt20cvg020aafte5 | ud | Té a 90º de chapa de acero galvanizado de Ø 200 (04/05/2016) | 1 | 12.9 | 12.90 |
| mt20cvg420h3 | ud | Material auxiliar para montaje y sujeción a la obra de los conductos de chapa de acero galvanizado Ø200 | 1 | 0.32 | 0.32 |
| %0.03 | % | Costes indirectos | 3 % | 18.30 | 0.55 |
|  |  | Total |  |  | 18.85 |

**2.0011-27** ml Reducción de chapa para conducto circular Ø350-250mm
2 ml × 25.47 = 50.94
Reducción de Ø350 a Ø250 de chapa de acero galvanizado para conducto circular de distribución de aire construido a base de chapa de acero galvanizado, y 0,6 mm de espesor, incluso p.p. de accesorios y elementos de soportaje con abrazaderas de acero y varilla roscada.

| Código | Ud | Descripción | Rendimiento | Precio | Importe |
|---|---|---|---|---|---|
| M02B0070 | h | Oficial montador conductos | 0.437 | 14 | 6.12 |
| M05B0080 | h | Ayudante montador conductos | 0.218 | 13 | 2.83 |
| mt20cvg420j | ud | Material auxiliar para montaje y sujeción a la obra de los conductos de chapa de acero galvanizado Ø350 | 1 | 0.6 | 0.60 |
| mt20cvg020reduc3 | ud | Reducción de Ø350 a Ø250 de chapa de acero galvanizado (04/05/2016) | 1 | 15.18 | 15.18 |
| %0.03 | % | Costes indirectos | 3 % | 24.73 | 0.74 |
|  |  | Total |  |  | 25.47 |

**2.0011-26** ml Reducción de chapa para conducto circular Ø300-250mm
2 ml × 20.64 = 41.28
Reducción de Ø300 a Ø250 de chapa de acero galvanizado para conducto circular de distribución de aire construido a base de chapa de acero galvanizado, y 0,6 mm de espesor, incluso p.p. de accesorios y elementos de soportaje con abrazaderas de acero y varilla roscada.

| Código | Ud | Descripción | Rendimiento | Precio | Importe |
|---|---|---|---|---|---|
| M02B0070 | h | Oficial montador conductos | 0.37 | 14 | 5.18 |
| M05B0080 | h | Ayudante montador conductos | 0.185 | 13 | 2.41 |
| mt20cvg420j2 | ud | Material auxiliar para montaje y sujeción a la obra de los conductos de chapa de acero galvanizado Ø300 (04/05/2016) | 1 | 0.49 | 0.49 |
| mt20cvg020reduc4 | ud | Reducción de Ø300 a Ø250 de chapa de acero galvanizado (04/05/2016) | 1 | 11.96 | 11.96 |
| %0.03 | % | Costes indirectos | 3 % | 20.04 | 0.60 |
|  |  | Total |  |  | 20.64 |

**2.0011-28** ml Reducción de chapa para conducto circular Ø250-200mm
5 ml × 12.65 = 63.25

**2.0011-29** ml Reducción de chapa para conducto circular Ø200-100mm
1 ml × 15.93 = 15.93
Reducción de Ø200 a Ø100 de chapa de acero galvanizado para conducto circular de distribución de aire construido a base de chapa de acero galvanizado, y 0,6 mm de espesor, incluso p.p. de accesorios y elementos de soportaje con abrazaderas de acero y varilla roscada.

| Código | Ud | Descripción | Rendimiento | Precio | Importe |
|---|---|---|---|---|---|
| M02B0070 | h | Oficial montador conductos | 0.309 | 14 | 4.33 |
| M05B0080 | h | Ayudante montador conductos | 0.154 | 13 | 2.00 |
| mt20cvg420h | ud | Material auxiliar para montaje y sujeción a la obra de los conductos de chapa de acero galvanizado Ø250 | 1 | 0.36 | 0.36 |
| mt20cvg020reduc6 | ud | Reducción de Ø250 a Ø200 de chapa de acero galvanizado (04/05/2016) | 1 | 8.77 | 8.77 |
| %0.03 | % | Costes indirectos | 3 % | 15.46 | 0.46 |
|  |  | Total |  |  | 15.93 |

**2.0004** ml Conducto Flexible Ø100mm
40 ml × 13.97 = 558.80

**2.0011-21** ml Sombrerete contra la lluvia de chapa galvanizada Ø350
1 ml × 84.93 = 84.93
Sombrerete contra la lluvia de chapa galvanizada, para conducto de salida de 350 mm de diámetro exterior en cubierta inclinada con cobertura de pizarra, acabado liso, con malla de protección contra la entrada de hojas y pájaros, babero de plomo y cuello de conexión a conducto para ventilación, totalmente colocado.

| Código | Ud | Descripción | Rendimiento | Precio | Importe |
|---|---|---|---|---|---|
| M02B0070 | h | Oficial montador conductos | 0.437 | 14 | 6.118 |
| M05B0080 | h | Ayudante montador conductos | 0.218 | 13 | 2.834 |
| mt20cvg020sombre5 | ud | Sombrerete contra la lluvia de chapa galvanizada, para conducto de salida de 350 mm de diámetro exterior en cubierta inclinada c (04/05/2016) | 1 | 73.5 | 73.500 |
| %0.03 | % | Costes indirectos | 3 % | 82.452 | 2.474 |
|  |  | Total |  |  | 84.93 |

**2.0005** ud BEC-100
20 ud × 9.53 = 190.60

**CC4** ud Compuerta cortafuegos Ø350 de la casa Koolair modelo CRC-M o similar
1 ud × 65.41 = 65.41
Compuerta cortafuegos Ø350de la casa Koolair modelo CRC-M o similar, Con mando manual. Con goma de cierre en compuerta para equilibrados manuales de conducto. Con pomo en mando cierre. Fabricado en chapa de acero galvanizado, con p.p. de accesorios, totalmente instalada, conectada y funcionando.

| Código | Ud | Descripción | Rendimiento | Precio | Importe |
|---|---|---|---|---|---|
| M02B0070 | h | Oficial montador conductos | 0.5 | 14 | 7.00 |
| M05B0080 | h | Ayudante montador conductos | 0.5 | 13 | 6.50 |
| V7 |  | CC Ø350 Koolair CRC-M (04/05/2016) | 1 | 50 | 50.00 |
| %0.03 | % | Costes indirectos | 3 % | 63.50 | 1.91 |
|  |  | Total |  |  | 65.41 |

**VE3** ud Extractor en línea Sodeca SV-350/H o similar
1 ud × 437.24 = 437.24

### C15.4 Extracción Sala de Boxeo. Planta Sótano
Importe: 2857.71

**2.0011-4** ml Conducto de chapa Ø400mm
15 ml × 30.27 = 454.05
Conducto circular de distribución de aire construido a base de chapa de acero galvanizado, de 400 mm de diámetro y 0,6 mm de espesor, incluso p.p. de accesorios y elementos de soportaje con abrazaderas de acero y varilla roscada.

| Código | Ud | Descripción | Rendimiento | Precio | Importe |
|---|---|---|---|---|---|
| M02B0070 | h | Oficial montador conductos | 0.492 | 14 | 6.89 |
| M05B0080 | h | Ayudante montador conductos | 0.246 | 13 | 3.20 |
| mt20cvg020aaf | ml | Tubo de chapa de acero galvanizado de pared simple helicoidal, de 400 mm de diámetro y 0,5 mm de espesor, suministrado en tramos (04/05/2016) | 1 | 18.61 | 18.61 |
| mt20cvg420l | ud | Material auxiliar para montaje y sujeción a la obra de los conductos de chapa de acero galvanizado Ø400 (04/05/2016) | 1 | 0.69 | 0.69 |
| %0.03 | % | Costes indirectos | 3 % | 29.39 | 0.88 |
|  |  | Total |  |  | 30.27 |

**2.0011-2** ml Conducto de chapa Ø300mm
5 ml × 20.94 = 104.70
ml. de conducto circular de distribución de aire construido a base de chapa de acero galvanizado, de 300 mm de diámetro y 0,5 mm de espesor, incluso p.p. de accesorios y elementos de soportaje con abrazaderas de acero y varilla roscada.

| Código | Ud | Descripción | Rendimiento | Precio | Importe |
|---|---|---|---|---|---|
| M02B0070 | h | Oficial montador conductos | 0.37 | 14 | 5.18 |
| M05B0080 | h | Ayudante montador conductos | 0.185 | 13 | 2.41 |
| mt20cvg020jaf2 | ml | Tubo de chapa de acero galvanizado de pared simple helicoidal, de 300 mm de diámetro y 0,5 mm de espesor, suministrado en tramos (04/05/2016) | 1 | 12.25 | 12.25 |
| mt20cvg420j2 | ud | Material auxiliar para montaje y sujeción a la obra de los conductos de chapa de acero galvanizado Ø300 | 1 | 0.49 | 0.49 |
| %0.03 | % | Costes indirectos | 3 % | 20.33 | 0.61 |
|  |  | Total |  |  | 20.94 |

**2.0011** ml Conducto de chapa Ø250mm
16 ml × 17.07 = 273.12

**2.0006** ml Conducto de chapa Ø200mm
20 ml × 13.8 = 276.00

**2.0003** ml Conducto de chapa Ø100mm
10 ml × 5.37 = 53.70

**2.0011-5** ml Codo de chapa Ø400mm
6 ml × 54.88 = 329.28
Codo circular de Ø400 (90º,60º,45º,30º) para onducto circular de distribución de aire construido a base de chapa de acero galvanizado, de 400 mm de diámetro y 0,6 mm de espesor, incluso p.p. de accesorios y elementos de soportaje con abrazaderas de acero y varilla roscada.

| Código | Ud | Descripción | Rendimiento | Precio | Importe |
|---|---|---|---|---|---|
| M02B0070 | h | Oficial montador conductos | 0.492 | 14 | 6.89 |
| M05B0080 | h | Ayudante montador conductos | 0.246 | 13 | 3.20 |
| mt20cvg020aafcod | ud | Codo de chapa de acero galvanizado de Ø 400 (04/05/2016) | 1 | 42.5 | 42.50 |
| mt20cvg420l | ud | Material auxiliar para montaje y sujeción a la obra de los conductos de chapa de acero galvanizado Ø400 | 1 | 0.69 | 0.69 |
| %0.03 | % | Costes indirectos | 3 % | 53.28 | 1.60 |
|  |  | Total |  |  | 54.88 |

**2.0011-10** ml Codo de chapa Ø 100mm
4 ml × 11.55 = 46.20

**2.0011-11** ml Té a 90º de chapa Ø400mm
1 ml × 52.46 = 52.46
Té circular de Ø400 a 90º para onducto circular de distribución de aire construido a base de chapa de acero galvanizado, de 400 mm de diámetro y 0,6 mm de espesor, incluso p.p. de accesorios y elementos de soportaje con abrazaderas de acero y varilla roscada.

| Código | Ud | Descripción | Rendimiento | Precio | Importe |
|---|---|---|---|---|---|
| M02B0070 | h | Oficial montador conductos | 0.492 | 14 | 6.89 |
| M05B0080 | h | Ayudante montador conductos | 0.246 | 13 | 3.20 |
| mt20cvg020aafte | ud | Té a 90º de chapa de acero galvanizado de Ø 400 (04/05/2016) | 1 | 40.15 | 40.15 |
| mt20cvg420l | ud | Material auxiliar para montaje y sujeción a la obra de los conductos de chapa de acero galvanizado Ø400 | 1 | 0.69 | 0.69 |
| %0.03 | % | Costes indirectos | 3 % | 50.93 | 1.53 |
|  |  | Total |  |  | 52.46 |

**2.0011-22** ml Sombrerete contra la lluvia de chapa galvanizada Ø400
1 ml × 92.88 = 92.88
Sombrerete contra la lluvia de chapa galvanizada, para conducto de salida de 400 mm de diámetro exterior en cubierta inclinada con cobertura de pizarra, acabado liso, con malla de protección contra la entrada de hojas y pájaros, babero de plomo y cuello de conexión a conducto para ventilación, totalmente colocado.

| Código | Ud | Descripción | Rendimiento | Precio | Importe |
|---|---|---|---|---|---|
| M02B0070 | h | Oficial montador conductos | 0.492 | 14 | 6.89 |
| M05B0080 | h | Ayudante montador conductos | 0.437 | 13 | 5.68 |
| mt20cvg020sombre6 | ud | Sombrerete contra la lluvia de chapa galvanizada, para conducto de salida de 400 mm de diámetro exterior en cubierta inclinada c (04/05/2016) | 1 | 77.6 | 77.60 |
| %0.03 | % | Costes indirectos | 3 % | 90.17 | 2.71 |
|  |  | Total |  |  | 92.88 |

**2.0011-24** ml Reducción de chapa para conducto circular Ø400-300mm
1 ml × 32.63 = 32.63
Reducción de Ø400 a Ø300 de chapa de acero galvanizado para conducto circular de distribución de aire construido a base de chapa de acero galvanizado, y 0,6 mm de espesor, incluso p.p. de accesorios y elementos de soportaje con abrazaderas de acero y varilla roscada.

| Código | Ud | Descripción | Rendimiento | Precio | Importe |
|---|---|---|---|---|---|
| M02B0070 | h | Oficial montador conductos | 0.492 | 14 | 6.89 |
| M05B0080 | h | Ayudante montador conductos | 0.246 | 13 | 3.20 |
| mt20cvg020reduc1 | ud | Reducción de Ø400 a Ø300 de chapa de acero galvanizado (04/05/2016) | 1 | 20.9 | 20.90 |
| mt20cvg420l | ud | Material auxiliar para montaje y sujeción a la obra de los conductos de chapa de acero galvanizado Ø400 | 1 | 0.69 | 0.69 |
| %0.03 | % | Costes indirectos | 3 % | 31.68 | 0.95 |
|  |  | Total |  |  | 32.63 |

**2.0011-25** ml Reducción de chapa para conducto circular Ø400-250mm
1 ml × 35.72 = 35.72
Reducción de Ø400 a Ø250 de chapa de acero galvanizado para conducto circular de distribución de aire construido a base de chapa de acero galvanizado, y 0,6 mm de espesor, incluso p.p. de accesorios y elementos de soportaje con abrazaderas de acero y varilla roscada.

| Código | Ud | Descripción | Rendimiento | Precio | Importe |
|---|---|---|---|---|---|
| M02B0070 | h | Oficial montador conductos | 0.492 | 14 | 6.89 |
| M05B0080 | h | Ayudante montador conductos | 0.246 | 13 | 3.20 |
| mt20cvg020reduc2 | ud | Reducción de Ø400 a Ø250 de chapa de acero galvanizado (04/05/2016) | 1 | 23.9 | 23.90 |
| mt20cvg420l | ud | Material auxiliar para montaje y sujeción a la obra de los conductos de chapa de acero galvanizado Ø400 | 1 | 0.69 | 0.69 |
| %0.03 | % | Costes indirectos | 3 % | 34.68 | 1.04 |
|  |  | Total |  |  | 35.72 |

**2.0011-26** ml Reducción de chapa para conducto circular Ø300-250mm
1 ml × 20.64 = 20.64

**2.0011-28** ml Reducción de chapa para conducto circular Ø250-200mm
2 ml × 12.65 = 25.30

**2.0011-29** ml Reducción de chapa para conducto circular Ø200-100mm
2 ml × 15.93 = 31.86

**2.11.04** ud RH+O 600x100mm o similar
9 ud × 32.34 = 291.06
Ud. rejilla de retorno de lamas horizontales fijas a 45º, construida en aluminio anodizado, incluso compuerta de regulación de caudal y marco de montaje, de la marca AIRFLOW o similar, modelo RH+O de 600x100 mm.

| Código | Ud | Descripción | Rendimiento | Precio | Importe |
|---|---|---|---|---|---|
| M02B0070 | h | Oficial montador conductos | 0.15 | 14 | 2.10 |
| M05B0080 | h | Ayudante montador conductos | 0.15 | 13 | 1.95 |
| mt20sva150a-2 |  | Rejilla RH+O 600x100 aluminio o similar (04/05/2016) | 1 | 27.35 | 27.35 |
| %0.03 | % | Costes indirectos | 3 % | 31.40 | 0.94 |
|  |  | Total |  |  | 32.34 |

**2.0007** ud RH+O 200x100mm
2 ud × 13.44 = 26.88

**VE4** ud Extractor en línea Sodeca SV-400/H o similar
1 ud × 587.62 = 587.62
Extractor en línea Sodeca SV-400/H o similar, para conductos, con bajo nivel sonoro montado dentro de envolvente acústica con las siguuientes características:
Qmáx=3503,43m³/h
Velocidad: 1400 rpm
Peso aprox. 38kg
Pemáx: 390W
Frecuencia: 50Hz
Fases:1
Ventilador:
- Envolvente acústica recubierta de material fonoabsorbente
- Turbina con álabes a reacción, excepto modelos 125-150-200, con turbina multipala
- Bridas normalizadas en aspiración e impulsión, para facilitar la instalación en conductos
- Se suministran con 4 pies de soporte que facilitan su montaje
- Dirección aire sentido lineal
Motor:
- Motores de rotor exterior, con protector térmico incorporado, clase F, con rodamientos a
bolas, protección IP54
- Monofásicos 230V 50Hz/60Hz regulables.
- Modelos 125, 150 y 200 monofásicos 230V 50Hz.
- Temperatura máxima del aire a transportar: + 50ºC
Acabado:
- Anticorrosivo en resina de poliéster polimerizada a 190 ºC, previo desengrase con
tratamiento nanotecnológico libre de fosfatos.
Totalmente instalado, conectado y funcionando, con pp de accesorios y suspensión y MO.

| Código | Ud | Descripción | Rendimiento | Precio | Importe |
|---|---|---|---|---|---|
| M02B0070 | h | Oficial montador conductos | 1 | 14 | 14.00 |
| M05B0080 | h | Ayudante montador conductos | 1 | 13 | 13.00 |
| M01B0070 | h | Oficial electricista | 0.25 | 14 | 3.50 |
| V8 |  | Extractor Sodeca SV-400/H (04/05/2016) | 1 | 540 | 540.00 |
| %0.03 | % | Costes indirectos | 3 % | 570.50 | 17.12 |
|  |  | Total |  |  | 587.62 |

**CC5** ud Compuerta cortafuegos Ø400 de la casa Koolair modelo CRC-M o similar
1 ud × 74.68 = 74.68
Compuerta cortafuegos Ø400de la casa Koolair modelo CRC-M o similar, Con mando manual. Con goma de cierre en compuerta para equilibrados manuales de conducto. Con pomo en mando cierre. Fabricado en chapa de acero galvanizado, con p.p. de accesorios, totalmente instalada, conectada y funcionando.

| Código | Ud | Descripción | Rendimiento | Precio | Importe |
|---|---|---|---|---|---|
| M02B0070 | h | Oficial montador conductos | 0.5 | 14 | 7.00 |
| M05B0080 | h | Ayudante montador conductos | 0.5 | 13 | 6.50 |
| V9 | ud | CC Ø400Koolair CRC-M (04/05/2016) | 1 | 59 | 59.00 |
| %0.03 | % | Costes indirectos | 3 % | 72.50 | 2.18 |
|  |  | Total |  |  | 74.68 |

**CC1** ud Compuerta cortafuegos Ø100 de la casa Koolair modelo CRC-M o similar
1 ud × 48.93 = 48.93

### C15.4-2 Impulsión Sala de Boxeo. Planta Sótano
Importe: 2481.71

**2.0011-4** ml Conducto de chapa Ø400mm
13 ml × 30.27 = 393.51

**2.0011-2** ml Conducto de chapa Ø300mm
7 ml × 20.94 = 146.58

**2.0011** ml Conducto de chapa Ø250mm
18 ml × 17.07 = 307.26

**2.0006** ml Conducto de chapa Ø200mm
25 ml × 13.8 = 345.00

**2.0011-5** ml Codo de chapa Ø400mm
2 ml × 54.88 = 109.76

**2.0011-7** ml Codo de chapa Ø 300mm
1 ml × 34.59 = 34.59
Codo circular de Ø250 (90º,60º,45º,30º) para onducto circular de distribución de aire construido a base de chapa de acero galvanizado, de 400 mm de diámetro y 0,6 mm de espesor, incluso p.p. de accesorios y elementos de soportaje con abrazaderas de acero y varilla roscada.

| Código | Ud | Descripción | Rendimiento | Precio | Importe |
|---|---|---|---|---|---|
| M02B0070 | h | Oficial montador conductos | 0.37 | 14 | 5.18 |
| M05B0080 | h | Ayudante montador conductos | 0.185 | 13 | 2.41 |
| mt20cvg420j2 | ud | Material auxiliar para montaje y sujeción a la obra de los conductos de chapa de acero galvanizado Ø300 | 1 | 0.49 | 0.49 |
| mt20cvg020aafcod3 | ud | Codo de chapa de acero galvanizado de Ø 300 (04/05/2016) | 1 | 25.5 | 25.50 |
| %0.03 | % | Costes indirectos | 3 % | 33.58 | 1.01 |
|  |  | Total |  |  | 34.59 |

**2.0011-8** ml Codo de chapa Ø 250mm
1 ml × 26.98 = 26.98

**2.0011-11** ml Té a 90º de chapa Ø400mm
1 ml × 52.46 = 52.46

**2.0011-14** ml Té a 90º de chapa Ø250mm
1 ml × 24.11 = 24.11

**2.0011-22** ml Sombrerete contra la lluvia de chapa galvanizada Ø400
1 ml × 92.88 = 92.88

**2.0011-24** ml Reducción de chapa para conducto circular Ø400-300mm
1 ml × 32.63 = 32.63

**2.0011-25** ml Reducción de chapa para conducto circular Ø400-250mm
1 ml × 35.72 = 35.72

**2.0011-26** ml Reducción de chapa para conducto circular Ø300-250mm
1 ml × 20.64 = 20.64

**2.0011-28** ml Reducción de chapa para conducto circular Ø250-200mm
2 ml × 12.65 = 25.30

**2.11.04I** ud ICH+O 600x100mm o similar
9 ud × 19.11 = 171.99
Ud. rejilla de impulsión de lamas horizontales regulabrles, construida en aluminio anodizado, incluso compuerta de regulación de caudal y marco de montaje, de la marca AIRFLOW o similar, modelo ICH+O de 600x100 mm.

| Código | Ud | Descripción | Rendimiento | Precio | Importe |
|---|---|---|---|---|---|
| M02B0070 | h | Oficial montador conductos | 0.15 | 14 | 2.10 |
| M05B0080 | h | Ayudante montador conductos | 0.15 | 13 | 1.95 |
| mt20sva150a-2I |  | Rejilla ICH+O 600x100 aluminio o similar (04/05/2016) | 1 | 14.5 | 14.50 |
| %0.03 | % | Costes indirectos | 3 % | 18.55 | 0.56 |
|  |  | Total |  |  | 19.11 |

**VE4** ud Extractor en línea Sodeca SV-400/H o similar
1 ud × 587.62 = 587.62

**CC5** ud Compuerta cortafuegos Ø400 de la casa Koolair modelo CRC-M o similar
1 ud × 74.68 = 74.68

### C15.5 Extracción Sala de Spinning. Planta Baja
Importe: 949.86

**2.0011-2** ml Conducto de chapa Ø300mm
7 ml × 20.94 = 146.58

**2.0011** ml Conducto de chapa Ø250mm
3 ml × 17.07 = 51.21

**2.0006** ml Conducto de chapa Ø200mm
5 ml × 13.8 = 69.00

**2.0011-7** ml Codo de chapa Ø 300mm
1 ml × 34.59 = 34.59

**2.0011-13** ml Té a 90º de chapa Ø300mm
1 ml × 34.18 = 34.18
Té circular de Ø350 a 90º para onducto circular de distribución de aire construido a base de chapa de acero galvanizado, de 400 mm de diámetro y 0,6 mm de espesor, incluso p.p. de accesorios y elementos de soportaje con abrazaderas de acero y varilla roscada

| Código | Ud | Descripción | Rendimiento | Precio | Importe |
|---|---|---|---|---|---|
| M02B0070 | h | Oficial montador conductos | 0.37 | 14 | 5.18 |
| M05B0080 | h | Ayudante montador conductos | 0.185 | 13 | 2.41 |
| mt20cvg020aafte3 | ud | Té a 90º de chapa de acero galvanizado de Ø 300 (04/05/2016) | 1 | 25.1 | 25.10 |
| mt20cvg420j2 | ud | Material auxiliar para montaje y sujeción a la obra de los conductos de chapa de acero galvanizado Ø300 | 1 | 0.49 | 0.49 |
| %0.03 | % | Costes indirectos | 3 % | 33.18 | 1.00 |
|  |  | Total |  |  | 34.18 |

**2.0011-20** ml Sombrerete contra la lluvia de chapa galvanizada Ø300
1 ml × 76.83 = 76.83
Sombrerete contra la lluvia de chapa galvanizada, para conducto de salida de 300 mm de diámetro exterior en cubierta inclinada con cobertura de pizarra, acabado liso, con malla de protección contra la entrada de hojas y pájaros, babero de plomo y cuello de conexión a conducto para ventilación, totalmente colocado.

| Código | Ud | Descripción | Rendimiento | Precio | Importe |
|---|---|---|---|---|---|
| M02B0070 | h | Oficial montador conductos | 0.37 | 14 | 5.18 |
| M05B0080 | h | Ayudante montador conductos | 0.185 | 13 | 2.41 |
| mt20cvg020sombre4 | ud | Sombrerete contra la lluvia de chapa galvanizada, para conducto de salida de 300 mm de diámetro exterior en cubierta inclinada c (04/05/2016) | 1 | 67 | 67.00 |
| %0.03 | % | Costes indirectos | 3 % | 74.59 | 2.24 |
|  |  | Total |  |  | 76.83 |

**2.0011-26** ml Reducción de chapa para conducto circular Ø300-250mm
1 ml × 20.64 = 20.64

**2.0011-28** ml Reducción de chapa para conducto circular Ø250-200mm
1 ml × 12.65 = 12.65

**2.11.04** ud RH+O 600x100mm o similar
5 ud × 32.34 = 161.70

**VE8** ud Extractor en línea Sodeca SV-315/H o similar
1 ud × 342.48 = 342.48
Extractor en línea Sodeca SV-315/H o similar, para conductos, con bajo nivel sonoro montado dentro de envolvente acústica con las siguuientes características:
Qmáx=2112,50m³/h
Velocidad: 1330 rpm
Peso aprox. 21kg
Pemáx: 130W
Frecuencia: 50Hz
Fases:1
Ventilador:
- Envolvente acústica recubierta de material fonoabsorbente
- Turbina con álabes a reacción, excepto modelos 125-150-200, con turbina multipala
- Bridas normalizadas en aspiración e impulsión, para facilitar la instalación en conductos
- Se suministran con 4 pies de soporte que facilitan su montaje
- Dirección aire sentido lineal
Motor:
- Motores de rotor exterior, con protector térmico incorporado, clase F, con rodamientos a
bolas, protección IP54
- Monofásicos 230V 50Hz/60Hz regulables.
- Modelos 125, 150 y 200 monofásicos 230V 50Hz.
- Temperatura máxima del aire a transportar: + 50ºC
Acabado:
- Anticorrosivo en resina de poliéster polimerizada a 190 ºC, previo desengrase con
tratamiento nanotecnológico libre de fosfatos.
Totalmente instalado, conectado y funcionando, con pp de accesorios y suspensión y MO.

| Código | Ud | Descripción | Rendimiento | Precio | Importe |
|---|---|---|---|---|---|
| M02B0070 | h | Oficial montador conductos | 1 | 14 | 14.00 |
| M05B0080 | h | Ayudante montador conductos | 1 | 13 | 13.00 |
| M01B0070 | h | Oficial electricista | 0.25 | 14 | 3.50 |
| V10 |  | Extractor Sodeca SV-315/H (04/05/2016) | 1 | 302 | 302.00 |
| %0.03 | % | Costes indirectos | 3 % | 332.50 | 9.98 |
|  |  | Total |  |  | 342.48 |

### C15.5-1 Extracción Sala de Musculación. Planta Baja
Importe: 1447.74

**2.0011-3** ml Conducto de chapa Ø350mm
8 ml × 25.29 = 202.32

**2.0011** ml Conducto de chapa Ø250mm
10 ml × 17.07 = 170.70

**2.0006** ml Conducto de chapa Ø200mm
8 ml × 13.8 = 110.40

**2.0011-6** ml Codo de chapa Ø 350mm
2 ml × 41.77 = 83.54

**2.0011-8** ml Codo de chapa Ø 250mm
2 ml × 26.98 = 53.96

**2.0011-12** ml Té a 90º de chapa Ø350mm
1 ml × 41.77 = 41.77

**2.0011-21** ml Sombrerete contra la lluvia de chapa galvanizada Ø350
1 ml × 84.93 = 84.93

**2.0011-26** ml Reducción de chapa para conducto circular Ø300-250mm
2 ml × 20.64 = 41.28

**2.0011-28** ml Reducción de chapa para conducto circular Ø250-200mm
2 ml × 12.65 = 25.30

**2.11.04** ud RH+O 600x100mm o similar
9 ud × 32.34 = 291.06

**VE8** ud Extractor en línea Sodeca SV-315/H o similar
1 ud × 342.48 = 342.48

### C15.5-2 Extracción Sala Fitness. Planta Baja
Importe: 1542.99

**2.0011-3** ml Conducto de chapa Ø350mm
10 ml × 25.29 = 252.90

**2.0011** ml Conducto de chapa Ø250mm
11 ml × 17.07 = 187.77

**2.0006** ml Conducto de chapa Ø200mm
10 ml × 13.8 = 138.00

**2.0011-6** ml Codo de chapa Ø 350mm
2 ml × 41.77 = 83.54

**2.0011-8** ml Codo de chapa Ø 250mm
2 ml × 26.98 = 53.96

**2.0011-12** ml Té a 90º de chapa Ø350mm
1 ml × 41.77 = 41.77

**2.0011-21** ml Sombrerete contra la lluvia de chapa galvanizada Ø350
1 ml × 84.93 = 84.93

**2.0011-26** ml Reducción de chapa para conducto circular Ø300-250mm
2 ml × 20.64 = 41.28

**2.0011-28** ml Reducción de chapa para conducto circular Ø250-200mm
2 ml × 12.65 = 25.30

**2.11.04** ud RH+O 600x100mm o similar
9 ud × 32.34 = 291.06

**VE8** ud Extractor en línea Sodeca SV-315/H o similar
1 ud × 342.48 = 342.48

### C15.8 Extracción Grupo Electrógeno
Importe: 424.94

**2.0006** ml Conducto de chapa Ø200mm
8 ml × 13.8 = 110.40

**2.0011-9** ml Codo de chapa Ø 200mm
1 ml × 21.01 = 21.01

**2.0011-15** ml Té a 90º de chapa Ø200mm
1 ml × 18.85 = 18.85

**2.0011-18** ml Sombrerete contra la lluvia de chapa galvanizada Ø200
1 ml × 50.55 = 50.55
Sombrerete contra la lluvia de chapa galvanizada, para conducto de salida de 200 mm de diámetro exterior en cubierta inclinada con cobertura de pizarra, acabado liso, con malla de protección contra la entrada de hojas y pájaros, babero de plomo y cuello de conexión a conducto para ventilación, totalmente colocado.

| Código | Ud | Descripción | Rendimiento | Precio | Importe |
|---|---|---|---|---|---|
| M02B0070 | h | Oficial montador conductos | 0.248 | 14 | 3.47 |
| M05B0080 | h | Ayudante montador conductos | 0.124 | 13 | 1.61 |
| mt20cvg020sombre2 | ud | Sombrerete contra la lluvia de chapa galvanizada, para conducto de salida de 200 mm de diámetro exterior en cubierta inclinada c (04/05/2016) | 1 | 44 | 44.00 |
| %0.03 | % | Costes indirectos | 3 % | 49.08 | 1.47 |
|  |  | Total |  |  | 50.55 |

**2.0007** ud RH+O 200x100mm
2 ud × 13.44 = 26.88

**VE2** ud Extractor en línea Sodeca SV-200/H o similar
1 ud × 197.25 = 197.25

## CAP 16 FONTANERÍA, SANEAMIENTO y ACS (17/01/2003)
Importe: 31673.8

### C16.1 Fontanería (17/01/2003)
Importe: 16558.04

**27BPRE07.37** ud Ud. válvulas termostáticas graduales marca Grohetec
1 ud × 418.49 = 418.49
Ud. válvulas termostáticas graduales marca Grohetec modelo Grohtherm XL cromadas, con mando graduado oculto (con llave), entradas a 1 1/4"Ø y salida del agua mezclada a 1 1/2"Ø, con tope de seguridad a 38ºC, filtros colectores de suciedad, válvulas antiretorno, Ref. 35.086. Totalmente instalado y probado.

| Código | Ud | Descripción | Rendimiento | Precio | Importe |
|---|---|---|---|---|---|
| M01B0050 | h | Oficial fontanero | 0.45 | 14 | 6.30 |
| E24GA0340T-41 | UD | Vávlvula Termostática 3 vías Ø40 (material; 04/05/2016) | 1 | 400 | 400.00 |
| %0.03 | % | Costes indirectos | 3 % | 406.30 | 12.19 |
|  |  | Total |  |  | 418.49 |

**27BPRE07.11** ml Ml. calorifugado en coquilla elastomérica Ø40 - 30mm
85 ml × 9.55 = 811.75
Ml. calorifugado en coquilla elastomérica, según "Nuevo Rite", tipo Armaflex, Ref. IT-30x042 de 30mm de espesor, para tuberías de agua caliente de 40mmØ. Totalmente instalado y probado.

| Código | Ud | Descripción | Rendimiento | Precio | Importe |
|---|---|---|---|---|---|
| M01B0050 | h | Oficial fontanero | 0.01 | 14 | 0.14 |
| M01B0060 | h | Ayudante fontanero | 0.01 | 13 | 0.13 |
| cal3 | UD | Calorifugado 30mm Ø40 (material; 04/05/2016) | 1 | 9 | 9.00 |
| %0.03 | % | Costes indirectos | 3 % | 9.27 | 0.28 |
|  |  | Total |  |  | 9.55 |

| Medición | Uds. | Parcial |
|---|---|---|
|  | 35 | 35.00 |
|  | 10 | 10.00 |
|  | 40 | 40.00 |
| Subtotal |  | 85.00 |
| Total |  | 85 |

**27BPRE07.12** ml Ml. calorifugado en coquilla elastomérica Ø32- 25mm
45 ml × 6.46 = 290.70
Ml. calorifugado en coquilla elastomérica, según "Nuevo Rite", tipo Armaflex, Ref. IT-25x032 de 25mm de espesor, para tuberías de agua caliente de 32mmØ.Totalmente instalado y probado.

| Código | Ud | Descripción | Rendimiento | Precio | Importe |
|---|---|---|---|---|---|
| M01B0050 | h | Oficial fontanero | 0.01 | 14 | 0.14 |
| M01B0060 | h | Ayudante fontanero | 0.01 | 13 | 0.13 |
| cal2 | UD | Calorifugado 25mm Ø32 (material; 04/05/2016) | 1 | 6 | 6.00 |
| %0.03 | % | Costes indirectos | 3 % | 6.27 | 0.19 |
|  |  | Total |  |  | 6.46 |

| Medición | Uds. | Parcial |
|---|---|---|
|  | 5 | 5.00 |
|  | 40 | 40.00 |
| Subtotal |  | 45.00 |
| Total |  | 45 |

**6** ml Ml. calorifugado en coquilla elastomérica Ø 25- 25mm
105 ml × 5.43 = 570.15
Ml. calorifugado en coquilla elastomérica, según "Nuevo Rite", tipo Armaflex, Ref. IT-25x025 de 25mm de espesor, para tuberías de agua caliente de 25mmØ. Totalmente instalado y probado.

| Código | Ud | Descripción | Rendimiento | Precio | Importe |
|---|---|---|---|---|---|
| M01B0050 | h | Oficial fontanero | 0.01 | 14 | 0.14 |
| M01B0060 | h | Ayudante fontanero | 0.01 | 13 | 0.13 |
| cal1 | UD | Calorifugado 25mm (material; 04/05/2016) | 1 | 5 | 5.00 |
| %0.03 | % | Costes indirectos | 3 % | 5.27 | 0.16 |
|  |  | Total |  |  | 5.43 |

| Medición | Uds. | Parcial |
|---|---|---|
|  | 75 | 75.00 |
|  | 30 | 30.00 |
| Subtotal |  | 105.00 |
| Total |  | 105 |

**27BPRE07.39** ml Ml. tubo corrugado para protección de tuberías empotradas 40mm
85 ml × 1 = 85.00
Ml. tubo corrugado para protección de tuberías empotradas de 40mmØ. Totalmente instalado.

| Código | Ud | Descripción | Rendimiento | Precio | Importe |
|---|---|---|---|---|---|
| M01B0050 | h | Oficial fontanero | 0.01 | 14 | 0.14 |
| M01B0060 | h | Ayudante fontanero | 0.01 | 13 | 0.13 |
| CCC1 | UD | Tubo Corrugado 40 (material; 04/05/2016) | 1 | 0.7 | 0.70 |
| %0.03 | % | Costes indirectos | 3 % | 0.97 | 0.03 |
|  |  | Total |  |  | 1 |

| Medición | Uds. | Parcial |
|---|---|---|
|  | 35 | 35.00 |
|  | 10 | 10.00 |
|  | 40 | 40.00 |
| Subtotal |  | 85.00 |
| Total |  | 85 |

**27BPRE07.33** ml Ml. tubo corrugado para protección de tuberías empotradas 32mmØ
45 ml × 0.9 = 40.50
Ml. tubo corrugado para protección de tuberías empotradas de 32mmØ. Totalmente instalado.

| Código | Ud | Descripción | Rendimiento | Precio | Importe |
|---|---|---|---|---|---|
| M01B0050 | h | Oficial fontanero | 0.01 | 14 | 0.14 |
| M01B0060 | h | Ayudante fontanero | 0.01 | 13 | 0.13 |
| CCC2 | UD | Tubo Corrugado32 (material; 04/05/2016) | 1 | 0.6 | 0.60 |
| %0.03 | % | Costes indirectos | 3 % | 0.87 | 0.03 |
|  |  | Total |  |  | 0.9 |

| Medición | Uds. | Parcial |
|---|---|---|
|  | 5 | 5.00 |
|  | 40 | 40.00 |
| Subtotal |  | 45.00 |
| Total |  | 45 |

**27BPRE07.34** ml Ml. tubo corrugado para protección de tuberías empotradas 25mmØ
105 ml × 0.79 = 82.95
Ml. tubo corrugado para protección de tuberías empotradas de 25mmØ. Totalmente instalado.

| Código | Ud | Descripción | Rendimiento | Precio | Importe |
|---|---|---|---|---|---|
| M01B0050 | h | Oficial fontanero | 0.01 | 14 | 0.14 |
| M01B0060 | h | Ayudante fontanero | 0.01 | 13 | 0.13 |
| CCC3 | UD | Tubo Corrugado25 (material; 04/05/2016) | 1 | 0.5 | 0.50 |
| %0.03 | % | Costes indirectos | 3 % | 0.77 | 0.02 |
|  |  | Total |  |  | 0.79 |

| Medición | Uds. | Parcial |
|---|---|---|
|  | 75 | 75.00 |
|  | 30 | 30.00 |
| Subtotal |  | 105.00 |
| Total |  | 105 |

**D14EAE0050** ud Grupo presión 'Nueva Spill' c/variador frecuencia 9.600 l/h + bomba reserva 30 m.c.a. ULTRA UVA3 3B 1.2 CV 1 Dep. 100 l (04/06/2008)
1 ud × 2717.49 = 2717.49
Grupo de presión para agua en edificios, ULTRA UVA3 'Nueva Spill' o equivalente, formado por 3 electrobombas verticales multiturbinas de 1,2 CV, modelo U5 V120/4 o equivalente, para un caudal de 4.800 l/h por bomba a 30 m.c.a., 1 depósito de membrana de 100 l, cuadro eléctrico con variador de frecuencia, presostato, manómetro, colector, válvulas de retención y corte, p.p. de tubería de D 11/4", accesorios y pequeño material. Instalado, s/ C.T.E. DB HS-4.

| Código | Ud | Descripción | Rendimiento | Precio | Importe |
|---|---|---|---|---|---|
| M01B0050 | h | Oficial fontanero | 1.5 | 14 | 21.00 |
| M01B0060 | h | Ayudante fontanero | 1.5 | 13 | 19.50 |
| E24EBE0050 | ud | Grupo pres 3 bomb 1,5CV 4.800 l/h 30 mca 1 depós 100 l 'Nueva Spill' ULTRA UVA3 i/cuadro con variador de frecuencia (material; 04/05/2016) | 1 | 2564.94 | 2564.94 |
| E24GD0040 | ud | Válvula de retención 11/4", Itap (material) | 2 | 5.94 | 11.88 |
| E24GA0190 | ud | Válvula de compuerta 11/4", Itap (material) | 2 | 5.17 | 10.34 |
| E24AA0040 | m | Tub. acero galv. D 1 1/4" (DN 32mm) (material; 04/06/2008) | 2 | 5.34 | 10.68 |
| %0.03 | % | Costes indirectos | 3 % | 2638.34 | 79.15 |
|  |  | Total |  |  | 2717.49 |

**D14ABA0027T** ml Canalización de polibutileno PB Terrain, de Ø 16 mm., e=1,8 mm., (25/10/2006)
25 ml × 12.11 = 302.75
Canalización de polibutileno PB Terrain, de Ø 16 mm., e=1,8 mm., para agua caliente, clase 2, PN 10, UNE-EN ISO 15876, calorifugada según RITE, incluso p.p. de piezas especiales, abrazaderas, soportes y pequeño material. Según C.T.E. DB HS-4 y Orden 25/05/2007 Consejería de Industria. Instalada y probada.

| Código | Ud | Descripción | Rendimiento | Precio | Importe |
|---|---|---|---|---|---|
| M01B0050 | h | Oficial fontanero | 0.15 | 14 | 2.10 |
| M01B0060 | h | Ayudante fontanero | 0.15 | 13 | 1.95 |
| E01MB0040T | UD | Tubo de silicona de 50 g. Terrain (material; 11/03/2012) | 0.02 | 6.86 | 0.14 |
| E02EB0010T | ML | Coquilla de espuma elastomérica e= 25 mm., ø=15 mm. SH/Armaflex (material; 11/03/2012) | 1 | 3.78 | 3.78 |
| E24AE0015T | ML | Tuberia polibutileno Terrain D 16 mm. UNE-EN ISO 15876, e=1,7 mm (material; 11/03/2012) | 1.05 | 1.88 | 1.97 |
| E24AF0015T | UD | Codo PB a 90º D 16 mm. Terrain (material; 11/03/2012) | 0.2 | 1.97 | 0.39 |
| E24AF0092T | UD | T a 90º de PB de bocas iguales D 16 mm. Terrain (material; 11/03/2012) | 0.06 | 2.88 | 0.17 |
| E24AF0185T | UD | Manguito de latón para transición de PB a rosca macho 16x1/2" Terrain (material; 25/10/2006) | 0.1 | 3.47 | 0.35 |
| E24AF0216T | UD | Casquillo de plástico D 16 mm. Terrain (material; 11/03/2012) | 0.6 | 0.16 | 0.10 |
| E24AF0265T | UD | Abraz. p/tubo de PB de 16 mm. con taco Terrain (material; 11/03/2012) | 2 | 0.28 | 0.56 |
| E24AF0455T | UD | Manguito de unión PB D 16 mm. Terrain (material; 25/10/2006) | 0.16 | 1.56 | 0.25 |
| %0.03 | % | Costes indirectos | 3 % | 11.76 | 0.35 |
|  |  | Total |  |  | 12.11 |

**D14ABA0030T** ml Canalización de polibutileno PB Terrain, de Ø 22 mm., e=2,0 mm., (11/03/2012)
25 ml × 10.9 = 272.50
Canalización de polibutileno PB Terrain, de Ø 22 mm., e=2,0 mm., para agua fría, UNE-EN ISO 15876, incluso p.p. de piezas especiales, abrazaderas, soportes y pequeño material. Según C.T.E. DB HS-4 y Orden 25/05/2007 Consejería de Industria. Instalada y probada.

| Código | Ud | Descripción | Rendimiento | Precio | Importe |
|---|---|---|---|---|---|
| M01B0050 | h | Oficial fontanero | 0.2 | 14 | 2.80 |
| M01B0060 | h | Ayudante fontanero | 0.2 | 13 | 2.60 |
| E01MB0040T | UD | Tubo de silicona de 50 g. Terrain | 0.02 | 6.86 | 0.14 |
| E24AE0020T | ML | Tuberia polibutileno Terrain D 22 mm. UNE-EN ISO 15876, e=2,0 mm (material; 11/03/2012) | 1 | 2.99 | 2.99 |
| E24AF0020T | UD | Codo PB a 90º D 22 mm. Terrain (material; 11/03/2012) | 0.2 | 2.43 | 0.49 |
| E24AF0070T | UD | T a 90º de PB de bocas iguales D 22 mm. Terrain (material; 11/03/2012) | 0.06 | 3.49 | 0.21 |
| E24AF0190T | UD | Manguito de latón para transición de PB a rosca macho 22x3/4" Terrain (material; 11/03/2012) | 0.1 | 4.04 | 0.40 |
| E24AF0230T | UD | Casquillo de plástico D 22 mm. Terrain (material; 11/03/2012) | 0.6 | 0.17 | 0.10 |
| E24AF0270T | UD | Abraz. p/tubo de PB de 22 mm. con taco Terrain (material; 11/03/2012) | 2 | 0.27 | 0.54 |
| E24AF0460T | UD | Manguito de unión PB D 22 mm. Terrain (material; 11/03/2012) | 0.16 | 1.94 | 0.31 |
| %0.03 | % | Costes indirectos | 3 % | 10.58 | 0.32 |
|  |  | Total |  |  | 10.9 |

**D14ABA0047T** ml Canalización de polibutileno PB Terrain, de Ø 25 mm., e=2,3 mm., (17/01/2003)
120 ml × 18.78 = 2253.60
Canalización de polibutileno PB Terrain, de Ø 25 mm., e=2,3 mm., para agua caliente, clase 2, PN 10, UNE-EN ISO 15876, calorifugada según RITE, incluso p.p. de piezas especiales, abrazaderas, soportes y pequeño material. Según C.T.E. DB HS-4 y Orden 25/05/2007 Consejería de Industria. Instalada y probada.

| Código | Ud | Descripción | Rendimiento | Precio | Importe |
|---|---|---|---|---|---|
| M01B0050 | h | Oficial fontanero | 0.25 | 14 | 3.50 |
| M01B0060 | h | Ayudante fontanero | 0.25 | 13 | 3.25 |
| E01MB0040T | UD | Tubo de silicona de 50 g. Terrain | 0.02 | 6.86 | 0.14 |
| E02EB0030T | ML | Coquilla de espuma elastomérica e= 25 mm., ø=28 mm, SH/Armaflex (material; 11/03/2012) | 1 | 4.68 | 4.68 |
| E24AE0025T | ML | Tuberia polibutileno Terrain D 25 mm. UNE-EN ISO 15876, e=2,3 mm (material; 11/03/2012) | 1.05 | 3.61 | 3.79 |
| E24AF0028T | UD | Codo PB a 90º Ø 25 mm. Terrain (material; 11/03/2012) | 0.4 | 2.88 | 1.15 |
| E24AF0075T | UD | T a 90º de PB de bocas iguales D 25 mm. Terrain (material; 11/03/2012) | 0.06 | 3.99 | 0.24 |
| E24AF0205T | UD | Manguito de latón para transición de PB a rosca macho 25x3/4" Te (material; 17/01/2003) | 0.1 | 4.41 | 0.44 |
| E24AF0218T | UD | Casquillo de plástico D 25 mm. Terrain (material; 11/03/2012) | 0.6 | 0.2 | 0.12 |
| E24AF0275T | UD | Abraz. p/tubo de PB de 25 mm. con taco Terrain (material; 25/10/2006) | 2 | 0.28 | 0.56 |
| E24AF0468T | UD | Manguito de unión PB D 25 mm. Terrain (material; 25/10/2006) | 0.16 | 2.27 | 0.36 |
| %0.03 | % | Costes indirectos | 3 % | 18.23 | 0.55 |
|  |  | Total |  |  | 18.78 |

| Medición | Uds. | Parcial |
|---|---|---|
|  | 75 | 75.00 |
|  | 15 | 15.00 |
|  | 30 | 30.00 |
| Subtotal |  | 120.00 |
| Total |  | 120 |

**D14ABA0070T** ml Canalización de polibutileno PB Terrain, de Ø 32 mm., e=2,9 mm., (25/10/2006)
50 ml × 18.09 = 904.50
Canalización de polibutileno PB Terrain, de Ø 32 mm., e=2,9 mm., para agua fría, UNE-EN ISO 15876, incluso p.p. de piezas especiales, abrazaderas, soportes y pequeño material. Según C.T.E. DB HS-4 y Orden 25/05/2007 Consejería de Industria. Instalada y probada.

| Código | Ud | Descripción | Rendimiento | Precio | Importe |
|---|---|---|---|---|---|
| M01B0050 | h | Oficial fontanero | 0.25 | 14 | 3.50 |
| M01B0060 | h | Ayudante fontanero | 0.25 | 13 | 3.25 |
| E01MB0040T | UD | Tubo de silicona de 50 g. Terrain | 0.02 | 6.86 | 0.14 |
| E24AE0040T | ML | Tuberia polibutileno Terrain D 32 mm. UNE-EN ISO 15876, e=2,9 mm (material; 11/03/2012) | 1 | 5.84 | 5.84 |
| E24AF0080T | UD | Reducción 32x28 mm. Terrain (material; 11/03/2012) | 0.1 | 4.28 | 0.43 |
| E24AF0100T | UD | T a 90º de PB de bocas iguales D 32 mm. Terrain (material; 11/03/2012) | 0.2 | 8.49 | 1.70 |
| E24AF0207T | UD | Manguito de latón para transición de PB a rosca macho 32x1/4" Terrain (material; 25/10/2006) | 0.1 | 8.65 | 0.87 |
| E24AF0220T | UD | Casquillo de plástico D 32 mm. Terrain (material; 11/03/2012) | 0.5 | 0.44 | 0.22 |
| E24AF0400T | UD | Abrazadera p/tubo de PB de 32 mm. Terrain (material; 11/03/2012) | 1.25 | 0.53 | 0.66 |
| E24AF0480T | UD | Manguito de unión PB D 32 mm. Terrain (material; 11/03/2012) | 0.16 | 5.92 | 0.95 |
| %0.03 | % | Costes indirectos | 3 % | 17.56 | 0.53 |
|  |  | Total |  |  | 18.09 |

| Medición | Uds. | Parcial |
|---|---|---|
|  | 5 | 5.00 |
|  | 5 | 5.00 |
|  | 40 | 40.00 |
| Subtotal |  | 50.00 |
| Total |  | 50 |

**D14ABA0090T** ml Canalización de polietileno o PE Terrain, de Ø 40 mm., e=3,7 mm., (19/05/2009)
120 ml × 33.89 = 4066.80
Canalización de polibutileno PE, de Ø 40 mm., e=3,7 mm., para agua fría, UNE-EN ISO 15876, incluso p.p. de piezas especiales, abrazaderas, soportes y pequeño material. Según C.T.E. DB HS-4 y Orden 25/05/2007 Consejería de Industria. Instalada y probada.

| Código | Ud | Descripción | Rendimiento | Precio | Importe |
|---|---|---|---|---|---|
| M01B0050 | h | Oficial fontanero | 0.25 | 14 | 3.50 |
| M01B0060 | h | Ayudante fontanero | 0.25 | 13 | 3.25 |
| E01MB0040T | UD | Tubo de silicona de 50 g. Terrain | 0.02 | 6.86 | 0.14 |
| E24AE0050T | ML | Tuberia polibutileno Terrain D 40 mm. UNE-EN ISO 15876, e=3,7 mm (material; 11/03/2012) | 1.05 | 9.22 | 9.68 |
| E24AF0040T | UD | Reducción 40x32 mm Terrain (material; 11/03/2012) | 0.44 | 6.89 | 3.03 |
| E24AF0060T | UD | T a 90º de PB de bocas iguales D 40 mm. Terrain (material; 11/03/2012) | 0.44 | 17.16 | 7.55 |
| E24AF0208T | UD | Manguito de latón para transición de PB a rosca macho 40x1/4" Terrain (material; 19/05/2009) | 0.1 | 24.46 | 2.45 |
| E24AF0222T | UD | Casquillo de plástico D 40 mm. Terrain (material; 19/05/2009) | 0.5 | 0.6 | 0.30 |
| E24AF0410T | UD | Abrazadera p/tubo de PB de 40 mm. Terrain (material; 11/03/2012) | 1.25 | 0.73 | 0.91 |
| E24AF0482T | UD | Manguito de unión PB D 40 mm. Terrain (material; 19/05/2009) | 0.16 | 13.05 | 2.09 |
| %0.03 | % | Costes indirectos | 3 % | 32.90 | 0.99 |
|  |  | Total |  |  | 33.89 |

| Medición | Uds. | Parcial |
|---|---|---|
|  | 35 | 35.00 |
|  | 35 | 35.00 |
|  | 10 | 10.00 |
|  | 40 | 40.00 |
| Subtotal |  | 120.00 |
| Total |  | 120 |

**D14ABB0045T** UD Punto de agua fría de polibutileno PB Terrain, de Ø 25 mm.. (11/03/2012)
3 UD × 34.96 = 104.88
Punto de agua fría de polibutileno PB Terrain, de Ø 25 mm., UNE-EN ISO 15876, incluso p.p. de piezas especiales y pequeño material, apertura y sellado de rozas. Según C.T.E. DB HS-4 y Orden 25/05/2007 Consejería de Industria. Instalado y probado.

| Código | Ud | Descripción | Rendimiento | Precio | Importe |
|---|---|---|---|---|---|
| M01B0050 | h | Oficial fontanero | 0.25 | 14 | 3.50 |
| M01B0060 | h | Ayudante fontanero | 0.25 | 13 | 3.25 |
| A02A0010T | M³ | Mortero 1:3 de cemento CEM IV/B-P 32.5 N (material; 11/03/2012) | 0.003 | 108.85 | 0.33 |
| A07B0010T | ML | Apertura y sellado de rozas en fábricas de bloques de hormigón (material; 11/03/2012) | 2 | 2.95 | 5.90 |
| E01MB0040T | UD | Tubo de silicona de 50 g. Terrain | 0.06 | 6.86 | 0.41 |
| E24AF0025T | UD | Codo PB a 90º D 25 mm. Terrain (material; 11/03/2012) | 1 | 2.88 | 2.88 |
| E24AE0025T | ML | Tuberia polibutileno Terrain D 25 mm. UNE-EN ISO 15876, e=2,3 mm | 2 | 3.61 | 7.22 |
| E24AF0137T | UD | Colector PB tres derivaciones 25x16x16x16x25 Terrain (material; 11/03/2012) | 0.25 | 6.06 | 1.52 |
| E24AF0165T | UD | Codo latón niquelado para transición PB a rosca hembra 25x1/2" Terrain (material; 11/03/2012) | 1 | 7.68 | 7.68 |
| E24AF0235T | UD | Casquillo de plástico D 25 mm. Terrain (material; 11/03/2012) | 5 | 0.2 | 1.00 |
| E24AF0290T | UD | Distanciador para codos de latón Terrain (material; 11/03/2012) | 0.5 | 0.49 | 0.25 |
| %0.03 | % | Costes indirectos | 3 % | 33.94 | 1.02 |
|  |  | Total |  |  | 34.96 |

**D14ABB0046T** UD Punto de agua caliente de polibutileno PB Terrain, de Ø 25 mm., (23/10/2006)
12 UD × 44.32 = 531.84
Punto de agua caliente de polibutileno PB Terrain, de Ø 25 mm., clase 2, PN 10, UNE-EN ISO 15876, calorifugado según RITE, incluso p.p. de piezas especiales y pequeño material, apertura y sellado de rozas. Según C.T.E. DB HS-4 y Orden 25/05/2007 Consejería de Industria. Instalado y probado.

| Código | Ud | Descripción | Rendimiento | Precio | Importe |
|---|---|---|---|---|---|
| M01B0050 | h | Oficial fontanero | 0.25 | 14 | 3.50 |
| M01B0060 | h | Ayudante fontanero | 0.25 | 13 | 3.25 |
| A02A0010T | M³ | Mortero 1:3 de cemento CEM IV/B-P 32.5 N | 0.003 | 108.85 | 0.33 |
| A07B0010T | ML | Apertura y sellado de rozas en fábricas de bloques de hormigón | 2 | 2.95 | 5.90 |
| E01MB0040T | UD | Tubo de silicona de 50 g. Terrain | 0.06 | 6.86 | 0.41 |
| E02EB0030T | ML | Coquilla de espuma elastomérica e= 25 mm., ø=28 mm, SH/Armaflex | 2 | 4.68 | 9.36 |
| E24AE0025T | ML | Tuberia polibutileno Terrain D 25 mm. UNE-EN ISO 15876, e=2,3 mm | 2 | 3.61 | 7.22 |
| E24AF0025T | UD | Codo PB a 90º D 25 mm. Terrain | 1 | 2.88 | 2.88 |
| E24AF0135T | UD | Colector PB dos derivaciones 25x16x16x25 Terrain (material; 23/10/2006) | 0.25 | 4.99 | 1.25 |
| E24AF0165T | UD | Codo latón niquelado para transición PB a rosca hembra 25x1/2" T | 1 | 7.68 | 7.68 |
| E24AF0235T | UD | Casquillo de plástico D 25 mm. Terrain | 5 | 0.2 | 1.00 |
| E24AF0290T | UD | Distanciador para codos de latón Terrain | 0.5 | 0.49 | 0.25 |
| %0.03 | % | Costes indirectos | 3 % | 43.03 | 1.29 |
|  |  | Total |  |  | 44.32 |

**D14ABB0025T** UD Punto de agua fría de polibutileno PB Terrain, de Ø 16 mm. (11/03/2012)
6 UD × 26.65 = 159.90
Punto de agua fría de polibutileno PB Terrain, de Ø 16 mm., UNE-EN ISO 15876, incluso p.p. de piezas especiales y pequeño material, apertura y sellado de rozas. Según C.T.E. DB HS-4 y Orden 25/05/2007 Consejería de Industria. Instalado y probado.

| Código | Ud | Descripción | Rendimiento | Precio | Importe |
|---|---|---|---|---|---|
| M01B0050 | h | Oficial fontanero | 0.25 | 14 | 3.50 |
| M01B0060 | h | Ayudante fontanero | 0.25 | 13 | 3.25 |
| A02A0010T | M³ | Mortero 1:3 de cemento CEM IV/B-P 32.5 N | 0.003 | 108.85 | 0.33 |
| A07B0010T | ML | Apertura y sellado de rozas en fábricas de bloques de hormigón | 2 | 2.95 | 5.90 |
| E01MB0040T | UD | Tubo de silicona de 50 g. Terrain | 0.06 | 6.86 | 0.41 |
| E24AE0015T | ML | Tuberia polibutileno Terrain D 16 mm. UNE-EN ISO 15876, e=1,7 mm | 2 | 1.88 | 3.76 |
| E24AF0015T | UD | Codo PB a 90º D 16 mm. Terrain | 1 | 1.97 | 1.97 |
| E24AF0137T | UD | Colector PB tres derivaciones 25x16x16x16x25 Terrain | 0.25 | 6.06 | 1.52 |
| E24AF0145T | UD | Codo latón niquelado para transición PB a rosca hembra 16x1/2" Terrain (material; 11/03/2012) | 1 | 4.5 | 4.50 |
| E24AF0215T | UD | Casquillo de plástico D 15 mm. Terrain (material; 11/03/2012) | 3 | 0.16 | 0.48 |
| E24AF0290T | UD | Distanciador para codos de latón Terrain | 0.5 | 0.49 | 0.25 |
| %0.03 | % | Costes indirectos | 3 % | 25.87 | 0.78 |
|  |  | Total |  |  | 26.65 |

**D14ABB0030T** UD Punto de agua fría de polibutileno PB Terrain, de Ø 22 mm. (11/03/2012)
5 UD × 30.46 = 152.30
Punto de agua fría de polibutileno PB Terrain, de Ø 22 mm., UNE-EN ISO 15876, incluso p.p. de piezas especiales y pequeño material, apertura y sellado de rozas. Según C.T.E. DB HS-4 y Orden 25/05/2007 Consejería de Industria. Instalado y probado.

| Código | Ud | Descripción | Rendimiento | Precio | Importe |
|---|---|---|---|---|---|
| M01B0050 | h | Oficial fontanero | 0.25 | 14 | 3.50 |
| M01B0060 | h | Ayudante fontanero | 0.25 | 13 | 3.25 |
| A02A0010T | M³ | Mortero 1:3 de cemento CEM IV/B-P 32.5 N | 0.003 | 108.85 | 0.33 |
| A07B0010T | ML | Apertura y sellado de rozas en fábricas de bloques de hormigón | 2 | 2.95 | 5.90 |
| E01MB0040T | UD | Tubo de silicona de 50 g. Terrain | 0.06 | 6.86 | 0.41 |
| E24AE0020T | ML | Tuberia polibutileno Terrain D 22 mm. UNE-EN ISO 15876, e=2,0 mm | 2 | 2.99 | 5.98 |
| E24AF0020T | UD | Codo PB a 90º D 22 mm. Terrain | 1 | 2.43 | 2.43 |
| E24AF0130T | UD | Colector PB tres derivaciones 22x15x15x15x22 Terrain (material; 11/03/2012) | 0.25 | 5.8 | 1.45 |
| E24AF0160T | UD | Codo latón niquelado para transición PB a rosca hembra 22x1/2" Terrain (material; 11/03/2012) | 1 | 5.22 | 5.22 |
| E24AF0230T | UD | Casquillo de plástico D 22 mm. Terrain | 5 | 0.17 | 0.85 |
| E24AF0290T | UD | Distanciador para codos de latón Terrain | 0.5 | 0.49 | 0.25 |
| %0.03 | % | Costes indirectos | 3 % | 29.57 | 0.89 |
|  |  | Total |  |  | 30.46 |

**D14BB0070T** UD Llave de regulación oculta de 32 mm., de polibutileno PB Terrain (11/03/2012)
4 UD × 35.95 = 143.80
Llave de regulación oculta de 32 mm., de polibutileno PB Terrain, instalada en entrada a cuartos húmedos, vivienda ó local, incluso embellecedor. Según C.T.E. DB HS-4. Instalada y probada.

| Código | Ud | Descripción | Rendimiento | Precio | Importe |
|---|---|---|---|---|---|
| M01B0050 | h | Oficial fontanero | 0.4 | 14 | 5.60 |
| E24GC0070T | UD | Llave regul oculta 32 mm. para tub. PB Terrain (material; 11/03/2012) | 1 | 29.3 | 29.30 |
| %0.03 | % | Costes indirectos | 3 % | 34.90 | 1.05 |
|  |  | Total |  |  | 35.95 |

**D14BB0055T** UD Llave de regulación oculta de 25 mm., de polibutileno PB Terrain (11/03/2012)
2 UD × 26.7 = 53.40
Llave de regulación oculta de 25 mm., de polibutileno PB Terrain, instalada en entrada a cuartos húmedos, vivienda ó local, incluso embellecedor. Según C.T.E. DB HS-4. Instalada y probada.

| Código | Ud | Descripción | Rendimiento | Precio | Importe |
|---|---|---|---|---|---|
| M01B0050 | h | Oficial fontanero | 0.4 | 14 | 5.60 |
| E24GC0055T | UD | Llave regul oculta 25 mm. para tub. PB Terrain (material; 11/03/2012) | 1 | 20.32 | 20.32 |
| %0.03 | % | Costes indirectos | 3 % | 25.92 | 0.78 |
|  |  | Total |  |  | 26.7 |

**D14BB0050T** UD Llave de regulación oculta de 22 mm., de polibutileno PB Terrain (11/03/2012)
2 UD × 21.83 = 43.66
Llave de regulación oculta de 22 mm., de polibutileno PB Terrain, instalada en entrada a cuartos húmedos, incluso embellecedor. Según C.T.E. DB HS-4. Instalada y probada.

| Código | Ud | Descripción | Rendimiento | Precio | Importe |
|---|---|---|---|---|---|
| M01B0050 | h | Oficial fontanero | 0.4 | 14 | 5.60 |
| E24GC0050T | UD | Llave regul oculta 22 mm. para tub. PB Terrain (material; 11/03/2012) | 1 | 15.59 | 15.59 |
| %0.03 | % | Costes indirectos | 3 % | 21.19 | 0.64 |
|  |  | Total |  |  | 21.83 |

**D14BC0080T** UD Válvula o llave de paso de compuerta de D 40 mm., de polibutilen
12 UD × 49.75 = 597.00
Válvula o llave de paso de compuerta de D 40 mm., de polibutileno PB Terrain, incluso p.p. pequeño material. Según C.T.E. DB HS-4. Instalada y probada.

| Código | Ud | Descripción | Rendimiento | Precio | Importe |
|---|---|---|---|---|---|
| M01B0050 | h | Oficial fontanero | 0.45 | 14 | 6.30 |
| E24GA0340T | UD | Válvula de compuerta 40 mm. para tub. PB Terrain (material; 04/05/2016) | 1 | 42 | 42.00 |
| %0.03 | % | Costes indirectos | 3 % | 48.30 | 1.45 |
|  |  | Total |  |  | 49.75 |

**ALM1000M** Depósito de agua ECO GREEN 1000 LT polietileno o similar
9 × 217.12 = 1954.08
Depósito de agua ECO GREEN 1000 LTo similar, fabricado en polietileno de alta densidad y alto peso molecular por extrusión-solapado con las siguientes características:
Depósito monobloc: de una sola pieza y sin soldaduras, estancos e impermeables: sin riesgo de fugas e inalterables frente al paso del tiempo, rectangular verde, capacidad 1000 litros, Dimensiones: 116x73x167 (cm), peso 47 kg, salida inferior 2" rosca gas, Boca de hombrr Ø400mm, totalmentes instalados, conectados en serie y funcionando.

| Código | Ud | Descripción | Rendimiento | Precio | Importe |
|---|---|---|---|---|---|
| M01B0060 | h | Ayudante fontanero | 0.4 | 13 | 5.20 |
| M01B0050 | h | Oficial fontanero | 0.4 | 14 | 5.60 |
| ECOGREEN1000 | ud | Depósito de agua ECO GREEN 1000 LT (material; 04/05/2016) | 1 | 200 | 200.00 |
| %0.03 | % | Costes indirectos | 3 % | 210.80 | 6.32 |
|  |  | Total |  |  | 217.12 |

### C16.2 Saneamiento (30/06/2008)
Importe: 4565.36

**27BPRE07.40** ml Ml. tubería de PVC Fecal Serie B, marca Terrain, de 110mmØx3.2mm
15 ml × 18.3 = 274.50
Ml. tubería de PVC Fecal Serie B, marca Terrain, de 110mmØ x 3.2mm espesor, con p.p. de accesorios y materiales de sujeción. Totalmente instalada y probada.

| Código | Ud | Descripción | Rendimiento | Precio | Importe |
|---|---|---|---|---|---|
| M01A0010 | h | Oficial primera | 0.2 | 14 | 2.80 |
| M01A0030 | h | Peón | 0.2 | 13 | 2.60 |
| E28EB0250 | m | Tub. PVC-U saneam. D 110 mm unión encol. Terrain (material) | 1 | 11.46 | 11.46 |
| E01CA0020 | m³ | Arena seca | 0.04 | 22.85 | 0.91 |
| %0.03 | % | Costes indirectos | 3 % | 17.77 | 0.53 |
|  |  | Total |  |  | 18.3 |

**27BPRE07.41** ml Ml. tubería de PVC Fecal Serie B, marca Terrain, de 50mmØx3.0mm (03/07/2012)
33 ml × 13.57 = 447.81
Ml. tubería de PVC Fecal Serie B, marca Terrain, de 50mmØ x 3.0mm espesor, con p.p. de accesorios y materiales de sujeción. Totalmente instalada y probada.

| Código | Ud | Descripción | Rendimiento | Precio | Importe |
|---|---|---|---|---|---|
| M01B0050 | h | Oficial fontanero | 0.15 | 14 | 2.10 |
| M01B0060 | h | Ayudante fontanero | 0.15 | 13 | 1.95 |
| M01A0030 | h | Peón | 0.1 | 13 | 1.30 |
| E28CA0230 | m | Tub. PVC-U aguas resid. clase B D 50 mm, Terrain (material; 04/05/2016) | 1.1 | 3.95 | 4.35 |
| E28CC0190 | ud | Codo 92° PVC-U, D 50 mm, Terrain (material; 04/05/2016) | 0.5 | 1.25 | 0.63 |
| E28CC0300 | ud | Codo 135° PVC-U, D 50 mm, Terrain (material; 04/05/2016) | 0.33 | 0.91 | 0.30 |
| A02A0040 | m³ | Mortero 1:6 de cemento | 0.015 | 89.87 | 1.35 |
| E28CC0900 | ud | Abrazadera tubo D 50 mm (material) | 1 | 0.61 | 0.61 |
| E01NA0020 | l | Líquido limpiador PVC, Terrain (material) | 0.01 | 11.2 | 0.11 |
| E01NA0030 | l | Líquido soldador PVC, Terrain (material) | 0.02 | 23.72 | 0.47 |
| %0.03 | % | Costes indirectos | 3 % | 13.17 | 0.40 |
|  |  | Total |  |  | 13.57 |

**27BPRE07.42** ml Ml. tubería de PVC Fecal Serie B, marca Terrain, de 40mmØx3.0mm (03/07/2012)
42 ml × 12.91 = 542.22
Ml. tubería de PVC Fecal Serie B, marca Terrain, de 40mmØ x 3.0mm espesor, con p.p. de accesorios y materiales de sujeción. Totalmente instalada y probada.

| Código | Ud | Descripción | Rendimiento | Precio | Importe |
|---|---|---|---|---|---|
| M01B0050 | h | Oficial fontanero | 0.15 | 14 | 2.10 |
| M01B0060 | h | Ayudante fontanero | 0.15 | 13 | 1.95 |
| M01A0030 | h | Peón | 0.1 | 13 | 1.30 |
| E28CA0220 | m | Tub. PVC-U aguas resid. clase B D 40 mm, Terrain (material; 04/05/2016) | 1.1 | 3.18 | 3.50 |
| E28CC0180 | ud | Codo 92° PVC-U, D 40 mm, Terrain (material; 04/05/2016) | 0.5 | 0.81 | 0.41 |
| E28CC0290 | ud | Codo 135° PVC-U, D 40 mm, Terrain (material; 04/05/2016) | 0.33 | 0.97 | 0.32 |
| A02A0040 | m³ | Mortero 1:6 de cemento | 0.02 | 89.87 | 1.80 |
| E28CC0890 | ud | Abrazadera tubo D 40 mm (material) | 1 | 0.57 | 0.57 |
| E01NA0020 | l | Líquido limpiador PVC, Terrain | 0.01 | 11.2 | 0.11 |
| E01NA0030 | l | Líquido soldador PVC, Terrain | 0.02 | 23.72 | 0.47 |
| %0.03 | % | Costes indirectos | 3 % | 12.53 | 0.38 |
|  |  | Total |  |  | 12.91 |

**27BPRE07.55** ud Ud. terminal de ventilación con válvula, de PVC Terrain 110mmØ (30/06/2008)
2 ud × 22.2 = 44.40
Ud. terminal de ventilación con válvula, de PVC Terrain de 110mmØ. Totalmente instalado y probado.

**27BPRE07.95** ud Bombeo de aguas residuales sumergible Q=100m³/h P=10mca Grundfos o similar
1 ud × 889.92 = 889.92
Estación de bombeo compuesta por: 2 Electrobomba sumergible marca Grundfos mod. SL1.80.100.55.4.51 o similar y las siguientes características: Técnico: Caudal real calculado: 30.83 m³/h Altura resultante de la bomba: 12.33 m Tipo de impulsor: S-TUBE Diámetro máximo de las partículas: 80 mm Eje primario de cierre: SIC/SIC Eje secundario de cierre: CARBON/CERAMICS Homologaciones en placa: CE, EN12050-1 Tolerencia de curva: ISO9906:2012 3B2
Instalación: Temperatura ambiental máxima: 40 °C, Tipo de brida: DIN, Aspiración: 100, Descarga: 100, Presión: PN 10 , Profundidad máxima de instalación: 20 m, Tamaño cuadro: C Datos eléctricos: Potencia de entrada - P1: 6.3 kW Potencia nominal - P2: 5.5 kW Frecuencia de alimentación: 50 Hz Tensión nominal: 3 x 380-415 V CUADRO CONTROL LCD115 3x230/3x400V 9,2- 25A SS SENSOR ANALÓGICO DE NIVEL Totalmente instalado y probado.

| Código | Ud | Descripción | Rendimiento | Precio | Importe |
|---|---|---|---|---|---|
| M01A0010 | h | Oficial primera | 2 | 14 | 28.00 |
| M01A0030 | h | Peón | 2 | 13 | 26.00 |
| 011500285 | ud | BOMBA AGUAS RESIDUALES GRUNDFOS SL1.80.100.55.4.51 (material; 04/05/2016) | 2 | 300 | 600.00 |
| CCCMA | ud | CUADRO CONTROL LCD115 3x230/3x400V 9,2-25A SS (material; 04/05/2016) | 1 | 180 | 180.00 |
| ACC.1 | ud | Accesorios.1 y SENSOR ANALÓGICO DE NIVEL (material; 04/05/2016) | 1 | 30 | 30.00 |
| %0.03 | % | Costes indirectos | 3 % | 864.00 | 25.92 |
|  |  | Total |  |  | 889.92 |

**27BPRE07.95-1** ud Bombeo de aguas residuales sumergible Q=5m³/h P=5mca Grundfos o similar (09/03/2012)
1 ud × 399.13 = 399.13
ESTACIÓN BOMBEO GRUNDFOS DUOLIFT 2 x AP50B.50.08.1 o similar compuesta por: Dimensiones La x An x Al [mm]: 1400 x 600 x 750 Conexiones [mm]: Entrada = 100, salida = 50/63, ventilación = 63 mm Componentes: Tanque de PE con cubierta, capacidad 600 l, bombas, conexiones de tuberías de PVC, alarma Cuadro de control incluido para versiones trifásicas y algunas versiones monofásicas Grado de protección: IP68 Clase de aislamientoF Modelo de impulsor: Vortex EN 12050-2 Aguas residuales sin materia fecal
EN 12050-1 Aguas residuales con materia fecal Potencia 1,20 kW, Tª máx 55ºC, paso libre 50 mm, Totalmente instalado y probado.

| Código | Ud | Descripción | Rendimiento | Precio | Importe |
|---|---|---|---|---|---|
| M01A0010 | h | Oficial primera | 2 | 14 | 28.00 |
| M01A0030 | h | Peón | 2 | 13 | 26.00 |
| 011500030 | ud | ESTACIÓN BOMBEO GRUNDFOS DUOLIFT 2 x AP50B.50.08.1 (material; 09/03/2012) | 1 | 213.5 | 213.50 |
| CCCMA2 | ud | Cuadro eléctrico de maniobra (material; 04/05/2016) | 1 | 90 | 90.00 |
| ACC.1 | ud | Accesorios.1 y SENSOR ANALÓGICO DE NIVEL | 1 | 30 | 30.00 |
| %0.03 | % | Costes indirectos | 3 % | 387.50 | 11.63 |
|  |  | Total |  |  | 399.13 |

**27BPRE07.103** ml Ml. tubería de PVC "Presión", marca Terrain , de 63 mmØ x 4.70mm
12 ml × 22.46 = 269.52
Ml. tubería de PVC "Presión", marca Terrain , de 63mmØ x 4.70mm espesor de pared, de PN7.5kg/mm², con p.p. de accesorios del mismo material y materiales de sujeción. Totalmente instalada y probada.

| Código | Ud | Descripción | Rendimiento | Precio | Importe |
|---|---|---|---|---|---|
| M01B0050 | h | Oficial fontanero | 0.5 | 14 | 7.00 |
| M01B0060 | h | Ayudante fontanero | 0.4 | 13 | 5.20 |
| E24AK0240 | m | Tub. PVC-U presión encolar 20 Atm D 63 mm, Adequa (material; 04/05/2016) | 1.05 | 6.85 | 7.19 |
| E24AB0440 | ud | Abrazadera con taco p/tubo de 1/2". (material; 04/05/2016) | 2 | 1.21 | 2.42 |
| %0.03 | % | Costes indirectos | 3 % | 21.81 | 0.65 |
|  |  | Total |  |  | 22.46 |

**D04AB0050** m Tub. saneam. exter. PVC-U, D125 e=3,2 Terrain i/excav. y relleno
40 m × 24.09 = 963.60

| Medición | Uds. | Largo | Parcial |
|---|---|---|---|
| Saneamiento enterrado en nuevos vestuarios | 1 | 40 | 40.00 |
| Total |  |  | 40 |

**27BPRE07.48** ud Ud. rejilla de desagüe en duchas, de 3 ml
9 ud × 32.6 = 293.40
Ud. rejilla de desagüe en duchas, de 5.50ml. compueta por:
11 uds. canaleta con rejilla (500 largo x 130 ancho x 127 alto) color blanco, mod. S-241 de PVC Jimten ref. 29026-P.
1 ud. conjunto tapón/salida en PVC Jimten mod. S-245 ref. 29012, de 110mmØ.
Totalmente instalado y probado.

| Código | Ud | Descripción | Rendimiento | Precio | Importe |
|---|---|---|---|---|---|
| M01A0010 | h | Oficial primera | 0.2 | 14 | 2.80 |
| M01A0030 | h | Peón | 0.2 | 13 | 2.60 |
| mt11cng010a | m³ | Hormigón HM-20/B/20/I, fabricado en central. (17/03/2016) | 0.043 | 73.13 | 3.14 |
| mt11cng020a | Ud | Canaleta + rejilla de PVC, de 1000 mm de longitud, 130 mm de a (17/03/2016) | 1 | 20.86 | 20.86 |
| mo020 | Ud | Material auxiliar para saneamiento. (17/03/2016) | 3 | 0.75 | 2.25 |
| %0.03 | % | Costes indirectos | 3 % | 31.65 | 0.95 |
|  |  | Total |  |  | 32.6 |

| Medición | Uds. | Parcial |
|---|---|---|
| Vestuario 3 | 4 | 4.00 |
| Vestuario 4 | 4 | 4.00 |
| Subtotal |  | 8.00 |
|  | 1 | 1.00 |
| Subtotal |  | 1.00 |
| Total |  | 9 |

**D04BA0010** ud Arqueta 40x40x50 horm. fck 15 N/mm² tapa fund. dúctil (03/07/2012)
2 ud × 135.91 = 271.82
Arqueta de registro de 40x40x50 cm de dimensiones interiores, constituída por paredes de hormigón en masa de fck=15 N/mm² de 12 cm de espesor, solera de hormigón en masa de fck=10 N/mm² de 10 cm de espesor, con aristas y rincones a media caña, y registro peatonal B-125 s/UNE EN 124, de fundición dúctil, incluso excavación, relleno de trasdós con carga y transporte de tierras sobrantes a vertedero, encofrado y desencofrado, acometida y remate de tubos, según C.T.E. DB HS-5.

| Código | Ud | Descripción | Rendimiento | Precio | Importe |
|---|---|---|---|---|---|
| M01A0010 | h | Oficial primera | 2.5 | 14 | 35.00 |
| M01A0030 | h | Peón | 2.5 | 13 | 32.50 |
| A03A0030 | m³ | Hormigón en masa de fck= 15 N/mm² (material; 03/07/2012) | 0.12 | 85.66 | 10.28 |
| A03A0010 | m³ | Hormigón en masa de fck= 10 N/mm² | 0.041 | 79.28 | 3.25 |
| A05AG0020 | m² | Encofrado y desencof. en paredes de arquetas, cámaras y sótanos. (material) | 0.8 | 17.14 | 13.71 |
| E28BA0160 | ud | Reg peat B-125 400x400mm tapa/marco fund dúctil Cofunco (material) | 1 | 31.11 | 31.11 |
| A06B0010 | m³ | Excavación en zanjas y pozos. | 0.42 | 12.33 | 5.18 |
| A06D0020 | m³ | Carga mecánica, transporte tierras vertedero, camión, máx. 10 km | 0.24 | 3.82 | 0.92 |
| %0.03 | % | Costes indirectos | 3 % | 131.95 | 3.96 |
|  |  | Total |  |  | 135.91 |

**D14FB0020** ud Bote sifónico registrab enterrado PVC Terrain. (03/07/2012)
3 ud × 30.87 = 92.61
Bote sifónico registrable de PVC Terrain, con tapa de acero inoxidable, enterrado en piso, incluso acoples a tuberías de desagües y tubería de desembarque de 50 mm Instalado, incluso ayudas de albañilería, según C.T.E. DB HS-5 y UNE-ENV 13801.

| Código | Ud | Descripción | Rendimiento | Precio | Importe |
|---|---|---|---|---|---|
| M01B0050 | h | Oficial fontanero | 0.1 | 14 | 1.40 |
| M01B0060 | h | Ayudante fontanero | 0.15 | 13 | 1.95 |
| E28IAA0040 | ud | Bote sifónico Terrain 4 bocas tapa ciega acero inox registr D 11 (material) | 1 | 15.78 | 15.78 |
| E28CC0480 | ud | Injerto PVC-U, 110x50 mm, Terrain (material) | 1 | 2.27 | 2.27 |
| E28CA0230 | m | Tub. PVC-U aguas resid. clase B D 50 mm, Terrain | 1 | 3.95 | 3.95 |
| A02A0040 | m³ | Mortero 1:6 de cemento | 0.045 | 89.87 | 4.04 |
| E01NA0020 | l | Líquido limpiador PVC, Terrain | 0.01 | 11.2 | 0.11 |
| E01NA0030 | l | Líquido soldador PVC, Terrain | 0.02 | 23.72 | 0.47 |
| %0.03 | % | Costes indirectos | 3 % | 29.97 | 0.90 |
|  |  | Total |  |  | 30.87 |

**D14FB0030** ud Bote sifónico registrab colgado PVC Terrain.
1 ud × 34.91 = 34.91
Bote sifónico registrable de PVC Terrain, con tapa de acero inoxidable, en red colgada, incluso acoples a tuberías de desagües, piezas especiales y tubería de desembarque de 50 mm Instalado, incluso ayudas de albañilería, según C.T.E. DB HS-5 y UNE-ENV 13801.

| Código | Ud | Descripción | Rendimiento | Precio | Importe |
|---|---|---|---|---|---|
| M01B0050 | h | Oficial fontanero | 0.1 | 14 | 1.40 |
| M01B0060 | h | Ayudante fontanero | 0.1 | 13 | 1.30 |
| E28IAA0040 | ud | Bote sifónico Terrain 4 bocas tapa ciega acero inox registr D 11 | 1 | 15.78 | 15.78 |
| E28CC0480 | ud | Injerto PVC-U, 110x50 mm, Terrain | 2 | 2.27 | 4.54 |
| E28CA0230 | m | Tub. PVC-U aguas resid. clase B D 50 mm, Terrain | 1 | 3.95 | 3.95 |
| E28CA0250 | m | Tub. PVC-U aguas resid. clase B D 110 mm, Terrain (material) | 0.5 | 11.46 | 5.73 |
| E01NA0020 | l | Líquido limpiador PVC, Terrain | 0.01 | 11.2 | 0.11 |
| E01NA0030 | l | Líquido soldador PVC, Terrain | 0.02 | 23.72 | 0.47 |
| E28CC0900 | ud | Abrazadera tubo D 50 mm | 1 | 0.61 | 0.61 |
| %0.03 | % | Costes indirectos | 3 % | 33.89 | 1.02 |
|  |  | Total |  |  | 34.91 |

**D14FC0020** ud Sifón sencillo botella PP D=40 mm, lavabo, bidé
6 ud × 6.92 = 41.52
Sifón sencillo de botella, extensible, de polipropileno, D 40 mm, para lavabo o bidé, colocado, según C.T.E. DB HS-5.

| Código | Ud | Descripción | Rendimiento | Precio | Importe |
|---|---|---|---|---|---|
| M01B0050 | h | Oficial fontanero | 0.2 | 14 | 2.80 |
| M01B0060 | h | Ayudante fontanero | 0.05 | 13 | 0.65 |
| E28IBAA0020 | ud | Sifón PP sencillo botella D 1 1/2 (40 mm), lavabo, bidé, Adequa (material) | 1 | 3.27 | 3.27 |
| %0.03 | % | Costes indirectos | 3 % | 6.72 | 0.20 |
|  |  | Total |  |  | 6.92 |

### C16.3 Aerotermia (19/04/2012)
Importe: 10550.4

**D15LC0140** ud Termo-Acumulador mural, bomba de calor p/ ACS, NUOS 250, ARISTON (19/04/2012)
4 ud × 2637.6 = 10550.40
Acumulador de suelo de 250 litros de acumulación con calentamiento por bomba de calor aire - agua, para agua caliente sanitaria Ariston NUOS 250 o equivalente, COP (Energía obtenida [W] / Energía utilizada [W])= 4, formado por acumulador de acero vitrificado con protección anticorrosión de doble ánodo de magnesio y circuito hidráulico con líquido refrigerante tipo R134e, display con 4 dígitos para control de temperatura, modo de funcionamiento y programación. Calentamiento hasta 55ºC con bomba de calor. Temperatura mínima del aire 10ºC. Resistencia blindada integrada de serie de 1200 W. Sistema anti-legionela programado de serie, incluso flexibles de acero inoxidable, llaves de corte de 1/2" y pequeño material. Instalado y probado.

| Código | Ud | Descripción | Rendimiento | Precio | Importe |
|---|---|---|---|---|---|
| M01B0050 | h | Oficial fontanero | 0.65 | 14 | 9.10 |
| M01B0060 | h | Ayudante fontanero | 0.65 | 13 | 8.45 |
| E20CD0080 | ud | Kit aire Nuos 200-250-250 SOL, ARISTON (material; 19/04/2012) | 1 | 87.21 | 87.21 |
| E24HA0030 | ud | Flexible de acero inox. 30 cm | 2 | 1.63 | 3.26 |
| E24GG0020 | ud | Llave escuadra 1/2 x 1/2" i/escudo | 2 | 2.82 | 5.64 |
| E20CC0140 | ud | Termo-Acumulador de suelo, bomba de calor p/ ACS, NUOS 250, ARIS (material; 06/04/2016) | 1 | 2447.12 | 2447.12 |
| %0.03 | % | Costes indirectos | 3 % | 2560.78 | 76.82 |
|  |  | Total |  |  | 2637.6 |

| Medición | Uds. | Parcial |
|---|---|---|
| Vestuario Masculino | 1 | 1.00 |
| Vestuario Femenino | 1 | 1.00 |
| Subtotal |  | 2.00 |
| Vestuario 3 | 1 | 1.00 |
| Vestuario 4 | 1 | 1.00 |
| Subtotal |  | 2.00 |
| Total |  | 4 |

## CAP 17 SEGURIDAD Y SALUD (08/01/2012)
Importe: 7438.18

### E28B INSTALACIONES DE BIENESTAR (08/01/2012)
Importe: 883

| Código | Ud | Descripción | Cantidad | Precio | Importe |
|---|---|---|---|---|---|
| E28BC250_01 | ud | Adaptación de local para vestuario y aseo provisionales (08/01/2012) | 1 | 240 | 240.00 |
| E28BM070 | ud | Taquilla metálica individual (08/01/2012) | 10 | 32 | 320.00 |
| E28BM080 | ud | Mesa para 10 personas (08/01/2012) | 1 | 63 | 63.00 |
| E28BM090 | ud | Banco madera para 5 personas (08/01/2012) | 4 | 33 | 132.00 |
| E28BM110 | ud | Botiquín de urgencia, colocado (08/01/2012) | 1 | 76 | 76.00 |
| E28BM120 | ud | Reposición de material de botiquín de urgencia (08/01/2012) | 1 | 52 | 52.00 |

### E28P PROTECCIONES COLECTIVAS (08/01/2012)
Importe: 2532.84

| Código | Ud | Descripción | Cantidad | Precio | Importe |
|---|---|---|---|---|---|
| E28PB105 | m | Barandilla de protección perimetral de andamios (08/01/2012) | 54 | 6.1 | 329.40 |
| E28PB020 | m | Barandilla de protección perimetral de forjado (08/01/2012) | 54 | 8.5 | 459.00 |
| E28PE220 | ud | Cuadro de obra trifásico 80 A (08/01/2012) | 1 | 615 | 615.00 |
| E28PE120 | ud | Cuadro eléctrico secundario de 20 kW potencia máxima (08/01/2012) | 2 | 181 | 362.00 |
| E28PF020 | ud | Extintor portátil (08/01/2012) | 1 | 41 | 41.00 |
| E28PE010 | ud | Lámpara portátil de mano (08/01/2012) | 12 | 4.2 | 50.40 |
| E28PR040 | m² | Red de bandeja u horizontal (08/01/2012) | 10 | 9.3 | 93.00 |
| E28PR050 | m | Red de malla tipo stopper (08/01/2012) | 54 | 5.4 | 291.60 |
| E28PA010 | ud | Tapa de madera (08/01/2012) | 8 | 4.4 | 35.20 |
| E28PX010 | ud | Tapón protector tipo "seta" en esperas de armaduras (08/01/2012) | 328 | 0.08 | 26.24 |
| E28PE020 | ud | Toma de tierra (08/01/2012) | 1 | 128 | 128.00 |
| E28PE040 | ud | Transformador (08/01/2012) | 1 | 32 | 32.00 |
| E28PB180 | ud | Valla portátil (08/01/2012) | 10 | 7 | 70.00 |

### E28R EQUIPOS DE PROTECCIÓN INDIVIDUAL (08/01/2012)
Importe: 1948.74

| Código | Ud | Descripción | Cantidad | Precio | Importe |
|---|---|---|---|---|---|
| E28RA010 | ud | EPI: Casco protector contra riesgo mecánico (08/01/2012) | 20 | 10 | 200.00 |
| E28RA030 | ud | EPI: Casco protector contra la electricidad (08/01/2012) | 4 | 3.7 | 14.80 |
| E28RA055 | ud | EPI: Pantalla de seguridad para soldador (08/01/2012) | 3 | 1.14 | 3.42 |
| E28RA070 | ud | EPI: Gafas de protección contra riesgo mecánico (08/01/2012) | 3 | 2.5 | 7.50 |
| E28RA090 | ud | EPI: Gafas de protección contra el polvo (08/01/2012) | 6 | 0.81 | 4.86 |
| E28RA130 | ud | EPI: Tapones (08/01/2012) | 3 | 0.49 | 1.47 |
| E28RA1_2 | ud | EPI: Mascarilla autofiltrante contra gases y vapores (08/01/2012) | 3 | 0.94 | 2.82 |
| E28RA0_2 | ud | EPI: Gorro protector (08/01/2012) | 6 | 2 | 12.00 |
| E28RC010 | ud | EPI: Faja de refuerzo lumbar (08/01/2012) | 4 | 5.3 | 21.20 |
| E28RC070 | ud | EPI: Mono de trabajo (08/01/2012) | 20 | 22 | 440.00 |
| E28RC140 | ud | EPI: Mandil de soldadura (08/01/2012) | 2 | 3.4 | 6.80 |
| E28RC1_4 | ud | EPI: Ropa con protección electrostática (08/01/2012) | 2 | 21.5 | 43.00 |
| E28RC120_01 | ud | EPI: Prendas de protección contra el fuego (08/01/2012) | 1 | 55.7 | 55.70 |
| E28RC180 | ud | EPI: Chaleco reflectante (08/01/2012) | 20 | 4.1 | 82.00 |
| E28RM020 | ud | EPI: Guantes contra riesgos mecánicos (08/01/2012) | 72 | 3 | 216.00 |
| E28RM050 | ud | EPI: Guantes contra productos químicos y biológicos (08/01/2012) | 1 | 1.31 | 1.31 |
| E28RM070 | ud | EPI: Guantes contra riesgos de vibraciones (08/01/2012) | 1 | 2 | 2.00 |
| E28RM100 | ud | EPI: Guantes para soldador (08/01/2012) | 4 | 1.24 | 4.96 |
| E28RM120 | ud | EPI: Guantes contra riesgos eléctricos (08/01/2012) | 4 | 14 | 56.00 |
| E28RP070 | ud | EPI: Calzado de seguridad (08/01/2012) | 20 | 24 | 480.00 |
| E28RP080 | ud | EPI: Calzado de protección eléctrica (08/01/2012) | 4 | 13 | 52.00 |
| E28RP090 | ud | EPI: Polainas para soldadura (08/01/2012) | 3 | 2.3 | 6.90 |
| E28RSA040 | ud | EPI: Arnés anticaídas (08/01/2012) | 5 | 7.8 | 39.00 |
| E28RSB040 | ud | EPI: Cinturón de seguridad (08/01/2012) | 5 | 10 | 50.00 |
| E28RSD060 | ud | EPI: Ganchos de seguridad (08/01/2012) | 5 | 29 | 145.00 |

### E28E SEÑALIZACIÓN (08/01/2012)
Importe: 169.6

| Código | Ud | Descripción | Cantidad | Precio | Importe |
|---|---|---|---|---|---|
| E28ES080 | ud | Placa de señalización de riesgo (08/01/2012) | 32 | 5.3 | 169.60 |

### E28W MANO DE OBRA DE SEGURIDAD (08/01/2012)
Importe: 1904

| Código | Ud | Descripción | Cantidad | Precio | Importe |
|---|---|---|---|---|---|
| E28W040 | ud | Coste mensual de limpieza de casetas de obra (08/01/2012) | 4 | 125 | 500.00 |
| E28W090 | ud | Revisión quincenal de andamio (14/05/2016) | 2 | 120 | 240.00 |
| E28W050 | ud | Coste mensual formación en seguridad e higiene (14/05/2016) | 4 | 36 | 144.00 |
| E28W060 | ud | Reconocimiento médico obligatorio (14/05/2016) | 20 | 51 | 1020.00 |

## CAP 18 GESTIÓN DE RESIDUOS (08/01/2012)
Importe: 7874.26

**U20CC010** Tn Clasificación de residuos (08/01/2012)
120.93 Tn × 14.7 = 1777.67

| Medición | Uds. | Parcial |
|---|---|---|
| Residuos no peligrosos (Cód LER 17.02.01; 17.02.02; 17.02.03) | 4.68 | 4.68 |
| Escombro mixto (Cód. LER 17.01.07) | 76.84 | 76.84 |
| Escombro limpio (Cód. LER 17.01.01 y 17.08.02) | 39.41 | 39.41 |
| Subtotal |  | 120.93 |
| Total |  | 120.93 |

| Código | Ud | Descripción | Cantidad | Precio | Importe |
|---|---|---|---|---|---|
| U20CVC100 | mes | Alquiler de contenedor de madera de 16 m3 (08/01/2012) | 1 | 77 | 77.00 |
| U20CVC010 | mes | Alquiler de contenedor de chatarra de 16 m3 (08/01/2012) | 1 | 77 | 77.00 |
| U20CVC040 | mes | Alquiler de contenedor de plásticos de 16 m3 (08/01/2012) | 1 | 77 | 77.00 |
| U20CVC070 | mes | Alquiler de contenedor de cartones de 16 m3 (08/01/2012) | 1 | 77 | 77.00 |
| U20CO030 | mes | Alquiler de contenedor de residuos de 16 m3 (08/01/2012) | 4 | 77 | 308.00 |
| U20CT080 | u | Transporte de contenedor de residuos no peligrosos valorizables (04/05/2016) | 2 | 104.17 | 208.34 |
| U20CVT030 | mes | Transporte a planta de papel y cartón (Cód LER 20.01.01) (08/01/2012) | 4 | 45 | 180.00 |

**U20CT170_01** Tn Carga y transporte de residuos no inertes, distancia < 10 km (08/01/2012)
4.68 Tn × 20 = 93.60

**U20CT190** Tn Carga y trans. de escombro mixto a vertedero (Cód. LER 17.01.07) (08/01/2012)
76.84 Tn × 22 = 1690.48

| Medición | Uds. | Parcial |
|---|---|---|
| Demolición tabique bloque horm. 15 a 25 cm | 16.3 | 16.30 |
| Demolición fábrica bloq. hasta 25 cm senos macizados | 8.95 | 8.95 |
| Demolición solado de baldosas cerám. terrazos .. | 39.94 | 39.94 |
| Demolición alicatado de azulejos | 11.65 | 11.65 |
| Subtotal |  | 76.84 |
| Total |  | 76.84 |

**U20TC070** Tn Carga y transporte de tierras a vertedero (Cód. LER 17.05.04) (08/01/2012)
3.98 Tn × 11.3 = 44.97

**U20CT170** Tn Carga y transp. escombro limpio a vertedero (08/01/2012)
39.41 Tn × 20 = 788.20

| Medición | Uds. | Parcial |
|---|---|---|
| Restos de hormigón y escombro limpio | 39.41 | 39.41 |
| Total |  | 39.41 |

| Código | Ud | Descripción | Cantidad | Precio | Importe |
|---|---|---|---|---|---|
| U20PR030 | u | Trat. de restos de pintura (bidón 200l) (Cód. LER 08.01.12) (08/01/2012) | 4 | 119 | 476.00 |
| U20PR800 | u | Trat. de decapantes del cemento (bidón 200l) (Cód. LER 08.01.21) (08/01/2012) | 4 | 139 | 556.00 |

**U20PR810** Tn Tratamiento de fluorescentes (Cód. LER 20.01.21) (04/05/2016)
0.13 Tn × 11100 = 1443.00

## CAP 19 VARIOS (04/05/2016)
Importe: 750

**PA.DCEL** P.A. a justificar de Derechos de Conexión de Extensión de Red de Baja Tensión (04/05/2016)
1 × 750 = 750.00
P.A. a justificar de Derechos de Conexión de Extensión de Red de Baja Tensión según tasas de la compañía suministradora. Incluso tramitación y pago de tasas.

**E01AA0020** kg Acero corrugado B 500 S (precio medio) (material)
Precio: 0.74
Acero corrugado B 500 S, UNE 36068 (precio medio)

## Precios auxiliares

**D37C0020** m³ Disposición controlada de residuos mezclados no peligrosos a cen
Precio: 9.74
Disposición controlada (recepción) en centro de reciclaje, de residuos mezclados no peligrosos (no especiales), procedentes de obras de demolición, con código 170904 según el Catálogo Europeo de Residuos (ORDEN MAM/304/2002)

| Código | Ud | Descripción | Rendimiento | Precio | Importe |
|---|---|---|---|---|---|
| M01A0010 | h | Oficial primera | 0.35 | 14 | 4.90 |
| M01A0030 | h | Peón | 0.35 | 13 | 4.55 |
| %0.03 | % | Costes indirectos | 3 % | 9.45 | 0.28 |
|  |  | Total |  |  | 9.74 |

**A06B0010** m³ Excavación en zanjas y pozos. (material)
Precio: 12.33
Excavación en zanjas y pozos en cualquier clase de terreno con extracción de tierras al borde.

| Código | Ud | Descripción | Rendimiento | Precio | Importe |
|---|---|---|---|---|---|
| M01A0030 | h | Peón | 0.35 | 13 | 4.55 |
| QAA0020 | h | Retroexcavadora M. F. con cazo. (maquinaria) | 0.3 | 25.52 | 7.66 |
| %0.01 | % | Medios auxiliares | 1 % | 12.21 | 0.12 |
|  |  | Total |  |  | 12.33 |

**A06C0010** m³ Relleno de zanjas con arena volcánica. (material)
Precio: 18.3
Relleno de zanjas con arena volcánica, compactado por capas de 30 cm de espesor al proctor modificado del 95 %, incluso extendido, refino y riego.

| Código | Ud | Descripción | Rendimiento | Precio | Importe |
|---|---|---|---|---|---|
| M01A0030 | h | Peón | 0.26 | 13 | 3.38 |
| E01CD0030 | m³ | Picón de relleno, garbancillo grueso (trasdós de muros, jardines...) (material) | 1 | 12.65 | 12.65 |
| E01E0010 | m³ | Agua | 0.2 | 1.26 | 0.25 |
| QAA0060 | h | Pala cargadora Caterp 966 (maquinaria) | 0.02 | 46.38 | 0.93 |
| QBD0010 | h | Bandeja vibrante Vibromat con operario (maquinaria) | 0.05 | 18.22 | 0.91 |
| %0.01 | % | Medios auxiliares | 1 % | 18.12 | 0.18 |
|  |  | Total |  |  | 18.3 |

**A06D0020** m³ Carga mecánica, transporte tierras vertedero, camión, máx. 10 km (material)
Precio: 3.82
Carga mecánica y transporte de tierras a vertedero, con camión de 18 Tn, con un recorrido máximo de 10 Km.

| Código | Ud | Descripción | Rendimiento | Precio | Importe |
|---|---|---|---|---|---|
| QAB0030 | h | Camión volquete 2 ejes > 15 t (maquinaria) | 0.12 | 26.5 | 3.18 |
| QAA0010 | h | Traxcavator Caterp. 955 (maquinaria) | 0.015 | 40 | 0.60 |
| %0.01 | % | Medios auxiliares | 1 % | 3.78 | 0.04 |
|  |  | Total |  |  | 3.82 |

**A04A0020** kg Acero corrugado B 500 S (material)
Precio: 0.7
Acero corrugado B 500 S, elaborado y colocado, con parte proporcional de despuntes.

| Código | Ud | Descripción | Rendimiento |
|---|---|---|---|
| %0.01 | % | Medios auxiliares | 1 % |

**A02A0120** m³ Mortero industrial M 2,5 (material; 28/04/2010)
Precio: 171.27
Mortero industrial seco M 2,5 (UNE-EN 998-2), confeccionado con hormigonera, s/RC-08.

| Código | Ud | Descripción | Rendimiento | Precio | Importe |
|---|---|---|---|---|---|
| M01A0030 | h | Peón | 2.4 | 13 | 31.20 |
| E01FG0090 | kg | Mortero seco M 2,5 p/albañilería (material; 28/04/2010) | 1700 | 0.08 | 136.00 |
| E01E0010 | m³ | Agua | 0.24 | 1.26 | 0.30 |
| QAD0010 | h | Hormigonera portátil 250 l (maquinaria) | 0.5 | 4.14 | 2.07 |
| %0.01 | % | Medios auxiliares | 1 % | 169.57 | 1.70 |
|  |  | Total |  |  | 171.27 |

**A04A0010** kg Acero corrugado B 400 S, elaborado y colocado. (material)
Precio: 1.34
Acero corrugado B 400 S, elaborado y colocado, con parte proporcional de despuntes.

| Código | Ud | Descripción | Rendimiento | Precio | Importe |
|---|---|---|---|---|---|
| M01A0010 | h | Oficial primera | 0.02 | 14 | 0.28 |
| M01A0030 | h | Peón | 0.02 | 13 | 0.26 |
| E01AA0010 | kg | Acero corrugado B 400 S (precio medio) (material) | 1.05 | 0.73 | 0.77 |
| E09A0010 | kg | Alambre de atar de 1,2 mm (material) | 0.02 | 0.98 | 0.02 |
| %0.01 | % | Medios auxiliares | 1 % | 1.33 | 0.01 |
|  |  | Total |  |  | 1.34 |

**A02A0030** m³ Mortero 1:5 de cemento (material; 03/07/2012)
Precio: 95.98
Mortero 1:5 de cemento y arena, M-7,5, confeccionado con hormigonera, s/RC-08
.

| Código | Ud | Descripción | Rendimiento | Precio | Importe |
|---|---|---|---|---|---|
| M01A0030 | h | Peón | 2.4 | 13 | 31.20 |
| E01BA0040 | t | Cemento portland, CEM II/B-P 32,5 R, granel (material; 03/07/2012) | 0.3 | 121 | 36.30 |
| E01CA0020 | m³ | Arena seca | 1.1 | 22.85 | 25.14 |
| E01E0010 | m³ | Agua | 0.25 | 1.26 | 0.32 |
| QAD0010 | h | Hormigonera portátil 250 l | 0.5 | 4.14 | 2.07 |
| %0.01 | % | Medios auxiliares | 1 % | 95.03 | 0.95 |
|  |  | Total |  |  | 95.98 |

**A02D0030** m³ Mortero bastardo 1:2:10, cemento, cal y arena fina (material; 03/07/2012)
Precio: 108.96
Mortero bastardo 1:2:10 de cemento, cal y arena fina, M 1, confeccionado con hormigonera, s/RC-08.

| Código | Ud | Descripción | Rendimiento | Precio | Importe |
|---|---|---|---|---|---|
| M01A0030 | h | Peón | 2.4 | 13 | 31.20 |
| E01BA0040 | t | Cemento portland, CEM II/B-P 32,5 R, granel | 0.195 | 121 | 23.60 |
| E01CA0050 | m³ | Arena fina de picón. (material) | 0.75 | 16.4 | 12.30 |
| E01BB0010 | kg | Cal hidratada (material) | 207 | 0.18 | 37.26 |
| E01E0010 | m³ | Agua | 0.167 | 1.26 | 0.21 |
| QAD0010 | h | Hormigonera portátil 250 l | 0.8 | 4.14 | 3.31 |
| %0.01 | % | Medios auxiliares | 1 % | 107.88 | 1.08 |
|  |  | Total |  |  | 108.96 |

**A03A0010** m³ Hormigón en masa de fck= 10 N/mm² (material; 03/07/2012)
Precio: 79.28
Hormigón en masa de fck= 10 N/mm², árido machaqueo 32 mm máx., confeccionado con hormigonera.

| Código | Ud | Descripción | Rendimiento | Precio | Importe |
|---|---|---|---|---|---|
| M01A0030 | h | Peón | 2 | 13 | 26.00 |
| E01BA0040 | t | Cemento portland, CEM II/B-P 32,5 R, granel | 0.225 | 121 | 27.23 |
| E01CA0010 | t | Arena seca (material) | 0.6 | 15.23 | 9.14 |
| E01CB0090 | t | Arido machaqueo 16-32 mm (material) | 1.2 | 11.5 | 13.80 |
| E01E0010 | m³ | Agua | 0.2 | 1.26 | 0.25 |
| QAD0010 | h | Hormigonera portátil 250 l | 0.5 | 4.14 | 2.07 |
| %0.01 | % | Medios auxiliares | 1 % | 78.49 | 0.78 |
|  |  | Total |  |  | 79.28 |

**A05AG0010** m² Confección y amortización encofrado de madera para peldañeado. (material)
Precio: 2.9
Confección y amortización de encofrado de madera para peldañeado.

| Código | Ud | Descripción | Rendimiento | Precio | Importe |
|---|---|---|---|---|---|
| M01A0010 | h | Oficial primera | 0.032 | 14 | 0.45 |
| M01A0030 | h | Peón | 0.06 | 13 | 0.78 |
| E01IB0010 | m³ | Madera pino gallego en tablas (material) | 0.003 | 299.74 | 0.90 |
| E01IA0110 | m3 | Madera pino insigne (material) | 0.002 | 360 | 0.72 |
| E01MA0020 | kg | Clavos 2" | 0.02 | 0.84 | 0.02 |
| %0.01 | % | Medios auxiliares | 1 % | 2.87 | 0.03 |
|  |  | Total |  |  | 2.9 |

**A02A0040** m³ Mortero 1:6 de cemento (material; 03/07/2012)
Precio: 89.87
Mortero 1:6 de cemento y arena, M 5, confeccionado con hormigonera, s/RC-08.

| Código | Ud | Descripción | Rendimiento | Precio | Importe |
|---|---|---|---|---|---|
| M01A0030 | h | Peón | 2.4 | 13 | 31.20 |
| E01BA0040 | t | Cemento portland, CEM II/B-P 32,5 R, granel | 0.25 | 121 | 30.25 |
| E01CA0020 | m³ | Arena seca | 1.1 | 22.85 | 25.14 |
| E01E0010 | m³ | Agua | 0.25 | 1.26 | 0.32 |
| QAD0010 | h | Hormigonera portátil 250 l | 0.5 | 4.14 | 2.07 |
| %0.01 | % | Medios auxiliares | 1 % | 88.98 | 0.89 |
|  |  | Total |  |  | 89.87 |

**A07A0010** m² Enfoscado maestreado raspado, para base de alicatados (material; 03/07/2012)
Precio: 9.26
Enfoscado maestreado raspado, para base de alicatados con mortero 1:4 de cemento.

| Código | Ud | Descripción | Rendimiento | Precio | Importe |
|---|---|---|---|---|---|
| M01A0010 | h | Oficial primera | 0.3 | 14 | 4.20 |
| M01A0030 | h | Peón | 0.25 | 13 | 3.25 |
| E01E0010 | m³ | Agua | 0.009 | 1.26 | 0.01 |
| E37KB0010 | m² | Malla fibra vidrio impregnada PVC, 10x10 mm, MALLA MORTERO | 0.07 | 3.26 | 0.23 |
| M01A0030_____ | h | Peón (mano de obra) | 0.036 | 12.93 | 0.47 |
| E01BA0040 | t | Cemento portland, CEM II/B-P 32,5 R, granel | 0.005 | 121 | 0.61 |
| E01CA0020 | m³ | Arena seca | 0.016 | 22.85 | 0.37 |
| QAD0010 | h | Hormigonera portátil 250 l | 0.007 | 4.14 | 0.03 |
| %0.01 | % | Medios auxiliares | 1 % | 9.17 | 0.09 |
|  |  | Total |  |  | 9.26 |

**A03B0010** m³ Hormigón aligerado de cemento y picón. (material; 03/07/2012)
Precio: 61.55
Hormigón aligerado de cemento y picón, con 115 kg de cemento, confeccionado con hormigonera.

| Código | Ud | Descripción | Rendimiento | Precio | Importe |
|---|---|---|---|---|---|
| M01A0030 | h | Peón | 2 | 13 | 26.00 |
| E01BA0040 | t | Cemento portland, CEM II/B-P 32,5 R, granel | 0.115 | 121 | 13.92 |
| E01CD0010 | m³ | Picón fino avitolado/cribado (p/atezados...) (material) | 0.94 | 12.65 | 11.89 |
| E01CA0020 | m³ | Arena seca | 0.3 | 22.85 | 6.86 |
| E01E0010 | m³ | Agua | 0.16 | 1.26 | 0.20 |
| QAD0010 | h | Hormigonera portátil 250 l | 0.5 | 4.14 | 2.07 |
| %0.01 | % | Medios auxiliares | 1 % | 60.94 | 0.61 |
|  |  | Total |  |  | 61.55 |

**A01B0010** m³ Pasta de cemento (material; 03/07/2012)
Precio: 137.52
Pasta de cemento, amasada a mano, s/RC-08.

| Código | Ud | Descripción | Rendimiento | Precio | Importe |
|---|---|---|---|---|---|
| M01A0030 | h | Peón | 2 | 13 | 26.00 |
| E01BA0040 | t | Cemento portland, CEM II/B-P 32,5 R, granel | 0.9 | 121 | 108.90 |
| E01E0010 | m³ | Agua | 1 | 1.26 | 1.26 |
| %0.01 | % | Medios auxiliares | 1 % | 136.16 | 1.36 |
|  |  | Total |  |  | 137.52 |

**A02A0010** m³ Mortero 1:3 de cemento (material; 03/07/2012)
Precio: 95
Mortero 1:3 de cemento y arena, M 15, confeccionado con hormigonera, s/RC-08.

| Código | Ud | Descripción | Rendimiento |
|---|---|---|---|
| %0.01 | % | Medios auxiliares | 1 % |

**A03A0050** m³ Hormigón en masa de fck= 17.5 N/mm² (material; 03/07/2012)
Precio: 91.2
Hormigón en masa de fck= 17,5 N/mm², árido machaqueo 16 mm máx., confeccionado con hormigonera.

| Código | Ud | Descripción | Rendimiento | Precio | Importe |
|---|---|---|---|---|---|
| M01A0030 | h | Peón | 2 | 13 | 26.00 |
| E01BA0040 | t | Cemento portland, CEM II/B-P 32,5 R, granel | 0.31 | 121 | 37.51 |
| E01CA0010 | t | Arena seca | 0.64 | 15.23 | 9.75 |
| E01CB0070 | t | Arido machaqueo 4-16 mm (material) | 1.28 | 11.5 | 14.72 |
| E01E0010 | m³ | Agua | 0.2 | 1.26 | 0.25 |
| QAD0010 | h | Hormigonera portátil 250 l | 0.5 | 4.14 | 2.07 |
| %0.01 | % | Medios auxiliares | 1 % | 90.30 | 0.90 |
|  |  | Total |  |  | 91.2 |

**A07B0010** m Apertura y sellado de rozas en fábricas de bloques de hormigón (material; 03/07/2012)
Precio: 2.95
Apertura de rozas en fábricas de bloques de hormigón, con rozadora eléctrica, incluso limpieza y acopio de escombros a pié de carga, sellado con mortero 1:5 de cemento y arena y p.p. de pequeño material.

| Código | Ud | Descripción | Rendimiento | Precio | Importe |
|---|---|---|---|---|---|
| M01A0030 | h | Peón | 0.17 | 13 | 2.21 |
| QBH0010 | h | Rozadora eléctrica 220 V (maquinaria) | 0.06 | 3.75 | 0.23 |
| A02A0030 | m³ | Mortero 1:5 de cemento | 0.005 | 95.98 | 0.48 |
| %0.01 | % | Medios auxiliares | 1 % | 2.92 | 0.03 |
|  |  | Total |  |  | 2.95 |

**A02A0010T** M³ Mortero 1:3 de cemento CEM IV/B-P 32.5 N (material; 11/03/2012)
Precio: 108.85
Mortero 1:3 de cemento CEM IV/B-P 32.5 N y arena, M-160, confeccionado con hormigonera, s/RC-03.

| Código | Ud | Descripción | Rendimiento | Precio | Importe |
|---|---|---|---|---|---|
| M01A0030T | H | Peón (mano de obra; 04/05/2016) | 2.4 | 13 | 31.20 |
| E01BA0030T | T | Cemento CEM IV/B-P 32.5 N, ensacado. (material; 11/03/2012) | 0.44 | 117.68 | 51.78 |
| E01CA0020T | M³ | Arena seca (material; 11/03/2012) | 0.98 | 22.85 | 22.39 |
| E01E0010T | M³ | Agua (material; 11/03/2012) | 0.26 | 1.26 | 0.33 |
| QAD0010T | H | Hormigonera portátil 250 l (maquinaria; 11/03/2012) | 0.5 | 4.14 | 2.07 |
| %0.01 | % | Medios auxiliares | 1 % | 107.77 | 1.08 |
|  |  | Total |  |  | 108.85 |

**A07B0010T** ML Apertura y sellado de rozas en fábricas de bloques de hormigón (material; 11/03/2012)
Precio: 2.95
Apertura de rozas en fábricas de bloques de hormigón, con rozadora eléctrica, incluso limpieza y acopio de escombros a pié de carga, sellado con mortero 1:5 de cemento y arena y p.p. de pequeño material.

| Código | Ud | Descripción | Rendimiento | Precio | Importe |
|---|---|---|---|---|---|
| M01A0030T | H | Peón | 0.17 | 13 | 2.21 |
| QBH0010T | H | Rozadora eléctrica 220 V (maquinaria; 11/03/2012) | 0.06 | 3.94 | 0.24 |
| A02A0030T | M³ | Mortero 1:5 de cemento CEM IV/B-P 32.5 N (material; 11/03/2012) | 0.005 | 94.97 | 0.47 |
| %0.01 | % | Medios auxiliares | 1 % | 2.92 | 0.03 |
|  |  | Total |  |  | 2.95 |

**A03A0030** m³ Hormigón en masa de fck= 15 N/mm² (material; 03/07/2012)
Precio: 85.66
Hormigón en masa de fck= 15 N/mm², árido machaqueo 16 mm máx., confeccionado con hormigonera.

| Código | Ud | Descripción | Rendimiento | Precio | Importe |
|---|---|---|---|---|---|
| M01A0030 | h | Peón | 2 | 13 | 26.00 |
| E01BA0040 | t | Cemento portland, CEM II/B-P 32,5 R, granel | 0.27 | 121 | 32.67 |
| E01CA0010 | t | Arena seca | 0.62 | 15.23 | 9.44 |
| E01CB0070 | t | Arido machaqueo 4-16 mm | 1.25 | 11.5 | 14.38 |
| E01E0010 | m³ | Agua | 0.2 | 1.26 | 0.25 |
| QAD0010 | h | Hormigonera portátil 250 l | 0.5 | 4.14 | 2.07 |
| %0.01 | % | Medios auxiliares | 1 % | 84.81 | 0.85 |
|  |  | Total |  |  | 85.66 |

**A05AG0020** m² Encofrado y desencof. en paredes de arquetas, cámaras y sótanos. (material)
Precio: 17.14

| Código | Ud | Descripción | Rendimiento | Precio | Importe |
|---|---|---|---|---|---|
| M01A0010 | h | Oficial primera | 0.47 | 14 | 6.58 |
| M01A0030 | h | Peón | 0.47 | 13 | 6.11 |
| E01IB0010 | m³ | Madera pino gallego en tablas | 0.013 | 299.74 | 3.90 |
| E01IA0110 | m3 | Madera pino insigne | 0.001 | 360 | 0.36 |
| E01MA0020 | kg | Clavos 2" | 0.02 | 0.84 | 0.02 |
| %0.01 | % | Medios auxiliares | 1 % | 16.97 | 0.17 |
|  |  | Total |  |  | 17.14 |

**A02A0030T** M³ Mortero 1:5 de cemento CEM IV/B-P 32.5 N (material; 11/03/2012)
Precio: 94.97
Mortero 1:5 de cemento CEM IV/B-P 32.5 N y arena, M-60, confeccionado con hormigonera, s/RC-03.

| Código | Ud | Descripción | Rendimiento | Precio | Importe |
|---|---|---|---|---|---|
| M01A0030T | H | Peón | 2.4 | 13 | 31.20 |
| E01BA0030T | T | Cemento CEM IV/B-P 32.5 N, ensacado. | 0.3 | 117.68 | 35.30 |
| E01CA0020T | M³ | Arena seca | 1.1 | 22.85 | 25.14 |
| E01E0010T | M³ | Agua | 0.25 | 1.26 | 0.32 |
| QAD0010T | H | Hormigonera portátil 250 l | 0.5 | 4.14 | 2.07 |
| %0.01 | % | Medios auxiliares | 1 % | 94.03 | 0.94 |
|  |  | Total |  |  | 94.97 |

## Recursos

**QAC0020** h Camión grúa 32 t, pluma 29 m
Camión grúa de 20 t, pluma de 29 m

**E01HCC0050** m³ Horm prep HA-30/B/20/IIb
Hormigón preparado HA-30/B/20/IIb

**E01AB0030** m² Malla electros. cuadrícula 20x20 cm, ø 5-5 mm
Malla electrosoldada ME 20x20 ø 5-5 B 500 T 6x2,20, UNE 36092

**E13DA0120** ud Separ plást arm vert r 40 mm D acero 12-20 Fosrueda
Separador plástico arm. vertical, r 40 mm, D acero 12-20, Fosrueda de Fosroc

**E01HCB0030** m³ Horm prep HA-25/B/20/I
Hormigón preparado HA-25/B/20/I

**E13DA0030** ud Separ. plást. arm. horiz. D=0-30 r 30 mm, Fosilla 30
Separador plástico armadura horizontal, D=0-30 tipo mesa, recub. 30 mm, Fosilla 30 de Fosroc

**E28EB0260** m Tub. PVC-U saneam. D 125 mm j. elást. Terrain
Tubería PVC-U saneamiento D 125 mm junta elástica e=3,2 mm, UNE EN 1401-1, serie SN-4, Terrain

**E10AB0020** ud Bloque de hormigón de áridos de picón 20x25x50 cm, CE cat. I
Bloque de hormigón de áridos de picón 20x25x50 cm, con marcado CE, categoría I s/UNE-EN 771-3, p=1300-2000 kg/m³, conductividad térmica 0,7 W/mk, Cp=800 J/kg.K, µ=10.

**E31CD0030** ud Andamio para interiores verticales
Andamio (de borriquetas) para interior para superficies verticales.

**E37KB0010** m² Malla fibra vidrio impregnada PVC, 10x10 mm, MALLA MORTERO
Malla de fibra de vidrio impregnada de PVC, luz malla 10x10 mm, p/refuerzos de morteros en general, Malla Mortero de Parex

**E18JA0040** l Sellador monocomp poliést modificado, Nitoseal MS50
Sellador monocomponente de módulo medio basado en un poliéster modificado, Nitoseal MS50 de Fosroc.

**E37CA0060** ud Azulejo 20 x 20 cm blanco brillo
Azulejo 15 x 15 blanco

**E01FA0280** kg Adhesivo cementoso C 1TE, Tixocem Plus, Butech
Adhesivo cementoso C 1TE (UNE-EN 12004), para coloc. baldosas cerámicas, pav. y rev. int./ext, adherencia normal, desliz. reducido, tiempo abierto ampliado, con marcado CE, Tixocem Plus, Butech (Porcelanosa).

**E01FB0230** kg Mortero rejuntado cementoso mejorado, CG 2, coloreado, p/juntas
Mortero de rejuntado cementoso mejorado, CG 2 (UNE-EN 13888), coloreado, p/juntas de 2 a 20 mm, todo tipo de piezas, interior/exterior, hidrofugado, LANKOLOR JUNTA ANCHA de Parex.

**E33EBAC0310** m² Baldosa gres porcel prens , BIa, clase 3, 33x33 cm
Slurry sintético verde

**E01FA0260** kg Adhesivo cementoso C 2E S1, Maxifluid, Butech
Adhesivo cementoso C 2E S1(UNE-EN 12004), para coloc. baldosas cerámicas especialmente indicado p/gres porcelánico, terracota y grandes formatos, pav. int./ext, adherencia mejorada, tiempo abierto ampliado y deformable, con marcado CE, Maxifluid, Butech (Porcelanosa).

**E01FB0160** kg Mortero rejuntado cementoso mejorado, coloreado, CG 2, Colorstuk
Mortero de rejuntado cementoso mejorado, coloreado, CG 2 (UNE-EN 13888), juntas 0 a 4 mm, para baldosas cerámicas y piedras naturales, pav. y rev. int./ext, Colorstuk rapid, Butech (Porcelanosa).

**E01HCB0010** m³ Horm prep HM-25/B/20/I
Hormigón preparado HM-25/B/20/I

**E13CA0010** kg Fibra polipropil. anti fisuración hormig. Fibrecrete 600
Fibra polipropileno monofilamentada para reducir la aparición de grietas y fisuras de retracción plástica en el hormigón, Fibrecrete 600 de Fosroc.

**E33AB0010** m Peld horm visto arm. 100x35x18 cm huella y contrah
Peldaño hormigón visto armado 100x35x18 cm huella y contrahuella

**E01FA0300** kg Adhesivo cementoso C 2TE S1, p/rev y pav int/ext, LANKOCOL FLEXI
Adhesivo cementoso C 2TE S1 (UNE-EN 12004), deformable, para colocación de pavimentos y revestimientos interiores/exteriores. Baldosa gran formato. Porosidad <3%, adherencia mejorada, desliz. reducido, tiempo abierto ampliado y deformable, Consumo 4±0,5 kg/m² simple, 7±0,5 kg/m² doble encolado, con marcado CE, LANKOCOL FLEXIBLE blanco, de Parex.

**E37CC0240** m² Revest gres porcelánico COVERLAM 5,6mm
Revestimento de gres porcelánico, grupo BIa UNE-EN-14411, absorción de agua E<=0,5%, de 19,3X120 cm, Ston-ker mod G960, Porcelanosa

**E01FA0290** kg Adhesivo cementoso C 2TE, Fr-one n, Butech
Adhesivo cementoso C 2TE (UNE-EN 12004), para coloc. baldosas cerámicas, especialmente indicado p/gres porcelánico, grandes formatos, pav. y rev. int./ext, adherencia mejorada, desliz. reducido y tiempo abierto ampliado, Fr-one n, Butech (Porcelanosa).

**E01MA0060** ud Anclaje mecán metálico inox AISI 304
Anclaje mecánico metálico de junta mínima para el sistema Fachadas Pegadas de "BUTECH" fabricado en acero inoxidable AISI 304.

**E18JA0090** ud Cartucho de masilla poliuretano p/sellado P-404, butech
Cartucho de masilla de poliuretano de dureza shore 40, tipo P-404 de butech para el sellado de juntas de dilatación.

**E37CC0240.1** m² Revest gres porcelánico COVERLAM 3,5mm
Revestimento de gres porcelánico, grupo BIa UNE-EN-14411, absorción de agua E<=0,5%, de 19,3X120 cm, Ston-ker mod G960, Porcelanosa

**E14EA0010** m² Falso techo regist visto metálico mod Orcal Liso, Armstrong, ins
Falso techo registrable visto metálico mod Orcal Liso, Armstrong, módulo de 600x600 mm, instalado

**EMUTERMO** t Emulsión termoadherente
Emulsión bituminosa catiónica ECR-1 a granel.

**QAF0030** h Camión bitumin 10 tm c/cond bomba mangu
Camión bituminador cap. 10 tm con conductor, bomba y manguera.

**E01KA0010** t Betún asfáltico a granel 50/70
Betún asfáltico a granel.

**E18KB0410** kg Revest poliuretano en base acuosa, HISPA-SEAL 200
Revestimiento de poliuretano en base acuosa, impermeabilizante y resistente a altas temperaturas, colores blanco, gris y terracota, HISPA-SEAL 200 de Hispakim.

**E03DB0030** ud Inodoro Roca Victoria p/tanque alto o fluxor, bl i/asiento
Inodoro Roca Victoria para tanque alto o fluxor, blanco incluso asiento

**E15GB0020** ud Fluxor 3/4" temp WC y vertedero, ext c/tubo curvo Presto 1000 M
Fluxor 3/4" temporizado p/WC, vertederos y placas turcas, ext., en latón cromado, c/tubo curvo, Presto 1000 M

**E03AD0010** ud Lavabo encim. de porcelana Roca Rodeo
Lavabo encim. de porcelana Roca Neo Selene 51x39 cm blanco

**E28ICA0010** ud Válvula lavabo/bidé PP D 1 1/4 (32 mm) i/tapón y cadenilla, Adeq
Válvula D 32 mm, tapón y cadenilla, polipropileno, lavabo/bidé, Adequa de Uralita

**E15AD0070** ud Grifería temporizada PRESTO ECO o similar
Monomando lavabo M2 Roca cromado.

**E03AI0020** ud Lavabo gres p/discapacit bl 66x52 cm i/bast reclin manual y desa
Lavabo gres p/discapacitados blanco 66x52 cm i/bastidor reclinable manual y kit desagüe flexible (sifón+válvula) Inda

**E15IA0020** ud Grifería monom lavabo cr p/discapacit Inda
Grifería monomando lavabo cromada c/palanca clínica p/discapacitados, Inda

**E03RF0080** ud Asid abat inod p/discap c/portarr acero inox. D 30x1,5 mm 700 mm
Asidero p/inodoro abatible "U" c/portarrollos p/discapacitados acero inox. AISI304 electropul D 30x1,5 mm 700 mm, s/UNE EN 12182, Inda

**E03RH0040** ud Dosificad. jabón 0,35 l, ABS, Mediclinics
Dosificad. jabón 0,35 l, ABS, Mediclinic

**E03RL0020** ud Secadora manos al lacado sensor electr Mediclinics
Secadora de manos aire caliente aluminio lacado, sensor electrónico Mediclinics Senior

**E03GA0030** ud Plato ducha porcel. Roca Ontario-N 80x80 cm bl
Plato ducha Roca Ontario-N 80x80 blanco de porcelana

**E28ICD0010** ud Válvula plato ducha PP D 1 1/2 (40 mm) salida vert, Adequa
Válvula plato ducha PP D 40 mm salida vert, Adequa de Uralita

**E15DB0050** ud Monomando ext ducha i/ducha, flexo y sop. M2 Roca cr
Monomando ext. para ducha, cromado, i/ducha teléfono, flexible de 1,50 m y sop. articulado, M2 Roca.

**E16ADA0080** ud Bisagra calid media Al 80 mm MN mod 513
Bisagra calid. media de aluminio 80 mm MN mod. 513

**E16AAA0240** ud Cerrad p int cal med Wilka 1723/45 juego paso Hoppe 138L300BB F2
Cerrad. p. inter. calid media Wilka 1723/45, manivelas y escudos Hoppe 138L 300BB F2

**E06DB0040** ud Block pta interior 73,5x211 cm, cerco madera, acab haya herdorit
Block de puerta interior, con cerco de madera y hoja de aglomerado perforado de 73,5x211 cm, acabado en haya herdorit, Herholz

**E16ABA0120** ud Juego manilla c/escudo 1710RH/300PI/F9 acabado inox, Hoppe
Juego de manillas con placa de latón cromo mate con cuadradillo perfilado , para puertas interiores, con muelle de recuperación y fijación con tornillos para madera, acabado inoxidable 1710RH/300PI/F9, Hoppe

**E06DB0060** ud Block pta interior 86x211 cm, cerco madera, acab haya herdorit,
Block de puerta interior, con cerco de madera y hoja de aglomerado perforado de 86x211 cm, acabado en haya herdorit, Herholz

**E06DB0080** ud Block pta interior 98,5x211 cm, cerco madera, acab haya herdorit
Block de puerta interior, con cerco de madera y hoja de aglomerado perforado de 98,5x211 cm, acabado en haya herdorit, Herholz

**E16AAA0200** ud Cerrad p corred 1ª calid Wilka 1151 MP llave y asas Hoppe M581/3
Cerrad. p. corredera 1ª calid Wilka 1151 MP con llave y dos escudos asas Hoppe M581/3020 latón pulido

**E05ABAE0020** ud Vent 2H abat eje vert alum anod plata acab grata 2,50x0,60 m, SI
Vent 2H abatible eje vertical, aluminio anodizado plata acabado grata 2,10x1,00 m, SISTEMA 2300 CORTIZO, completa e instalada

**E39ACA0170** m² Acristalamiento Stadip 6+6
Doble acristalamiento Climalit 8+16+6 mm

**E05ABAE0020.1** ud Puerta2H abat alum anod plata acab grata 1,30x2,10 m
Vent 2H abatible eje vertical, aluminio anodizado plata acabado grata 2,10x1,00 m, SISTEMA 2300 CORTIZO, completa e instalada

**E05AAAC0020** ud Vent Fija alum anod plata acab grata 2,10x1,00 m, SISTEMA 2300 C
Vent Fija, aluminio anodizado plata acabado grata 2,10x1,00 m, SISTEMA 2300 CORTIZO, completa e instalada

**E05DAAF0030** ud Puerta peatonal 1H abat alum anod plata acab grata 0,90x2,10 m,
Puerta peatonal 1H abatible, anodizado plata acabado grata, 0,90x2,10 m, SISTEMA MILLENIUM 2000 CORTIZO, completa e instalada

**E39AD0050** m² Stadip 8 mm (4+4) incoloro
Vidrio laminado de seguridad simple, Stadip 8 mm (4+4) incoloro

**E04ABB0030** ud Pta. met. multiusos 2 H, c/vent. med. standard 1550x2100 mm, gal
Puerta metálica multiusos 2 hojas abatibles, con ventilación, med. standard (ext. marco) 1550x2100 mm, hueco paso 1440x2045 mm, galvanizada, Andreu mod. Ensamblada AC

**E35LAD0160** l Imprim fosfocromatante, Palverol Metal Primer
Imprimación fosfocromatante, para superficies férricas y no férricas, gris, acabado semi-mate, rendimiento 14-16 m²/l, Palverol Metal Primer, de Palcanarias

**E09F0020** ud p.p. pequeño material (electrodos, discos)
p.p. pequeño material (electrodos, discos ..)

**E26FBA0020** ud Pta cortaf revers. 1 H, EI2 60 C5, med. nominal 0,90x2,05 m, gal
Puerta cortafuegos reversible, 1 H abatible, EI2 60 C5, medida nominal (hueco obra) 0,90x2,05 m, hueco paso 0,80x2,00 m, galv. antifinger, Andreu mod. Volta

**E26FBB0050** ud Pta cortaf 2H, EI2 60 C5, med. nominal 1,60x2,05 m, galv. antif,
Puerta cortafuegos 2 H abatibles, EI2 60 C5, medida nominal (hueco obra) 1,60x2,05 m, hueco paso 1,50x2,00 m, galv. antifinger, Andreu mod. Turia

**E26FBA0080** ud Pta cortaf revers. 1 H, EI2 60 C5, med. nominal 1,00x2,05 m, pre
Puerta cortafuegos reversible, 1 H abatible, EI2 60 C5, medida nominal (hueco obra) 1,00x2,05 m, hueco paso 0,90x2,00 m, prelacada blanca o gris, Andreu mod. Volta

**E35KA0030** l Pintura ecológica, blanco, Ecoplast
Pintura ecológica basada en copolímeros acrílicos especiales para interiores y exteriores, blanco, rendimiento 10-12 m²/l, Ecoplast, de Palcanarias

**E35AB0170** l Pintura acrovinílica bl p/int./ext. Palplast bl
Pintura latex-acrovinílica color blanco para interior y exterior, rendimiento 9-12 m²/l, Palplast, de Palcanarias

**E35EA0110** l Esmalte sintético int/ext brillante, Palverol Esmalte Sintético
Esmalte sintético autonivelante para madera, yeso o metal, brillante, para interior y exteror, rendimiento 10-12 m²/l, Palverol Esmalte Sintético, de Palcanarias

**E35HA0200** kg Revestimiento epoxi base acuosa, Ardex COAT 500W
Revestimiento epoxi 2 componentes base acuosa, Ardex COAT 500W

**E32ABA0070** ud Papelera circular abat chapa perf, Ayto Barcelona 70 l oxirón, T
Papelera circular abatible de 70 l, de chapa perforada, tipo Ayto Barcelona, zincada y pintada al Oxirón, ref PA01-70BCN, Tarregas

**E04FD0050** ud Control acceso con unidad control, software gest 65.000 usuar 99
Control de acceso con unidad de control, software WINCONTROL, gestión 65.000 usuarios y 999 franjas horarias semanales, 1 lector de proximidad, 1 llave de proximidad, Diasan, instalado.

**E12CA0010** ud Prueba de resistencia mecánica y estanqueidad en red de fontaner
Prueba de resistencia mecánica y de estanqueidad en red de fontanería, según CTE DB HS-4, agrupando un máximo de 6 viviendas.

**E12CB0020** ud Prueba de estanqueidad saneamiento vertical, prueba hidráulica
Prueba de estanqueidad del saneamiento vertical por medio de prueba hidráulica (altura máxima 15 m), según CTE DB HS-5.

**E12CC0010** ud Medida resistividad puesta a tierra
Medida de la resistividad de la puesta a tierra hasta 3 mediciones

**E12CC0020** ud Comprob. cuadros corte y protección
Comprobación de cuadros de corte y protección (hasta 2 difer. y 8 PIA).

**E12F0015** ud Prueba de estanqueidad en áreas impermeabilizadas, cubiertas inc
Prueba de estanqueidad en áreas impermeabilizadas, en cubiertas inclinadas, mediante riego con manguera, con inspección visual y detección de humedad mediante aparato protimeter, cada hora, según procedimiento interno. El cliente aportará el personal y los medios necesarios para complementar la actuación del personal del Laboratorio.

**E12E0010** ud Ensayo resist. al desgaste pavimentos
Ensayo de resistencia al desgaste de pavimentos en pista rotatoria.

**E12E0120** ud Ensayo resistencia desliz./resbalamiento pav. pulidos y sin puli
Ensayo para determinación del valor de la resistencia al deslizamiento/resbalamiento de los pavimentos pulidos y sin pulir, mediante el método del péndulo, según norma UNE-ENV 12633.

**E12BC0025** ud Ensayo para hormigón fresco, fabric. en obra, transp. y rotura d
Ensayo para hormigón fresco, comprendiendo: fabricación en obra, transporte y rotura de una serie de 4 probetas de hormigón, incluyendo curado y refrentado de caras, determinación de la consistencia y resistencia a compresión, según EHE-08, UNE-EN 12350-1 y 2 y UNE-EN 12390-2 y 3.

**E12BA0010** ud Ensayo de tracción de barras de acero corrugado
Ensayo de tracción y características geométricas de barras de acero corrugado, según según UNE-EN 10002-1, UNE 36068 y UNE 36065.

**E12BA0020** ud Ensayo de doblado-desdoblado a 90º de barras acero corrugado
Ensayo de doblado-desdoblado a 90º, de barras de acero corrugado, según según UNE-EN ISO 15630-1.

**T15DA0001Oopi** ud DETECTOR OPTICO ALGORÍTMICO
Detector de humos fabricado por AGUILERA
ELECTRONICA según Norma UNE EN 54-7:2001,
dispone de certificado de conformidad CE y
marca de calidad AENOR.
Unidad algorítmica direccionable que gestiona un
sensor óptico de humos. Su función es la de
tomar medidas de la luz que dispersan las
partículas de humo, evaluar su densidad y
porcentaje de incremento en tiempo y enviar a la
central una información ya analizada para que
esta tome la decisión de alarma siempre que se
alcancen los parametros programados para cada
caso.
Dotado con:
· Tecnología compartida con la central.
· Diseño de ventilación natural, qu
facilita la cacaptación de humos lentos.
· Ajuste automático de sensibilidad.
· Ajuste automático de sensibilidad.
· Autoaislador del equipo incorporado.
· Salida para alarma remota.
· Conexión a 2 hilos.
· Alimentación: entre 18 y 27 Vcc.
· Consumo: 2 mA en reposo y 5 mA e
alarma.

**T15DA0041** ud CAJA DE DERIVACION
Formada por circuito impreso provisto con entrada y salida para línea analógica y 4 derivaciones donde se conectan los detectores, pulsadores y demás módulos del sistema. Dotado con clemas extraibles que facilitan el conexionado, puesta a punto y posterior mantenimiento de la instalación.
Montado en caja de PVC de 100 X 100 mm., con entradas para diferentes medidas de tubos (de 9 a 21 mm. de diámetro).

**T15DA0042** ud MODULO AISLADOR DE LÍNEA
Equipo microprocesado bidireccional que proporciona un aislamiento inmediato de la zona afectada por cualquier posibilidad de cortocircuito (negativo-positivo, negativo-comunicaciones, positivo-comunicaciones). El rearme del aislador se produce automáticamente al subsanarse la avería.
Permite ser intercalado en instalaciones con líneas en bucle cerrado (conexión Clase A), líneas abiertas (conexión Clase B) o mixtas (conexión Clase A con derivaciones en Clase B), facilitando el cumplimiento de la Norma Europea EN 54-17:2004 al poder conectar más de 32 detectores o pulsadores en un circuito de detección.

**T15DA0040** Ml CABLE-MANGUERA RESISTENTE AL FUEGO 30 MINUTOS PARA SISTEMA ALGORITMICO
Mangera AE/MANG2RF30C resistente al fuego 30 minutos libre de halogenos,, no propagadora de la llama y no propagadora del incendio, de 2 cables flexibles: 2 de 1,5 mm. apantallados con una cinta de alumimio poliester, con colores diferentes que facilitan el conexionado, la localización de errores en la puesta a punto y el mantenimiento posterior.
Homologada para sistemas algorítmicos.
Precio por metro.

**AGU3030B050** Ud Barrera óptica infrarroja por Reflexión. Referencia AE/BO600-50
BBarrera de detección de humo lineal reflexiva. Se compone de unidad electrónica, que incorpora el emisor y el receptor infrarrojos y espejo reflector con un alcance de hasta 50 m. Referencia AE/BO600-50.
El emisor proyecta un haz infrarrojo invisible, que se refleja en un espejo (reflector) montado enfrente del detector. La luz reflejada por el espejo es detectada y analizada por el receptor.
El detector cubre una distancia lateral máxima definida por las Normas de instalación. Como guía, recomendamos una distancia lateral de 7.5 m máximo para cada lado, lo que implica que con una única barrera se tienen coberturas de 1500 m2. La distancia óptima de la barrera al techo estará entre 500 mm y 600 mm. Estos parámetros están armonizados con las normas EN54 parte 12, VdS 2095 y BS5839p1.
Conectada al bucle algorítmico de detección mediante módulo máster AE/SA-MDL, cableado hasta la Central de Detección y Alarma mediante manguera AE/MANG2RF30C resistente al fuego 30 minutos libre de halogenos, correctamente entubado,incluso parte proporcional de módulo aislador AE/SA-AB y caja de derivacion. Totalmente montado, probado y funcionando.
Consumo bajo
Opción de reset automático
Compensación automática de la suciedad
Modelos con marcado CE según la D.P.C.
Opción de conexión a Unidad de Prueba Remota (LLC)

**T15DA0017** ud MODULO PARA DETECTORES LINEALES
El módulo master AE/SA-MDL es un equipo bidireccionable microprocesado diseñado para controlar un detector lineal y una maniobra programada.
Permite el rearme del detector lineal desde la central analógica.
Dispone de un relé de salida supervisado para la activación de una maniobra de evacuacíon en cumplimiento de la norma de instalación EN 54-14.
·Admite alimentación auxiliar para los equipos del bucle.
·Conexión a 2 hilos con clemas extraíbles.
·Alimentación: entre 18 y 27 Vcc..
·Consumo máximo: 900 ?A
·Consumo máximo bucle alimentación auxiliar: 44 mA.
·Montado en caja de ABS de 105 x_82_x 25mm.

**T15DA0030** ud PULSADOR DE ALARMA IDENTIFICABLE
Unidad microprocesada direccionable fabricada
AGUILERA ELECTRONICA según Norma UNE EN
54-11:2001
Controla un interruptor que al ser presionado a
través de una lámina flexible (queda enclavada
sin que rompa), genera una situación de alarma
en la central.
Dotado con:
· Serigrafía y medidas según normativa.
· Llave de desbloqueo para reponer e
pulsador.
· Autoaislador del equipo incorporado.
· Conexión a 2 hilos con clemas
extraíbles.
· Alimentación: entre 18 y 27 Vcc.
· Consumo: 900 en reposo y 3,6 mA e
alarma.

**T15DC0033SA** ud SIRENA ELECTRÓNICA BITONAL CON FLASH
Desarrollada y fabricada por AGUILERA ELECTRÓNICA, según Normativa.
Entra en alarma acústica durante 60 segundos, se silencia durante un ciclo de 45 segundos, repite otro ciclo acústico de 60 segundos y se silencia definitivamente, manteniendo en todo momento la intermitencia del foco hasta que es reseteada.
Fabricada en ABS metálcia pintada en rojo y serigrafiada en negro con la palabra "FUEGO".
Dimensiones: 240 X 180 X 110 mm.
Consumo: 260 mA.
Nivel sonoro: 100 dB.

**T15DA00511c1** ud CENTRAL ALGORÍTMICA DE 1 LAZOS
Central microprocesada analógica algorítmica,
fabricada por AGUILERA ELECTRONICA según la
normas europeas UNE-EN 54-2 y UNE-EN 54-4, con
amplia capacidad operativa que le permite
controlar individualmente todos los equipos que
componen las instalaciones de detección y
extinción de incendios.
Formada por:
Tarjeta de control de línea con microprocesador
independiente que controla 1 bucle analógico
bidireccionale, con capacidad de 125 equipos
, a los que se conectan los detectores,
pulsadores, módulos de maniobras, de control y
demás elementos que configuran la instalación.
Capacidad de control de 125 equipos.
Fuente de alimentación conmutada independiente
de 27,2 Vcc 4 A, prevista para cubrir las
necesidades propias de la Central y la
instalación.
Cargador de baterías de emergencia. La central
dispone de capacidad para alojar en su interior
dos baterías de 12V / 7 Ah.
Módulo CPU, donde se personaliza la instalación,
se programan las maniobras de salidas y se
gestiona la información. Sus características
principales son:
- Memoria de eventos no volátil, con capacidad
para 4000 eventos.
- Reloj en tiempo real.
- Control completo de funcionamiento de todos
los equipos que componen la instalación de forma
programada o manual: Rearmes, reposiciones,
niveles, conexión/desconexión de puntos,
activación/desactivación de evacuaciones, cierre
de puertas y compuertas cortafuegos.
- Modos DIA/NOCHE configurables automáticamente
mediante calendario programable.
- Modos de test y pruebas incorporados para cada
zona.
- Programación de retardos según norma UNE EN
54-2.
- Capacidad de personalizar distintos idiomas.
- Gestión integral de listados históricos entre
dos fechas y estado de las zonas.
Display gráfico de 240 X 64 puntos.
Teclado de control
Indicadores luminosos y avisador acústico local,
para presentación de estados generales de
servicio, alarma, avería, desconexión, test,
alimentación y estado de maniobras de evacuación
y otros.
Salidas incorporadas de evacuación (salida

**T15DC00651** ud BATERIAS DE EMERGENCIA 12 V. 7 A
Baterías de emergencia autorrecargables sin mantenimiento.

**E22CAB0050** m Tubo PEAD flexible corrug D 125 mm G.P. 7 Canalflex
Tubo polietileno alta densidad, flexible corrugado D 125 mm, p/ inst. eléctricas, G.P. 7, Canalflex

**E22IB0240-1** m Cable 0,6/1kV de 1x16 mm². aisl. s/UNE 21123+UNE 50200
Cable 0,6/1kV de 1x95 mm². aisl. s/UNE 21123

**E22IA0020** m Conductor cobre 750 V ESO7Z1-k(AS), unipolar 1,5 mm²
Conductor de cobre VV 750 V, unipolar de 1,5 mm² de sección.

**E22IA0030** m Conductor cobre 750 V ESO7Z1-k(AS), unipolar 2,5 mm²
Conductor de cobre VV 750 V, unipolar de 2,5 mm² de sección.

**E22IA0040** m Conductor cobre 750 V ESO7Z1-k(AS), unipolar 4 mm²
Conductor de cobre VV 750 V, unipolar de 4 mm² de sección.

**E22IA0050** m Conductor cobre 750 V ESO7Z1-k(AS), unipolar 6 mm²
Conductor de cobre VV 750 V, unipolar de 6 mm² de sección.

**E22IA0050-1** m Conductor cobre 750 V ESO7Z1-k(AS), unipolar 10 mm²
Conductor de cobre VV 750 V, unipolar de 6 mm² de sección.

**E22IA0050-2** m Conductor cobre 750 V ESO7Z1-k(AS), unipolar 16 mm²
Conductor de cobre VV 750 V, unipolar de 6 mm² de sección.

**E22IB0240-1-1** m Cable 0,6/1kV de 1x4 mm². aisl. s/UNE 21123+UNE 50200
Cable 0,6/1kV de 1x95 mm². aisl. s/UNE 21123

**E22IB0240-1-2** m Cable 0,6/1kV de 1x2,5 mm². aisl. s/UNE 21123+UNE 50200
Cable 0,6/1kV de 1x95 mm². aisl. s/UNE 21123

**E22IB0240-2** m Cable 0,6/1kV de 1x16 mm². aisl. s/UNE 21123
Cable 0,6/1kV de 1x95 mm². aisl. s/UNE 21123

**F20** m Tubo flexible corrug D 20 mm categ 2221-3321-3322
Tubo flexible corrugado D 20mm, categorías: 2221, 3321 y 3322

**E22CAD0080** m Tubo flexible corrug D 25 mm categ 2221-3321-3322
Tubo flexible corrugado D 25 mm, categorías: 2221, 3321 y 3322

**E22CAD0090** m Tubo flexible corrug D 32 mm categ 2221-3321-3322
Tubo flexible corrugado D 32 mm, categorías: 2221, 3321 y 3322

**E22CAD0090-1** m Tubo flexible corrug D 40 mm categ 2221-3321-3322
Tubo flexible corrugado D 32 mm, categorías: 2221, 3321 y 3322

**E22CAD0090-2** m Tubo flexible corrug D 50 mm categ 2221-3321-3322
Tubo flexible corrugado D 32 mm, categorías: 2221, 3321 y 3322

**F63** m Tubo flexible corrug D 63mm categ 2221-3321-3322
Tubo flexible corrugado D 63mm, categorías: 2221, 3321 y 3322

**R20** m Tubo PVC rígido D 20mm G.P. 7
Tubo PVC rígido D 25 mm, p/inst. eléctricas, G.P. 7

**R21** m Tubo PVC rígido D 25 mm G.P. 7
Tubo PVC rígido D 25 mm, p/inst. eléctricas, G.P. 7,

**R22** m Tubo PVC rígido D 32 mm G.P. 7
Tubo PVC rígido D 25 mm, p/inst. eléctricas, G.P. 7,

**R23** m Tubo PVC rígido D 40 mm G.P. 7
Tubo PVC rígido D 40mm, p/inst. eléctricas, G.P. 7,

**R24** m Tubo PVC rígido D 50 mm G.P. 7
Tubo PVC rígido D 50mm, p/inst. eléctricas, G.P. 7,

**R25** m Tubo PVC rígido D 63 mm G.P. 7
Tubo PVC rígido D 63mm, p/inst. eléctricas, G.P. 7,

**E17ACB0370** ud Campana KOA Mini S/EW n 16 LED 135W 4000K o similar
.

**E17CC0040** ud Accesorio suspensión
Lámpara de descarga de halogenuros metálicos ME 400 W

**L18** ud Proyector halogenuros mod. JOLLY 2/A, 07020794 clase I IP65, lámpara HPIT 250W incluida o similar
.

**E22FD0020** ud Caja deriv 90x90 mm empotr protec normal
Caja derivación cuadrada 90x90 mm, protección normal, para empotrar.

**E19CA0020** ud Bobina 500 , CABLE STP CAT6 LSZH
Cable estructurado FTP/RJ-45 (apantallado), categoría 5.

**LAT** ud Latiguillo UTP CAT 6 1m
Cable estructurado FTP/RJ-45 (apantallado), categoría 5.

**LAT2** ud ARM VDI 19" PREM FIJO 6U 6X4
Cable estructurado FTP/RJ-45 (apantallado), categoría 5.

**LAT3** ud VDI BANDEJA FIJA 19" PROF 115
Cable estructurado FTP/RJ-45 (apantallado), categoría 5.

**LAT4** ud VDI VENTILADOR 230V PREMIUM
Cable estructurado FTP/RJ-45 (apantallado), categoría 5.

**LAT5** ud LCS2 PANEL19" 24RJ CAT6 UTP A
Cable estructurado FTP/RJ-45 (apantallado), categoría 5.

**LAT6** ud BLOC SWITCH ETH. 100M CU
Cable estructurado FTP/RJ-45 (apantallado), categoría 5.

**LAT7** ud VDI BLOQUE ALIM 6X 2P+T
Cable estructurado FTP/RJ-45 (apantallado), categoría 5.

**E22CBA0030** m Bandeja PVC-M1 RoHS, lisa/perfor 60x100 mm i/cub serie 66 Unex
Bandeja PVC-M1 RoHS, lisa o perforada, 60x100 mm, i/cubierta, serie 66, Unex

**M02B0070** h Oficial montador conductos
Oficial electricista

**M05B0080** h Ayudante montador conductos
Ayudante electricista

**E24GA0340T-41** UD Vávlvula Termostática 3 vías Ø40
Válvula de compuerta 40 mm para tub. polibutileno Terrain.

**cal3** UD Calorifugado 30mm Ø40
Tubo de silicona de 50 g.

**cal2** UD Calorifugado 25mm Ø32
Tubo de silicona de 50 g.

**cal1** UD Calorifugado 25mm
Tubo de silicona de 50 g.

**CCC1** UD Tubo Corrugado 40
Tubo de silicona de 50 g.

**CCC2** UD Tubo Corrugado32
Tubo de silicona de 50 g.

**CCC3** UD Tubo Corrugado25
Tubo de silicona de 50 g.

**E24EBE0050** ud Grupo pres 3 bomb 1,5CV 4.800 l/h 30 mca 1 depós 100 l 'Nueva Spill' ULTRA UVA3 i/cuadro con variador de frecuencia
Grupo pres 3 bomb 4CV 9.000 l/h 50 mca depós 100 l 'Nueva Spill' ULTRA UVG3 i/cuadro con variador de frecuencia

**E24AA0040** m Tub. acero galv. D 1 1/4" (DN 32mm)
Tubería de acero galv. D 1 1/4", DN(exterior) 32mm, UNE 10255

**E01MB0040T** UD Tubo de silicona de 50 g. Terrain
Tubo de silicona de 50 g.

**E02EB0010T** ML Coquilla de espuma elastomérica e= 25 mm., ø=15 mm. SH/Armaflex
Coquilla de espuma elastomérica e=25 mm, ø=15 mm. SH/Armaflex

**E24AF0092T** UD T a 90º de PB de bocas iguales D 16 mm. Terrain
T a 90º de PB de bocas iguales Ø 15 mm.

**E24AF0216T** UD Casquillo de plástico D 16 mm. Terrain
Casquillo de material plástico Ø 16 mm.

**E24AF0265T** UD Abraz. p/tubo de PB de 16 mm. con taco Terrain
Abraz. p/ tubo de PB de 16 mm. con taco

**E24AE0020T** ML Tuberia polibutileno Terrain D 22 mm. UNE-EN ISO 15876, e=2,0 mm
Tuberia polibutileno Terrain D 22 mm. UNE-EN ISO 15876, e=2,4 mm.

**E24AF0270T** UD Abraz. p/tubo de PB de 22 mm. con taco Terrain
Abraz. p/ tubo de PB de 22 mm. con taco Terrain

**E02EB0030T** ML Coquilla de espuma elastomérica e= 25 mm., ø=28 mm, SH/Armaflex
Coquilla de espuma elastomérica e=25 mm, ø=28 mm, SH/Armaflex

**E24AF0028T** UD Codo PB a 90º Ø 25 mm. Terrain
Codo PB a 90º Ø 25 mm.

**E24AF0075T** UD T a 90º de PB de bocas iguales D 25 mm. Terrain
T a 90º de PB de bocas iguales Ø 25 mm.

**E24AF0205T** UD Manguito de latón para transición de PB a rosca macho 25x3/4" Te
Manguito de latón para transición de PBa rosca macho 25x3/4".

**E24AF0275T** UD Abraz. p/tubo de PB de 25 mm. con taco Terrain
Abraz. p/ tubo de PB de 25 mm. con taco

**E24AF0080T** UD Reducción 32x28 mm. Terrain
Reducción 32x28 mm Terrain

**E24AF0400T** UD Abrazadera p/tubo de PB de 32 mm. Terrain
Abrazadera p/tubo de PB de 32 mm Terrain

**E24AF0480T** UD Manguito de unión PB D 32 mm. Terrain
Manguito de unión PB D 32 mm, Terrain.

**E24AF0040T** UD Reducción 40x32 mm Terrain
Reducción 40x32 mm, electrofusión, Terrain

**E24AF0060T** UD T a 90º de PB de bocas iguales D 40 mm. Terrain
T a 90º de PB de bocas iguales D 40 mm, electrofusión, Terrain

**E24AF0410T** UD Abrazadera p/tubo de PB de 40 mm. Terrain
Abrazadera p/tubo de PB de 40 mm Terrain

**E24AF0482T** UD Manguito de unión PB D 40 mm. Terrain
Manguito de unión PB D 40 mm, Terrain.

**E24AF0215T** UD Casquillo de plástico D 15 mm. Terrain
Casquillo de plástico D 16 mm. Terrain

**E24GC0070T** UD Llave regul oculta 32 mm. para tub. PB Terrain
Llave regulación oculta 32 mm para tubería polibutileno Terrain.

**E24GC0055T** UD Llave regul oculta 25 mm. para tub. PB Terrain
LLave regulación oculta 25 mm. para tub. polibutileno Terrain.

**E24GC0050T** UD Llave regul oculta 22 mm. para tub. PB Terrain
LLave regulación oculta 22 mm para tub. polibutileno Terrain.

**E24GA0340T** UD Válvula de compuerta 40 mm. para tub. PB Terrain
Válvula de compuerta 40 mm para tub. polibutileno Terrain.

**E28EB0250** m Tub. PVC-U saneam. D 110 mm unión encol. Terrain
Tubería PVC-U saneamiento D 110 mm unión encolado, e=3,2 mm, UNE EN 1401-1, serie SN-4, Terrain

**E28CA0230** m Tub. PVC-U aguas resid. clase B D 50 mm, Terrain
Tubería PVC-U aguas residuales DN(exterior) 50 mm e=3,0 mm, UNE EN 1329-1, clase B, Terrain

**E28CC0190** ud Codo 92° PVC-U, D 50 mm, Terrain
Codo 92° PVC-U Terrain, D 50 mm, UNE EN 1329-1, Terrain

**E28CC0300** ud Codo 135° PVC-U, D 50 mm, Terrain
Codo 135° PVC-U, D 50 mm, UNE EN 1329-1, Terrain

**E28CA0220** m Tub. PVC-U aguas resid. clase B D 40 mm, Terrain
Tubería PVC-U aguas residuales DN(exterior) 40 mm e=3,0 mm, UNE EN 1329-1, clase B, Terrain

**E28CC0180** ud Codo 92° PVC-U, D 40 mm, Terrain
Codo 92° PVC-U, D 40 mm, UNE EN 1329-1, Terrain

**E28CC0290** ud Codo 135° PVC-U, D 40 mm, Terrain
Codo 135° PVC-U, D 40 mm, UNE EN 1329-1, Terrain

**E24AK0240** m Tub. PVC-U presión encolar 20 Atm D 63 mm, Adequa
Tub. PVC-U presión encolada 20 Atm DN(exterior) 20 mm, e=1,9 mm, UNE EN 1452-2, Adequa de Uralita

**E28BA0160** ud Reg peat B-125 400x400mm tapa/marco fund dúctil Cofunco
Registro peatonal 400x400 mm, tapa y marco, fundición dúctil, B-125, UNE-EN 124, Cofunco

**E28IAA0040** ud Bote sifónico Terrain 4 bocas tapa ciega acero inox registr D 11
Bote sifónico Terrain 4 bocas tapa ciega acero inoxidable, registrable D 110 mm

**E28CC0480** ud Injerto PVC-U, 110x50 mm, Terrain
Injerto PVC-U, 110x50 mm, UNE EN 1329-1, Terrain

**E28CA0250** m Tub. PVC-U aguas resid. clase B D 110 mm, Terrain
Tubería PVC-U aguas residuales DN(exterior) 110 mm e=3,2 mm, UNE EN 1329-1, clase B, Terrain

**E28IBAA0020** ud Sifón PP sencillo botella D 1 1/2 (40 mm), lavabo, bidé, Adequa
Sifón polipropil. sencillo botella corto D 40 mm extensible, inclinado (lavabo, bidé), Adequa de Uralita

**E20CC0140** ud Termo-Acumulador de suelo, bomba de calor p/ ACS, NUOS 250, ARIS
Termo-Acumulador de suelo, monobloc con bomba de calor para agua caliente sanitaria, marcado CE, modelo NOUS 250, ARISTON

**E01AA0010** kg Acero corrugado B 400 S (precio medio)
Acero corrugado B 400 S, UNE 36068 (precio medio)

**E01BA0040** t Cemento portland, CEM II/B-P 32,5 R, granel
Cemento portland, CEM II/B-P 32,5 R, UNE-EN 197-1, tipo II/B, con puzolana natural (P), clase de resistencia 32,5 N/mm² y alta resistencia inicial, a granel, con marcado CE.

**E01FG0090** kg Mortero seco M 2,5 p/albañilería
Mortero industrial seco M 2,5 (UNE-EN 998-2) p/albañilería, conductividad térmica 0,52-0,65 W/mK, reacción al fuego Clase A1, con marcado CE
